# IBA Terassen/Energiewerkstatt
Angebotsaufforderung (GAEB 90, DA83)
Währung: EUR
Auftraggeber: Stadt Großräschen

## Zusätzlicher Text
A U S S C H R E I B U N G

 Neubau Energiewerkstatt
 Seestraße
 01938 Großräschen

 Los 16: Energiezentrale

 Datum:  12.02.2026

 Bauherr: Stadt Großräschen
  Seestraße 16
  01938 Großräschen

 Angebotsabgabe bis:

 Bieter:

 Angebotssumme Netto EUR .................

 Angebotssumme geprüft  EUR .................

## Zusätzlicher Text
Allgemeine Baubeschreibung

Bauvorhaben:

Neubau Energiewerkstatt
Seestraße
01983 Großräschen

Bauherr:

Stadt Großräschen
Seestraße 16, 01983 Großräschen
Ansprechpartner: Frau Gnauck Tel: 035753 27616
E-Mail: kgnauck@grossraeschen.de

TGA-Planer:

AHS Ingenieurgesellschaft mbH
Gartenstraße 4
04895 Falkenberg/Elster
Tel.: 035365/4070
E-Mail: info@ahs-ingenieure.de

Kurzbeschreibung der Baumaßnahme:

Die Stadt Großräschen beabsichtigt im Rahmen des mehrteilig angelegten
Strukturwandelprojekts IBA-CAMPUS Großräschen im 2. Bauabschnitt mit dem
Teilumbau und der Sanierung der IBA-Terrassen den Neubau einer
Energiewerkstatt zur Umstellung auf eine klimaneutrale Energieversorgung
mittels lokaler Erzeuger-, Speicher- und Verteilersysteme für die
Gebäudearrondierungen im IBACampus. Neben der Zusammenführung der
technischen Systemkomponenten sollen in der neuen Energiewerkstatt
moderne Ausstellungs- und Begegnungsangebote geschaffen werden, die in
direkter Kopplung mit einem Besucherstollen als Replik ehemals am
Standort angewandter Energiegewinnungstechniken die Aspekte des Wandels
von kohlenstoffbasierten Energieträgern hin zu nachhaltigen
Energieversorgungskonzepten veranschaulichen soll.

Der Neubau soll im Parkgelände an der Allee der Steine im Bereich
nördlich der IBA-Terrassen errichtet werden mit Anpassung der
zugehörigen Freiflächen zur Erschließung und technischen Ver- und
Entsorgungsanlagen am Standort Seestraße in 01983 Großräschen (Flurstück
1259 in Flur 5, Gemarkung Großräschen).

Die IBA-Terrassen sind überregional bekannt als ein Projekt im Rahmen
der Internationalen Bauausstellung (IBA) Fürst-Pückler-Land in der Zeit
2000-2010 und sind seitdem eine angesehene Adresse als Ort der
Innovation und als Besucherzentrum im Lausitzer Seenland. Aufgrund des
mit Seehotel, Hafen und Weinberg mittlerweile stark veränderten Umfeldes
und der mittlerweile erfolgten Flutung des Großräschener Sees ergab sich
für die IBA-Terrassen die Frage ihrer künftigen Rolle. Im Ergebnis einer
zwischen 2017-19 durchgeführten Bewertung mit anschließender
Machbarkeitsstudie und Vorplanung ist vorgesehen, die IBA-Terrassen, das
IBA-Studierhaus und das dazugehörige Umfeld bzw. die Erschließung auf
einen Stand zu bringen, der die Voraussetzungen schafft, die Nachnutzung
funktional, wirtschaftlich aber auch langfristig zu ermöglichen.

Ziel ist die Zusammenführung der Energieversorgung und Nutzung von
erneuerbaren Energien gem. GEG über den Neubau einer im angrenzenden
Parkgelände liegenden Energiewerkstatt in Kopplung mit dem Replik eines
Besucherstollens bzw. deren Erweiterung mit einer besucheroffenen
Experimentierzone und einer Grubenbahn (Thematisierung Energiegewinnung
GESTERN-MORGEN).

Ein zentrales Handlungsfeld für die Neugestaltung des IBA-Campus ist die
Bildung einer 'Energieinsel' zur Versorgung der zum Campus gehörenden
Gebäude.  Eine Wärmepumpenanlage mit daran gekoppelten Eisspeicher und
einem neuen großflächigen Solarmodulfeld am Seeufer soll ein Neubau
errichtet werden, der als sog. Energiewerkstatt den Strukturwandel in
der Lausitz beispielhaft verdeutlichen soll. Die Energiewerkstatt soll
als Reallabor zur CO2-freien Energiegewinnung dienen und neueste
Technologien sichtbar und erlebbar machen. Es handelt sich dabei um ein
System aus innovativen energetischen Anlagen, das auch zukünftige
Adaptionen aufnehmen kann. Korrelierend dazu steht die Idee einer direkt
angrenzenden "spielerischen Experimentierwerkstatt". Hier sollen
Mitmach- und Bildungsangebote rund um die Themen Energie und
Nachhaltigkeit ermöglicht werden. Ein Experimentierbereich soll Kindern
und Erwachsenen helfen, den Weg zu ihrer eigenen Energiewende zu
erkunden und sich den Zukunftsherausforderungen zu stellen: Was ist
eigentlich Sonnen-, Wind- und Bioenergie und wie können wir diese
nutzen? Die Werkstatt wird ergänzt durch einen benachbarten
Besucherstollen, um auch den Weg zum Heute bzw. Morgen ausgehend von der
harten Bergmannarbeit unter Tage anschaulich vorstellen zu können.

Für den eingeschossigen Neubau ist folgendes Raumprogramm geplant:

Technikmodul zur Aufstellung von Wärmepumpen, Wasserstoffspeicherung und
-nutzung sowie sonst. haustechnischen Energieversorgungs- und digitaler
Steuerungsanlagen mit ca. 115 m² NF zzgl. am bzw. auf dem Gebäude
angeordneten Eisspeicher und Rückkühler. Das Technikmodul soll durch die
Besucher erlebbar und auch für das Fachpublikum mittels Führungen direkt
zur Besichtigung ausgestattet werden.

Experimentierwerkstatt für verschiedene Präsentations- und
Mitmachangebote mit ca. 300 m² NF und bis zu 160 Personen als Besucher.

Seminarraum mit. ca. 90 m² und bis zu 65 Personen zur eigenständigen
Nutzung mit separatem Nebenfunktionsbereich (Garderobe, WC, Teeküche),
aber auch mit Ankopplung zur Experimentalwerkstatt und zum
Besucherstollen mit Steigerstube.

Foyer mit ca. 175 m² für Besucherempfang/Tresen, Garderobenbereich,
Sanitärräumen und Personalbereich (max. 2 AK). Das Foyer soll
gleichzeitig als Kassen- und Wartebereich für die Gäste des
Besucherstollens genutzt werden können und durch multimediale
Visualisierungen z.B. den technologiegeschichtlichen Kontext am Standort
des Lausitzer Reviers vermitteln.

Der Neubau soll mit einem möglichst offenen Raumkonzept den leichten
Durch- bzw. Übergang des Besuchers zwischen den vier Bereichen
ermöglichen. Durch einen längsgestreckten Baukörper mit an den
Giebelseiten offenen Glasfassaden soll zudem auch eine Durchsicht
parallel zur 'Seeachse' zwischen dem Park an der Allee der Steine und
der IBA-Terrasse über dem nördlichen Seeufer möglich werden. An der
westlichen Seite des Neubaus soll eine dort direkt angesetzte
Aufschüttung in Hügelform den Besucherstollen aufnehmen. Dabei sollen
sich direkte Verbindungen zwischen den beiden Raumsystemen herstellen
lassen.

Gebäudestruktur und Gestaltung

Die neue Energiewerkstatt besteht aus einer zusammenhängenden
Hauptnutzungszone als mehrfach unterteilte Halle und einer seitlich
angesetzten und teilweise zweigeschossen Nebenfunktionszone. Die in
Längsrichtung mittels Glaswänden viergeteilte Raumstruktur trennt dabei
die als durchgehende Halle konzipierte Flucht der Hauptnutzungsbereiche
von einer seitlich daran in Richtung des Besucherstollens angefügten
Zwischenzone ab, die zur Aufnahme von Nebenfunktions- und versorgenden
Technikräumen als auch einem tunnelförmigen 'Medien- und
Inszenierungsraum' im Übergang von Ausstellungs- bzw. Seminarbereich zum
Besucherstollen strukturiert wird. Während sich die Halle dabei als
heller Lichtraum zeigen kann, wird die angefügte Zwischenzone in
kohlenschwarzer Optik assoziativ mit dem Besucherstollen verknüpft. Die
beiden Giebelseiten werden ebenso wie die Querwände in der Halle als
raumhohe Verglasungen mit einer aus der Fassade herausgezogenen
umlaufenden Rahmung als Vordach ausgeführt und enthalten die auch
separat voneinander nutzbaren Gebäudezugänge. Die beiden Rahmungen
werden dabei als sog. Kaltkonstruktion ausgeführt. Die nördliche Front
dient zusammen mit dem dahinter liegenden Foyer, Besucherbereich mit
Tresen, Wartebereich und Verkaufszone als parkseitiger Hauptzugang im
Kontext zum IBA-Studierhaus mit der neuen PKW-Parkpalette. Die südliche
Glasfront ist der seeseitige Zugang und grenzt direkt an den
Seminarbereich an, der auch in Kombination mit der Steigerstube im
Besucherstollen separat nutzbar ist. Zwischen den beiden giebelseitigen
Besucher- bzw. Begegnungsbereichen liegen angrenzend an das Foyer die
Ausstellung bzw. angrenzend an den Seminarraum die Technikzentrale,
deren Anlagen hier auch als Ausstellungsobjekte positioniert werden. Der
Übergang zur verdeckten Zwischenzone wird mittels einer leicht gewellten
Wand mit Weiterführung in das südliche Gelände vergleichbar einer
Stützwand geformt. Die so erzeugte organische Struktur kann so als Teil
der angrenzenden Geländemorphologie im Kontrast zur eher strengen
kubischen Ausformung des Neubaus interpretiert werden. Die Halle selbst
lehnt sich an diese Welle an, zwei im Grundriss konisch geformte
Flächenlichter sowie ein Abschwenken der drei dadurch gebildeten
Randkonturen weiten bzw. verengen die Halle so je nach Zugang und
Blickrichtung.

Die westlich hinter der Welle angelegte Zwischenzone besteht aus drei
Abschnitten: Den beiden Besucher- bzw. Begegnungsbereichen am Nord- bzw.
Südzugang werden die Garderoben, Sanitärund Personalräume zugeordnet
sowie darüber jeweils ein Technikraum für die gebäudebezogenen
Lüftungsanlagen und sonstigen haustechnischen Systeme. Im Mittelbereich
verbindet ein korridorähnlicher Raum mit Rampe den Ausstellungs- mit dem
Seminarbereich, der dort auch unterbrochen werden kann. Die Rampe
gleicht dabei den topografisch bedingten Höhenversatz in Längsrichtung
aus. Dieser Verbinder soll als tageslichtloser Raum für
ausstellungsbezogene Inszenierungen genutzt werden und wird dafür über
zwei offene Übergänge an die Halle angebunden. Im Anschluss zum
Seminarraum befindet sich der Übergang zum Besucherstollen mit
Steigerstube, durch ein verdecktes Rolltor vor der Rampe ist eine
Funktionstrennung zum separierbaren Betrieb hier möglich. Der große
Technikraum ist für den Ausstellungsbesucher nur über die verglasten
Querwände einsehbar. Ein verdeckt in die Fassade integriertes Tor
ermöglich den Personalzugang bzw. den Austausch der technischen
Komponenten. In der angrenzenden Zwischenzone wird der Dachbereich zur
Aufnahme der Rückkühler abgesenkt, die Wartung erfolgt hier über den
Zugang auf der Aufschüttung.

Die Fassadenflächen werden mit einer anthrazitfarbigen Vorhangfassade
aus formstabilen und beschichteten Platten verkleidet. Mehrere
Vertikalfugen an der Ostseite erhalten dabei wie auch auf der Innenseite
durchgehende LED- Lichtleisten, die mit ihrer rahmenartigen Form an die
Stützrahmen der Stollenverbauung erinnern. Als Besonderheit wird in die
Ostseite ein blauer Kubus in Höhe des Technikmoduls eingefügt zur
exgeschützten Aufnahme der Wasserstoffspeicherflaschen. Die Dachflächen
werden als extensive Gründächer angelegt mit einer Absenkung für die
Rückkühler.
Dachflächen werden als extensive Gründächer angelegt mit einer Absenkung
für die Rückkühler.

## Zusätzlicher Text
Technische Vorschriften/Regelwerk

Für die Ausführung gelten die für den Standort gültigen
Vorschriften/Regelwerke in ihrer jeweils neuesten Fassung.

Alle Leistungen sind nach den zum Zeitpunkt der Ausführung allgemein
anerkannten Regeln der Technik zu erbringen.

## Zusätzlicher Text
Allgemeine Beschreibung Energiezentrale

Die Energiezentrale ist das System zur Wärmeversorgung. Des weiteren
übernimmt sie die Kälteversorgung zur Klimatisierung. Versorgt werden
sowohl das Gebäude der Energiezentrale als auch umliegende Objekte: Haus
1, 2, 3, Infopunkt und Studierhaus. Die umliegenden Objekte werden über
ein Nahwärme- und Kältenetz versorgt. Dieses wird über ein getrenntes
Los realisiert.

Als Medium in den Heizleitungen ist Heizungswasser vorgesehen mit einer
Spreizung von 55 / 35 °C.
Als Medium in den Kälteleitungen ist eine Glykol/Wasser-Mischung 35%
vorgesehen mit einer Spreizung von 6 / 12 °C

Die Energiezentrale setzt sich zusammen aus:
- den Wärmepumpen, als Energielieferant
- den Eisspeichern, als Quelle und Energiespeicher
- den Rückkühlwerken, Luft als Quelle zur Nutzung der Umweltenergie
- die Power to Heat Anlage als Wärmeerzeuger
- den Pufferspeichern, zur Speicherung und Bevorratung der
Verbrauchsenergie
- einer Wasserstoffanlage

Schnittstelle zur Übergabe der Leistung an das Gebäude sind die
Zubringerleitungen zu den Verteilern. Ab den Verteilern regelt die
Gebäudeautomation den Energiefluss.
Zur Bereitstellung der geforderten Energie (Wärme und Kälte) hat die
Energiezentrale ein internes Energie-Managementsystem, welches
entscheidet welche Quelle genutzt wird und welche Leistung bereit zu
stellen ist. Dies geschieht über die vorgegebenen Schaltungen.

Grundschaltungen:
01 - Heizen über Luft - Rückkühlwerk
02 - Heizen über die Eisspeicher
03 - Aktive Kühlung über die Wärmepumpen
04 - Passive Kühlung über die Eisspeicher
05 - Freie Kühlung über die direkte Schaltung mit dem Rückkühlwerk
06 - Abtauen Rückkühlwerk bei Vereisung
07 - Regeneration der Eisspeicher über die Heizung
08 - Regeneration der Eisspeicher über Rückkühlwerk

## Zusätzlicher Text
Generelle Vorbemerkungen

Allgemeine Hinweise und Kalkulation

Das Leistungsverzeichnis ist in allen Teilen leserlich auszufüllen.
Streichungen sind unzulässig und führen zur Ungültigkeit des Angebotes.

Im Leistungsverzeichnis werden in relevanten Positionen Hersteller- und

Typangaben verlangt. Der Bieter hat diese Abfragen gewissenhaft
auszufüllen.
Fehlende oder unvollständige Angaben können zum Ausschluss des
Angebotes in der Wertung führen.

Alle Leistungen verstehen sich als Lieferung und kompletter Montage
einschl. aller Nebenleistungen.

Bedenken gegen die Ausführung sind bei Angebotsabgabe geltend zu machen.

Eine Baustellenbesichtigung vor Angebotsabgabe wird empfohlen.

Eine enge Zusammenarbeit mit der örtlichen Bauüberwachung wird
vorausgesetzt.

Bauablauf, Arbeitszeiten, Kapazität - Zahl der Arbeitskräfte

Die Erbringung der ausgeschriebenen Leistungen findet abschnittsweise
statt.

Mit Arbeitsunterbrechungen ist zu rechnen, das heißt, der AN hat keinen

Anspruch auf eine lückenlose, ununterbrochene Ausführung seiner
Leistungen. Unterbrechungen können sich aus folgenden Gründen
ergeben: Bauabschnitte, Bauablauf, bautechnolgische Gründe,

Regelarbeitszeit von Montag bis Freitag im Zeitfenster von 06:00-18:00
Uhr;
Bei Notwendigkeit und auf Verlangen der Bauleitung:
Arbeitszeitverlagerung
werktags bis 20:00 Uhr, Arbeit an Samstagen (Werktage) ohne
Mehrausgleich! Gründe für die Notwendigkeit können aus dem Bauablauf
entstehen, mit dem Ziel der strikten Einhaltung der vorgegebenen
Termine.

Der Auftragnehmer hat für die Leistungserbringung eine ausreichende
Anzahl
an Arbeitskräften vorzuhalten und zur Verfügung zu stellen. Maßgebend
ist der
geforderte Leistungsumfang des entsprechenden Bauabschnittes unter
Berücksichtigung des Bauzeitenplanes. Bei Verzug und auf Verlangen der
Bauleitung hat der AN die Kapazität auf der Baustelle aufzustocken.
Der Bieter bestätigt mit seiner Unterschrift, dass er über das nötige
Fach- und
Montagepersonal verfügt, um die beschriebenen Leistungen termingerecht
zu erbringen.

Baustelleneinrichtung

Der AN hat für seine komplette Baustelleneinrichtung wie z. B. Materialcontainer, Tagesunterkünfte, eigene Unterverteilungen, Arbeitsplatzbeleuchtung im Gebäude usw. selbst zu sorgen.
BE- und Lagerflächen stehen nur in geringem Umfang zur Verfügung. Die
Standorte werden dem AN zugewiesen.

Die Baustelleneinrichtung ist, soweit nicht gesondert ausgeschrieben, in
die Einheitspreise des Angebotes einzurechnen (Nebenleistung nach VOB/C
(ATV) DIN 18 299), sie wird nicht gesondert vergütet.
Nach Beendigung der Bauarbeiten und der Beseitigung der eigenen
Baustelleneinrichtung des AN ist der ursprüngliche Zustand aller Flächen
vom AN wieder herzustellen (schriftliche Übergabe-Niederschrift mit AG).

Es wird eine zentrale Sanitäranlage (Container) erstellt, welche von
allen Gewerken genutzt werden kann.

Baustoffe

Sämtliche eingesetzte Materialien sollten umweltfreundlich sein und eine
schnelle biologische Abbaubarkeit im Entsorgungsfall begünstigen. Sie
sollen dem Leitfaden für nachhaltiges Bauen (Herausgegeben vom
Bundesministerium für Verkehr, Bau und Wohnungswesen) entsprechen.
Tropenhölzer und PVC (wo der Einsatzzweck es nicht vorgibt) sind
grundsätzlich zu vermeiden. Es sind heimische Baustoffe zu verwenden.

Sämtliche auf der Baustelle gewonnenen Stoffe, die nicht wieder
verwendet werden, werden Eigentum des betreffenden Auftragnehmers.
Dieser hat diese Stoffe ordnungsgemäß der vorgeschriebenen Verwertung
zuzuführen.

Baustelle und Baustellenordnung

Auf der Baustelle ist ständig für Ordnung zu sorgen. Beräumungen sind
ohne Aufforderung permanent durchzuführen. Sollte die Beräumung durch
den Auftragnehmer nicht in gewünschtem Umfang erfolgen und wird einer
besonderen Aufforderung nicht Folge geleistet, ist der Auftraggeber
berechtigt,
Dritte mit der Beräumung und dem Herstellen von Ordnung und Sauberkeit
auf Kosten des Auftragnehmers zu beauftragen.

Die Reinigung des anliegenden, öffentlichen Verkehrsraumes, bei
Verschmutzung und Verursachung durch den Auftragnehmer und deren
Dienstleister, ist in die Einheitspreise einzurechnen.

Feuerwehr- und Rettungswege sind permanent für den Ernstfall
freizuhalten und
dürfen nicht durch Baustelleneinrichtungsgegenstände, Lagergüter,
Fahrzeuge,
etc., blockiert werden.

Größere Materialanlieferungen sind rechtzeitig der Bauleitung anzuzeigen
und mit dieser abzustimmen. Die Verantwortung für das rechtzeitige
Liefern verbleibt in der Verantwortung des AN. Sollten besondere
Genehmigungen notwendig werden für z.B. Absperrungen von öffentlichen
Flächen, Verkehrsregelungen so ist dies Sache des AN. Sämtliche hierfür
anfallenden Kosten sind einzukal- kulieren.

Koordination, Bauberatungen, Fachbauleiter, Bautagebücher

Es können nicht an allen Stellen alle Leistungen zur gleichen Zeit im
ausgeschriebenen Umfang durchgeführt werden (Bauablaufplan). Eine
Koordinierung aller am Bau beteiligten Firmen ist notwendig. Im Turnus
von einer Woche werden Koordinationsberatungen durchgeführt. Der AN
verpflichtet sich zur regelmäßigen Teilnahme.

Der AN stellt bis zur endgültigen Fertigstellung seiner vertraglichen
Leistungen einen verantwortlichen Bauleiter und benennt schriftlich eine
hierfür geeignete Person.

Der AN ist verpflichtet, Tagesberichte zu führen, in denen die Anzahl
der eingesetzten Arbeitskräfte und die ausgeführten Arbeiten sowie
besondere Vorkommnisse eingetragen sein müssen. Die Tagesberichte sind
wöchentlich der örtlichen Objektüberwachung vorzulegen.

Der Fachbauleiter des Auftragnehmers ist für eine enge Abstimmung mit
dem örtlichen Bauleitung verantwortlich.

Stundenlohnarbeiten

Stundenlohnarbeiten dürfen nur nach Anweisung der Bauleitung des AG
ausgeführt werden.

Geleistete Stunden sind - unter Aufführung der ausgeführten Arbeiten und
eingesetzten Arbeitskräfte - täglich der Bauleitung des AG zur
Bestätigung vorzulegen. Die Notwendigkeit von Stundenlohnarbeiten ist zu
begründen.

Der angegebene Stundenverrechnungssatz ist Grundlage für die Verrechnung von Arbeitsstunden. Der angegebene Stundenverrechnungssatz gilt
auch für etwaige Nachauftragnehmer des AN.

Ausführungsunterlagen

Vom AN verwendete Ausführungsunterlagen müssen den Freigabevermerk des
AG oder dessen beauftragte Person tragen, um Verwechslungen bei der
Bauausführung zu vermeiden. Nicht freigegebene Unterlagen dürfen nicht
verwendet werden. Dies entbindet den AN aber nicht von seiner eigenen
Prüfungs- und Hinweispflicht.

## Zusätzlicher Text
Allgemeine Vorbemerkungen (gewerkespezifisch)

Nachstehende Bedingungen sind in die folgenden Einheitspreise des
Angebotes einzurechnen und werden nicht gesondert vergütet. Einrichten
der Baustelle, Liefer-/Roll-/Fracht- und Reisekosten, An-/Abfuhr von
Material und Werkzeug. Schweiß-, Löt- und Dichtmaterial, einschl.
sämtlicher notwendiger technischen Gase. Reinigung der Baustelle am
jeweiligen Tag, Deponie von Rest- und
Verpackungsmaterialien z. B. in Gitterboxen oder ähnlichen Behältnissen,
welche min. 1 x pro Woche entleert und entsorgt werden, Erstellung und
Einleitung der behördlichen Anträge, Einholen der erforderlichen
Schacht- erlaubnisscheine, Erstellung der fortlaufenden Aufmaße einschl.
Abrechnungszeichnungen, Abnahmen und Übergaben, auch in
Teilabschnitten, an den Bauherren, Führen der Bautageberichte auf
vorgedruckten Formularen.

Der Auftragnehmer hat für die Durchführung der Leistungen einen
verantwortlichen Projektführer zu bestellen, der durch Entgegennahme von
Weisungen durch die Bauleitung befugt und mit den durchzuführenden
Arbeiten
vertraut ist. Der Projektführer ist, wenn er der Bauleitung ungeeignet
erscheint, auf Verlangen der Bauleitung abzulösen. Maschinen und Geräte
dürfen nur mit der Zustimmung der Bauleitung von der Baustelle abgezogen
werden.

Das Anlegen von kleineren Installationsanschlussschlitzen und
Wanddurchbrüchen in Materialien wie Gasbeton oder Kalksandstein sowie
von kleineren
Wandausschnitten in Trockenbauwänden ist in die Einheitspreise mit
einzurechnen und wird nicht gesondert vergütet.

Das Herstellen der Bohrungen für Befestigungen (Dübel etc.) ist in die
Einheitspreise einzukalkulieren und wird nicht gesondert vergütet.

Die Entscheidung über die Gleichwertigkeit von Materialien und Geräten
entscheidet allein der Fachingenieur. Die Gleichwertigkeit wird bei
später sichtbaren Materialien auch unter architektonischen Maßstäben
bewertet.

Der Anbieter kann sich vor Abgabe des Angebotes ein Bild über die
Befestigungs- und Montagemöglichkeiten durch Einsichtnahme der
zeichnerischen Unterlagen machen. Nachträglich werden keine Mehrkosten
für
zusätzliche Befestigungsmaterialien, erforderliche Gerüste,
Arbeitsbühnen usw. anerkannt.

Bei der Montage ist darauf zu achten, dass der Schall- und Brandschutz
im Hochbau eingehalten wird, dass die Ausführung sämtlicher notwendigen
Installationen unter Wahrung und Einhaltung der gültigen Installations-/
Herstellerregeln, sowie UVV-/BG- und staatlichen
Arbeitsschutzrichtlinien, Normen und Richtlinien (Stand der Technik)
durchgeführt wird.
Montagehilfen/-werkzeuge, einschl. zugelassenen Leitern (gem. VBG 74/BGV
D 36/GUV 6.4) bis zu einer Montagehöhe von 3,50 m, sowie allgemeine und
auch spezifisch notwendiges Werkzeug jedweder Art werden bauseits nicht
beigestellt und nicht gesondert vergütet. Die hierfür notwendigen
Montagezulagen, wie auch das Vorhalten von geeigneten Montagehilfen
(z.B.:ausschließlich Verwenden von geprüften und zugelassenen Gerüsten,
Leitern, Hebewerkzeugen, etc. ) wird nicht gesondert vergütet, wird
bauseits nicht beigestellt und ist in die Einheitspreise mit
einzukalkulieren.

An den Schweiß- und Lötplätzen innerhalb des Gebäudes haben geprüfte,
versiegelte ABC Feuerlöscher mit min. 6 kg Füllung, Löschdecke und
Wassereimer mit min. 10L Inhalt leicht zugänglich, bereit zu stehen.
Schweiß- und Lötarbeiten sind dem Betreiber / der Bauleitung vorab
anzuzeigen und durch einen gewährten Schweißschein seitens des
Betreibers zu hinterlegen.
Ebenso ist ein komplett ausgestatteter Erste Hilfe Verbandskasten, am
Montageort, vorzuhalten. Die BG-und UVV Vorschriften sind zwingend
einzuhalten (gilt auch für die PSA - Persönliche Schutzausrüstung gem.
BG
und UVV). Zuwiderhandlungen führen nach erstmaliger Abmahnung zum
sofortigen Baustellenverweis. Präzisiert wird dies über die Belehrung
vor Ort
mit dem SiGeKo!

Die Lieferscheine der Schüttgüter sind mit Datum, Wiegescheinnummer und
Nettogewicht in die Tagesberichte einzutragen und von der Bauleitung
beim wöchentlichen Baustellentermin gegenzeichnen zu lassen.

Grasnarben und Oberbodenaushub sind nach Absprache mit dem Auftraggeber
an geeigneter Stelle und auf geeigneter Lagerfläche getrennt zu lagern.

Angaben zur Abrechnung: Bei einer Abrechnung nach örtlichem Aufmaß
werden nur die technisch erforderlichen und technologisch möglichen Maße
maximal anerkannt. Mehrleistungen einschließlich der Folgeleistungen
gehen zu Lasten des schuldhaft handelnden Verursachers. Im
Leistungsverzeichnis aufgeführte Handschachtung wird nur für solche
Leistungen vergütet, bei denen
aus objektiven Gründen kein Bagger (auch kein Kleinbagger) eingesetzt
werden kann (Engstellen, Leitungskreuzungen, Suchschachtung, Querschläge
u.ä.). Durch Verschulden des Auftragnehmers zu viel abgefahrene oder
ausgehobene Aushubmassen sind durch gleichwertige Massen zu ersetzen;
eine Vergütung dafür erfolgt nicht.

Grundsätzlich ist vor jeder Rechnungslegung durch den Auftragnehmer mit
dem bauüberwachenden Planungsbüro eine gemeinsames Aufmaß zu erstellen.
Hieraus kann der AN ein Skript der Teil- oder Schlussrechnung erstellen
und dem Planungsbüro zur  Freigabe vorlegen. Durch den Auftraggeber
werden nur Rechnungen angewiesen, die keine Rechnungskorrekturen
beinhalten!

Boden- und Wasserverhältnisse:

Folgende geotechnischen Berichte sind vollumfänglich zu beachten.

1. Geotechnischer Bericht Nr. CBV_190969, vom 03.06.2020:

G.U.B. Ingenieur AG, Büro Cottbus
Telefon: (03 55) 35736-0 / Fax: (0355) 35736-29
E- Mail: info@gub-cottbus.de

2. Ergänzung zum geotechnischen Bericht "Neubau eines Besucherstollens",
Nr. CBG_200304, vom 26.04.2021:

G.U.B. Ingenieur AG, Büro Cottbus
Telefon: (03 55) 35736-0 / Fax: (0355) 35736-29
E- Mail: info@gub-cottbus.de

3. Geotechnische Untersuchung, vom 30.09.2021:

P. Jähne Ingenieurbüro GmbH
Telefon: (03 55) 380480 / Fax: (0355) 380486
E- Mail: jaehne@ib-jaehne.de

## Zusätzlicher Text
Technische Vorbemerkungen zur Befestigung an Spannbetondecken

Die obere Dachdecke wird überwiegend aus Spannbeton-Fertigteilplatten
hergestellt. In kleinen Teilbereichen werden Ortbeton-Decken errichtet.

Aus dem Verlegeplan der Spannbetondecke von dem Lieferanten ELBE Decken
(Anlage zum LV) kann die Struktur der Decke über dem Obergeschoss, der
Querschnitt der Spannbetondeckenplatten mit Lage der Hohlräume, Litzen
und Dübelachsen sowie die Vorgehensweise zum Setzen von Dübeln und
nachträglichen Bohrungen entnommen werden.

Letzteres wird nachfolgend zitiert.

Setzen von Dübeln und nachträglichen Bohrungen:

Zur Befestigung von Deckenverkleidungen/Installationsleitungen sind
zugelassene Dübel (z.B. Fischer FHY, Hilti HKH, Kunkel KHD ...oder Würth
W-HD) zu verwenden. Die Zulassungen/ETA der Dübelhersteller sind
maßgebend und zu beachten! Dübelzonen siehe Deckenquerschnitt bzw. es
sind Bohrschablonen zu verwenden. Nachträgliche Kernbohrungen dürfen in
der Regel nur von Fachkräften im Bereich der Deckenhohlräume ausgeführt
werden. Können die Mindesabstände (Betondeckung) nicht eingehalten
werden bzw. werden Stege/Litzen geschnitten, ist vor dem Bohren der
Deckenhersteller zu kontaktieren! Nachträgliche Kernbohrungen dürfen
ohne statischen Nachweis nur im Bereich der Hohlräume ausgeführt werden,
ohne den Steg bzw. die Bewehrung zu beschädigen!

Bohrschablonen werden zum leichteren Anzeichnen der Bohrungen vom AN
Rohbau (Terpe-Bau) zur Verfügung gestellt. Diese sind zu benutzen.
Zulagen für den Mehraufwand sind im LV als Leistungspositionen
enthalten.

Hinweise und statische Vorgaben

Generell gilt die Lastberechnung der Gebäudestatik.

Für TGA-Installationen und Anbauten unterhalb der Decken steht, laut
Angabe der Tragwerksplanung, eine maximale Flächenlast von 1,12 kN/m²
zur Verfügung, für den höher belasteten Bereich der Technikzentrale
(Raum 014) sind es 1,5 kN/m².

Die Deckenplatten wurden für eine Ausbaulast von 2,0 kN/m² + 1,0 kN/m²
Nutzlast/Verkehrslast gefertigt.

Vom Betonwerk werden keine Begrenzungen zulässiger Punktlasten
vorgegeben, es gilt die Statik und die Zulassung der verwendeten Dübel

Der Nachweis der Einhaltung der zulässigen Flächenlasten obliegt den
Auftragnehmern der TGA-Gewerke im Rahmen der Montageplanung. Die
Darstellung der Befestigungskonstruktionen und Bauteileinbindungen mit
den dazugehörigen Lastangaben ist Bestandteil der Montageplanung (Siehe
Leistungsbeschreibung Montageplanung).

Sollte es bei Lastkonzentrationen zu Überschreitungen der zulässigen
Flächenlasten kommen, ist der Tragwerksplaner hinzu zu ziehen.
Eine Bewertung von größeren Lasten auf Vergleichsflächen oder ggf.
erforderlicher Lastverteilung kann ebenfalls nur durch den
Tragwerksplaner erfolgen.

## Los 16 - Energiezentrale
Datum: 12.02.26

### 1 Eis-Energiespeicher Anlage

*Hinweis*
Allgemeine Beschreibung Eisspeicher

Das Eisspeichersystem bestehend aus folgenden
Hauptkomponenten:

dem Betonbehälter
Der Beton-Behälter besteht aus wasserundurchlässigem
Beton (WU-Beton).

mit den Eingebauten Wärmetauschern
Wärme-Überträger zentral angeordnet für den Entzugs-
und den  Direktbetrieb,
Wärme-Überträger am Innenrand des Behälters als
Regeneration  (Energieeintrag).

den Anschlussleitungen im Außenbereich
PE Anschlussleitung zur Verbindung der Wärmetauscher im
Behälter mit der Zentrale im Gebäude

den Schutzrohren zur Einbringung der elektrischen
Versorgungsleitungen die zur Steuerung und Überwachung
des Energieflusses notwendig sind

dem Anschluss der Überlaufleitung zur Ableitung des
überschüssigen Behälterwassers

Lage:

Der Aufstellungsort liegt südlich vom Gebäude der
Energiezentrale. Er wird frostfrei im Erdreich
eingebaut, die Behälteroberkante ist 1,0 m unter der
geländeoberkante.

#### 1.1 Simulation

*Hinweis*
Allgemeine Beschreibung zur Simulation

Simulationsauswertung für das anzubietende
Eis-Energiespeichersystem

Das Eis-Energiespeichersystem ist eine effiziente
Wärmequelle für Sole-Wasser-Wärmepumpen. Durch ein
ideales Wärmequellenmanagement wird die
Jahresarbeitszahl der Wärmepumpe maximiert und damit
der CO2 -Abdruck des Gebäudes durch die umweltschonende
Nutzung erneuerbarer Energien minimiert. In der
Dokumentation werden die individuelle Dimensionierung
der Komponenten des Eis-Energiespeichersystems, deren
technischen Details aufgezeigt und beschrieben.

Ergebnisse der Simulation

Die Simulation erzeugt einen standortabhängigen
generischen Lastgang des Gebäudes

- Simulation der Eisspeicher-Wärmepumpen-Anlage unter
Berücksichtigung
  aller für das System notwendigen Hilfsantriebe in
stündlicher Auflösung
- Darstellung und Auflistung aller relevanten
Energieströme (Wärme und Strom)  in Form von
Stundenzeitreihen
- Aufbereitung der Simulationsergebnisse in einer
Kurzpräsentation

**1.1.1 Simulationsauswertung Eisspeicher**
Simulationsauswertung Eisspeicher

Vorgaben

Baustelle:  Neubau Energiewerkstatt
Straße Nr.  Seestraße
PLT Ort:  01938 Großräschen
Wasserschutzgebiet:  kein Wasserschutzgebiet

Gebäudedaten

Heizlast:  ca. 280 kW
Kühllast:  ca. 320 kW
Trinkwasserbedarf:  ohne
Vor- / Rücklauftemp. Heizen: 55/35°C
Vor- / Rücklauftemp. Kühlen: 6/12°C

Behälterdaten:
Der Speicher liegt im Boden, die Aufstellfläche ist
vorgegeben.

Vorgabe

Behälterform:  Zylinder
ø  / LxB (Innenmaß):  9,5 m
Höhe (Innenmaß):  5,0 m
Wasservolumen:  ca. 300 m³

Bieterangaben

Behälterform:  ........................
ø  / LxB (Innenmaß): m  ........................
Höhe (Innenmaß): m ........................
Wasservolumen:  m³ ........................

Wärmeerzeuger:  1 x Wärmepumpe
2. Wärmeerzeuger  100 kW Power-to-heat

Wärmetauscher-System im Eisspeicher
Nennleistung Entzug-WT  ca. 75 kW
Nennkühlleistung. Regeneration-WT ca. 300 kW

Bieterangaben

Wärmetauscher-System im Eisspeicher
Nennleistung Entzug-WT  ........................

Nennkühlleistung. Regeneration-WT
........................

Auswertung der Simulation

Eingegebene Daten zum Bauvorhaben
Daten zum Eisspeicher
Simulationsergebnis zum Lastengag

- Freigabe Direktbetrieb
- Umschaltpunkt Entzugsbetrieb (Eisspeicher -
Wärmepumpe)

Bilanzwärmeabgabe
Bilanz zur Natürlichen Kühlung
Laufzeiten der Wärmepumpe

Standortdaten

Co2 Einsparung gegenüber konventioneller Heiztechnik
Betriebsarten und Schnittstellen

- Entzugsbetrieb / Direktbetrieb
- Regenerationsbetrieb / Kühlbetrieb

Technische Daten des Eis-Energiespeicher-Komponenten

Regelungs- und Umschaltpunkte
- Freigabezeiten und Umschaltpunkte
- Wärmequellenmanagement

Hinweise zur Anlagenkonzeption
Menge: 1,000 St

#### 1.2 Stahlbetonbehälter

**1.2.1 Stahlbeton Rundbehälter**
Stahlbeton Rundbehälter

Lieferung und Montage des nachfolgend aufgeführten
Behälters mit Ortbeton Statiktyp: Sonderstatik,
Statikprüfung durch den AG

Grundlagen Auslegung Betonbehälter:

- Durchmesser: 9,5 m
- Wandhöhe i. L.: 5 m
- Speichervolumen: 354,4 m³
- Belastungsklasse: SLW 12
- Erdüberdeckung: 100 cm
- Deckenstärke: 30/34 cm
- Wandstärke: 20 cm
- Bodenstärke: 25 cm
- Überstand Bodenplatte: 15 cm
- Berechnet für folgende Baugrunddaten:

Der Behälter kann einen äußeren Wasserstand ab
Oberkante- Bodenplattenüberstand von 100 cm aufnehmen,
jedoch nur bei vollständiger Hinterfüllung und
Überdeckung des Behälters mit Erdreich.

Der erforderliche Baugrund muss eine zulässige
Bodenpressung von mindestens 200 kN/m² aufweisen. Das
Bettungsmodul (KS) muss mindestens 25 MN/m³ betragen.

Leistungen:

1 Stk. Stahlbeton-Bodenplatte eben, ohne Gefälle, (per
Hand abgezogen und zugerieben)

1 Stk. Stahlbeton-Wand, Durchmesser: 9,5 m Höhe: 5 m

1 Stk. Stahlbetondecke freitragend
belastbar mit max. 100 cm Erde und 12 to LKW
Lieferung ohne Wärmedämmung auf der Decke

1 Stk. Deckenleihschalung

1 Stk. Pumpensumpf: 40 cm x 40 cm, 10 cm tief (seitlich
angeordnet)

1 Stk. Deckenaussparung: Ø 150 cm

1 Stk. Schachtring Ø 150 cm, ca. 25 cm hoch, Lieferung
und Einbau

1 Stk. Konus, Ø 150/62,5cm, 60 cm hoch, Lieferung
/Montage und Höhenausgleich bauseitig

1 Stk. Schachtabdeckung (evtl. Beton-Guss), Klasse D, Ø
60 cm, tagwasserdicht (ohne Lüftungsöffnungen)
Lieferung /Montage bauseitig

1 Stück Faserzement-Futterrohre, DN 100 mm, ohne
Dichtungssatz, liefern und einbauen (für bauseitiges
Elektroleerrohr)

1 Stk. KG-Rohr mit Muffe (ca. 20 cm lang), DN 100 mm,
liefern und einbauen (für bauseitiges Überlaufrohr)

2 Stk. Faserzement-Futterrohre, DN150 mm, ohne
Dichtungssatz, liefern und einbauen

2 Stk. Faserzement-Futterrohre, DN150 mm, ohne
Dichtungssatz, liefern und einbauen

1 Stk. Betonüberwachung ÜK 2 (Eigen- und
Fremdüberwachung) mit Probekörper und
Überwachungsbericht

1 Stk. Frachtkosten für An- und Abfahrt der Schalung
und Bauwerkzeuge

1 Stk. Sauberkeitsschicht aus Beton mind. C 8/10, ca. 5
cm stark, liefern und einbauen enthaltene Menge: 4,5
m³). Mehrbetonmengen (gegenüber o. g. Angaben) werden
zusätzlich nach tatsächlichem Verbrauch bzw. gemäß
Betonlieferscheinmengen mit der Schlussrechnung in
Rechnung gestellt.

Weitere Leistungsbestandteile:

- prüffähige statische Berechnung für die Bauleistung
mit Bewehrungsplan

- Schalplan für Stahlbeton-Behälter mit Erdaushubplan

- Beton mit hohem Wassereindringwiderstand nach DIN EN
206 bzw. DIN 1045-2, C 25/30, XC4, XF1, XA1

- Betondeckung innen und außen von 4,0 cm

- gelenkiger Boden-/Wandanschluss (mit 1x
Spezialfugenband Pentaflex Typ KB 167 mm hoch und mit
1x PE-Fugenband 80 mm hoch)

- Bewehrung/Betonstahl laut prüffähiger statischer
Berechnung mit Mindestbewehrung nach DIN EN 1992
(Eurocode 2) mit Rissbreitenbeschränkung für Wand und
Bodenplatte mit 0,20 mm, für Decke mit 0,30 mm

- erforderliche Abstandshalter

- System-Metallschalung und Monteure komplett

- mit LKW-Kran oder Hochkran

Zusätzliche Hinweise/Grundlagen:

Die Füllguttemperatur im Behälter schwankt max.
zwischen -2,5°C (Winter) und +25°C (Sommer).

Ein maximaler Temperaturgradient von ±7,5 K über die
Bodenplatten- und Wanddicke sowie ±2,5 K über die
Deckenplattendicke darf nicht überschritten werden. Im
Betriebszustand darf der Behälter nicht freigelegt
werden, auch nicht teilweise, da die Erdanfüllung als
Dämmung dient. Die Änderung der Füllguttemperatur
sollte 1K pro Tag nicht überschreiten und muss langsam
und gleichmäßig erfolgen. Die Befüllung des Behälters
darf nur mit Wasser in Umgebungstemperatur erfolgen.

Leistungen zur Prüfung einholen:

- Eingabeplanung ausführen und Baugenehmigung einholen.

- Statikprüfung einholen und Übernahme der
Prüfgebühren.

- Sämtliche Erdarbeiten, Einbau der Sauberkeits- bzw.
Filterschicht (einschließlich Magerbetonkeil im Bereich
des Pumpensumpfes), sowie Drainage- und Kontrollschacht
sind durch eine Fachfirma auszuführen (Maßtoleranz +/-
2 cm). Andernfalls kann zusätzlich gesondert zu
berechnender Mehrbeton erforderlich werden. Verlegen
einer PE-Baufolie soweit erforderlich
bzw. zulässig. Erstellung einer frostsicheren Gründung
soweit erforderlich.

- Bauwasser und -strom sind in der Nähe der Baustelle
(innerhalb von ca. 25 m, bei Hochkraneinsatz ist ein 63
Ampere- Anschluss mit Baustromverteilerkasten
erforderlich) kostenlos beizustellen.

- Gute, wetterfeste Zufahrt (einschl.
Verkehrssicherungspflicht) für 40 t Fahrzeug (ab 12,00
m Behälterdurchmesser an 2 Seiten), bis unmittelbar an
den jeweiligen Behälter, mit Stellplatz für Kran und
Transportbetonmischerfahrzeug nebeneinander,
herstellen. Mindestdurchfahrtshöhe beträgt 4,00 m. Im
Bereich der Bau- und Kranarbeiten (mit LKW-Kran) muss
eine Mindesthöhe von 12,00 m vorhanden sein. Wegen
unzureichender Zufahrt verursachte Betonpumpkosten
(über 14,00 m Kranausladung)
gehen zu Lasten des Auftraggebers.

- Stellung eines Lagerplatzes in unmittelbarer Baunähe
zur Lagerung der Schalung, Werkzeugcontainer und
Betonstahlbewehrung (ca. 200 m²).

- Zu nahe am Bauwerk liegende Versorgungsleitung
(unter- und oberirdisch, z. B. Wasser, Gas, Strom,
Telefon usw.) sind durch den AG entsprechend zu
schützen oder notfalls vor Baubeginn zu verlegen.

- Ausführung der gesamten Wasserhaltung, soweit
erforderlich. Beseitigung von anfallenden Tages- und
Oberflächenwasser.
- Veranlassung der Bewehrungsabnahme, soweit
erforderlich.
Menge: 1,000 St

#### 1.3 Wärmetauschersystem im Eisspeicher

*Hinweis*
Allgemeine Bemerkungen Wärmetauscher

Die anzubietenden Wärmetauscher sind nach den
ermittelten
Daten der durchzuführender Simulation auszulegen.

Das Wärmeübertrager-System besteht aus mehreren
technischen, thermodynamischen und hydraulischen Ebenen
und ist zur Entnahme sowie zur Einbringung von Energie
(Wärme) in das Speichermedium Wasser ausgelegt und
angepasst.

Die Durchführung der Anbinde-Leitungen der
Wärmeübertrager-
Systeme werden mit entsprechenden Ringraumdichtungen
wasserdicht bis ca. 1m außerhalb des Gebäudes
ausgeführt. Entsprechende
Aussparungen oder Kernbohrungen sind vorab zu klären.

Der Speicherinhalt ist in der Regel nicht ausreichend,
um die
gesamte Quellenergie während der Heizperiode zu
liefern, was
eine stetige Zustandsüberwachung erfordert.

Die passende Regelungstechnik zur Überwachung des
Eisspeichers ist ein Bestandteil der MSR Technik.

Die Auswertung der Messstellen im Eisspeicher werden
von der
Regelung an das Wärmequellen-Management übergeben.
-  Auswertung Temperaturen im Speicher
-  Auswertung des Vereisungsgrades

Lieferung und Montage des Wärmetauschersystems in dem
dafür ausgelegten  Betonbehälter

**1.3.1 Beschreibung/Auslegung der Wärmetauscher**
Beschreibung/Auslegung der Wärmetauscher

Vorgaben:

- Regeneration Leistung:  300 kW
- Entzug Leistung:  75,4 kW

Bieterangaben:

- Regeneration Leistung:
...............................

- Entzug Leistung:  ...............................

Beschreibung Regenerations-Wärmetauscher:

- Rahmenkonstruktion: Aluminium/Kunststoff
- Material des Wärmetauschers Regeneration: Polyethylen
- Max. zulässige Fluidtemperatur: 35 °C
- Druckstufe PN 10
- Übertragungsmedium: Wasser-Glykol-Gemisch 35%
- Nennvolumenstrom: 46,82 m³/h
- Druckverlust bei Nennvolumenstrom bis Schnittstelle:
244 mbar
- Durchführung und Abdichtung der Leitungen bis ca. 1 m
außerhalb des Behälters
- Schnittstelle: 2x PE100-Rohr SDR11 Da 140 mm
(Vor-/Rücklauf), inkl. Ringraumdichtungen

Bieterangaben Regenerations-Wärmetauscher:

- Rahmenkonstruktion:
.........................................

- Material des Wärmetauschers Regeneration:
.....................

- Max. zulässige Fluidtemperatur:
............................................

- Druckstufe ..........................................

- Übertragungsmedium:
.............................................

- Nennvolumenstrom:
............................................

- Druckverlust bei Nennvolumenstrom bis Schnittstelle:
............................................

- Schnittstelle: 2x PE100-Rohr SDR11 Da
........................................

Beschreibung Entzugs-Wärmetauscher:

- Rahmenkonstruktion: Aluminium/Kunststoff
- Material des Wärmetauschers Entzug: Polyehtylen
- Max. zulässige Fluidtemperatur: 35 °C
- Druckstufe PN 10
- Übertragungsmedium: Wasser-Glykol-Gemisch 35%
- Nennvolumenstrom: 23,6 m³/h
- Druckverlust bei Nennvolumenstrom bis Schnittstelle:
187 mbar
- Durchführung und Abdichtung der Leitungen bis ca. 1 m
außerhalb des Behälters
- Schnittstelle: 2x PE100-Rohr SDR11 Da 110 mm
(Vor-/Rücklauf), inkl. Ringraumdichtungen

Bieterangaben Entzugs-Wärmetauscher:

- Rahmenkonstruktion:
.........................................

- Material des Wärmetauschers Entzug:
.....................

- Max. zulässige Fluidtemperatur:
............................................

- Druckstufe ..........................................

- Übertragungsmedium:
.............................................

- Nennvolumenstrom:
............................................

- Druckverlust bei Nennvolumenstrom bis Schnittstelle:
............................................

- Schnittstelle: 2x PE100-Rohr SDR11 Da
........................................

Die Wärmetauscher sind anzubieten inklusive folgender
Zusatzleistungen:

1. Wärmeträgermedium:

Lieferung des Wärmeträgermediums bestehend aus 5200
Liter Wasser-Glykol-Gemisch.
Die angebotene Menge setzt sich wie folgt zusammen:
- Wärmetauscher-System: 5157 Liter
- Sonstiges: 43 Liter

Leistungen:
- Lieferung von 5200 Liter Wasser-Glykol-Gemisch
(Anteil
Ethylenglykol 35 %, Kälteschutz bis mindestens -19 °C,
Flockenpunkt bei -20,4°C)
- Chemische Charakterisierung: Ethan-1,2-diol
(Ethylenglkykol).Inhibitoren.
- Empfehlung: Tyfocor GE
- Das Produkt ist leicht biologisch abbaubar und gemäß
der "Ver
ordnung über Anlagen zum Umgang mit wassergefährdenden
Stoffen vom 18. April 2017" (AwSV) in die
Wassergefährdungsklasse (WGK) 1 - schwach
wassergefährdend - eingestuft. Es entspricht den
Kriterien für
die Verwendung wassergefährdender Stoffe als
Wärmeträgermedium in Erdwärmesonden
und -kollektoren im Bereich der gewerblichen Wirtschaft
und
öffentlicher Einrichtungen in § 35 Abs. 2 Satz 1 Nr. 3
AwSV.
- Lieferung in 30/200/1.000 Liter Gebinde
- Die Entsorgung der entleerten Behälter ist mit
Entsorgungsnachweis anzubieten. Der Auftraggeber
übernimmt die Kosten.

2. Füllen und Spülen des Wärmeträgermediums:

Leistungen:

Füllen, Spülen und Entlüften des
Eis-Energiespeichersystems
für folgende Gewerke:

5157 Liter Wärmetauscher-System
Menge: 1,000 St

**1.3.2 Druckprobe**
Druckprobe

Dichtigkeitsprüfung der zuvor beschrieben Leitungen als
Wasserdruckprobe, Prüfdruck mit 1,3 fachem
Betriebsdruck, vor Fertigstellung der Anlage. Einschl.
der hierfür erforderlichen Verschlüsse und Anschlüsse
sowie deren Beseitigung nach der
Druckprobe.
Menge: 1,000 Psch

#### 1.4 Kontrolle und Steuerung Eisspeicher

**1.4.1 Kontrolle und Steuerung Eisspeicher**
Kontrolle und Steuerung Eisspeicher

zur Erfassung von Füllstand und Temperaturen im
Eisspeicher.

Leistungen:

Projektspezifisch konfigurierter Schaltschrank zur
Erfassung von Füllstand und Temperaturen im
Eisspeicher. Im Schaltschrank sind alle benötigten
Steuerungskomponenten betriebsbereit eingebaut.

Erweiterung Eisspeicherüberwachung:

Die Erweiterung Eisspeicherüberwachung erfasst die
Eisspeichertemperatur und den Füllstand
(Vereisungsgrad) des Eisspeichers. Temperatursensoren
sind im Eisspeicher verteilt und erlauben die
Temperaturmessung auf verschiedenen Niveaus im Inneren
des Eisspeichers. Mithilfe einer Pegelsonde wird der
Füllstand und der Vereisungsgrad erfasst.

Füllstandsensor:
Typ:  Radarsensor
Messbereich:  0 - 100 cm
Ausgangssignal:  20 - 4 mA
Änderung pro cm Höhenunterschied: 0,160 ma/cm

Füllstände Eis-Energiespeicher:
Lichte Höhe:  500 cm
Maximaler Vereisungsgrad: 76%
Füllhöhe 0 % Vereisung:  426 cm
Füllhöhe max. zul. Vereisungsgrad: 455 cm

Weitere Messtechnik:
Typ E-Box:  Standard E-Box
Fühler:  3 x PT1000
Erweiterte Messtechnik: Vegakon 66
Mehrstabgrenzschaltzer
Menge: 1,000 St

#### 1.5 Rohrverlegung im Außenbereich

**1.5.1 Dichteinsatz zur Durchführung von Medienrohren Futterrohr ID 150mm**
Dichtungseinsatz zur Abdichtung von Durchdringungen mit
Rohren und Kabel.
Dicht gegen drückendes und nichtdrückendes Wasser.
Einsatz in bauseitiges Futterrohr oder Kernbohrung
(Weiße Wanne).

Dichtungseinsatz als nichtgeteilte Dichtung,
mit Gestellringen aus Hochleistungskunststoff,
mit integrierter Drehmomentkontrolle durch
selbstabscherende Spezialmuttern,
mit Elastomer-Dichtung, Dichtbreite 40 mm, aus EPDM
oder NBR,
Dichtigkeit gegen drückendes und nichtdrückendes
Wasser, gasdicht, mit geprüfter Radondichtigkeit,
erfüllt Anforderungen nach FHRK-Standard 40,
geprüft nach FHRK Prüfgrundlage GE 101,
mit FHRK-Qualitätssiegel ausgezeichnet,
wartungsfreie Ausführung (kein Nachspannen
erforderlich),

Außendurchmesser der Medienleitung 110 mm
Futterrohr-/Kernbohrungsinnendurchmesser 150 mm

liefern und nach Einbauanleitung des Herstellers
montieren.

Hersteller und Typ
'....................................................'
vom Bieter einzutragen.
Menge: 2,000 St

**1.5.2 Dichteinsatz zur Durchführung von Medienrohren Futterrohr ID 200mm**
Dichtungseinsatz zur Abdichtung von Durchdringungen mit
Rohren und Kabel.
Dicht gegen drückendes und nichtdrückendes Wasser.
Einsatz in bauseitiges Futterrohr oder Kernbohrung
(Weiße Wanne).

Dichtungseinsatz als nichtgeteilte Dichtung,
mit Gestellringen aus Hochleistungskunststoff,
mit integrierter Drehmomentkontrolle durch
selbstabscherende Spezialmuttern,
mit Elastomer-Dichtung, Dichtbreite 40 mm, aus EPDM
oder NBR,
Dichtigkeit gegen drückendes und nichtdrückendes
Wasser, gasdicht, mit geprüfter Radondichtigkeit,
erfüllt Anforderungen nach FHRK-Standard 40,
geprüft nach FHRK Prüfgrundlage GE 101,
mit FHRK-Qualitätssiegel ausgezeichnet,
wartungsfreie Ausführung (kein Nachspannen
erforderlich),

Außendurchmesser der Medienleitung 140 mm
Futterrohr-/Kernbohrungsinnendurchmesser 200 mm

liefern und nach Einbauanleitung des Herstellers
montieren.

Hersteller und Typ
'....................................................'
vom Bieter einzutragen.
Menge: 2,000 St

**1.5.3 Druckrohr PE100 Klimakaltwasser DN/OD110 SDR11**
Druckrohr PE100, DN/OD 110 SDR11 Graben abgeböscht,
Rohrleitung aus PE DIN 8074 und 8075, schwarz, für
Wasser/Glykol-Mischung 35%, als Verteilungsleitung,
Außendurchmesser 110 mm, Wanddicke 10 mm, Verbindung
durch HE-Stumpfschweißen, sowie Herstellen der
Verbindungen, Form- und Verbindungsstücke werden
gesondert vergütet, Verlegung im Rohrgraben, DIN EN
805, Bettung wird gesondert vergütet, Rohrverbindung in
Heizelementstumpf-schweißen, Rohrenden glatt.
Verlegung DIN EN 1610 in vorh. gestuftem Graben,
Grabentiefe bis 2 m, einschl. Bettung Typ 1, Dicke der
unteren Bettungsschicht mind. 30 cm, aus
Kies-Sand-Gemisch, obere Bettungsschicht aus
Kies-Sand-Gemisch,
Menge: 70,000 m

**1.5.4 Druckrohr PE100 Klimakaltwasser DN/OD140 SDR11**
Druckrohr PE100, DN/OD 140 SDR11 Graben abgeböscht,
Rohrleitung aus PE DIN 8074 und 8075, schwarz, für
Wasser/Glykol-Mischung 35%, als Verteilungsleitung,
Außendurchmesser 140 mm, Wanddicke 12,7 mm, Verbindung
durch HE-Stumpfschweißen, sowie Herstellen der
Verbindungen, Form- und Verbindungsstücke werden
gesondert vergütet, Verlegung im Rohrgraben, DIN EN
805, Bettung wird gesondert vergütet, Rohrverbindung in
Heizelementstumpf-schweißen, Rohrenden glatt.
Verlegung DIN EN 1610 in vorh. gestuftem Graben,
Grabentiefe bis 2 m, einschl. Bettung Typ 1, Dicke der
unteren Bettungsschicht mind. 30 cm, aus
Kies-Sand-Gemisch, obere Bettungsschicht aus
Kies-Sand-Gemisch,
Menge: 70,000 m

**1.5.5 Bogen 90Grad PE DN/OD140 SDR11**
Bogen aus PE DIN EN 12201-3 zum
Heizelementstumpfschweißen, 90 Grad, für
Druckrohrleitung aus PE, DN/OD 140, SDR 11, für
Wasser/Glykol-Mischung 35%.
Menge: 20,000 St

**1.5.6 Bogen 90Grad PE DN/OD110 SDR11**
Bogen aus PE DIN EN 12201-3 zum
Heizelementstumpfschweißen, 90 Grad, für
Druckrohrleitung aus PE, DN/OD 110, SDR 11, für
Wasser/Glykol-Mischung 35%
Menge: 15,000 St

**1.5.7 Bogen 45Grad PE DN/OD140 SDR11**
Bogen aus PE DIN EN 12201-3 zum
Heizelementstumpfschweißen, 45 Grad, für
Druckrohrleitung aus PE, DN/OD 140, SDR 11, für
Wasser/Glykol-Mischung 35%.
Menge: 2,000 St

**1.5.8 Bogen 45Grad PE DN/OD110 SDR11**
Bogen aus PE DIN EN 12201-3 zum
Heizelementstumpfschweißen, 45 Grad, für
Druckrohrleitung aus PE, DN/OD 110, SDR 11, für
Wasser/Glykol-Mischung 35%
Menge: 2,000 St

**1.5.9 Vorschweißbund PE DN/OD140 SDR11**
Vorschweißbund aus PE zum Heizelementstumpfschweißen,
für Flanschverbindung, Flanschanschlussmaße DIN EN
1092, für Druckrohrleitung aus PE, DN/OD 140, SDR 11,
lange Form, mit Losflansch, Dichtfläche glatt für
Flachdichtung.
Menge: 2,000 St

**1.5.10 Vorschweißbund PE DN/OD110 SDR11**
Vorschweißbund aus PE zum Heizelementstumpfschweißen,
für Flanschverbindung, Flanschanschlussmaße DIN EN
1092, für Druckrohrleitung aus PE, DN/OD 110, SDR 11,
lange Form, mit Losflansch, Dichtfläche glatt für
Flachdichtung.
Menge: 2,000 St

**1.5.11 Druckprüfung Druckrohr Wasser DN/OD 110 bis 140, Wasser liefern ableiten**
Druckprüfung, Druckrohrleitung PE, Nenndruck 10 bar,
DN/OD 110 bis 140, Wasser liefern ableiten.
Menge: 140,000 m

**1.5.12 Einmessen der Druckleitung PE**
Einmessen der vorbeschriebenen
Leitungsanlagen, Druckleitung PE
durch ein Vermessungsbüro als Grundlage
für die Abnahme und der Bestandsdokumentation, Aufzumessen sind die
Leitungen in Lage und Höhenlage,
Erfassung der Rohrleitungen in Lage,
Höhenlage, Dimension, Werkstoff,
und Gefälle.
Das Ergebnis der Einmessung ist zu
dokumentieren und 1-fach in Papierformat
sowie 1-fach in einem CAD-kompatiblen
Format auf Datenträger zu liefern.
Menge: 1,000 Psch

**1.5.13 Bestands/Rev. der Druckleitung PE**
Bestands-, Revisionsplan der Druckleitung PE.
Vom AN sind Bestands-/Revisionspläne auf Basis
der Ihm zur Verfügung gestellten Unterlagen
3-fach farbig, in Ordnern abgeheftet,
anzufertigen und zu übergeben
Die gesamte Dokumentation ist 3-fach, 3 Wochen vor
Fertigstellung dem AG zu übergeben. Zusätzlich sind
die Revisionspläne in einem CAD kompatiblen Format
zu übergeben.
Die Revisionsunterlagen sind in Form, Inhalt und
Gliederung
nach Absprache mit dem Bauherrn einzureichen.
Menge: 1,000 Psch

*Hinweis*
Elektro-Leerrohr zw. Eisspeicher und Energiezentrale

**1.5.14 Kabelschutzrohr DN 75 aus PE**
Kabelschutzrohr DN 75 aus PE

Kabelschutzrohr in Verbundrohrbauweise gemäß DIN 16961,
entsprechend DIN EN 61386-24 Klasse N 450
(Druckfestigkeit >=450 Newton, Schlagfestigkeit N),
DN 75, AD 75mm, ID 62mm
Material Polyethylen (PE), mit integrierter
Einzugschnur zum Einziehen eines Kabelzugdrahtes bzw.
-seiles,
liefern und höhen- und fluchtgerecht nach DIN EN 1610,
den Verlegeanleitungen A515, A 535 des KRV
und der Fränkischen Rohrwerke einbauen.

Einschließlich herstellen der wasserdichten (WD)/
sanddichten (SD) Rohrverbindungen mit
Doppelsteckmuffen/Doppelsteckmuffen mit
Profildichtringen.

Planungsgrundlage:

Hersteller und Typ
'....................................................'
vom Bieter einzutragen.
Menge: 40,000 m

**1.5.15 Dichteinsatz zur Durchführung von gerippten oder gewellten Medienrohren**
Dichtungseinsatz zur Abdichtung von Durchdringungen mit
Rohren und Kabeln. Mit zusätzlicher Schrumpftechnik.
Dicht gegen drückendes und nichtdrückendes Wasser.
Einsatz in bauseitiges Futterrohr oder Kernbohrung
(Weiße Wanne).

Dichtungseinsatz als nichtgeteilte Dichtung,
mit Schrumpftechnik (Warmschrumpfschlauch),
mit Mantelrohr aus PEHD,
für gewellte Rohre oder Mittelspannungskabel,
mit Gestellringen aus Hochleistungskunststoff,
mit integrierter Drehmomentkontrolle durch
selbstabscherende Spezialmuttern,
mit Elastomer-Dichtung, Dichtbreite 80 mm, aus EPDM
oder NBR,
Dichtigkeit gegen drückendes und nichtdrückendes
Wasser, gasdicht,
erfüllt Anforderungen nach FHRK-Standard 40,
geprüft nach FHRK Prüfgrundlage GE 101,
wartungsfreie Ausführung (kein Nachspannen
erforderlich),

Außendurchmesser der Medienleitung  75 mm
Futterrohr-/Kernbohrungsinnendurchmesser  125 mm

liefern und nach Einbauanleitung des Herstellers
montieren.

Hersteller und Typ
'....................................................'
vom Bieter einzutragen.
Menge: 1,000 St

*Hinweis*
Abwasserleitung PVC (Überlauf)

**1.5.16 Abwasserltg PVC-U DN/OD110 PN6 Steckmuffe Dichtring Graben abgeböscht Bettung Typ 1 Bettungs-D 10cm Sand ob. Schicht Sand T bis 1,25m**
Abwasserleitung aus PVC-U DIN EN ISO 1452-1, DIN EN ISO
1452-2, DN/OD 110, Nenndruck 0,6 MPa (6 bar),
Verbindung mit Steckmuffe, einschl. Dichtringen,
Verlegung DIN EN 1610, in vorh. Gräben, abgeböscht,
einschl. Bettung Typ 1, Dicke der unteren
Bettungsschicht mind. 10 cm, aus Sand, obere
Bettungsschicht aus Sand, Grabentiefe bis 2 m, Form-
und Verbindungsstücke werden gesondert vergütet.
Menge: 5,000 m

**1.5.17 PVC-U-Bogen KGB 87Grad OD DN110**
Bogen KGB, Formstück aus PVC-U DIN EN 1401-1, 87 Grad,
DN/OD 110, Anschluss an PVC-U-Muffe DIN EN 1401-1.
Menge: 5,000 St

**1.5.18 PVC-U-Muffenstopfen KGM OD DN110**
Muffenstopfen KGM, Formstück aus PVC-U DIN EN 1401-1,
DN/OD 110, Anschluss an PVC-U-Muffe DIN EN 1401-1.
Menge: 5,000 St

**1.5.19 Druck- und Dichtheitsprüfung**
Druck- und Dichtheitsprüfung nach DIN EN 1610,
an 'Abwasserkanälen wie zuvor beschrieben',
Prüfdruck in bar '0-0,5',
Prüfmethode Sichtverfahren.
'Prüfmedium Wasser'.
in Teilabschnitten,
Für Rohrleitungen DN100
Menge: 5,000 m

**1.5.20 Einmessen der Abwasserleitung**
Einmessen der vorbeschriebenen
Leitungsanlagen Abwasserleitung
durch ein Vermessungsbüro als Grundlage
für die Abnahme und der Bestandsdokumentation, Aufzumessen sind die
Leitungen in Lage und Höhenlage,
Erfassung der Rohrleitungen in Lage,
Höhenlage, Dimension, Werkstoff,
und Gefälle.
Das Ergebnis der Einmessung ist zu
dokumentieren und 1-fach in Papierformat
sowie 1-fach in einem CAD-kompatiblen
Format auf Datenträger zu liefern.
Menge: 1,000 Psch

**1.5.21 Bestands/Rev. der Abwasserleitung.**
Bestands-, Revisionsplan der Abwasserleitung.
Vom AN sind Bestands-/Revisionspläne auf Basis
der Ihm zur Verfügung gestellten Unterlagen
3-fach farbig, in Ordnern abgeheftet,
anzufertigen und zu übergeben
Die gesamte Dokumentation ist 3-fach, 3 Wochen vor
Fertigstellung dem AG zu übergeben. Zusätzlich sind
die Revisionspläne in einem CAD kompatiblen Format
zu übergeben.
Die Revisionsunterlagen sind in Form, Inhalt und
Gliederung
nach Absprache mit dem Bauherrn einzureichen.
Menge: 1,000 Psch

#### 1.6 Beantragung, Prüfung und Abnahme

**1.6.1 Einholung des Boden- bzw. Baugrundgutachten**
Rechtzeitige Einholung des Boden- bzw.
Baugrundgutachten vom Bauherren nach DIN EN 1997und DIN
4020 bezogen auf den Standort. Prüfung der
Gründungstiefe des Behälters.
Menge: 1,000 St

**1.6.2 Erstellen einer prüffähigen statischen Berechnung**
Erstellen einer prüffähigen statischen Berechnung
für den Behälter

Bewehrungsabnahme veranlassen und terminlich mit dem
Prüfsachverständigen abstimmen. Die Kosten des
Sachverständigen trägt der Bauherr.
Menge: 1,000 St

**1.6.3 Zuarbeit zu Anzeige zu wassergefährdende Stoffe**
Zuarbeit zu Anzeige (zuständige Behörde: Untere
Wasserbehörde) zu Wassergefährdende Stoffe in
Abstimmung mit dem Bauherren und der Bauleitung,

Anzeigepflicht nach § 40 der Verordnung über Anlagen
zum Umgang mit wassergefährdenden Stoffen (AwSV) für
Anlagen zum Umgang mit wassergefährdenden Stoffen.

Die Anzeige muss Angaben enthalten
- zum Betreiber,
- zum Standort und zur Abgrenzung der Anlage,
- zu den wassergefährdenden Stoffen, mit denen in der
Anlage
  umgegangen wird,
- zu bauaufsichtlichen Verwendbarkeitsnachweisen sowie
zu
  den technischen und organisatorischen Maßnahmen, die
für
  die Sicherheit der Anlage bedeutsam sind.

Die Anzeige ist mindestens sechs Wochen im voraus
schriftlich zu erfolgen.
Menge: 1,000 St

**1.6.4 Prüfung durch Sachverständigen**
Teilnahme und Unterstützung bei der Prüfung durch den
Sachverständigen zur Abnahme.

Prüfpflicht vor Inbetriebnahme nach § 46 i.V.m. Anlage
5 AwSV durch einen Sachverständige nach § 53 AwSV sowie
wiederkehrende Prüfungen nach § 46 Abs. 2. Für das
Errichten der Anlage insbesondere für das Verlegen der
Leitungen des Wärmeträgermediums der WGK 1 benötigen
Betriebe eine Zertifizierung nach § 62 der AwSV als
Fachbetrieb durch eine Sachverständigenorganisation
oder eine Güte- und Überwachungsgemeinschaft.
Menge: 1,000 St

**1.6.5 Dichtheitsprüfung Betonbehälter**
Dichtheitsprüfung des kompletten Volumens des
Betonbehälters einschließlich Wasserbefüllung und
-entleerung (sowie Wasserbedarf, sämtliche
Nebenarbeiten und verschliessen von Aussparungen,
Rohrdurchführungen usw.) vor Bauwerksverfüllung
durchfuehren. Mit Dokumentation zur Prüfung.
Menge: 1,000 St

### 2 Wärmepumpen Anlage

*Hinweis*

#### 2.1 Wärmepumpe

**2.1.1 Wärmepumpe**
Wärmepumpe

Sole/Wasser-Wärmepumpe in kompakter Bauweise zur
Innenaufstellung;

Kältemittel R513A

Die Wärmepumpe ist anzubieten inklusive einer
Schwingungsentkopplung vom Boden mittels einer
geeigneten Entkopplungsmatte.

Vorgaben Technische Daten:

Eisspeicherbetrieb:
Heizleistung:  291,4 kW
Kühlleistung:  167,4 kW
Leistungsaufnahme:  124,0 kW
Leistungsstufen: 20 - 100% modulierend über Inverter
COP 2,35
Wassertemperatur Verdampfer
Eintrittstemperatur: 0°C
Austrittstemperatur: -4°C
Wassertemperatur Verflüssiger
Eintrittstemperatur: 50°C
Austrittstemperatur: 55°C
Wasserdruckabfall Verdampfer: 27 kPa
Wasserdruckabfall Verflüssiger: 13 kPa

Heizbetrieb:
Heizleistung:  388,8 kW
Kühlleistung:  261,8 kW
Leistungsaufnahme:  126,9 kW
Leistungsstufen: 20 - 100% modulierend über Inverter
COP 3,1
Wassertemperatur Verdampfer
Eintrittstemperatur: 12°C
Austrittstemperatur: 6°C
Wassertemperatur Verflüssiger
Eintrittstemperatur: 50°C
Austrittstemperatur: 55°C
Wasserdruckabfall Verdampfer: 29 kPa
Wasserdruckabfall Verflüssiger: 21 kPa

Kältebetrieb:
Heizleistung:  416,9 kW
Kühlleistung:  312,2 kW
Leistungsaufnahme:  104,7 kW
Leistungsstufen: 20 - 100% modulierend über Inverter
EER  2,98
Wassertemperatur Verdampfer
Eintrittstemperatur: 12°C
Austrittstemperatur: 6°C
Wassertemperatur Verflüssiger
Eintrittstemperatur: 40°C
Austrittstemperatur: 45°C
Wasserdruckabfall Verdampfer: 41 kPa
Wasserdruckabfall Verflüssiger: 24 kPa

Abmessungen
Höhe  max. 2.135 mm
Breite  max. 1.178 mm
Tiefe  max. 3.722 mm
Gerätegewicht  max. 2.968 kg
Betriebsgewicht  max. 3.098 kg

Achtung: aufgrund der zur Verfügung stehenden
Aufstellfläche sind obige Abmessungen einzuhalten.

Anschlüsse
Verdampfer DN 125
Verflüssiger DN 150

Wasserwärmetauscher Verdampfer
Typ  Rohrbündelverdampfer
Anzahl 1 Stück
Wasservolumen 70 l
Wasserdurchflussmenge (nominal) 21,2 l/s

Wasserwärmetauscher Verflüssiger
Typ  Rohrbündelwärmetauscher
Anzahl 1 Stück
Wasservolumen 81 l
Wasserdurchflussmenge (nominal) 25,8 l/s

Verdichter
Anzahl  1 Stück
Ölmenge  32 l

Schall
Schallleistung  97 dB(A)
Schalldruck 1m  78 dB(A)

Kältemittel  R513a
Kältemittelfüllmenge 95 kg
Kältekreisläufe  1 Stück

Elektrische Daten
Spannungsversorgung 400V/3Ph/50Hz
Spannungstoleranz +/-10%

Max. Anlaufstrom Maximal 155 A
Betriebsstrom  Nominal  196 A
Maximal  236 A
Maximal (Referenz f. Kabelquerschnitt) 260 A

Betriebsbereich
Kondensatoraustritt +18°C - +63°C
Verdampferaustritt  -12°C - +20°C
Temperaturunterschied
Verdampfer- Kondensatorwasser
Minimum  4°C
Maximum  8°C

Hersteller und Typ
''....................................................'
'
vom Bieter einzutragen.
Menge: 1,000 St

**2.1.2 Schalldämmende Kompensatoren DN100**
Schalldämmende Kompensatoren
- 2 Kompensatoren mit beidseitigem
  Flanschanschluss DN 125 /PN 10
- 2 Kompensatoren mit beidseitigem
  Flanschanschluss DN 150 /PN 10
- Druckstufe bis 10 bar, max. 100 °C
Menge: 1,000 St

**2.1.3 Sicherheitsauffangwanne Wärmepumpe**
Sicherheitsauffangwanne Wärmepumpe

Abmessung (LxBxH): ca. 4000 x 1000 x 100 mm jedoch
passend zur Wärmepumpe.
Werkstoff: Edelstahl 1.4301
Menge: 1,000 St

#### 2.2 Wärmeträgermedium

**2.2.1 Wärmeträgermedium**
Wärmeträgermedium

1. Wärmeträgermedium:

Lieferung des Wärmeträgermediums (WGK 1) bestehend aus
ca. 5800 Liter Wasser-Glykol-Gemisch.
Die angebotene Menge setzt sich wie folgt zusammen:
- Kollektorleitungen von Eisspeicher bis Zentrale: 2800
l
- Rückkühler: 500 l
- Technikzentrale (incl. Vorratsbehälter Druckhaltung):
2500 l

Leistungen:
- Lieferung von 5800 Liter Wasser-Glykol-Gemisch
(Anteil
Ethylenglykol 35 %, Kälteschutz bis mindestens -19 °C,
Flockenpunkt bei -20,4°C)
- Chemische Charakterisierung: Ethan-1,2-diol
(Ethylenglkykol).Inhibitoren.
- Empfehlung: Tyfocor GE
- Das Produkt ist leicht biologisch abbaubar und gemäß
der "Ver
ordnung über Anlagen zum Umgang mit wassergefährdenden
Stoffen vom 18. April 2017" (AwSV) in die
Wassergefährdungsklasse (WGK) 1 - schwach
wassergefährdend - eingestuft. Es entspricht den
Kriterien für
die Verwendung wassergefährdender Stoffe als
Wärmeträgermedium in Erdwärmesonden
und -kollektoren im Bereich der gewerblichen Wirtschaft
und
öffentlicher Einrichtungen in § 35 Abs. 2 Satz 1 Nr. 3
AwSV.
- Lieferung in 30/200/1.000 Liter Gebinde
- Die Entsorgung der entleerten Behälter ist mit
Entsorgungsnachweis anzubieten. Der Auftraggeber
übernimmt die Kosten.

2. Füllen und Spülen des Wärmeträgermediums:

Leistungen:

Füllen, Spülen und Entlüften des mit dem Glykolgemisch
gefüllten Systems.
Menge: 5800,000 l

### 3 Rückkühl Anlage

*Hinweis*
Der Rückkühler (Wärmetauscher) führt die entstehende
Abwärme besonders effizient aber dennoch umweltschonend
an die Umgebungsluft ab. Rückkühler werden auch
Freikühler oder Trockenkühler genannt. Die
Wärmetauscher werden in V-Form angebracht.
In unserem Fall wird der Rückkühler nicht nur für den
Kühlprozess genutzt sondern dient auch als Wärmequelle.
Die Aufstellung des Rückkühlers (RKW) erfolgt auf dem
Dach, darunter befindet sich der Glykolprotektor. Das
RKW ist ein Bestandteil der Energiezentrale und ist
hydraulisch mit der Wärmepumpe und dem Eisspeicher
verbunden.

#### 3.1 Rückkühler

**3.1.1 Rückkühler**
Rückkühler 420 kW

Wärmeträger Medium: Ethylenglykol 35%

Gehäuse:
Das Gehäuse ist eine selbsttragende Konstruktion, die
maximalen Gehäuseabmessungen sind auf örtliche
Gegebenheiten abgestimmt. Das Gehäusematerial besteht
aus Stahl verzinkt, pulverbeschichtet, die
Gehäuseoberfläche erhält eine hochwertige
Pulverbeschichtung (RAL 7035). Zur einfachen Reinigung
sind alle Oberflächen glatt ausgeführt.

Gesamtabmessungen:
Länge max.  10275 mm
Breite max.:  1170 mm
Höhe max.:  1804 mm
Leergewicht max.:  2726 kg

Achtung: aufgrund der zur Verfügung stehenden
Aufstellfläche sind obige Abmessungen einzuhalten.

Wärmetauscherdaten:
Lamellenmaterial Aluminium
Lamellenabstand  2,5 mm
Lamellenstärke 0,15 mm
Oberfläche  2592,0 m²
Eintrittsanschlüsse  2x4"
Austrittsanschlüsse  2x4"
Rohrmaterial  Kupfer
Rohrinhalt  497,0 dm³
Gehäusematerial verzinkter Stahl lackiert
Passzahl 3
Anschlüsse Selbe Seite
Flüssigkeitskategorie Gruppe 2

EC-Axialventilatoren:
Hochleistungsventilatoren mit stufenlos regelbarer
Drehzahl und
effizienten Außenläufermotoren mit integrierter
Elektronik. Energie- und geräuscharmer Betrieb durch
aerodynamisch optimiertes Flügelprofil, kompakte
Einheit aus Antriebsmotor, Flügel und Traggitter in
strömungsgünstiger Ventilatordüse, mit Gütestufe 6.3 in
zwei Ebenen dynamisch ausgewuchtet nach DIN ISO
21940-11, wartungsfreie Motorlagerung durch Kugellager
mit Langzeitschmierung, höchste Sicherheit durch
Eingriffsschutz nach DIN ISO 13857, Übertemperatur-
sowie Blockierschutz. Breitspannungseingang 200 - 277V,
50/60 Hz,
Einsatztemperaturbereich -25 °C bis 70 °C, Schutzart
IP55.

TECHNISCHE VENTILATORDATEN
Anzahl Ventilatoren  7 N°
Phase-Spannung-Frequenz  3-400-50 N°/Volt/Hz
Upm)] [Nenndaten]  885 Rpm
Leistung x 1 [Nenndaten]  2100 Watt
Ampere x 1 [Nenndaten] (1)  3,20 A
Upm)] [Betriebspunkt]  867 Rpm
Leistung x 1 [Betriebspunkt]  1525 Watt
Ampere x 1 [Betriebspunkt] (1)  2,41 A
Gesamtleistung x n° [Betriebspunkt]/
[Nenndaten]  10675/14700 Watt
Gesamtstrom x n° [Betriebspunkt]/
[Nenndaten]  16,87/22,40 A
Ventilator Durchmesser (mm)  910 mm

Medium Anschlüsse:
Kupfersammler. Flanschanschlüsse mit Slip-on-Aluflansch
PN10 UNI6089 und Trägerplatte aus Kupfer. Alle
Rückkühler mit Flanschanschlüssen verfügen über ein
vormontiertes Manometer zur Kontrolle der
Schutzgasfüllung (Schutzgas Stickstoff mit ca. 1,5-1,9
bar).

Technische Daten:

Modus Wärmeabfuhr
Wärmeträgermedium  Ethylenglykol 35%
Leistung  420 kW
Mediumeintrittstemperatur  45°C
Mediumaustritttemperatur  40°C
Druckverlust  55 kPa
Lufteintrittstemperaur (max) 35°C
Luftaustrittstemperatur  41,7°C
Eingang Rel. Feucht.  50,0 %
Ausgang Rel. Feucht.  34,8 %

Modus Wärmequelle
Wärmeträgermedium  Ethylenglykol 35%
Leistung  261 kW
Mediumeintrittstemperatur  6°C
Mediumaustritttemperatur  12°C
Druckverlust  23 kPa
Lufteintrittstemperaur (max) 15°C
Luftaustrittstemperatur  12,5°C
Eingang Rel. Feucht.  85,0 %
Ausgang Rel. Feucht.  92,4 %

Modus Freie Kühlung
Wärmeträgermedium  Ethylenglykol 35%
Leistung  220 kW
Mediumeintrittstemperatur  12°C
Mediumaustritttemperatur  6°C
Druckverlust  17 kPa
Lufteintrittstemperaur (max) 3°C

Tatsächlicher Geräuschpegel Gesamtgerät
Schalldruckpegel [Betriebspunkt]  54 dB(A)
  Entfernung  10 m
Schallleistung [Betriebspunkt]  87 dB(A)
  nach EN 13487/EN ISO 3744

ZUBEHÖR
A - SCHWINGUNGMETALLFÜSSE
Elastische Gerätefüße für Industriemaschinen mit
Gehäuse aus verzinktem Stahl und einem
NBR-Elastomerelement.

I- REPARATURSCHALTER 3 POLIG
220V-690V 50-60Hz. Nennstrom=20A, 3 polig.
Reparaturschalter für jeden Ventilator / schwarzer
Griff (rot nur bei Hauptschalter). In Sperrposition
abschließbar (Vorhängeschloss nicht im Lieferumfang
enthalten).Betriebstemperatur: -25°C/+40°C.
Schutzklasse IP65. Gehäuse aus Kunststoff mit 4
Kabeleingängen M20. Schalter montiert und verkabelt an
den Lüftergittern (ein Trennschalter pro Lüfter).

W4E - DREIPHASEN-SCHALTSCHRANK FÜR VENTILATOREN EC
400V-3-50HZ
Kurzbeschreibung: Schaltschrank geeignet für
Ventilatoren EC im Plastikgehäuse,Schutz
derVentilatorengruppen mit automatischen Schaltern
(Magnetwärmeschutzschalter), externe Steuerung 0-10V.
Beschreibung: Kasten aus Kunststoff,
UV-beständig,Schutzgrad IP55. Stromkabel für Verlegung
im Freien geeignet (Anschluss Leistung und
Signale).Betriebstemperatur: -20°C/+40°C.Versorgung: 3~
400V / 50Hz +PE. Haupttrennschalter.Schutz der
Ventilatorengruppen mit automatischen
Schaltern(Magnetwärmeschutzschalter). Vorbereitet für
die Versorgung für Regler J + EN +EB +EP + EM bei
externer Montage. Steuerung Regelung
Ventilatorengeschwindigkeit mit Signal 0-10V. Freier
Kontakt an Haupttrennschalter für Anzeige AN/AUS.
Freier Kontakt für Alarm der Ventilatoren. Klemmen für
Kommunikation MODBUS mit den Ventilatoren. Elektrische
Steckverbindungen (Schnellverbindunger) der
Ventilatoren zum Schaltschrank (Verbinder 4polig aus
Plastik IP68,Temperatur -50°C/+110°C).Schnellverbinder
Steuersignale der Ventilatoren zum Schaltschrank
(Verbinder 6polig aus Plastik IP68,Temperatur
-50°C/+110°C). Ausführung entsprechend den europäischen
Richtlinien. Schrank montiert und verkabelt.

UN - CONTROLLER FÜR EC UNICON "UN" EC FANS
Controller Un ist eine Multifunktions- und
Multieingabeeinheit für die Drehzahlregelung von
elektronisch kommutierten Drehstrommotoren, die an
Axialventilatoren installiert sind. Sie regelt
verschiedene EC-Motoren gleichzeitig und koordiniert
mit Hilfe programmierbarer Eingangs- Ausgangssignale
die Luftleistung. Versorgung 2 -400 V (-10% / + 10%) -
50/60 Hz. Betriebstemperatur 0 ° C / +55 ° C (bis -20 °
C, solange das Gerät an die Stromversorgung
angeschlossen ist). UV-beständiger Anschlusskasten aus
Kunststoff in Schutzart IP54 (EN 60529). Mehrsprachiges
LC-Display für einfache und schnelle Programmierung.
Eingang von externem Signal oder Messumformer: 0-20 mA,
0-10 V. Schnittstelle MODBUS RS485.
Anschlussmöglichkeit für Temperaturfühler (Standard)
oder Druckfühler. und max. Einstellung der
Lüftergeschwindigkeit. 2 programmierbare analoge
Ausgänge (0-10V). 2 programmierbare digitale Eingänge
(D1 / D2) (voreingestellter Schaltersollwert 1-2 e EIN
/ AUS über Fernbedienung). 2 programmierbare digitale
Ausgänge (K1 / K2), externe Gerätesteuerung. Regler
montiert, verdrahtet und programmiert gemäß der
Berechnungstafel der Lüftereinheit.
NTC-Temperaturfühler (10 kOhm) mit Silikonkabel und
Edelstahlklemme. Lagertemperatur -20 ° C ÷ 70 ° C.
Druckmessumformer 4-20 mA, ausgestattet mit
Silikonkabel (2 Drähte), 8-28 V (7/16 "20 UNF), -25 ° C
bis 80 ° C (0-30 bar (0-50 bar auf Anfrage)).

Hersteller und Typ
''....................................................'
'
vom Bieter einzutragen.
Menge: 1,000 St

#### 3.2 Glykolprotektor

*Hinweis*
Allgemeine Beschreibung Glykolprotektor

Auffang- und Rückhaltesystem für Kaltwasseranlagen und
Rückkühler zur Einhaltung der Gesetzesanforderungen
nach §
62g ff. des WHG (Wasserhaushaltsgesetz)§ 17 der AwSV
(Anlagenverordnung) § 3 USchadG (Umweltschadensgesetz)
sowie Art. 4, Art. 11 § 3 der Europäischen
Wasserrahmenrichtlinie (EU WRRL) und ihrer EU
Tochterrichtlinie "Grundwasserschutz".

Die elektronische Steuerung garantiert eine ständige
Überwachung rund um die Uhr. Der vom Druckmessumformer
gemeldete Wert wird als Klartext im Display angezeigt
und kann
über einen potentialfreien Alarmgeber für Messungen
ausgewertet werden. Die Parameter der Schaltelektronik
sind
frei konfigurierbar. Bei einer Leckage werden die
Spezial-Kugelhahnventile am Ablauf umgehend
geschlossen.
Der Schaltkasten gibt währenddessen einen Alarm an die
Gebäudeleittechnik raus.

Das Spezial-Kugelhahnventil ist während des
Normalbetriebs
ständig geöffnet und bietet bei Einsatz des
Hochleistungs-Heizeinsatzes einen Ganzjahresbetrieb.
Das
Spezial-Kugelhahnventil ist stromlos geschlossen. Der
Druckmessumformer wird im Wasser-Glykol-Kreislauf der
Anlage installiert und überwacht die Anlage. Er misst
den
aktuellen Druck des im Kreislauf befindlichen Mediums
und gibt
diesen Druck an die elektronische Steuerung weiter.

**3.2.1 Glykolprotektor**
Glykolprotektor

Passend zum anzubietenden Rückkühler.

Geräteaufbau:
Abmessung (LxBxH):  10550 x 1300 x 100 mm
Wannenfläche:  13,72 m²
Ölabscheider:  1 Stück
Glykolauffangvolumen:  480 Liter
Ölauffangvolumen:  64,46 Liter
Gesamtauffangvolumen:  1371,50 Liter
Leergewicht:  198 kg
maximales Betriebsgewicht: 1569 kg

Auffang- und Rückhaltesystem für Kaltwasseranlagen und
Rückkühler zur Einhaltung der Gesetzesanforderungen
nach §
62g ff. des WHG (Wasserhaushaltsgesetz)§ 17 der AwSV
(Anlagenverordnung) § 3 USchadG (Umweltschadensgesetz)
sowie Art. 4, Art. 11 § 3 der Europäischen
Wasserrahmenrichtlinie (EU WRRL) und ihrer EU
Tochterrichtlinie "Grundwasserschutz".

Bestehend aus:
Edelstahl-Auffangwanne - Edelstahl 1.4301
Materialstärke 1,5 mm gefertigt nach EN ISO 9445 -
vollflächig gebeizt - Schweißungen nach DIN EN ISO
9606-1
Ölabscheider aus Edelstahl
2-Wege-Schnellschlussventil ¾" Armatur (wartungsfrei
und benötigt keine Beheizung)
Wetterschutzhaube für den Außenbereich für
2-Wege-Schnellschlussventil
Drucksensor GGW 1/2" inkl. Kabel - Eingang: 0 - 10 bar
Relativdruck / Ausgang: 4 - 20mA
Schaltkasten IP65 geschützt - Alarmmeldetext mit
Farbumschlag (grün/rot), 3 Optionssteckplätzen, 4 Limit
Komparatoren, komfortable Konfiguration,
potentialfreier Alarmkontakt

Sockelpodest aus 4 mm starken Edelstahl, wahlweise mit
Bohrungen zur Befestigung der Schwingungsdämpfer oder
eingeschweißt an festgelegten Aufstellungspunkte der
Schwingungsdämpfer.

Abmessungen (HxBxT): 110 x 150 x 150 mm
Tragfähigkeit: 4 Tonnen je Sockel
Werkstoff: Edelstahl 1.4301
Materialstärke: 4,0 mm
Verarbeitung: Schweißungen nach DIN EN 287/288

ACHTUNG: Die Anzahl der Sockelpodeste ist abhängig von
der Anzahl der Schwingungsdämpfer bzw. Aufsetzpunkte.

Einsetzbarer Temperaturbereich: -30°C bis +50°C.

Weitere Leistungen:
Einschließlich Verkabelung.
Schnittstelle zur Aufschaltung auf die Steuerung des
Energiesystems über potentialfreie Kontakte.
Inbetriebsetzung und Einregulierung.

Techn. Dokumentationen
Installationsanweisung und techn. Daten
Wartungshinweise
Inbetriebnahmeinformationen
Angaben über die elektrische Ausrüstung
Ersatzteile und Kundendienst

Hersteller und Typ
'....................................................'
vom Bieter einzutragen.
Menge: 1,000 St

### 4 Elektrische Regelheizung

#### 4.1 Power-to-heat

*Hinweis*
Allgemeine Beschreibung  Elektrische Regelheizung

Das in der Regelheizung montierte Heizelement besteht
aus hochwertigem Edelstahl, der bis zu einer
Temperaturbelastung von 400°C ausgelegt ist. Die
Heizstäbe müssen zur einwandfreien Funktion sauber von
Belägen und Verschmutzungen sein. Dazu ist für
Sichtprüfung der Heizstäbe im Mantelrohr eine
Prüföffnung eingesetzt. Für den Betrieb der Heizstäbe
muss Heizungswasser nach VDI 2035 verwendet werden. Die
hydraulischen Teile sind im Teststand auf Funktion und
Dichtigkeit geprüft und sind für eine Temperatur von
110°C und einen Betriebsdruck von 6bar zugelassen.
Höhere Druck- und Temperaturbeständigkeiten auf
Anfrage. Die Stromanschlusseinheit ist vorgefertigt,
beschriftet und somit einfach vom Schaltschrank aus
anschließbar.
Der Schaltschrank ist nach Schutzklasse 2 ausgeführt.
Alle Anlagenteile sind im schutzisolierten Gehäuse
verbaut: Hauptschalter, Not-Aus, Summenstromwandler mit
Messwandler und der zugehörigen Auslesetechnik,
Lastschütze, SPS-Steuerung zur Regelung für alle
nötigen Schaltvorgänge. Die SPS-Steuerung kann optional
webbasierend ausgeführt werden. Damit werden alle
nötigen Schaltvorgänge sichergestellt. Des Weiteren ist
eine Intervallprüfung der funktionalen Teile
einprogrammiert. Falls eine Funktion nicht
gewährleistet werden kann, gibt die Steuerung eine
Fehlermeldung aus. Diese kann optional über ein
Telefonwahlgerät erfolgen. Alle Anlagenzustände werden
an die
GLT übertragen. Störmeldungen, Betriebsmeldungen
mittels potentialfreiem Kontakt an GLT. Die im
Schaltschrank eingebauten Komponenten erfüllen den
deutschen Industriestandard. Somit ist eine dauerhafte
und sichere Funktion der Anlagenteile gewährleistet

**4.1.1 Power-to-Heat**
Power-to-Heat

Leistungsstufen:
1x 33,3 kW
1x 66,7 kW
Im Regelschrank Leistungs- und Temperaturregelung
verbaut
Schaltschrankmaße (LxBxH): 55 cm x 35 cm x 205 cm
Schaltschrank Gewicht: 150 kg

Aufstellmaße Anlage (LxBxH): 163 cm x 60 cm x 222 cm
Stehende Anlage, links
Kippmaße Anlage Längs/Quer: 268 cm/220 cm
Anschlussmaße Vorlauf/Rücklauf: DN 65/DN 65
Behältergröße: DN 200
Behälterinhalt: ca. 90 l
Betriebstemperatur: bis max. 105 °C
(Sicherheitstemperaturbegrenzer auf 95 °C
voreingestellt)
Gewicht (Betrieb): ca. 500 kg

Inbetriebnahme.
Inbetriebnahme der Anlage durch einen Servicemonteur.
Elektrische Kontrolle, hydraulische Kontrolle,
Einregelung der hydraulischen Komponenten.

Weiteres Zubehör:
Potentialfreie Kontakte für die Weitergabe der Daten
zur GA

Techn. Dokumentationen
Installationsanweisung und techn. Daten
Wartungshinweisen
Inbetriebnahmeinformationen
Angaben über die elektrische Ausrüstung
Ersatzteile und Kundendienst

Hersteller und Typ
'....................................................'
vom Bieter einzutragen.
Menge: 1,000 St

### 5 Systemsteuerung (MSR)

#### 5.1 Feldgeräte

**5.1.1 T-T-Out Außentemperatur-Transmitter 2-/3-Leiter**
T-T-Out Außentemperatur-Transmitter 2-/3-Leiter

1 Ausgang 0-10 V/4-20 mA, umschaltbar
Zur Messung der Außentemperatur und
Temperaturen im Feuchtebereich (z.B.
Kühl- und Gewächshäuser). Mit
unverlierbarem Drehdeckel. 8
Deckelpositionen wählbar. 10
Meßbereiche: -50..200°C, -20..150°C,
-50..50°C, -20..80°C, -30..60°C,
0..40°C, 0..50°C, 0..100°C 0..150°C,
0..200°C und 10-fach Offset über
Drehschalter einstellbar. Konfiguration
über optionales Display mögl.
Ausgangssignal linear durch
Mikroprozessortechnik.
Versorgungsspannung: 15-30 V AC/DC.
Stromaufnahme: 25mA (24VAC)/ 10mA
(24VDC). Gehäuse: Unterteil: PBT, Farbe
ähnl. RAL 7016. Deckel: PC, Farbe ähnl.
RAL 7016. Ring: PBT, Farbe ähnl. RAL 1003.
Ring wahlweise in gelb oder grau
erhältlich, Farbe bitte bei Bestellung
angeben. Schutzart: IP 65 (Inkl
Dichtring). Zugentlastung M 16.
Schnellverdrahtung durch Federklemmen
0,2-1,5 mm². Zulässige
Umgebungsbedingungen: -20 °C bis +70 °C.
0 Í 95 %RH (nicht kondensierend).
Isolationswiderstand: => 100 MOhm,
20°C, 500 V DC. Datenblatt Nr. 20908

Hersteller
Gewähltes Fabrikat
Liefern und montieren
Menge: 1,000 St

**5.1.2 Tauchhülse aus Messing**
ATM-200 Tauchhülse aus Messing

Nenndruck: PN 16 bar.
Einschraubgewinde: G 1/2 A  Außen-Ø: 8
x 1 mm  Einbaulänge: 200 mm

Hersteller
Gewähltes Fabrikat
Liefern und montieren
Menge: 40,000 St

**5.1.3 Tauchtemperatur-Transmitter 2-/3-Leiter**
T-T-I-200 Tauchtemperatur-Transmitter 2-/3-Leiter

1 Ausgang 0-10 V/4-20 mA, umschaltbar, L= 200 mm
zur Messung der Temperatur in Rohrleitungen und
Lüftungskanälen über Montageflansch oder Tauchhülse,
mit
unverlierbarem Drehdeckel. 8 Deckelpositionen wählbar.

10 Meßbereiche: -50..200°C, -20..150°C,
-50..50°C, -20..80°C, -30..60°C,
0..40°C, 0..50°C, 0..100°C 0..150°C,
0..200°C und 10-fach Offset über
Drehschalter einstellbar. Konfiguration
über optionales Display mögl.
Ausgangssignal linear durch
Mikroprozessortechnik.
Versorgungsspannung: 15-30 V AC/DC.
Stromaufnahme: 25 mA (24VAC)/ 10mA
(24VDC). Fühlerdurchmesser 6 mm
(Edelstahl). Gehäuse: Unterteil: PBT,
Farbe ähnl. RAL 7016. Deckel: PC, Farbe
ähnl. RAL 7016. Ring: PBT, Farbe ähnl.
RAL 1003. Schutzart: IP 65 (Inkl
Dichtring). Zugentlastung M 16.
Schnellverdrahtung durch Federklemmen 0,2-1,5 mm².
Zulässige  Umgebungsbedingungen: -20 °C bis +70 °C.

0 Í 95 %RH (nicht kondensierend).
Isolationswiderstand: => 100 MOhm,
20°C, 500 V DC.

Hersteller
Gewähltes Fabrikat
Liefern und montieren
Menge: 40,000 St

**5.1.4 Elektronischer Absolutdrucksensor Bereich 0-4 bar**
Elektronischer Absolutdrucksensor Bereich 0-4 bar

Produktbezeichnung Elektronischer
Absolutdrucksensor
Applikation industrieller Einsatz
Prozessanschluss G 1/4 AG
Betriebsspannung DC 8...30 V
Gesamtzahl Ausgänge 1
Ausgangsfunktion analog
Analogausgang Strom 4...20 mA
Messbereich 0...4 bar
Druckfestigkeit 8 bar
Min. Berstdruck 25 bar
Kennlinienabweichung < ± 1,0
Langzeitstabilität < ± 0,1; (pro Jahr
Temperaturkoeffizient NP< ± 0,2;  (0...80 °C)
Temperaturkoeffizient Spanne < ± 0,2; 0...80 °C
Wiederholgenauigkeit < ± 0,1;
Anschluss M12 Steckverbindung
Werkstoffe 1.4404 (Edelstahl / 316L)
Werkstoffe Medium 1.4404 (Edelstahl / 316L)
Schutzart IP 67
Schutzklasse III
Umgebungstemperatur 0...80 °C
Mediumtemperatur 0...80 °C
Inkl Anschlussadapter und M12 Anschlussset

Hersteller
Gewähltes Fabrikat
Liefern und montieren
Menge: 2,000 St

**5.1.5 Ventilblock**
Ventilblock

für Drucktransmitter mit Entlüftungsventile
Anschluss G1/4 Innen.
Zum Abtrennen des PWD vom
Wasserkreislauf und Herstellung des
Druckausgleichs zur Kalibrierung.
Zusätzliches Absperrventil zur
Entlüftung von Ventilblock und
Messleitung. Material: Messing.

Hersteller
Gewähltes Fabrikat
Liefern und montieren
Menge: 2,000 St

**5.1.6 Pegelsonde Eisspeicher**
Menge: 1,000 St

**5.1.7 Wartungs-/ Reparaturschalter, 400V/3,0kW**
Wartungs-/ Reparaturschalter, 400V/3,0kW
mit rotem Drehgriff und gelbem Sperrkranz

Pole: 3-polig + N,
Hilfsschalter. 1xNO+NC
Abschließbarkeit: in 0-Stellung,
Schutzart: IP65,
Bauform: Aufbau,
Schaltwinkel: 90 °,
Bemessungsbetriebsleistung
AC-23A, 50 - 60 Hz 400 V: P = 3,0 kW,
Bemessungsdauerstrom: Iu = 10 A,
Normen und Bestimmungen:
IEC/EN 60947, VDE 0660, IEC/EN 60204,
Lasttrennschalter nach IEC/EN 60947-3
mit Kabelverschraubungen
liefern und montieren
Menge: 5,000 St

**5.1.8 Wartungs-/ Reparaturschalter, 400V/5,5kW**
Wartungs-/ Reparaturschalter, 400V/5,5kW
mit rotem Drehgriff und gelbem Sperrkranz

Pole: 3-polig + N,
Hilfsschalter. 1xNO+NC
Abschließbarkeit: in 0-Stellung,
Schutzart: IP65,
Bauform: Aufbau,
Schaltwinkel: 90 °,
Bemessungsbetriebsleistung
AC-23A, 50 - 60 Hz 400 V: P = 5.5 kW,
Bemessungsdauerstrom: Iu = 20 A,
Normen und Bestimmungen:
IEC/EN 60947, VDE 0660, IEC/EN 60204,
Lasttrennschalter nach IEC/EN 60947-3
mit Kabelverschraubungen
liefern und montieren
Menge: 2,000 St

**5.1.9 Schukosteckdose 230V AP FR**
Schukosteckdose 230V AP FR

Zum Anschließen von elektrischen Verbrauchern.
mit integriertem erhöhtem Berührungsschutz,
2 P +PE
mit Schraubanschluss und Klappdeckel
Maße (H x B x T): 83 mm x 74 mm x 55 mm
Ausgänge: Lastart:
Nennstrom: 16 A
Physikalische Eigenschaften:
Schutzart Gerät: IP 44

Hersteller
Gewähltes Fabrikat
Liefern und montieren
Menge: 10,000 St

#### 5.2 Schaltschränke

**5.2.1 Schaltschrankgehäuse für Standmontage**
Schaltschrankgehäuse für Standmontage

Ausführung lackiert  3 Felder
je Feld (BxHxT)  800x1800x400
mit folgenden Anforderungen:
Fertigung unter Einhaltung
der jeweiligen VDE- Normen und Richtlinien von
VDI und
VDMA,
- mit geprüfter CE-Kennzeichnung
- DIN EN 61439-1 / VDE 0660-500
- DIN EN 50178 / VDE 0160
- DIN VDE 0100-410
- DIN EN 60204-1 / VDE 0113-1- DIN EN 60073 /
VDE 019
9
- DIN EN 60204 / VDE
- mindestes 20% Platzreserve
aufliegende gummigedichtete Türen  mit innen
liegenden Scharnieren
- Türen abschließbar mit Doppelbart- oder Profil-
Zylinderschloß
- Schutzart: IP55
- Inkl Schaltplantasche
- inkl. Sockel 200mm
- Kabeleinführung von unten (Standard)
- bei Kabeleinführung von oben sind metrische
Verschraubungen mit  Zugentlastung vorzusehen
- Reihenklemmen gemäß DIN 57660 Teil 500
VDE 0660 Teil 600 Alle im Schaltschrank benötigten und
nachfolgend aufgeführten Geräte und Funktionsgruppen
sind vollständig zu montieren und nach der VDE 0113 zu
prüfen.

Hersteller
Gewähltes Fabrikat
Liefern und montieren
Menge: 1,000 St

**5.2.2 Schaltschrankbeleuchtung mit RCD und Steckdose**
Schaltschrankbeleuchtung mit RCD und Steckdose

bestehend aus:
-Kombischalter FI/LS -Schaltschrankleuchte LED -
Türpositionsschalter -Steckdose

Hersteller
Gewähltes Fabrikat
Liefern und montieren
Menge: 3,000 St

**5.2.3 Netzeinspeisung 400V, 400A 5pol.**
Netzeinspeisung 400V, 400A 5pol.

bestehend aus:
Einspeisung auf Anschlussklemmplatte
Schienensystem, entsprechend der Leistungsanforderung

Inkl Aller Halte-, Befestigungs- und Verteilkomponenten

Hersteller
Gewähltes Fabrikat
Liefern und montieren
Menge: 1,000 St

**5.2.4 Einspeisung 400V / 400 A**
Einspeisung 400V / 400 A

mit Hauptschalter auf Sammelschienensystem
(Aufbau)
bestehend aus
1x Hauptschalter 3pol. Schienenmontage
  mit Adapter und Verlängerungsachse
2x. N-Trennklemme +  Schiene
1x. PE Klemme + Schiene
1x Anschluss auf Stromverteilsystem

liefern und montieren.
Menge: 1,000 St

**5.2.5 Phasenkontrolle 3 Phasen**
Phasenkontrolle 3 Phasen
mit Lampen und Phasenausfallrelais
bestehend aus:
-Sicherungen
-Leuchtmelder LED
-Schildträger mit Schild
-Phasenausfallüberwachung 2 Wechsler

Hersteller
Gewähltes Fabrikat
Liefern und montieren
Menge: 1,000 St

**5.2.6 Überspannungsschutz 230/400VAC, 3-phasig+N**
Überspannungsschutz 230/400VAC, 3-phasig+N

FMK, steckbar,
K:II  Mehrpoliger Blitzstromableiter nach den
Anforderungen der Klasse II/III nach der IEC
61643-11
Ü-Spannungsschutz und wird in Applikationen
nach IEC 61
643-12 eingesetzt. Durch die Verwendung eines
Hochleistungsvaristor werden die Anforderungen zur
Überprüfbarkeit von Überspannungsschutz
Schutzeinrichtungen
der Klasse II an Hand der Normen erfüllt. Der Ableiter
wird
in die Nähe der Einspeisung der zu schützenden
Anlage in einer handelsüblichen
Installations-/ Verteilergehäuse installiert. Der
Überspannungsschutz aus einem V0 Material wirdim
dreiphasen Netz  TN-S, TT eingesetzt.
Mit thermischer Abtrennvorrichtung des Varistors.
Wenn kein Schutz mehr vorhanden ist, ändert sich die
Farbe im Anzeigefenster von grün auf rot.
Zusätzlich wird der Funktionszustand durch einen
potentialfreien Meldekontakt (Wechsler) angezeigt.
Nennspannung: 230 VAC Ableitstrom (8/20
mikros): 20 kA / 40 kA

Hersteller
Gewähltes Fabrikat
Liefern und montieren
Menge: 1,000 St

**5.2.7 Überspannungsschutz 230 Vac, 1-phasig +N**
Überspannungsschutz 230 Vac, 1-phasig +N

1-Kanal, FMK,
kompakt, K:III  Überspannungsschutz nach den
Anforderungen der Klasse III nach der IEC 61643-11,
EN61643-11:20
13 dient der Ableiter als Überspannungsschutz und
wird in Applikationen nach IEC 61643-12 eingesetzt.
Der Ü-Schutz wird zwischen der Phase und dem
Neutralleiter gegen das Erdungssystem angeschlossen.

Mit thermischer Abtrennvorrichtung des Varistors.
Wenn kein Schutz mehr vorhanden ist, ändert sich die
Farbe der LEDs von grün auf rot.
Zusätzlich wird der Funktionszustand durch einen
potentialfreien Meldekontakt (Öffner) angezeigt.
Nennspannung : 230 Vac
Ableitstrom (8/20 mikros): 3 kA

Hersteller
Gewähltes Fabrikat
Liefern und montieren
Menge: 1,000 St

**5.2.8 Überspannungsschutz für 24VDC Doppeladern**
Überspannungsschutz für 24VDC Doppeladern

Kunststoffgehäuse, Montage auf Hutschiene
Blitz-Schutzzone: LPZ 0A-2/3
Nennspannung:  2x 24VAC
Nennstrom A:  1
Kunststoffgehäuse, Montage auf Hutschiene

Hersteller
Gewähltes Fabrikat
Liefern und montieren
Menge: 4,000 St

**5.2.9 Überspannungsschutz für Bus-Leitungen**
Überspannungsschutz für Bus-Leitungen

Blitz-Schutzzone: LPZ 0A-2/3
Nennspannung:  5VDC
Nennstrom A:  1
Kunststoffgehäuse, Montage auf Hutschiene

Hersteller
Gewähltes Fabrikat
Liefern und montieren
Menge: 2,000 St

**5.2.10 Überspannungsschutz für Signalleitungen**
Überspannungsschutz für Signalleitungen

Überspannungsschutzstecker zum Einsatz in
Verbindung mit dem Basiselement VSPC BASE
4SL für vier Leiter mit gemeinsamem
Bezugspotenzial. Zweistufige Schutzschaltung im
Stecker,bestehend aus Grobschutz,
Entkopplungswiderständen und Feinschutz
zwischen Signaladern und
Bezugspotenzial/Ground/Erde. Mechanische
Kennzeichnung des Steckers zum Basiselement
nach Schaltungsart und Nennspannung.
Schutzstecker mit Kodierstift und Gegenprofil für
Basiselement. Optische Kennzeichnung des
Schutzstecker nach Art der Schutzschaltung und
der Spannungshöhe. Beschriftungsmöglichkeit am
Stecker.

Liefern und mit eigenem Gehäuse montieren
Menge: 10,000 St

**5.2.11 Trafo 200VA 400V AC / 24V AC**
Trafo 200VA 400V AC / 24V AC

bestehend aus:
-Sicherung
-Leitungsschutzschalter
-Hilfsschalter
-Steuertransformator
-Industrierelais 2 Wechsler
-Klemmen

Hersteller
Gewähltes Fabrikat
Liefern und montieren
Menge: 1,000 St

**5.2.12 Schaltnetzgerät (5A, 24V DC, 96W)**
Schaltnetzgerät (5A, 24V DC, 96W)
Kapazitätsmodul für AS
bestehend aus:
-Schaltnetzgerät 5A
-Leitungsschutzschalter
-Hilfsschalter
-Klemmen

Hersteller
Gewähltes Fabrikat
Liefern und montieren
Menge: 2,000 St

**5.2.13 Elektronischer Geräteschutzschalter 24Vdc**
Elektronischer Geräteschutzschalter 24Vdc

Nennspannung: 24 V DC
4 Kanäle
Einstellbereich 1...10 A
Einspeisung bis maximal 40 A
Elektronische Verriegelung
Meldekontakt
Push-In-Anschlusstechnik
Schutzart: IP20
Montage: Tragschiene DIN 35

Hersteller
Gewähltes Fabrikat
Liefern und montieren
Menge: 2,000 St

**5.2.14 E-DAT Modul REG IP20 Cat.6[A]**
E-DAT Modul REG IP20 Cat.6[A]

Universal-Datenanschlusseinheit RJ45 1 Port
für anreihbare Tragschieneninstallation,
Baubreite 1TE (18 mm) DIN 42880,
Schutzklasse I bzw. II je nach Einbauart.
Schutzart IP 20,
Kategorie 6[A], 500 MHz
getrennte Zugentlastung, zum Anschluss von
Kategorie 6[A
Potentialausgleich mit Flachstecker 2,8 mm, Metall
Buchse: RJ45, geschirmt
Anschluss: 8-polig,
Schirm als großflächige Klemmverbindung
Anschlusstechnik: IDC Schneidklemmtechnik
Montagetechnik: Tragschiene TH35
Farbe: lichtgrau RAL 7035
Kabelzugang: 45 Grad von oben
Steckrichtung: 45 Grad geneigt

Hersteller
Gewähltes Fabrikat
Liefern und montieren
Menge: 3,000 St

**5.2.15 Patchkabel Cat.6, 2,0 m, grau**
Patchkabel Cat.6, 2,0 m, grau

Hersteller
Gewähltes Fabrikat
Liefern und montieren
Menge: 3,000 St

**5.2.16 Sicherungsabgang 400V/5,0kW**
Sicherungsabgang 400V/5,0kW

bestehend aus je:
1 Sicherungselement 3-pol.
4 Reihenklemmen + PE

Hersteller
Gewähltes Fabrikat
Liefern und montieren
Menge: 7,000 St

**5.2.17 Schaltschranklüfter**
Schaltschranklüfter

Auslegung auf die abzuführende Wärmelast
bestehend aus je
1 Sicherung
1 Lüfter
1 Austrittsfilter
1 Thermostat
2 Strahlwasserhauben

Hersteller
Gewähltes Fabrikat
Liefern und montieren
Menge: 1,000 St

**5.2.18 Schaltschrankheizung**
Schaltschrankheizung

Auslegung auf den benötigten Wärmebedarf
bestehend aus je
1 Sicherung
1 Schaltschrankheizung 150W
1 Thermostat

Hersteller
Gewähltes Fabrikat
Liefern und montieren
Menge: 1,000 St

**5.2.19 Einbau DDC-Regelung**
Einbau DDC-Regelung

Einbau und Verdrahtung des gewählten Fabrikats
einschl. sämtlicher Zubehörteile im Schaltschrank,
Schaltschranktür oder Schwenkrahmen,
einschl. Beschilderung.
Reihenklemmen nach Bedarf.

Hersteller
Gewähltes Fabrikat
Liefern und montieren
Menge: 1,000 St

**5.2.20 Überspannungsschutz für Bus-Leitungen**
Überspannungsschutz für Bus-Leitungen

Blitz-Schutzzone: LPZ 0A-2/3
Nennspannung:  5VDC
Nennstrom A:  1
Kunststoffgehäuse, Montage auf Hutschiene

Hersteller
Gewähltes Fabrikat
Liefern und montieren
Menge: 2,000 St

**5.2.21 Netzwerkswitch 8 Port**
Netzwerkswitch 8 Port

Netzwerk Switch, unmanaged,
Gigabit Ethernet,
Anzahl Ports: 8x RJ45,
Betriebstemperatur, max. 75 °C
Betriebstemperatur, min. -40 °C
Einsatzhöhe ? 2000 m
Feuchtigkeit 5 bis 95 %
(nicht kondensierend)
Lagertemperatur, max. 85 °C
Lagertemperatur, min. -40 °C
Anschluss 6-poliger Klemmenblock
Verpolungsschutz Ja
Versorgungsspannung 24 V DC
Versorgungsspannung, max. 48 V DC
Überstromschutz Ja

Hersteller
Gewähltes Fabrikat
Liefern und montieren
Menge: 1,000 St

**5.2.22 BG Zentralentriegelung mit autom. Wiedereinschaltung**
BG Zentralentriegelung mit autom. Wiedereinschaltung

bestehend aus je:
1 Taster  Türmontage
2 Hilfsschütz
1 Wischrelais

Hersteller
Gewähltes Fabrikat
Liefern und montieren
Menge: 1,000 St

**5.2.23 BG Sammelstörmeldung**
BG Sammelstörmeldung

bestehend aus je
1 Meldeleuchte
2 Hilfsrelais
1 Blinkrelais
1 Steuersicherung
2 potentialfreie Ausgänge

Hersteller
Gewähltes Fabrikat
Liefern und montieren
Menge: 1,000 St

**5.2.24 BG Sammelbetriebsmeldung**
BG Sammelbetriebsmeldung

bestehend aus je
1 Meldeleuchte Türmontage

2 Hilfsrelais
2 potentialfreie Ausgänge

Hersteller
Gewähltes Fabrikat
Liefern und montieren
Menge: 1,000 St

**5.2.25 BG Meldung potentialfrei**
BG Meldung potentialfrei

bestehend aus:
3 Reihenklemmen

Hersteller
Gewähltes Fabrikat
Liefern und montieren
Menge: 32,000 St

**5.2.26 BG Drucktransmitter 4-20mA / 0-10V**
BG Drucktransmitter 4-20mA / 0-10V

bestehend aus je:
4 Reihenklemmen + 2x PE
Steuerungsteil über DDC-System

Hersteller
Gewähltes Fabrikat
Liefern und montieren
Menge: 2,000 St

**5.2.27 BG Temperaturmessung 4-20mA / 0-10V**
BG Temperaturmessung 4-20mA / 0-10V

bestehend aus je:
4 Reihenklemmen + 2x PE
Steuerungsteil über DDC-System

Hersteller
Gewähltes Fabrikat
Liefern und montieren
Menge: 25,000 St

**5.2.28 BG Niveaumessung 4-20mA / 0-10V**
BG Niveaumessung 4-20mA / 0-10V
+ 1x Schaltkontakt

bestehend aus je:
6 Reihenklemmen + 2x PE
1x Hilfsrelais
Steuerungsteil über DDC-System

Hersteller
Gewähltes Fabrikat
Liefern und montieren
Menge: 4,000 St

**5.2.29 BG Türkontakt NC**
BG Türkontakt NC

bestehend aus je:
1 Türkontaktschalter NC
1 Hilfsrelais
3 Reihenklemmen +PE
Steuerungsteil über DDC-System

Hersteller
Gewähltes Fabrikat
Liefern und montieren
Menge: 5,000 St

**5.2.30 BG Rep.-Schalter-Überwachung**
BG Rep.-Schalter-Überwachung

bestehend aus je:
1 Hilfsschütz
3 Reihenklemmen +PE
Steuerungsteil über DDC-System

Hersteller
Gewähltes Fabrikat
Liefern und montieren
Menge: 7,000 St

**5.2.31 BG Steuerung ext. Frequenzumrichter**
BG Steuerung ext. Frequenzumrichter

bestehend aus:
3x Hilfsrelais
6x Übergabeklemme + 2xPE
SPS-Steuerungsteil, Handbedienebene und
Signalisierung
sind Bestandteil des DDC-System

Hersteller
Gewähltes Fabrikat
Liefern und montieren
Menge: 9,000 St

**5.2.32 BG Ventilsteuerung mit RM**
BG Ventilsteuerung mit RM

bestehend aus je:
3 Koppelrelais
3 Reihenklemmen +PE  DDC-System
SPS-Steuerungsteil, Handbedienebene und
Signalisierung
sind Bestandteil des DDC-Systems

Hersteller
Gewähltes Fabrikat
Liefern und montieren
Menge: 9,000 St

**5.2.33 BG Kugelhahn 24Vac 2-Pkt**
BG Kugelhahn 24Vac 2-Pkt

mit Endlagenmeldung Auf / Zu
bestehend aus:
1x Hilfsrelais
7x Übergabeklemme + PE

liefern und montieren.

Steuerung ,Handbedien-und Signalisierungsebene
sind Bestandteil der Automationsstation.
Menge: 21,000 St

**5.2.34 BG Kältemaschinensteuerung**
BG Kältemaschinensteuerung
Freigabe, BM, SSM 2.Sollwert
bestehend aus:
1x Hilfsrelais
4x Übergabeklemme + PE

liefern und montieren.

Steuerung ,Handbedien-und Signalisierungsebene
sind Bestandteil der Automationsstation.
Menge: 2,000 St

**5.2.35 Projektierung Schaltschrank**
Projektierung Schaltschrank

Schaltschrankausführung in Abstimmung dem
Auftraggebers festlegen.
Zusammenstellung der Leistungsdaten.
Anordnung der Bauteile (z.B. Taster, Schalter,
Signallampen, Messgeräte) DDC-Systembeschriftung der
Bedienungselemente mit dem Auftraggeber abstimmen.

Hersteller
Gewähltes Fabrikat
Liefern und montieren
Menge: 1,000 St

**5.2.36 Schaltschranktransport**
Schaltschranktransport

Schaltschrank zum Verwendungsort transpor-

tieren, Aufstellungsort nach Angabe des Auftrag-

gebers bzw. in Abstimmung mit der Bauleitung
festlegen und montieren

Hersteller
Gewähltes Fabrikat
Liefern und montieren

DDC-Systembeschriftung
Menge: 1,000 St

**5.2.37 Inbetriebnahme Schaltschrank**
Inbetriebnahme Schaltschrank

-Überprüfung aller am Schaltschrank ankommen-

den Anschlusskabel.
-Überprüfung der Stromaufnahme und
Drehrichtung  der Antriebe.
-Prüfung der Steuerfunktionen, Einstellung der
Schutzorgane und Regler.
-Einweisung des Fachpersonals und Übergabe an
den Betreiber

Hersteller
Gewähltes Fabrikat
Liefern und montieren
Menge: 1,000 St

#### 5.3 Automatisation

**5.3.1 OptiFlexTM BACnet Building Controller**
OptiFlexTM BACnet Building Controller

OFBBC
Der OptiFlexTM BACnet Building Controller ist ein
BACnet-Router und Controller, der BACnet-Routing
zwischen allen unterstützten BACnet-Kommunikationsarten
und Regelprogramme ausführt
Durch bis zu 9 Expander-Module können Hardware
Eingänge und Ausgänge mit dem Controller verbunden und
in Programmen verarbeitet werden.
Der Router kann über den Gig-Ethernet-Port,
gleichzeitig auf zwei BACnet/IP-Netzwerken
kommunizieren
Auf allen BACnet/IP-Netzwerken kann er als ein BACnet
Broadcast Management Device (BBMD) arbeiten. Und er
unterstützt Foreign Device Registration (FDR).
Über einen DHCP Server kann man die IP-
Adressierung automatisch generieren oder aber mit
statischer IP-Adressierung arbeiten. Eingebaute
Netzwerkdiagnose-
Erfassungsfunktionen für Störungsermittlung, umfasst
Netzwerk-Statistiken und bietet die Daten numerisch
oder als
Trenddiagramme. Durch die Konfiguration der
integrierten
BACnet Firewall kann die Kommunikationssicherheit
erhöht werden.

Spezifikationen:
Max Anzahl:
Regelprogramme 999
BACnet-Objekte 12.000
Integrationspunkte 1500
Gig-E-Port 10/100/1000
Serieller Port S1 ARC156
MS/TP 9600-115200 bps
Serieller Port S2 BACnet MS/TP
I/O Bus Port max. 9 ext. Expander Module,
I/O Bus edge connector
Steckverbinder für den direkten Anschluss von
Expander-Modulen
Xnet Port Anschluss für MEx
Expander M-Line
Rnet Port ZS Sensoren und zur
Kommunikation für kabellose
Sensoren oder EQT
Displays
USB Port USB 2.0-Host-Port zur
Wiederherstellung des
Geräts
Ethernet
Zugangsport Für Systemstart
Fehlerbehebung
integrierten Webserver mit
DHCP-Funktion
Kommunikation mit
EQT Displays
Microprozessor 32-bit ARM Cortex-A8,
600MHz,
multi-level cache memory
Speicher 16 GB eMMC-Flash
256 MB DDR3 DRAM
(22 MB frei)
Echtzeituhr Echtzeituhr
Gangreserve 3 Tage
Absicherung 2A Glas-Sicherung.
I/O Bus 4A Glas- Sicherung
Status-Anzeigen
Netzwerk Dreifarbige NET-LED
System Dreifarbige SYS-LED
Gig-E-Port 1x TX, 1x RX
I/O Port 1x TX, 1x RX
Port S1 1x TX, 1x RX
Port S2 1x TX, 1x RX
Xnet 1x TX, 1x RX
Rnet 1x TX, 1x RX

BACnet-Unterstützung Entspricht dem Standard-
Geräteprofil BACnet Building Controller (B-BC), wie
definiert
in der Norm  ANSI/ASHRAE 135-2012 (BACnet), Anlage
L
Zugelassen nach: CE-zerifiziert
EN50491-5-2:2009; Part 5-2: EMV-Anforderungen
an ESHG/G
A für den Gebrauch in Wohnbereichen, Geschäfts-
und Gewerbebereichen sowie in Kleinbetrieben
EN50491-3:2009, Part 3: Anforderungen an die
elektrische Sicherheit
Niederspannungsrichtlinie: 2014/35/EU
RoHS Compliant: 2011/65/EU

Bauart Flammhemmender ABS-
Kunststoffgehäuse zur Hutschi
enenmontage oder Direktmontage auf
Montageplatte im Schaltschrank,
auswechselbare Schraubanschluss-

klemmen, UL94-5VA

Temperaturbereich -40 bis 70°C,
Feuchte 10-95% rH% n.
kondensierend
Spannungsvers.24 Vac ±10%, 50 VA
26 Vdc ±10%, 15 W
Abmessungen
BxHxTin mm 181 x 164 x 54
Gewicht 0,45 kg

Hersteller
Gewähltes Fabrikat
Liefern und montieren
Menge: 2,000 St

**5.3.2 Expandermodul 8 UI / 8UO**
Expandermodul 8 UI / 8UO

Es wird mit einem OptiFlex Control Modul (CPU)
verbunden, um Hardware Eingänge und Ausgänge zur
Verfügung zu stellen. Es können bis zu neun FIO-Module
an ein Optiflex-Control-Modul angeschlossen werden.
Das Expander-Modul kann über eine eigene
Spannungsversorgung versorgt und über den I/O-Bus mit
dem
Control-Modul verbunden werden. Oder direkt an das
Control-
Modul angesteckt werden. Durch die direkte
Steckverbindung werden Spannungsversorgung und
Kommunikation zwischen Control-Modul und Expander-Modul
ohne Verkabelung hergestellt.
Die universellen Eingänge werden über die Konfiguration
in der Programmierung auf das angeschlossene
Eingangssignal konfiguriert. Hardwareeinstellungen
(Jumper/Schiebeschalter) müssen nicht vorgenommen
werden.
Die universellen Ausgänge werden über
Schiebeschalter auf das zu verwendende Ausgangssignal
konfiguriert.
Jeder Ausgang kann einzeln über einen
Schiebeschalter und Potentiometer in Handbedienung
gestellt
werden und so das Ausgangssignal manuell übersteuert
werden. Die Schiebeschalter sind gegen versehentliches
Verstellen mit einer Abdeckung gesichert.
Unabhängig von der Art der Spannungsversorgung
stellt das Expander-Modul 24Vdc zur Verfügung, für die
Spannungsversorgung z.B. von Sensoren.

Spezifikation:
Eingänge 8 universelle Eingänge
konfigurierbar für:  0-5 Vdc, 0-10 Vdc, 0-20 mA,
4-20 mA, RTD, Thermistor, Impuls oder
potenzialfreier Kontakt
Eingangs- Auflösung 16 bit A/D
Hilfsspannungsausgänge 24Vdc - gesamt max.
66,7m
A
Frequenz des Eingangsimpulses
40 Impulse pro Sekunde.
Nötiger Mindestwert für die Impulsbreite
(on oder off) beträgt 12,5 ms
Ausgänge 8 universelle Ausgänge
konfigurierbar für: Potentialfreier Relaisausgang
(max.1A, 30Vac/Vdc), 0-10 V DC, oder 0-20 mA
Ausgangs- Auflösung 12 bit D/A
Mikroprozessor 32-Bit-Mikroprozessor mit 256 kB
Flashspeicher, 64 kB SRAM
Eingangsspannung gesichert durch
Eine flinke 2A Glas-Schmelzsicherung.

I/O Bus gesichert durch eine 4A Glas-
Schmelzsicherung
LEDs zeigen den Status von
Kommunikation, Betrieb, Fehlern und
Netzspannung an
Zugelassen durch CE-zerifiziert
EN50491-5-2:2009; Part 5-2: EMV-Anforderungen
an ESHG/GA für den Gebrauch in Wohnbereichen,
Geschäfts-
und Gewerbebereichen sowie in Kleinbetrieben
EN50491-3:2009, Part 3: Anforderungen an die
elektrische Sicherheit
Niederspannungsrichtlinie: 2014/35/EU
RoHS Compliant: 2011/65/EU
Bauart Flammhemmender ABS-
Kunststoffgehäuse zur Hutschi
enenmontage oder Direktmontage auf
Montageplatte im Schaltschrank, auswechselbare
Schraubanschlussklemmen, UL94-5VA
Betriebstemperaturbereich -40 bis 70 °C
Luftfeuchtigkeit 10-95 RH%,
kondensationsfrei

Spannungsversorgung
 24 VAC ±10 %, 50-60 Hz, 50
VA
 26 VDC ±10 %, 12 W
Abmessungen
Breite 175 mm
Höhe 164 mm
Tiefe 53 mm
Gewicht0, 49 kg

Hersteller
Gewähltes Fabrikat
Liefern und montieren
Menge: 1,000 St

**5.3.3 Expandermodul 12 UI / 8UO**
Expandermodul 12 UI / 8UO

Es wird mit einem OptiFlex Control Modul (CPU)
verbunden, um Hardware Eingänge und Ausgänge zur
Verfügung zu stellen. Es können bis zu neun FIO-Module
an ein Optiflex-Control-Modul angeschlossen werden.
Das Expander-Modul kann über eine eigene
Spannungsversorgung versorgt und über den I/O-Bus mit
dem
Control-Modul verbunden werden. Oder direkt an das
Control-
Modul angesteckt werden. Durch die direkte
Steckverbindung werden Spannungsversorgung und
Kommunikation zwischen Control-Modul und Expander-Modul
ohne Verkabelung hergestellt.
Die universellen Eingänge werden über die
Konfiguration in der Programmierung auf das
angeschlossene
Eingangssignal konfiguriert. Hardwareeinstellungen
(Jumper/Schiebeschalter) müssen nicht vorgenommen
werden.
Die universellen Ausgänge werden über Schiebeschalter
auf das zu verwendende Ausgangssignal konfiguriert.

Jeder Ausgang kann einzeln über einen Schiebeschalter
und Potentiometer in Handbedienung gestellt werden und
so das Ausgangssignal manuell übersteuert werden.
Die Schiebeschalter sind gegen versehentliches
Verstellen mit einer Abdeckung gesichert.
Unabhängig von der Art der Spannungsversorgung
stellt das Expander-Modul 24Vdc zur Verfügung, für die
Spannungsversorgung z.B. von Sensoren.

Spezifikation:
Eingänge 12 universelle Eingänge
konfigurierbar für:  0-5 Vdc, 0-10 Vdc, 0-20 mA,
4-20 mA, RTD, Thermistor, Impuls oder
potenzialfreier Kontakt
Eingangs- Auflösung 16 bit A/D
Hilfsspannungsausgänge 24Vdc - gesamt max.
66,7mA
Frequenz des Eingangsimpulses
40 Impulse pro Sekunde.

Nötiger Mindestwert für die Impulsbreite
(on oder off) beträgt 12,5 ms
Ausgänge 8 universelle Ausgänge
konfigurierbar für: Potentialfreier Relaisausgang
(max.1A, 30Vac/Vdc), 0-10 V DC, oder 0-20 mA
Ausgangs- Auflösung 12 bit D/A
Mikroprozessor 32-Bit-Mikroprozessor mit 256 kB
Flashspeicher, 64 kB SRAM
Eingangsspannung gesichert durch
Eine flinke 2A Glas-Schmelzsicherung.
I/O Bus gesichert durch eine 4A Glas-
Schmelzsicherung
LEDs zeigen den Status von
Kommunikation, Betrieb, Fehlern und
Netzspannung an
Zugelassen durch CE-zerifiziert
EN50491-5-2:2009; Part 5-2: EMV-Anforderungen
an ESHG/GA für den Gebrauch in Wohnbereichen,
Geschäfts-
und Gewerbebereichen sowie in Kleinbetrieben
EN50491-3:2009, Part 3: Anforderungen an die
elektrische Sicherheit
Niederspannungsrichtlinie: 2014/35/EU
RoHS Compliant: 2011/65/EU
Bauart Flammhemmender ABS-
Kunststoffgehäuse zur Hutschi
enenmontage oder Direktmontage auf
Montageplatte im Schaltschrank, auswechselbare
Schraubanschlussklemmen, UL94-5VA
Betriebstemperaturbereich -40 bis 70 °C
Luftfeuchtigkeit 10-95 RH%,
kondensationsfrei
Spannungsversorgung
 24 VAC ±10 %, 50-60 Hz, 50VA
 26 VDC ±10 %, 12 W
Abmessungen
Breite 175 mm
Höhe 164 mm
Tiefe 53 mm
Gewicht0, 49 kg

Hersteller
Gewähltes Fabrikat
Liefern und montieren
Menge: 6,000 St

**5.3.4 Expandermodul 12 UI**
Expandermodul 12 UI

Es wird mit einem OptiFlex Control Modul (CPU)
verbunden, um Hardware Eingänge und Ausgänge zur
Verfügung zu stellen. Es können bis zu neun FIO-Module
an ein Optiflex-Control-Modul angeschlossen werden.
Das Expander-Modul kann über eine eigene
Spannungsversorgung versorgt und über den I/O-Bus mit
dem
Control-Modul verbunden werden. Oder direkt an das
Control-
Modul angesteckt werden. Durch die direkte
Steckverbindung werden Spannungsversorgung und
Kommunikation zwischen Control-Modul und Expander-Modul
ohne Verkabelung hergestellt.
Die universellen Eingänge werden über die
Konfiguration in der Programmierung auf das
angeschlossene
Eingangssignal konfiguriert. Hardwareeinstellungen
(Jumper/Schiebeschalter) müssen nicht vorgenommen
werden.
Die universellen Ausgänge werden über Schiebeschalter
auf das zu verwendende Ausgangssignal konfiguriert.
Jeder Ausgang kann einzeln über einen Schiebeschalter
und Potentiometer in Handbedienung gestellt werden und
so das Ausgangssignal manuell übersteuert werden.
Die Schiebeschalter sind gegen versehentliches
Verstellen mit einer Abdeckung gesichert.
Unabhängig von der Art der Spannungsversorgung
stellt das Expander-Modul 24Vdc zur Verfügung, für die
Spannungsversorgung z.B. von Sensoren.

Spezifikation:
Eingänge 12 universelle Eingänge
konfigurierbar für:  0-5 Vdc, 0-10 Vdc, 0-20 mA,
4-20 mA, RTD, Thermistor, Impuls oder
potenzialfreier Kontakt
Eingangs- Auflösung 16 bit A/D
Hilfsspannungsausgänge 24Vdc - gesamt max.
66,7mA
Frequenz des Eingangsimpulses
40 Impulse pro Sekunde.
Nötiger Mindestwert für die Impulsbreite
(on oder off) beträgt 12,5 ms
Mikroprozessor 32-Bit-Mikroprozessor mit 256 kB
Flashspeicher, 64 kB SRAM
Eingangsspannung gesichert durch
Eine flinke 2A Glas-Schmelzsicherung.
I/O Bus gesichert durch eine 4A Glas-
Schmelzsicherung
LEDs zeigen den Status von
Kommunikation, Betrieb, Fehlern und
Netzspannung an
Zugelassen durch CE-zerifiziert
EN50491-5-2:2009; Part 5-2: EMV-Anforderungen
an ESHG/GA für den Gebrauch in Wohnbereichen,
Geschäfts-
und Gewerbebereichen sowie in Kleinbetrieben
EN50491-3:2009, Part 3: Anforderungen an die
elektrische Sicherheit
Niederspannungsrichtlinie: 2014/35/EU
RoHS Compliant: 2011/65/EU
Bauart Flammhemmender ABS-
Kunststoffgehäuse zur Hutschi
enenmontage oder Direktmontage auf
Montageplatte im Sch
altschrank, auswechselbare Schraubanschluss
klemmen, UL94-5VA
Betriebstemperaturbereich -40 bis 70 °C
Luftfeuchtigkeit 10-95 RH%,
kondensationsfrei
Spannungsversorgung
 24 VAC ±10 %, 50-60 Hz, 50VA
 26 VDC ±10 %, 12 W
Abmessungen
Breite 175 mm
Höhe 164 mm
Tiefe 53 mm

Hersteller
Gewähltes Fabrikat
Liefern und montieren
Menge: 4,000 St

**5.3.5 OptiPointTM Interface Equipment Touch 2 10"**
OptiPointTM Interface Equipment Touch 2 10"

Das OptiPointTM Interface Equipment Touch 2
kommuniziert mit einem Controller über eine serielle
Kommunikation oder über eine Ethernet Verbindung -
abhängig von dem verwendeten Controller. Über ein LAN
Kabel kann
das Display an einen OptiFlexTM Controller verbunden
werden.Das Interface stellt über individuell anpassbare

Visualisierungsbilder die Datenpunkte des
angeschlossenen Controllers dar.
Und ermöglicht so eine Visualisierung des Reglers,
ohne das ein WebCTRL Server zum Einsatz kommt. Es
können Visualisierungen mit Animationen,
Trenddarstellungen, äShow-and-Hide" Funktionen
kundenspezifisch erstellt werden
Die Bedienung erfolgt über das kapazitive Multi-
Touch Display.
USB 2.0-Host-Port zum Aufspielen von Updates,
zur Speicherung von Screenshots und zum Datenaustausch

via USB Stick

SPEZIFIKATIONEN:

TFT 10" (25,7cm)
Auflösung 1280 x 800 Pixel - 149 ppi
Helligkeit 350 cd/m (typ.)
Kontrast 800:1 (typ.)
Blickwinkel -85~85(H); -85~85(V)
Farben 16,7M (8-bit)
USB Port USB 2.0-Host-Port
Kommunikation Ethernet Port
Comm Input Port
Betriebssystem Android 6.0
Prozessor Freescale Cortex A9 i
MX6 Dual Core 1 GHz
Speicher 8 GB on-board eMMC-
+ 1 GB LPDDR3 RAM
Echtzeituhr Echtzeituhr mit einer
Gangreserve 3 Tage

Status-Anzeigen
Komunikation LED
Zugelassen nach: CE-zerifiziert
Einsatzbereich
-20 bis 60°C, 10-90% relative Feuchte,
Nicht kondensierend
Schutzart
Vorderseite IP 65
Rückseite IP20
Spannung 24 Vdc, 1A

Abmessungen
Breite 26,7 cm
Höhe 18,2 cm
Tiefe 4,7 cm

Hersteller
Gewähltes Fabrikat
Liefern und montieren
Menge: 1,000 St

**5.3.6 Projektbearbeitung Anlagenautomation**
Projektbearbeitung Anlagenautomation

bestehend aus:
- Abstimmung der Anlagenfunktion mit dem
Auftraggeber und angrenzenden Gewerken
- Festlegung der Geberorte, (Meß-, Zählwerte,
Überwachung)
- Festlegung der Stellordnung (Stellglieder)
- Festlegung der Montagestandorte
(Automationseinrichtungen, MBE Schaltschränke)
- Abklärung aller Datenpunkte, die zum
Lieferumfang des Gewerkes Kälte gehören,
und solche, die von anderen Gewerken
mitverarbeitet werden.
- Abstimmung und Festlegung aller Parameter der
beschriebenen Systemfunktionen und
Betriebsprogramme
- Festlegung der Schnittstellen zu anderen
Gewerken in Abstimmung mit dem  Auftraggeber
- Festlegung der systeminternen Verdrahtung wie
Übertragungsleitungen und Anschlußleistungen
zu den Automationseinrichtungen, MBE, GA-System-
Netzwerk.
- Koordination und Terminverfolgung in
Abstimmung mit den beteiligten
Projektverantwortlichen.

Liefern und montieren
Menge: 1,000 St

**5.3.7 Grundsoftware Anlagenautomation**
Grundsoftware Anlagenautomation

Erstellung der anlagenspezifischer Automationssoftware

Erstellung der Unterlagen aufgrund der
Informationslisten, die zur Herstellung und zum Betrieb
der Automations-Anlage notwendig sind
Erstellung der Belegungspläne der
Automationseinrichtung in Verbindung mit dem Schaltplan
des Schaltschrankes
Festlegung der Prioritäten und Textwortkataloge
Entwurf der Automations-Programme nach
Vorgabe der genehmigten Gewerkübersichtszeichnungen

(Regelschemata, Anlagenübersichten, Blockschaltbilder)

Abstimmung und Festlegung der Daten für die zur
Anwendung kommenden Softwareprogramme

Liefern und montieren
Menge: 1,000 St

**5.3.8 Inbetriebnahme Anlagenautomation**
Inbetriebnahme Anlagenautomation

Funktionstest und Protokollierung der angeschlossenen
Informationspunkte (ohne Fehlerbeseitigung auf der
Gewerkeseite).
Inbetriebnahme Mess- der Meß- und Analogwertgeber,
die im Lieferumfang enthalten sind.
Inbetriebnahme der AE-Zentrale, Perepheriegeräte
und Datenübertragungswege.
Laden und Testen aller zum Lieferumfang
gehörenden Softwareprogramme, sowie die
Eingabe der zugehörigen Grundlagen
Eingabe von Parametern, wie Grenzwerte, Aus-
/Einschaltzeiten, erweiterte Klartexte, sofern sie

vom Auftraggeber  bereits festgelegt sind.
Übergabe des gelieferten AE-Systems durch
stichprobenartigen Funktionstest, Nachweis von
Schalt- und Stellbefehlen, Meldungen, Meß- und
Zählwerten, sowie durch entsprechende Protokolle.

Liefern und montieren
Menge: 1,000 St

**5.3.9 Dokumentation Anlagenautomation**
Dokumentation Anlagenautomation

Nachfolgende Zeichnungen und Unterlagen
werden im Rahmen der Auftragsführung erstellt
und übergeben.
Alle Unterlagen werden grundsätzlich elektronisch
auf Datenträger in kopierfähiger Form vorgelegt, wie
nachfolgend im Einzelnen beschrieben.
Belegungspläne der Unterstation:
beinhalten die Anordnung der Module, deren
Kennzeichnung und Anschlüsse, gemäß
Schaltplan.
Schaltpläne beinhalten:
die Darstellung von Brücken und Leitungen, mit
Klemm-und Zielbezeichnungen auf der
Schaltschrankseite.
Die Schaltpläne der Automations-Schaltschränke
beinhalten Regelgrößen und Adressierungen aller
Anlagenelemente, soweit diese als
Informationspunkte aufgeschaltet sind.
Anlagendokumentation von allen Automations-
Regelkreisen und Anlagensteuerungen und sonstigen

Sonderprogrammen, soweit diese
anwenderspezifisch ausgeführt sind, mit
Zusatz-Texterläuterungen, die internen
Automations-Programme werden nicht
zur Verfügung gestellt.

Liefern und montieren
Menge: 1,000 St

#### 5.4 Elektroinstallation MSR

*Hinweis*
Elektroinstallationsrohr DIN EN 61386-21,Maße DIN
EN60423, nicht flammenausbreitend,
aus Stahl, verzinkt EN ISO 1461 (feuerverzinkt),
einwandig, glatt, starr, Klassifizierungscode 44571,
Druckfestigkeit schwer, Schlagfestigkeit schwer,
Dauergebrauchs- und Installationstemperatur min. -45°C
max. +400°C
mit Schellen inkl. Form- und Befestigungsmaterialien
verlegen
inkl. Endtüllen beidseitig

**5.4.1 Elektroinstallationsrohr Stahl M25**
Elektroinstallationsrohr Stahl M25

wie vohergehend beschrieben

Hersteller
Gewähltes Fabrikat
Liefern und montieren
Menge: 80,000 m

**5.4.2 Elektroinstallationsrohr Stahl M32**
Elektroinstallationsrohr Stahl M32

wie vohergehend beschrieben

Hersteller
Gewähltes Fabrikat
Liefern und montieren
Menge: 80,000 m

**5.4.3 Elektroinstallationsrohr Stahl M40**
Elektroinstallationsrohr Stahl M40

wie vohergehend beschrieben

Hersteller
Gewähltes Fabrikat
Liefern und montieren
Menge: 80,000 m

**5.4.4 Elektroinstallationsrohr Stahl M50**
Elektroinstallationsrohr Stahl M50

wie vohergehend beschrieben

Hersteller
Gewähltes Fabrikat
Liefern und montieren
Menge: 80,000 m

*Hinweis*
Elektroinstallationsrohr DIN EN 61386-21, Maße DIN EN
60423, nicht flammenausbreitend,
aus Kunststoff, schwarz, UV-stabilisiert, einwandig,
glatt, starr,
angeformte Muffe, Außendurchmesser Klassifizierungscode
43411, Druckfestigkeit schwer, Schlagfestigkeit mittel,
Dauergebrauchs- und
Installationstemperatur min. -25°C max. +60°C,
Verlegung offen,
verlegen mit Schellen inkl. Form- und
Befestigungsmaterialien

**5.4.5 Elektroinstallationsrohr M25**
Elektroinstallationsrohr M25

wie vohergehend beschrieben
Liefern und montieren
Menge: 80,000 m

**5.4.6 Elektroinstallationsrohr M32**
Elektroinstallationsrohr M32

wie vohergehend beschrieben
Liefern und montieren
Menge: 80,000 m

**5.4.7 Elektroinstallationsrohr M40**
Elektroinstallationsrohr M40

wie vohergehend beschrieben
Liefern und montieren
Menge: 80,000 m

**5.4.8 Elektroinstallationsrohr M50**
Elektroinstallationsrohr M50

wie vohergehend beschrieben
Liefern und montieren
Menge: 80,000 m

*Hinweis*
Elektroinstallationsrohr DIN EN 61386-21, Maße DIN EN
60423, nicht flammenausbreitend,
aus Kunststoff, halogenfrei nach DIN EN 50642,
einwandig, glatt, starr,
angeformte Muffe, Außendurchmesser Klassifizierungscode
33521, Druckfestigkeit mittel,
Schlagfestigkeit mittel, Dauergebrauchs- und
Installationstemperatur min. -45°C max. +90°C,
Verlegung offen,
mit Schellen inkl. Form- und Befestigungsmaterialien
verlegen.

**5.4.9 Elektroinstallationsrohr M20**
Elektroinstallationsrohr M20

wie vohergehend beschrieben
Liefern und montieren
Menge: 100,000 m

**5.4.10 Elektroinstallationsrohr M25**
Elektroinstallationsrohr M25

wie vohergehend beschrieben
Liefern und montieren
Menge: 80,000 m

**5.4.11 Elektroinstallationsrohr M32**
Elektroinstallationsrohr M32

wie vohergehend beschrieben
Liefern und montieren
Menge: 80,000 m

**5.4.12 Elektroinstallationsrohr M40**
Elektroinstallationsrohr M40

wie vohergehend beschrieben
Liefern und montieren
Menge: 80,000 m

**5.4.13 Elektroinstallationsrohr M50**
Elektroinstallationsrohr M50

wie vohergehend beschrieben
Liefern und montieren
Menge: 80,000 m

*Hinweis*
Installationskabel für Fernmelde bzw.
Signalübertragungen zur festen Verlegung in
brandgefährdeten Bereichen und zur Verminderung der
Brandausbreitung.
Übertragung von Datenraten bis 2 Mbit/s, ISDN fähig.
Nennspannung: 300 V;
halogenfrei nach DIN VDE 0472 Teil 813;
geringe Brandfortleitung nach DIN VDE 0472 Teil 804
/Prüfart C;
minimale Rauchentwicklung nach DIN VDE 0472  Teil 816;

keine korrosiven Gase
Temperaturbereich: ruhend -30 °C bis +70 °C; bewegt
-5°C bis +50 °C
Verlegung in Teillängen auf  / in vorhanden
Leitungsführungssystemen

Typ:  J-H(ST)H

**5.4.14 Installationskabel Typ: 2x2x0,8mm²**
Installationskabel Typ: 2x2x0,8mm²

wie vohergehend beschrieben
liefern und montieren
Menge: 1000,000 m

**5.4.15 Installationskabel Typ: 4x2x0,8mm²**
Installationskabel Typ: 4x2x0,8mm²

wie vohergehend beschriebenn
liefern und montieren
Menge: 700,000 m

**5.4.16 Installationskabel Typ: 6x2x0,8mm²**
Installationskabel Typ: 6x2x0,8mm²

wie vohergehend beschrieben
liefern und montieren
Menge: 120,000 m

**5.4.17 Installationskabel Typ: 10x2x0,8mm²**
Installationskabel Typ: 10x2x0,8mm²

wie vohergehend beschrieben
liefern und montieren
Menge: 80,000 m

*Hinweis*
Installationsleitung mit verbessertem Verhalten im
Brandfall nach DIN VDE 0250 Teil 214/2.87
Zur festen Verlegung über, auf, im und unter Putz, in
trockenen,
feuchten und nassen Räumen sowie im Mauerwerk
und im Beton, ausgenommen für die direkte Einbettung in
Schüttel-, Rüttel- oder Stampfbeton.
Sie sind auch für die Verwendung im Freien geeignet
sofern sie vor direkter Sonneneinstrahlung geschützt
sind.
Darüber hinaus gilt DIN VDE 0298 Teil 3.
Aufbau: Kupferleiter blank, eindrähtig oder mehrdrähtig
,nach DIN VDE 0295/5.86 Klasse 1 oder 2 Isolierhülle
aus vernetztem Polyethylen (VPE) Mischungstyp 2XI1 nach

DIN VDE 0207 Teil 22; gemeinsame Aderumhüllung
umpresst;
Außenmantel aus Polyolefin-Copolymerisation;
Mischtyp THP und gemäß der Anforderung an Mischtyp HM2

und HM4 nach DIN VDE 0207 Teil 24
Zulässige Betriebstemperatur: am Leiter +70 °C
Außenmantel Farbe: lichtgrau
Aderfarben: nach DIN VDE 0293
Technische Daten: Eigenschaften bei 20 °C
Höchstzulässige Betriebsspannung: in Dreh- und
Wechselstromanlagen Uo/U 330/550 V; Nennstrom 300/500 V

Temperaturbereich: ruhend +70 °C; bewegt -5 °C bis
+50°C
Verlegung in Teillängen auf  / in vorhanden
Leitungsführungssystemen

Typ:  NHXMH-J

**5.4.18 NHXMH-J 3x1,5 mm²**
NHXMH-J 3x1,5 mm²

wie vorhergehend beschrieben
liefern und montieren
Menge: 100,000 m

**5.4.19 NHXMH-J 5x1,5 mm²**
NHXMH-J 5x1,5 mm²

wie vorhergehend beschrieben
liefern und montieren
Menge: 80,000 m

**5.4.20 NHXMH-J 7x1,5 mm²**
NHXMH-J 7x1,5 mm²

wie vorhergehend beschrieben
liefern und montieren
Menge: 80,000 m

**5.4.21 NHXMH-J 3x2,5 mm²**
NHXMH-J 3x2,5 mm²

wie vorhergehend beschrieben
liefern und montieren
Menge: 100,000 m

**5.4.22 NHXMH-J 5x2,5 mm²**
NHXMH-J 5x2,5 mm²

wie vorhergehend beschrieben
liefern und montieren
Menge: 100,000 m

**5.4.23 NHXMH-J 5x4 mm²**
NHXMH-J 5x4 mm²

wie vorhergehend beschrieben
liefern und montieren
Menge: 85,000 m

**5.4.24 NHXMH-J 4x10 mm²**
NHXMH-J 4x10 mm²

wie vorhergehend beschrieben
liefern und montieren
Menge: 50,000 m

**5.4.25 NHXMH-J 4x25 mm²**
NHXMH-J 4x25 mm²

wie vorhergehend beschrieben
liefern und montieren
Menge: 50,000 m

*Hinweis*
Steuerleitung als Mess-, Steuer- und Regelungsleitung
für Verlegung in trockenen und feuchten Räumen.
Aufbau: Ausführung in Anlehnung an VDE Entscheidung Nr.
41, VDE 0250, 0271, 0281 und 0293; feindrähtige,
blanke Kupferlitze nach VDE 0295, PVC-Aderisolierung,
Verseilung der Adern in konzentrischen Lagen
Außenmantel Material: PVC, Farbe: grau (vorzugsweise
RAL 7001)
Aderkennzeichnung:
Type
-OZ: ohne grün/gelbe Ader, Adern schwarz mit
Zahlenaufdruck
-JZ: eine grün/gelbe Ader, restliche Adern schwarz mit
Zahlenaufdruck
-OB: ohne grün/gelbe Ader, Adern farbig nach DIN VDE
0293
-JB: eine grün/gelbe Ader, restliche Adern farbig nach
DIN VDE 0293
Technische Daten: Betriebsspannung max. 500 V,
Prüfspannung eff. 2000 V, Durchschlagspannung >5 kV,
Isolationswiderstand mind. 20 Mohm/km
Temperaturbereich: bewegt -5 °C bis +80 °C, festverlegt
-20 °C bis +80 °C, Transport + Lagerung -30 °C bis +80
°C
Verlegung in Teillängen auf  / in vorhanden
Leitungsführungssystemen

Typ:  YSLY-JZ

**5.4.26 YSLY-JZ 3x1 mm²**
YSLY-JZ 3x1 mm²

wie vorhergehend beschrieben
liefern und montieren
Menge: 150,000 m

**5.4.27 YSLY-JZ 5x1 mm²**
YSLY-JZ 5x1 mm²

wie vorhergehend beschrieben
liefern und montieren
Menge: 150,000 m

**5.4.28 YSLY-JZ 3x1,5 mm²**
YSLY-JZ 3x1,5 mm²

wie vorhergehend beschrieben
liefern und montieren
Menge: 80,000 m

*Hinweis*
EMV-Motoranschlussleitung
Aufbau: Leiter: blanke Kupferlitze nach VDE 0295,
Klasse 5. Aderisolation: Polyethylen (PE),
Verseilung: in Lagenverseilung, Schirmung: AL-kasch.
Folie Cu-Geflechtschirm, verzinnt,
Außenmantel: PVC transparent, selbstverlöschend und
flammwidrig,
Prüfart B nach VDE 0472 Teil 804 und IEC 332-1.
Temperaturbereich: bewegt - 5°C bis + 70°C, festverlegt
- 25°C bis + 70°C,
Nennspannung: Uo/U - 0,6/1 kV
Prüfwechselspannung: 500 V.
Verwendung: Die geschirmten Motoranschlussleitungen für
Frequenzumrichter sind bestimmt zur Verwendung als
Anschluss- und Verbindungsleitungen für
Antriebseinheiten mit Frequenzumrichtertechnologie, Für
feste Verlegung
und gelegentlicher freier Bewegung, in trockenen,
feuchten und nassen Räumen. Elektromagnetische
Verträglichkeit (EMV). Um Beeinflussungen durch
elektromagnetische Störungen zu vermeiden, ist eine
Schirmung der Leitung notwendig. Das Maß für die
Schirmwirkung bei hochfrequenten Störungen ist der
Koppelwiderstand RK.
Ein kleiner Koppelwiederstand bewirkt eine optimale
elektromagnetische Verträglichkeit (EMV).
Verlegung in Teillängen auf  / in vorhanden
Leitungsführungssystemen

Typ:  2YSLCY-JB

**5.4.29 2YSLCY-JB 4x1,5 mm²**
2YSLCY-JB 4x1,5 mm²

wie vorhergehend beschrieben
liefern und montieren
Menge: 120,000 m

**5.4.30 2YSLCY-JB 4x6 mm²**
2YSLCY-JB 4x6 mm²
wie vorhergehend beschrieben
liefern und montieren
Menge: 150,000 m

**5.4.31 2YSLCY-JB 4x25 mm²**
2YSLCY-JB 4x25 mm²

wie vorhergehend beschrieben
liefern und montieren
Menge: 100,000 m

*Hinweis*
Signalkabel
Als Ortsverbindungskabel ungefüllt für Fernmeldeanlagen
und in Nebenstellenanlagen zum Fernsprechen und zur
Übertragung von Signalen. Sie sind zur Verlegung im
Erdreich, in Kabelkanälen und in -Rohren geeignet.

Aufbau: Nach VDE 0816/2.79, DIN 57816
Massiver blanker Kupferleiter, PE-Isolierhülle, je 4
Adern zu einem Sternvierer, die Vierer zu Bündeln und
die
Bündel zur Seele verseilt, Seelenbewicklung,
Schichtenmantel, d.h. Schirm aus
kunststoffbeschichtetem Alumini
umband, mit dem PE-Mantel festhaftend verbunden
Außenmantel Farbe: schwarz
Verlegung in Teillängen auf  / in vorhanden
Leitungsführungssystemen

Typ:  A-2Y(L)2Y

**5.4.32 A-2Y(L)2Y: 2x2x0,8mm²**
A-2Y(L)2Y: 2x2x0,8mm²

wie vorherig beschrieben
liefern und montieren
Menge: 1000,000 m

**5.4.33 A-2Y(L)2Y 4x2x0,8mm²**
A-2Y(L)2Y 4x2x0,8mm²

wie vorherig beschrieben
liefern und montieren
Menge: 600,000 m

**5.4.34 A-2Y(L)2Y 6x2x0,8mm²**
A-2Y(L)2Y 6x2x0,8mm²

wie vorherig beschrieben
liefern und montieren
Menge: 100,000 m

*Hinweis*
Installationskabel für den Außenbereich UC900 SS23 C7
S/FTP 4P PE 1000DW. Kupfer-Datenkabel der Kategorie
Kat.7 für die strukturierte Verkabelung mit einer
Bandbreite von 1000 MHz. Mit Folienpaarschirmung und
hochwertiger Geflechtsabdeckung ist das Kabel doppelt
geschirmt. Das 4-paarige Simplex Verlegekabel mit 8
Kupferadern AWG23ist für den Anschluss von Dosen,
Patchfeldern und Modulen, auch mit LSA-Technik,
geeignet für direkte Erdverlegung, UV-beständig und
übertrifft die Anforderungen nach EN 50173-1; EN
50288-4-1, ISO/IEC 11801; IEC 61156-5 und IEEE 802.3
af/at/bt.
Der Mantel ist aus PE (Polyethylen) Material nach und
Eurobrandklasse NPD . Die Schirmung erfüllt mit einer
Kopplungsdämpfung von 85 dB die Trennklasse D nach
EN50174. Das Kabel ist zukunftssicher für alle
Anwendungen nach Klasse C, D, E, EA,,und F und geeignet
zum Betrieb von PoE und PoE+ über eine Channellänge
nach Klasse C, D, E, EA,, und F bis 100m.
Es ist geeignet für folgende Übertragungen: Telefonie,
Ethernet, Fast Ethernet, Gigabit Ethernet und 10Giga
bit Ethernet; 10BaseT, 100BaseT, 1000BaseT, 1GBase-T,
10GBaseT oder bis zu 10.000 MBit/s. Das Kabel hat
folgende Zertifikate: GHMT PREMIUM Verification
Programm - PVP 3P-Certification-Programm NVP: 79
Cu-Zahl:
38 Farbe: schwarz
Verlegung in Teillängen auf  / in vorhanden
Leitungsführungssystemen

Typ:  UC900 SS23 PE Kat.7 sw 4P S/FTP

**5.4.35 UC900 SS23 PE Kat.7 sw 4P S/FTP**
UC900 SS23 PE Kat.7 sw 4P S/FTP

wie vorherig beschrieben
liefern und montieren
Menge: 500,000 m

*Hinweis*
EMV-Motoranschlussleitung
Aufbau: Leiter: blanke Kupferlitze nach VDE 0295,
Klasse 5. Aderisolation: Polyethylen (PE),
Verseilung: in Lagenverseilung, Schirmung: AL-kasch.
Folie Cu-Geflechtschirm, verzinnt,
Außenmantel: PVC schwarz, selbstverlöschend und
flammwidrig, Prüfart B nach VDE 0472 Teil 804 und IEC
332-1.
Temperaturbereich: bewegt - 5°C bis + 70°C, festverlegt
- 25°C bis + 70°C,
Nennspannung: Uo/U - 0,6/1 kV
Prüfwechselspannung: 500 V.
Verwendung:
Die geschirmten Motoranschlusslietungen für
Frequenzumrichter sind bestimmt zur Verwendung als
Anschluss- und Verbindungsleitungen für
Antriebseinheiten mit Frequenzumrichtertechnologie, Für
feste Verlegung und gelegentlicher freier Bewegung, in
trockenen, feuchten und nassen Räumen.
Elektromagnetische Verträglichkeit (EMV). Um
Beeinflussungen durch elektromagnetische Störungen zu
vermeiden, ist eine Schirmung der Leitung notwendig.
Das Maß für die Schirmwirkung bei hochfrequenten
Störungen ist der Koppel widerstand RK. Ein kleiner
Koppelwiederstand bewirkt eine optimale
elektromagnetische Verträglichkeit (EMV).
Verlegung in Teillängen auf  / in vorhanden
Leitungsführungssystemen

Typ:  2YSLCYK-J

**5.4.36 2YSLCYK-J 4x10 mm²**
2YSLCYK-J 4x10 mm²

wie vorhergehend beschrieben
liefern und montieren
Menge: 100,000 m

**5.4.37 2YSLCYK-J 4x25 mm²**
2YSLCYK-J 4x25 mm²

wie vorhergehend beschrieben
liefern und montieren
Menge: 200,000 m

*Hinweis*
Starkstromkabel
mit Kupferleitern nach VDE 0276, Teil 603 bis 5-adrig,

ab 7-adrig nach VDE 0271, IEC 502, 0,6/ 1 kV - Um = 1,2
kV
Verwendung:
für feste Verlegung in Innenräumen, Kabelkanälen, im
Freien, in Erde, im Wasser, wenn keine besonderen
mechanischen Beanspruchungen zu erwarten sind.
Aderfarben: nach DIN VDE 0293
Außenmantel Farbe: schwarz
Technische Daten: Strombelastbarkeit nach VDE 0298.
Teil 2,
Leiterform: RE rund, eindrähtig; RM rund, mehrdrähtig;

SE sektorförmig, eindrähtig; SM sektorförmig,
mehrdrähtig
Temperaturbereich:
zulässige Betriebstemperatur am Leiter: 70 °C,
zulässige Kurzschlusstemperatur: 160 °C (bis 300 mm²),

für Kurzschlussdauer bis 5 sec.: 140 °C (ab 300 mm²)

Mindestbiegeradius: einadrig: 15 x D
(Kabeldurchmesser),
mehradrig: 12 x D (Kabeldurchmesser)
Verlegung in Teillängen auf  / in vorhanden
Leitungsführungssystemen

Typ:  NYY-J

**5.4.38 NYY-J 3x1,5 mm²**
NYY-J 3x1,5 mm²

wie vorhergehend beschrieben
liefern und montieren
Menge: 250,000 m

**5.4.39 NYY-J 7x1,5 mm²**
NYY-J 7x1,5 mm²
wie vorhergehend beschrieben
liefern und montieren
Menge: 150,000 m

**5.4.40 NYY-J 3x2,5 mm²**
NYY-J 3x2,5 mm²
wie vorhergehend beschrieben
liefern und montieren
Menge: 500,000 m

**5.4.41 NYY-J 5x2,5 mm²**
NYY-J 5x2,5 mm²
wie vorhergehend beschrieben
liefern und montieren
Menge: 100,000 m

**5.4.42 NYY-J 5x4 mm²**
NYY-J 5x4 mm²
wie vorhergehend beschrieben
liefern und montieren
Menge: 100,000 m

**5.4.43 NYY-J 4x16 mm²**
NYY-J 4x16 mm²
wie vorhergehend beschrieben
liefern und montieren
Menge: 100,000 m

**5.4.44 NYY-J 4x25 mm²**
NYY-J 4x25 mm²
wie vorhergehend beschrieben
liefern und montieren
Menge: 150,000 m

**5.4.45 Verteilerdose 2,5mm²**
Verteilerdose 2,5mm²

FR/AP, schwarz wetterfest, UV-beständig,
mit Kabelverschraubung
liefern und montieren
Menge: 50,000 St

**5.4.46 Verteilerdose 4,0mm²**
Verteilerdose 4,0mm²

FR/AP, schwarz wetterfest, UV-beständig,
mit Kabelverschraubung
liefern und montieren
Menge: 12,000 St

**5.4.47 elektrische Anschlussarbeiten bis 5 adrig**
elektrische Anschlussarbeiten
bis 5 adrig incl. Kleinmaterial beidseitig
liefern und montieren
Menge: 200,000 St

**5.4.48 elektrische Anschlussarbeiten bis 7 adrig**
elektrische Anschlussarbeiten
Menge: 80,000 St

**5.4.49 elektrische Anschlussarbeiten bis 12 adrig**
elektrische Anschlussarbeiten
bis 12 adrig incl. Kleinmaterial, beidseitig
liefern und montieren
Menge: 50,000 St

**5.4.50 elektrische Anschlussarbeiten 4x4 bis 5x10 mm²**
elektrische Anschlussarbeiten 4x4 bis 5x10 mm²
incl. Kleinmaterial, beidseitig
liefern und montieren
Menge: 50,000 St

**5.4.51 elektrische Anschlussarbeiten 4x16 bis 5x25 mm²**
elektrische Anschlussarbeiten 4x16 bis 5x25 mm²
incl. Kleinmaterial, beidseitig
liefern und montieren
Menge: 50,000 St

**5.4.52 Beschriftungsschild für Feldgeräte**
Beschriftungsschild für Feldgeräte
Graviert 1-2 zgl.  38 x 15 mm
Angefertigt gemäß Angaben
1 - 2 zeilig graviert
Liefern und montieren
Menge: 120,000 St

**5.4.53 Beschriftungsschild für Feldgeräte**
Beschriftungsschild für Feldgeräte
Graviert 1-4 zgl. 80 x 50 mm
Angefertigt gemäß Angaben
1 - 4 zeilig graviert
Liefern und montieren
Menge: 40,000 St

**5.4.54 Kabelbezeichnungsschilder**
Kabelbezeichnungsschilder
UV-beständig und dauerhaft beschriftet
liefern und montieren
Menge: 250,000 St

### 6 Anlagen Energiezentrale / Wärmeerzeugung

#### 6.1 Anlageteile, Rohrleitung und Zubehör

*Hinweis*
Anlagenteile Kaltwasser Primär-, Sekundärkreis und
Wärmekreis

Hinweis:

Die Wärmedämmung der Rohrleitungen, Armaturen und
Behälter erfolgt unter Beachtung  der zum Zeitpunkt des
Einbaus aktuellen Bestimmungen des GEG

*Hinweis*
Hinweis:

Ausführung aller nachfolgenden Umwälzpumpen
mit Kommunikationsmodul für potentialfreie Kontakte
zur Betriebs- und Störmelde und Ansteuerung (Freigabe)

der Pumpe.
Die Schnittstellenmodule sind im Preis zu kalkulieren.

**6.1.1 Umwälz-Kreiselpumpe (P-01) Trockenläufer Motorleistung 3 kW stufenlos regelbar Wasser-Glycol35/65% PN16 Inline-Pumpe Flanschanschl. DN80 Gehäuse Guss 400VAC**
Kreiselpumpe als Umwälzpumpe, als Trockenläufer,
max. Motorleistung bis '3,000' kW, stufenlos regelbar,
differenzdruckgeregelt,
benötigter Volumenstrom Pumpe in m3/h '48,2'
Mind.-Förderhöhe in m '14,0'
Fördermedium Wasser-Glycol-Gemisch 35 %,
min./max. Betriebstemperatur in Grad C '-10/30'
Betriebsdruck PN 16, als Inline-Pumpe, mit
Flanschanschluss, DN 80, Gehäuse aus Gusseisen, mit
Motor, Bemessungsbetriebsspannung 400 V AC, Schutzart
IP 55 DIN EN 60529 (VDE 0470-1), mit Motorschutz,
Energieeffizienzklasse Motor IE 5 DIN VDE 0530-30-2
(VDE 0530-30-2), mit Wärmedämmschalen gemäß
Gebäudeenergiegesetz (GEG),

Hersteller und Typ
'....................................................'
vom Bieter einzutragen.
Menge: 1,000 St

**6.1.2 Umwälz-Kreiselpumpe (P-02) Trockenläufer Motorleistung 3,3 kW stufenlos regelbar Heizwasser PN16 Inline-Pumpe Flanschanschl. DN100 Gehäuse Guss 400VAC**
Kreiselpumpe als Umwälzpumpe, als Trockenläufer,
max. Motorleistung bis '3,3' kW, stufenlos regelbar,
differenzdruckgeregelt,
benötigter Volumenstrom Pumpe in m3/h '74'
Mind.-Förderhöhe in m '9,0'
Fördermedium Heizwasser VDI 2035 Blatt 1,
Betriebstemperatur max. 90 Grad C, Betriebsdruck PN 16,
als Inline-Pumpe, mit Flanschanschluss, DN 100, Gehäuse
aus Gusseisen, mit Motor, Bemessungsbetriebsspannung
400 V AC, Schutzart IP 55 DIN EN 60529 (VDE 0470-1),
mit Motorschutz, Energieeffizienzklasse Motor IE 5 DIN
VDE 0530-30-2 (VDE 0530-30-2), mit Wärmedämmschalen
gemäß Gebäudeenergiegesetz (GEG),

Hersteller und Typ
'....................................................'
vom Bieter einzutragen.
Menge: 1,000 St

**6.1.3 Umwälz-Kreiselpumpe (P-03) Nassläufer Motorleistung 1,4 kW stufenlos regelbar Wasser-Glycol35/65% PN6 Inline-Pumpe Flanschanschl. DN80 Gehäuse Guss 230VAC**
Kreiselpumpe als Umwälzpumpe, als Nassläufer,
max. Motorleistung bis '1,410' kW, stufenlos regelbar,
differenzdruckgeregelt,
benötigter Volumenstrom Pumpe in m3/h '33,9'
Mind.-Förderhöhe in m '7,7'
Fördermedium Wasser-Glycol-Gemisch 35 %,
min./max. Betriebstemperatur in Grad C '6/12'
Betriebsdruck PN 6, als Inline-Pumpe, mit
Flanschanschluss, DN 80, Gehäuse aus Gusseisen, mit
Motor, Bemessungsbetriebsspannung 230 V AC, Schutzart
IP X4D DIN EN 60529 (VDE 0470-1), mit Motorschutz, EEI
kleiner gleich 0,20, als Hocheffizienzpumpe, mit
Wärmedämmschalen gemäß Gebäudeenergiegesetz (GEG),

Hersteller und Typ
'....................................................'
vom Bieter einzutragen.
Menge: 1,000 St

**6.1.4 Umwälz-Kreiselpumpe (P-04) Trockenläufer Motorleistung 5,5 kW stufenlos regelbar Wasser-Glycol35/65% PN16 Inline-Pumpe Flanschanschl. DN100 Gehäuse Guss 400VAC**
Kreiselpumpe als Umwälzpumpe, als Trockenläufer,
max. Motorleistung bis '5,500' kW, stufenlos regelbar,
differenzdruckgeregelt,
benötigter Volumenstrom Pumpe in m3/h '77'
Mind.-Förderhöhe in m '14,2'
Fördermedium Wasser-Glycol-Gemisch 35 %,
min./max. Betriebstemperatur in Grad C '6/45'
Betriebsdruck PN 16, als Inline-Pumpe, mit
Flanschanschluss, DN 100, Gehäuse aus Gusseisen, mit
Motor, Bemessungsbetriebsspannung 400 V AC, Schutzart
IP 55 DIN EN 60529 (VDE 0470-1), mit Motorschutz,
Energieeffizienzklasse Motor IE 5 DIN VDE 0530-30-2
(VDE 0530-30-2), mit Wärmedämmschalen gemäß
Gebäudeenergiegesetz (GEG),

Hersteller und Typ
'....................................................'
vom Bieter einzutragen.
Menge: 1,000 St

**6.1.5 Umwälz-Kreiselpumpe (P-05) Trockenläufer Motorleistung 5,9 kW stufenlos regelbar Heizwasser PN16 Inline-Pumpe Flanschanschl. DN100 Gehäuse Guss 400VAC**
Kreiselpumpe als Umwälzpumpe, als Trockenläufer,
max. Motorleistung bis '5,900' kW, stufenlos regelbar,
differenzdruckgeregelt,
benötigter Volumenstrom Pumpe in m3/h '75'
Mind.-Förderhöhe in m '6,9'
Fördermedium Heizwasser VDI 2035 Blatt 1,
Betriebstemperatur max. 90 Grad C, Betriebsdruck PN 16,
als Inline-Pumpe, mit Flanschanschluss, DN 100, Gehäuse
aus Gusseisen, mit Motor, Bemessungsbetriebsspannung
400 V AC, Schutzart IP 55 DIN EN 60529 (VDE 0470-1),
mit Motorschutz, Energieeffizienzklasse Motor IE 5 DIN
VDE 0530-30-2 (VDE 0530-30-2), mit Wärmedämmschalen
gemäß Gebäudeenergiegesetz (GEG),

Hersteller und Typ
'....................................................'
vom Bieter einzutragen.
Menge: 1,000 St

**6.1.6 Umwälz-Kreiselpumpe (P-06) Nassläufer Motorleistung 0,85 kW stufenlos regelbar Wasser-Glycol35/65% PN16 Inline-Pumpe Flanschanschl. DN80 Gehäuse Guss 230VAC**
Kreiselpumpe als Umwälzpumpe, als Nassläufer,
max. Motorleistung bis '0,85' kW, stufenlos regelbar,
differenzdruckgeregelt,
benötigter Volumenstrom Pumpe in m3/h '48,6'
Mind.-Förderhöhe in m '2,35'
Fördermedium Wasser-Glycol-Gemisch 35 %,
min./max. Betriebstemperatur in Grad C '6/12'
Betriebsdruck PN 16, als Inline-Pumpe, mit
Flanschanschluss, DN 80, Gehäuse aus Gusseisen, mit
Motor, Bemessungsbetriebsspannung 230 V AC, Schutzart
IP X4D DIN EN 60529 (VDE 0470-1), mit Motorschutz, mit
Wärmedämmschalen gemäß Gebäudeenergiegesetz (GEG),

Hersteller und Typ
'....................................................'
vom Bieter einzutragen.
Menge: 1,000 St

**6.1.7 Umwälz-Kreiselpumpe (P-08) Nassläufer Motorleistung 0,64 kW stufenlos regelbar Wasser-Glycol35/65% PN6 Inline-Pumpe Flanschanschl. DN40 Gehäuse Guss 230VAC**
Kreiselpumpe als Umwälzpumpe, als Nassläufer,
max. Motorleistung bis '0,640' kW, stufenlos regelbar,
differenzdruckgeregelt,
benötigter Volumenstrom Pumpe in m3/h '13'
Mind.-Förderhöhe in m '8,7'
Fördermedium Kaltwasser,
min./max. Betriebstemperatur in Grad C '8/14'
Betriebsdruck PN 6, als Inline-Pumpe, mit
Flanschanschluss, DN 40, Gehäuse aus Gusseisen, mit
Motor, Bemessungsbetriebsspannung 230 V AC, Schutzart
IP X4D DIN EN 60529 (VDE 0470-1), mit Motorschutz, EEI
kleiner gleich 0,20, als Hocheffizienzpumpe, mit
Kältedämmschale,

Hersteller und Typ
'....................................................'
vom Bieter einzutragen.
Menge: 1,000 St

**6.1.8 Umwälz-Kreiselpumpe (P-09) Nassläufer Motorleistung 0,9 kW stufenlos regelbar Heizwasser PN6 Inline-Pumpe Flanschanschl. DN65 Gehäuse Guss 400VAC**
Kreiselpumpe als Umwälzpumpe, als Nassläufer,
max. Motorleistung bis '0,900' kW, stufenlos regelbar,
differenzdruckgeregelt,
benötigter Volumenstrom Pumpe in m3/h '9,8'
Mind.-Förderhöhe in m '9,8'
Fördermedium Heizwasser VDI 2035 Blatt 1,
Betriebstemperatur max. 90 Grad C, Betriebsdruck PN 6,
als Inline-Pumpe, mit Flanschanschluss, DN 65, Gehäuse
aus Gusseisen, mit Motor, Bemessungsbetriebsspannung
400 V AC, Schutzart IP X4D DIN EN 60529 (VDE 0470-1),
mit Motorschutz, EEI kleiner gleich 0,20, als
Hocheffizienzpumpe, mit Wärmedämmschalen gemäß
Gebäudeenergiegesetz (GEG),

Hersteller und Typ
'....................................................'
vom Bieter einzutragen.
Menge: 1,000 St

**6.1.9 Umwälz-Kreiselpumpe (P-12) Trockenläufer Motorleistung 2,3 kW stufenlos regelbar Wasser-Glycol20/80% PN6 Inline-Pumpe Flanschanschl. DN65 Gehäuse Guss 400VAC**
Kreiselpumpe als Umwälzpumpe, als Trockenläufer,
max. Motorleistung bis '2,500' kW, stufenlos regelbar,
differenzdruckgeregelt,
benötigter Volumenstrom Pumpe in m3/h '33,1'
Mind.-Förderhöhe in m '11,3'
Fördermedium Kaltwasser,
min./max. Betriebstemperatur in Grad C '8/14'
Betriebsdruck PN 6, als Inline-Pumpe, mit
Flanschanschluss, DN 65, Gehäuse aus Gusseisen, mit
Motor, Bemessungsbetriebsspannung 400 V AC, Schutzart
IP 55 DIN EN 60529 (VDE 0470-1), mit Motorschutz,
Energieeffizienzklasse Motor IE 5 DIN VDE 0530-30-2
(VDE 0530-30-2), mit Kältedämmschale,

Hersteller und Typ
'....................................................'
vom Bieter einzutragen.
Menge: 1,000 St

*Hinweis*

**6.1.10 Hubventil (MV-01), 3-Weg, DN 65, Flansch, PN 16, ps 1600 kPa, kvs 58 m³/h mit Hubantrieb**
Hubventil, 3-Weg, DN 65, Flansch, PN 16, ps 1600 kPa,
kvs 58 m³/h, Mediumstemperatur -10...120°C [14...248°F]
(MV-01)
Hubantrieb, 1000 N, AC/DC 24 V, MP-Bus, 2...10 V, 35 s
(35...90 s), Hub 20 mm, IP54, Klemmen mit Kabel

Auslegedaten: V=48,2 m³/h, dP(v100)=69 kPa,
Glykol/Wasser 35%

3-Weg Hubventil
DN 65, PN 16
Flansch
Kvs 58 m³/h
Ventilkörper EN-GJL-250 (GG 25)
Mediumstemperatur -10...120°C [14...248°F]
Kennlinie A - AB: gleichprozentig; B - AB: linear
Leckrate Leckrate A - AB: max. 0.05% vom Kvs-Wert; B -
AB: max. 1% vom Kvs-Wert

Kommunikativer elektromotorischer Hubantrieb für
Hubventile
Konvertierung von Sensorsignalen
Stromabsenkung in Ruhestellung
Konstante, lastunabhängige Laufzeit
Adaptierbarer Stellbereich
Stellkraft Motor 1000 N
Nennspannung AC/DC 24 V
Nennspannung Frequenz 50/60 Hz
Leistungsverbrauch Betrieb 3.5 W
Leistungsverbrauch Ruhestellung 1.5 W
Leistungsverbrauch Dimensionierung 5.5 VA
Ansteuerung stetig, kommunikativ
Kommunikation MP-Bus
Laufzeit Motor 35 s / 20 mm
Arbeitsbereich 2...10 V veränderbar
Stellungsrückmeldung 2...10 V veränderbar
Handverstellung mit Drucktaste, arretierbar
Elektrischer Anschluss Klemmen mit Kabel 1 m PVC
Schutzart IEC/EN IP54
Schutzklasse IEC/EN III, Sicherheitskleinspannung
(SELV)

Hubventil mit Antrieb und Kältedämmschale komplett
liefern, montieren und in Betrieb nehmen.

Hersteller und Typ
'....................................................'
vom Bieter einzutragen.
Menge: 1,000 St

**6.1.11 Hubventil (MV-02), 3-Weg, DN 100, Flansch, PN 16, ps 1600 kPa, Kvs 145 m³/h mit Hubantrieb**
Hubventil, 3-Weg, DN 100, Flansch, PN 16, ps 1600 kPa,
Kvs 145 m³/h, Mediumstemperatur -10...120°C
[14...248°F]
(MV-02)
Hubantrieb, 2500 N, AC/DC 24 V, MFT, 2...10 V, 35 s
(35...90 s), Hub 40 mm, IP54

Auslegedaten: V=73.74 m³/h, dP(v100)=64 kPa,
Heizungswasserwasser

3-Weg Hubventil
Medium Wasser 20 bis 55°C
DN 100, PN 16
Flansch
Kvs 145 m³/h
Ventilkörper EN-GJL-250 (GG 25)
Mediumstemperatur -10...120°C [14...248°F]
Kennlinie A - AB: gleichprozentig; B - AB: linear
Leckrate Leckrate A - AB: max. 0.05% vom Kvs-Wert; B -
AB: max. 1% vom Kvs-Wert

Parametrierbarer elektromotorischer Hubantrieb für
Hubventile
Stromabsenkung in Ruhestellung
Konstante, lastunabhängige Laufzeit
Adaptierbarer Stellbereich
Stellkraft Motor 2500 N
Nennspannung AC/DC 24 V
Nennspannung Frequenz 50/60 Hz
Leistungsverbrauch Betrieb 11 W
Leistungsverbrauch Ruhestellung 1.5 W
Leistungsverbrauch Dimensionierung 18 VA
Ansteuerung stetig
Parametrierbar kurz MFT
Laufzeit Motor 35 s / 40 mm
Arbeitsbereich 2...10 V veränderbar
Stellungsrückmeldung 2...10 V veränderbar
Handverstellung mit Drucktaste, arretierbar
Elektrischer Anschluss Kabel 1 m PVC
Schutzart IEC/EN IP54
Schutzklasse IEC/EN III, Sicherheitskleinspannung
(SELV)

Hubventil mit Antrieb und Wärmedämmschale komplett
liefern, montieren und in Betrieb nehmen.

Hersteller und Typ
'....................................................'
vom Bieter einzutragen.
Menge: 1,000 St

**6.1.12 Hubventil (MV-03), 3-Weg, DN 65, Flansch, PN 16, ps 1600 kPa, Kvs 58 m³/h mit Hubantrieb**
Hubventil, 3-Weg, DN 65, Flansch, PN 16, ps 1600 kPa,
Kvs 58 m³/h, Mediumstemperatur -10...120°C [14...248°F]
(MV-03)
Hubantrieb, 1000 N, AC/DC 24 V, MP-Bus, 2...10 V, 35 s
(35...90 s), Hub 20 mm, IP54, Klemmen mit Kabel

Auslegedaten: V=34 m³/h, dP(v100)=34 kPa, Glykol/Wasser
35%

3-Weg Hubventil
Medium Glykol/Wasser-Mischung 35%, 6 bis 12°C
DN 65, PN 16
Flansch
Kvs 58 m³/h
Ventilkörper EN-GJL-250 (GG 25)
Mediumstemperatur -10...120°C [14...248°F]
Kennlinie A - AB: gleichprozentig; B - AB: linear
Leckrate Leckrate A - AB: max. 0.05% vom Kvs-Wert; B -
AB: max. 1% vom Kvs-Wert

Kommunikativer elektromotorischer Hubantrieb für
Hubventile
Konvertierung von Sensorsignalen
Stromabsenkung in Ruhestellung
Konstante, lastunabhängige Laufzeit
Adaptierbarer Stellbereich
Stellkraft Motor 1000 N
Nennspannung AC/DC 24 V
Nennspannung Frequenz 50/60 Hz
Leistungsverbrauch Betrieb 3.5 W
Leistungsverbrauch Ruhestellung 1.5 W
Leistungsverbrauch Dimensionierung 5.5 VA
Ansteuerung stetig, kommunikativ
Kommunikation MP-Bus
Laufzeit Motor 35 s / 20 mm
Arbeitsbereich 2...10 V veränderbar
Stellungsrückmeldung 2...10 V veränderbar
Handverstellung mit Drucktaste, arretierbar
Elektrischer Anschluss Klemmen mit Kabel 1 m PVC
Schutzart IEC/EN IP54
Schutzklasse IEC/EN III, Sicherheitskleinspannung
(SELV)

Hubventil mit Antrieb und Kältedämmschale komplett
liefern, montieren und in Betrieb nehmen.

Hersteller und Typ
'....................................................'
vom Bieter einzutragen.
Menge: 1,000 St

**6.1.13 Hubventil (MV-04), 3-Weg, DN 100, Flansch, PN 16, ps 1600 kPa, kvs 145 m³/h mit Hubantrieb**
Hubventil, 3-Weg, DN 100, Flansch, PN 16, ps 1600 kPa,
kvs 145 m³/h, Mediumstemperatur -10...120°C
[14...248°F]
(MV-04)
Hubantrieb, 2500 N, AC/DC 24 V, MFT, 2...10 V, 35 s,
Hub 40 mm, IP54

Auslegedaten: V=77 m³/h, dP(v100)=121 kPa,
Glykol/Wasser 35%

3-Weg Hubventil
DN 100, PN 16
Flansch
Kvs 145 m³/h
Ventilkörper EN-GJL-250 (GG 25)
Mediumstemperatur -10...120°C [14...248°F]
Kennlinie A - AB: gleichprozentig; B - AB: linear
Leckrate Leckrate A - AB: max. 0.05% vom Kvs-Wert; B -
AB: max. 1% vom Kvs-Wert

Parametrierbarer elektromotorischer Hubantrieb für
Hubventile
Stromabsenkung in Ruhestellung
Konstante, lastunabhängige Laufzeit
Adaptierbarer Stellbereich
Stellkraft Motor 2500 N
Nennspannung AC/DC 24 V
Nennspannung Frequenz 50/60 Hz
Leistungsverbrauch Betrieb 11 W
Leistungsverbrauch Ruhestellung 1.5 W
Leistungsverbrauch Dimensionierung 18 VA
Ansteuerung stetig
Parametrierbar kurz MFT
Laufzeit Motor 35 s / 40 mm
Arbeitsbereich 2...10 V veränderbar
Stellungsrückmeldung 2...10 V veränderbar
Handverstellung mit Drucktaste, arretierbar
Elektrischer Anschluss Kabel 1 m PVC
Schutzart IEC/EN IP54
Schutzklasse IEC/EN III, Sicherheitskleinspannung
(SELV)

Hubventil mit Antrieb und Kältedämmschale komplett
liefern, montieren und in Betrieb nehmen.

Hersteller und Typ
'....................................................'
vom Bieter einzutragen.
Menge: 1,000 St

**6.1.14 Hubventil (MV-05), 3-Weg, DN 125, Flansch, PN 16, ps 1600 kPa, kvs 220 m³/h mit Hubantrieb**
Hubventil, 3-Weg, DN 125, Flansch, PN 16, ps 1600 kPa,
kvs 220 m³/h, Mediumstemperatur -10...120°C
[14...248°F]
(MV-05)
Hubantrieb, 2500 N, AC/DC 24 V, MFT, 2...10 V, 35 s,
Hub 40 mm, IP54

Auslegedaten: V=74.6 m³/h, dP(v100)=43 kPa,
Glykol/Wasser 35%

3-Weg Hubventil
DN 125, PN 16
Flansch
Kvs 220 m³/h
Ventilkörper EN-GJL-250 (GG 25)
Mediumstemperatur -10...120°C [14...248°F]
Kennlinie A - AB: gleichprozentig; B - AB: linear
Leckrate Leckrate A - AB: max. 0.05% vom Kvs-Wert; B -
AB: max. 1% vom Kvs-Wert

Parametrierbarer elektromotorischer Hubantrieb für
Hubventile
Stromabsenkung in Ruhestellung
Konstante, lastunabhängige Laufzeit
Adaptierbarer Stellbereich
Stellkraft Motor 2500 N
Nennspannung AC/DC 24 V
Nennspannung Frequenz 50/60 Hz
Leistungsverbrauch Betrieb 11 W
Leistungsverbrauch Ruhestellung 1.5 W
Leistungsverbrauch Dimensionierung 18 VA
Ansteuerung stetig
Parametrierbar kurz MFT
Laufzeit Motor 35 s / 40 mm
Arbeitsbereich 2...10 V veränderbar
Stellungsrückmeldung 2...10 V veränderbar
Handverstellung mit Drucktaste, arretierbar
Elektrischer Anschluss Kabel 1 m PVC
Schutzart IEC/EN IP54
Schutzklasse IEC/EN III, Sicherheitskleinspannung
(SELV)

Hubventil mit Antrieb und Kältedämmschale komplett
liefern, montieren und in Betrieb nehmen.

Hersteller und Typ
'....................................................'
vom Bieter einzutragen.
Menge: 1,000 St

*Hinweis*

**6.1.15 Schmutzfänger (P-02,05) DN100 Wasser bis 70GradC PN6 EN-GJL-250**
Schmutzfänger, DN 100, für Wasser, max.
Betriebstemperatur bis 70 Grad C, Nenndruck 0,6 MPa (6
bar), mit Flanschanschluss, Baulänge DIN EN 558,
Gehäuse aus Gusseisen EN-GJL-250, mit Feinsieb, mit
Dämmschale
Liefern und montieren.

Hersteller und Typ
'....................................................'
vom Bieter einzutragen.
Menge: 2,000 St

**6.1.16 Schmutzfänger (P-08) DN65 Klimakaltwasser bis 70GradC PN6 EN-GJL-250**
Schmutzfänger, DN 65, für Klimakaltwasser, max.
Betriebstemperatur bis 70 Grad C, Nenndruck 0,6 MPa (6
bar), mit Flanschanschluss, Baulänge DIN EN 558,
Gehäuse aus Gusseisen EN-GJL-250, mit Feinsieb, mit
Dämmschale
Liefern und montieren.

Hersteller und Typ
'....................................................'
vom Bieter einzutragen.
Menge: 1,000 St

**6.1.17 Schmutzfänger (P-04) DN100 Wasser/Glykol bis 70GradC PN6 EN-GJL-250**
Schmutzfänger, DN 100, für Wasser/Glykol-Mischung, max.
Betriebstemperatur bis 70 Grad C, Nenndruck 0,6 MPa (6
bar), mit Flanschanschluss, Baulänge DIN EN 558,
Gehäuse aus Gusseisen EN-GJL-250, mit Feinsieb, mit
Dämmschale
Liefern und montieren.

Hersteller und Typ
'....................................................'
vom Bieter einzutragen.
Menge: 1,000 St

**6.1.18 Schmutzfänger(P-01,03,06) DN80 Wasser/Glykol bis 70GradC PN6 EN-GJL-250**
Schmutzfänger, DN 80, für Wasser/Glykol-Mischung, max.
Betriebstemperatur bis 70 Grad C, Nenndruck 0,6 MPa (6
bar), mit Flanschanschluss, Baulänge DIN EN 558,
Gehäuse aus Gusseisen EN-GJL-250, mit Feinsieb, mit
Dämmschale
Liefern und montieren.

Hersteller und Typ
'....................................................'
vom Bieter einzutragen.
Menge: 3,000 St

**6.1.19 Schmutzfänger (P-12) DN100 Klimakaltwasser bis 70GradC PN6 EN-GJL-250**
Schmutzfänger, DN 100, für Klimakaltwasser, max.
Betriebstemperatur bis 70 Grad C, Nenndruck 0,6 MPa (6
bar), mit Flanschanschluss, Baulänge DIN EN 558,
Gehäuse aus Gusseisen EN-GJL-250, mit Feinsieb, mit
Dämmschale
Liefern und montieren.

Hersteller und Typ
'....................................................'
vom Bieter einzutragen.
Menge: 1,000 St

**6.1.20 Schmutzfänger (P-09) DN65 Wasser bis 70GradC PN6 EN-GJL-250**
Schmutzfänger, DN 65, für Wasser, max.
Betriebstemperatur bis 70 Grad C, Nenndruck 0,6 MPa (6
bar), mit Flanschanschluss, Baulänge DIN EN 558,
Gehäuse aus Gusseisen EN-GJL-250, mit Feinsieb, mit
Dämmschale.

Hersteller und Typ
'....................................................'
vom Bieter einzutragen.
Menge: 1,000 St

*Hinweis*

**6.1.21 Wärmetauscher (WT 1) Kälte Energiezentrale**
Wärmetauscher (WT 1) Kälte Energiezentrale

gelöteter eingängiger Plattenwärmetauscher aus
Edelstahl (1.4404) mit Kupferlot vakuum-verlötet.
Größen R..B-235 mit DIN Flanschanschluss. Zulassung
gemäß Richtlinie für Druckgeräte 2014/68/EU. Mit CE
Kennzeichen.

Anlagendaten:
Leistung  320 kW
Min. Flächenreserve  0,0 %
Medium primär Ethylenglycol
Konzentration  35,0 %
Eintrittstemperatur  6,0 °C
Austrittstemperatur  12,0 °C
Massenstrom  15 kg/s
Volumenstrom  50,99 m³/h
Max. Druckverlust  18,00 kPa
Medium sekundär Wasser
Konzentration  100,0 %
Eintrittstemperatur  14,0 °C
Austrittstemperatur  8,0 °C
Massenstrom  12,7 kg/s
Volumenstrom  45,77 m³/h
Max. Druckverlust  18,00 kPa

Plattenanzahl: 280
Plattenstärke: 0.3 mm
Inhalt Primärseite (k2/k3): 55.60 l
Inhalt Sekundärseite (k4/k1): 55.60 l
Berechnete Druckverluste:
k2/k3: 17,7 kPa
k4/k1: 12,1 kPa
Plattenmaterial: AISI 316L
Dichtungsmaterial: Kupfer
Max. zul. Betriebstemperatur: 230 °C
Max. zul. Betriebsüberdruck: 25 bar
Anschluss : DN80
Anschlussmaterial: C22.8NAISI 316L
Anschlussvariante: Rohr
Max. Höhe: 788 mm
Höhe k2-k3/k4-k1: 682 mm
Breite: 310 mm
Breite Primär-Sekundär: 204 mm
Tiefe: 698 mm
Gewicht: 277 kg

Komplett mit zugehöriger Kälteisolierung, Bodenkonsole

Liefern, montieren und in Betrieb nehmen.

Hersteller und Typ
'....................................................'
vom Bieter einzutragen.
Menge: 1,000 St

**6.1.22 Wärmetauscher (WT 2) Wärme Regeneration**
Wärmetauscher (WT 2) Wärme Regeneration

gelöteter eingängiger Plattenwärmetauscher aus
Edelstahl (1.4404) mit Kupferlot vakuum-verlötet.
Größen R..B-14 bis R..B-110 mit Gewindeanschluss,
R..B-235 mit DIN Flanschanschluss. Zulassung gemäß
Richtlinie für Druckgeräte 2014/68/EU. Mit CE
Kennzeichen.

Anlagendaten:
Leistung  420 kW
Min. Flächenreserve  0,0 %
Medium primär Wasser
Konzentration  100,0 %
Eintrittstemperatur  45,0 °C
Austrittstemperatur  40,0 °C
Massenstrom  20,1 kg/s
Volumenstrom  72,86 m³/h
Max. Druckverlust  35,00 kPa
Medium sekundär Ethylenglycol
Konzentration  35,0 %
Eintrittstemperatur  38,0 °C
Austrittstemperatur  43,0 °C
Massenstrom  23,1 kg/s
Volumenstrom  79,49 m³/h
Max. Druckverlust  35,00 kPa

Plattenanzahl: 280
Plattenstärke: 0.300000 mm
Inhalt Primärseite (k2/k3): 55.60 l
Inhalt Sekundärseite (k4/k1): 55.60 l
Berechnete Druckverluste:
k2/k3: 34,9 kPa
k4/k1: 27,1 kPa
Plattenmaterial: AISI 316L
Dichtungsmaterial: Kupfer
Max. zul. Betriebstemperatur: 230 °C
Max. Spreizung primär/sekundär: 100 K
Max. zul. Betriebsüberdruck: 25 bar
Anschluss : DN80/PN40
Anschlussmaterial: C22.8N
Anschlussvariante: Rohr
Max. Höhe: 788 mm
Höhe k2-k3/k4-k1: 682 mm
Breite: 310 mm
Breite Primär-Sekundär: 204 mm
Tiefe: 698 mm
Gewicht: 277.00 kg

Komplett mit zugehöriger Wärmeisolierung und
Bodenkonsole.
Liefern, montieren und in Betrieb nehmen.

Hersteller und Typ
'....................................................'
vom Bieter einzutragen.
Menge: 1,000 St

**6.1.23 Sicherheitsauffangwanne Wärmetauscher**
Sicherheitsauffangwanne Wärmetauscher

Abmessung (LxBxH): ca. 1000 x 1000 x 100 mm jedoch
passend zum Wärmetauscher.
Werkstoff: Edelstahl 1.4301
Menge: 2,000 St

**6.1.24 Pufferspeicher Wärme 5000 Liter**
Pufferspeicher Wärme 5000 Liter

Stehende Ausführung mit Klöpperböden, auf 3 Standfüßen.
Ausgelegt und gefertigt nach DGRL und Werksnorm, aus
S235 JRG2.
Innen roh, außen grundiert (geeignet für
Kälte-Dämmung).
Dieser Pufferspeicher ist spannungsfrei anzuschließen
und für eine Beanspruchung von <=10% PS bei 1000
Lastwechseln ausgelegt

Individuell ausgerüstet mit Anschlüssen nach Vorgabe
sowie einer Entlüftung (Muffe Rp 1") und einer
Entleerung (1 1/2").
Anschlussmuffen Rp 1/2" für Zeigerthermometer und
Fühler mit Fühlerklemmleiste.

Technische Daten: Speicher DN1600, 5000 Liter
Inhalt (Liter): 5000
Höhe (mm): 2930 / 3050  (ohne/mit Entlüftung)
Durchmesser (mm): 1600
Temperaturbereich (°C): -10 bis 60
Betriebsdruck (bar): 6
Gesamtgewicht (kg): ca. 1100 kg

Anschlussliste:

Ebene z-Höhe, Winkel a, Anschluss, Einbau
  2  683  0  Flansch DN150-PN16 L=200
  2  683  90  Muffe Rp 1/2" L=120
  2  683  180  Flansch DN150-PN16 L=200
  1  2397  0  Flansch DN150-PN16 L=200
  1  2397  90  Muffe Rp 1/2" L=120
  1  2397  180  Flansch DN150-PN16 L=200
  1  2397  270  Flansch DN100-PN16 L=200
    -  1540  90  Muffe Rp 1/2" L=120
    -  771  270  Mannloch  L=30

Technische Unterlagen: 1x Montage-, Wartungs- und
Betriebsanleitung, 1xTechnische Zeichnung.

Inklusive Wärmedämmung: Hochwertige
Mineralwolle-Wärmedämmung: kaschierte Lamellenmatten
Dämmstärke ca. 100 mm im verzinkten Blechmantel

Hersteller und Typ
'....................................................'
vom Bieter einzutragen.
Menge: 2,000 St

**6.1.25 Pufferspeicher Kälte 5000 Liter**
Pufferspeicher Kälte 5000 Liter

Stehende Ausführung mit Klöpperböden, auf 3 Standfüßen.
Ausgelegt und gefertigt nach DGRL und Werksnorm, aus
S235 JRG2.
Innen roh, außen grundiert (geeignet für
Kälte-Dämmung).
Dieser Pufferspeicher ist spannungsfrei anzuschließen
und für eine Beanspruchung von <=10% PS bei 1000
Lastwechseln ausgelegt

Individuell ausgerüstet mit Anschlüssen nach Vorgabe
sowie einer Entlüftung (Muffe Rp 1") und einer
Entleerung (1 1/2").
Anschlussmuffen Rp 1/2" für Zeigerthermometer und
Fühler mit Fühlerklemmleiste.

Technische Daten: Speicher DN1600, 5000 Liter
Inhalt (Liter): 5000
Höhe (mm): 2930 / 3050  (ohne/mit Entlüftung)
Durchmesser (mm): 1600
Temperaturbereich (°C): -10 bis 60
Betriebsdruck (bar): 6
Gesamtgewicht (kg): ca. 1100 kg

Anschlussliste:

Ebene z-Höhe, Winkel a, Anschluss, Einbau
  2  683  0  Flansch DN150-PN16 L=200
  2  683  90  Muffe Rp 1/2" L=120
  2  683  180  Flansch DN150-PN16 L=200
  1  2397  0  Flansch DN150-PN16 L=200
  1  2397  90  Muffe Rp 1/2" L=120
  1  2397  180  Flansch DN150-PN16 L=200
  1  2397  270  Flansch DN100-PN16 L=200
    -  1540  90  Muffe Rp 1/2" L=120
    -  771  270  Mannloch  L=30

Technische Unterlagen: 1x Montage-, Wartungs- und
Betriebsanleitung, 1xTechnische Zeichnung.

Inklusive Dämmung:
Isolierung des Behälters mit flexiblem Dämmstoff zur
langfristig sicheren Tauwasserverhinderung, Dämmstärke
50mm, Baustoffklasse DIN 4102-1 B1(schwerentflammbar),
Wärmeleitfähigkeit 0,033 W/(mK) bei 0 Grad C
Mitteltemperatur DIN EN
12667,Wasserdampfdiffusionswiderstandszahl 7000 DIN EN
13469und DIN EN 12086.

Hersteller und Typ
'....................................................'
vom Bieter einzutragen.
Menge: 2,000 St

**6.1.26 Druchhaltung Kaltwasser System mit Glykolmischung 35%**
Druchhaltung Kaltwasser System mit Glykolmischung 35%

DRUCKHALTESTATION für geschlossene Heizsysteme, Kälte-
und Kühlanlagen gemäß VDI 4708 und DIN EN 12828, mit
den Funktionen:
DRUCKHALTUNG, AUSDEHNUNG, ENTGASUNG, NACHSPEISUNG UND
REINIGUNG
Die DRUCKHALTUNG erfolgt über eine kompakte,
mehrstufige und geräuscharme Edelstahl-Kreiselpumpe
(Welle, Laufräder, Kammern). Die Drucküberwachung wird
durch einen elektronischen Druckmessumformer
sichergestellt.
Die AUSDEHNUNG wird mittels eines mechanischen und
einstellbaren Überströmventils mit Siebkorbfilter,
unter Aufrechterhaltung des erforderlichen
Anlagendrucks, gewährleistet. Das Expansionsvolumen
wird sicher im integrierten, zur Atmosphäre
geschlossenen Behälter aus Edelstahl (1.4301)
aufgenommen.
Die ADIABATISCHE GASABSCHEIDUNG (ENTGASUNG) erfolgt
während der Betriebsarten: Nachspeisung, Ausdehnung,
Intervall- und Schnell-Entgasung im geschlossenen
Edelstahl-Behälter. Das selbsttätige Entgasungsventil
führt Gase sicher ab und verhindert zuverlässig eine
Rückbelüftung.
Die vollautomatische NACHSPEISUNG wird mittels eines
Niveauschalters am Wasserstandsglas aktiviert. Sie
überwacht Mengen, Häufigkeiten und Kapazitäten und
meldet so auch Kleinstleckagen sicher und zuverlässig.
Die ADIABATISCHE REINIGUNG erfolgt ebenfalls im
Expansions- und Entgasungsbehälter. Hier können sich
Magnetit, Salze, Mineralien und Schwebeteile absetzen
und über den Entleerungshahn oder dieempfohlene
Reinigungsöffnung entfernt werden. Die Verkleidung aus
pulverbeschichtetem Stahlblech ist auf Distanz montiert
und dient der Wärmeisolierung.
SMARTCONTROL STEUERUNG:
Die Bedienung des Touch-Screen Farbdisplays erfolgt per
Fingertipp odermit dem Eingabestift. Sie ist eine
vollintegrierte und frei programmierbare
Mikroprozessor-Steuerung. Die Hochleistungselektronik
ist in einem Elektrokasten montiert und bildet zusammen
mit dem Blendrahmen eine Einheit mit der Technikebene.

Sie besteht aus:

4,4" TFT-Touch-Screen Farbdisplay
Ein- / Ausschalter
Platzhalter für Erweiterungsmodul
Klemmplatte mit detailliert beschrifteter Klemmtafel
potentialfreie Sammelstörmeldung (max. 230V/1A)
sechs Digital- oder Analogeingänge
je ein Eingang zur Auswertung eines Drucktransmitters
und eines Impuls-Wassermengenzählers
bis zu zwei Analogausgänge
drei schaltbare Hochleistungsausgänge (max. 230V/6,3A)
zwei Spannungsversorgungen sowie drei Schaltausgänge
(max. 230V/1A)
SD-Kartenslot zur Datenerfassung/Softwareaktualisierung
zwei Kommunikationsschnittstellen (CAN- und DL-Bus)
MODBUS/TCP Schnittstelle über das optionale AIR-SEP
SmartControl-Interface inkl. Fernzugriff

Die AIR-SEP SmartControl Steuerung mit Touch-Screen
Farbdisplay regelt, überwacht und zeigt an: grafisches
Schaltschema, Echtzeituhr, Fehler- und
Protokollspeicher, digitale Druckanzeige mit
Systemdruckvorgabe, Anzeige aller Ein-/Ausgänge und
Fehlermeldungen, potentialfreie Sammelstörmeldung,
litergenaue Erfassung der Nachspeisung durch
Impuls-Wassermengenzähler und Überwachung von
Kapazitäten (AIR-SEP ION - Enthärtung oder AIR-SEP VE -
Vollentsalzung), Überwachung und Unterbrechung der
Nachspeisung bei Mengen- und/oder
Intervallüberschreitung, Laufzeitüberwachung bei
Druckhaltung

Technische Daten:

Inhalt im System
10000
ltr.
Leistung
320
kW
Temperatur VL/RL
-10/50
°C
stat. Höhe
10
mWs
Druckhaltung
1.5
bar Ü
Sicherheitsventil, bauseits
3.0
bar Ü
Ausdehnungsvolumen
144
ltr.
max. Rücklauftemperatur
95
°C
Breite/Tiefe/Höhe
560x560x1760
mm
Gewicht
103
kg

Art der Anlage
Kälte- oder Kühlanlage

Zubehör 3 - Anschluss System DN25
2 flex. Edelstahl-Schläuche 1"x1000mm, Kugelhahn und
Kappen-Kugelhahn

Zubehör 4 - Reinigungsöffnung
für manuelle Reinigung des drucklosen Behälters,
verschlossen mit wasserdichtem Deckel

PE-Behälter
PE-Speicherbehälter zur Aufbewahrung von
Glykol-Wasser-Gemisch, 1.000 Liter mit Glykol-Hebepumpe

AIR-SEP Magnetitfilter Typ AS-MF
Hochleistungs-Dauermagnet für die Montage am
Behälterboden

AIR-SEP SmartControl-Interface
Schnittstelle mit Fernzugriff, Visualisierung, E-Mail
Meldungen, Anbindung an MODBUS/TCP sowie Ethernet
(RJ45)

Incl. Lieferung und Inbetriebnahme durch den
Kundendienst.

Hersteller und Typ
'....................................................'
vom Bieter einzutragen.
Menge: 1,000 St

**6.1.27 Druckhaltung Heizung/Kälte System**
Druckhaltung Heizung/Kälte System

DRUCKHALTESTATION für geschlossene Heizsysteme, Kälte-
und Kühlanlagen gemäß VDI 4708 und DIN EN 12828, mit
den Funktionen:
DRUCKHALTUNG, AUSDEHNUNG, ENTGASUNG, NACHSPEISUNG UND
REINIGUNG
Die DRUCKHALTUNG erfolgt über eine kompakte,
mehrstufige und geräuscharme Edelstahl-Kreiselpumpe
(Welle, Laufräder, Kammern). Die Drucküberwachung wird
durch einen elektronischen Druckmessumformer
sichergestellt.
Die AUSDEHNUNG wird mittels eines mechanischen und
einstellbaren Überströmventils mit Siebkorbfilter,
unter Aufrechterhaltung des erforderlichen
Anlagendrucks, gewährleistet. Das Expansionsvolumen
wird sicher im integrierten, zur Atmosphäre
geschlossenen Behälter aus Edelstahl (1.4301)
aufgenommen.
Die ADIABATISCHE GASABSCHEIDUNG (ENTGASUNG) erfolgt
während der Betriebsarten: Nachspeisung, Ausdehnung,
Intervall- und Schnell-Entgasung im geschlossenen
Edelstahl-Behälter. Das selbsttätige Entgasungsventil
führt Gase sicher ab und verhindert zuverlässig eine
Rückbelüftung.
Die vollautomatische NACHSPEISUNG wird mittels eines
Niveauschalters am Wasserstandsglas aktiviert. Sie
überwacht Mengen, Häufigkeiten und Kapazitäten und
meldet so auch Kleinstleckagen sicher und zuverlässig.
Die ADIABATISCHE REINIGUNG erfolgt ebenfalls im
Expansions- und Entgasungsbehälter. Hier können sich
Magnetit, Salze, Mineralien und Schwebeteile absetzen
und über den Entleerungshahn oder dieempfohlene
Reinigungsöffnung entfernt werden. Die Verkleidung aus
pulverbeschichtetem Stahlblech ist auf Distanz montiert
und dient der Wärmeisolierung.
AIR-SEP SMARTCONTROL STEUERUNG:
Die Bedienung des Touch-Screen Farbdisplays erfolgt per
Fingertipp odermit dem Eingabestift. Sie ist eine
vollintegrierte und frei programmierbare
Mikroprozessor-Steuerung. Die Hochleistungselektronik
ist in einem Elektrokasten montiert und bildet zusammen
mit dem Blendrahmen eine Einheit mit der Technikebene.

Sie besteht aus:

4,4" TFT-Touch-Screen Farbdisplay
Ein- / Ausschalter
Platzhalter für Erweiterungsmodul
Klemmplatte mit detailliert beschrifteter Klemmtafel
potentialfreie Sammelstörmeldung (max. 230V/1A)
sechs Digital- oder Analogeingänge
je ein Eingang zur Auswertung eines Drucktransmitters
und eines Impuls-Wassermengenzählers
bis zu zwei Analogausgänge
drei schaltbare Hochleistungsausgänge (max. 230V/6,3A)
zwei Spannungsversorgungen sowie drei Schaltausgänge
(max. 230V/1A)
SD-Kartenslot zur Datenerfassung/Softwareaktualisierung
zwei Kommunikationsschnittstellen (CAN- und DL-Bus)
MODBUS/TCP Schnittstelle über das optionale AIR-SEP
SmartControl-Interface inkl. Fernzugriff

Die AIR-SEP SmartControl Steuerung mit Touch-Screen
Farbdisplay regelt, überwacht und zeigt an: grafisches
Schaltschema, Echtzeituhr, Fehler- und
Protokollspeicher, digitale Druckanzeige mit
Systemdruckvorgabe, Anzeige aller Ein-/Ausgänge und
Fehlermeldungen, potentialfreie Sammelstörmeldung,
litergenaue Erfassung der Nachspeisung durch
Impuls-Wassermengenzähler und Überwachung von
Kapazitäten (AIR-SEP ION - Enthärtung oder AIR-SEP VE -
Vollentsalzung), Überwachung und Unterbrechung der
Nachspeisung bei Mengen- und/oder
Intervallüberschreitung, Laufzeitüberwachung bei
Druckhaltung

Technische Daten:

Heizen

Kühlen

Wasserinhalt im System
16000
ltr.
18000
ltr.
Leistung
420
kW
320
kW
Temperatur VL/RL
55/35
°C
8/14
°C
stat. Höhe
10
mWs
10
mWs
Druckhaltung
1.5
bar Ü
1.5
bar Ü
Sicherheitsventil, bauseits
3.0
bar Ü
3.0
bar Ü
Ausdehnungsvolumen
237
ltr.
43
ltr.
max. Rücklauftemperatur
95
°C

Breite/Tiefe/Höhe
790x790x1590
mm

Gewicht
148
kg

Stellfläche
0.62
qm

Zubehör 1 - Anschluss Frischwasser
nach DIN 1988 und DIN EN 1717 mit DVGW-geprüftem
Systemtrenner Typ BA und Wassermengenzähler

Zubehör 3 - Anschluss System DN25
2 flex. Edelstahl-Schläuche 1"x1000mm, Kugelhahn und
Kappen-Kugelhahn

Zubehör 4 - Reinigungsöffnung
für manuelle Reinigung des drucklosen Behälters,
verschlossen mit wasserdichtem Deckel

Zubehör 5400
Isolierung mit Dampfsperre, erforderlich bei
Medientemperaturen zwischen +14°C und +6°C

Heating/Cooling-KIT
Heating/Cooling-Kit DN25 zu AIR-SEP Typ AS-T 100-2400

AIR-SEP Magnetitfilter Typ AS-MF
Hochleistungs-Dauermagnet für die Montage am
Behälterboden

AIR-SEP VE
Vollentsalzungsarmatur für die Aufbereitung von
Ergänzungswasser in geschlossenen Heiz- und
Kühlsystemen gemäß VDI 2035 Blatt 1 und/odergemäß den
Herstellerangaben bzw. nach DIN EN 12828.

AIR-SEP SmartControl-Interface
Schnittstelle mit Fernzugriff, Visualisierung, E-Mail
Meldungen, Anbindung an MODBUS/TCP sowie Ethernet
(RJ45)

Incl. Lieferung und Inbetriebnahme durch den
Kundendienst.

Hersteller und Typ
'....................................................'
vom Bieter einzutragen.
Menge: 1,000 St

**6.1.28 Membran-Druckausdehnungsgefäß (MAG 1) 400l 3bar Stahl außen fertiglackiert**
Membran-Druckausdehnungsgefäß (MAG 1) mit
Abnahmebescheinigung, DIN EN 13831, für
Wasser-Glycol-Gemisch, Nennvolumen 400 l, zulässiger
Betriebsüberdruck 3 bar, Vordruck 1,5 bar, aus Stahl,
außen fertiglackiert,
einschl. Standkonsolen aus Stahl.
einschl. Sicherheitsgruppe (Kappenventil und
Sicherheitsventil)
Liefern und montieren.
Menge: 1,000 St

**6.1.29 Membran-Druckausdehnungsgefäß (MAG 2) 350l 3bar Stahl außen fertiglackiert**
Membran-Druckausdehnungsgefäß (MAG 2) mit
Abnahmebescheinigung, DIN EN 13831, für
Wasser-Glycol-Gemisch, Nennvolumen 350 l, zulässiger
Betriebsüberdruck 3 bar, Vordruck 1,5 bar, aus Stahl,
außen fertiglackiert,
einschl. Standkonsolen aus Stahl.
einschl. Sicherheitsgruppe (Kappenventil und
Sicherheitsventil)
Liefern und montieren.
Menge: 1,000 St

**6.1.30 Membran-Druckausdehnungsgefäß 50l 3bar Stahl (MAG 4)**
Membran-Druckausdehnungsgefäß (MAG 4) mit
Abnahmebescheinigung, DIN EN 13831, für Heizungswasser,
Nennvolumen 50 l, zulässiger Betriebsüberdruck 3 bar,
Vordruck 1,5 bar, aus Stahl, mit äußerer
Grundbeschichtung, einschl. Standkonsolen aus Stahl und
einschl. Sicherheitsgruppe (Kappenventil und
Sicherheitsventil)
Menge: 1,000 St

**6.1.31 Membran-Druckausdehnungsgefäß 50l 3bar Stahl (MAG 3)**
Membran-Druckausdehnungsgefäß (MAG 3) mit
Abnahmebescheinigung, DIN EN 13831, für
Wasser-Glycol-Gemisch, Nennvolumen 50 l, zulässiger
Betriebsüberdruck 3 bar, Vordruck 1,5 bar, aus Stahl,
mit äußerer Grundbeschichtung, einschl. Standkonsolen
aus Stahl und einschl. Sicherheitsgruppe (Kappenventil
und Sicherheitsventil)
Menge: 1,000 St

*Hinweis*

**6.1.32 Absperrklappe Wasser-Glycol PN16 Zwischenklemmenflansch DN125 elektromot.Antrieb 2-Punktregelung IP4X**
Absperrklappe mit Antrieb, für Medium
Wasser-Glycol-Gemisch, Mediumstemperatur über -10 bis
50 Grad C, Umgebungstemperatur 0 bis 50 Grad C,
Sitzleckage max. 0,05 % vom Kvs-Wert, PN 16,
Zwischenklemmenflansch einschl. Dichtungen, DN 125,
Schließkörper und Spindel aus nichtrostendem Stahl,
Spindelabdichtung mit Doppel-O-Ring aus EPDM,
elektromotorischer Antrieb, Stellsignal 2-Punkt 24 V
AC, Schutzart IP 4X DIN EN 60529 (VDE 0470-1),
Schließdruck des Ventils 200 kPa, Stellglied und
Antrieb zusammengebaut, mit mechanischer
Stellungsanzeige.
Liefern und montieren.
Menge: 17,000 St

**6.1.33 Absperrklappe Wasser-Glycol PN16 Zwischenklemmenflansch DN100 elektromot.Antrieb 2-Punktregelung IP4X**
Absperrklappe mit Antrieb, für Medium
Wasser-Glycol-Gemisch 35%, Mediumstemperatur über -10
bis 50 Grad C, Umgebungstemperatur 0 bis 50 Grad C,
Sitzleckage max. 0,05 % vom Kvs-Wert, PN 16,
Zwischenklemmenflansch einschl. Dichtungen, DN 100,
Schließkörper und Spindel aus nichtrostendem Stahl,
Spindelabdichtung mit Doppel-O-Ring aus EPDM,
elektromotorischer Antrieb, Stellsignal 2-Punkt 24 V
AC, Schutzart IP 4X DIN EN 60529 (VDE 0470-1),
Schließdruck des Ventils 200 kPa, Stellglied und
Antrieb zusammengebaut, mit mechanischer
Stellungsanzeige.
Liefern und montieren.
Menge: 1,000 St

**6.1.34 Absperrklappe Wasser PN16 Zwischenklemmenflansch DN50 elektromot.Antrieb 2-Punktregelung IP4X**
Absperrklappe mit Antrieb, für Medium Wasser,
Mediumstemperatur über 5 bis 80 Grad C,
Umgebungstemperatur 0 bis 50 Grad C, Sitzleckage max.
0,05 % vom Kvs-Wert, PN 16, Zwischenklemmenflansch
einschl. Dichtungen, DN 50, Schließkörper und Spindel
aus nichtrostendem Stahl, Spindelabdichtung mit
Doppel-O-Ring aus EPDM, elektromotorischer Antrieb,
Stellsignal 2-Punkt 24 V AC, Schutzart IP 4X DIN EN
60529 (VDE 0470-1), Schließdruck des Ventils 200 kPa,
Stellglied und Antrieb zusammengebaut, mit mechanischer
Stellungsanzeige.
Liefern und montieren.
Menge: 2,000 St

*Hinweis*

**6.1.35 Absperrklappe Zwischenflanscharmatur Gusseisen DN125 PN6 Wasser-Glykol-Mischung**
Absperrklappe, als Zwischenflanscharmatur, Gehäuse aus
Gusseisen, DN 125, Nenndruck 0,6 MPa (6 bar), für
Wasser-Glykol-Mischung, bis max. 70 Grad C, weich
dichtend, geeignet für Fremdbetätigung.
Liefern und montieren.
Menge: 16,000 St

**6.1.36 Absperrklappe Zwischenflanscharmatur Gusseisen DN125 PN6 Heizungswasser bis 70GradC**
Absperrklappe, als Zwischenflanscharmatur, Gehäuse aus
Gusseisen, DN 125 Nenndruck 0,6 MPa (6 bar), für
Heizungswasser, bis max. 70 Grad C, weich dichtend,
geeignet für Fremdbetätigung.
Liefern und montieren.
Menge: 4,000 St

**6.1.37 Absperrklappe Zwischenflanscharmatur Gusseisen DN100 PN6 Wasser-Glykol-Mischung**
Absperrklappe, als Zwischenflanscharmatur, Gehäuse aus
Gusseisen, DN 100, Nenndruck 0,6 MPa (6 bar), für
Wasser-Glykol-Mischung, bis max. 70 Grad C, weich
dichtend, geeignet für Fremdbetätigung.
Liefern und montieren.
Menge: 17,000 St

**6.1.38 Absperrklappe Zwischenflanscharmatur Gusseisen DN100 PN6 Heizungswasser bis 70GradC**
Absperrklappe, als Zwischenflanscharmatur, Gehäuse aus
Gusseisen, DN 100 Nenndruck 0,6 MPa (6 bar), für
Heizungswasser, bis max. 70 Grad C, weich dichtend,
geeignet für Fremdbetätigung.
Liefern und montieren.
Menge: 14,000 St

**6.1.39 Absperrklappe Zwischenflanscharmatur Gusseisen DN65 PN6 Wasser-Glykol-Mischung bis 70GradC**
Absperrklappe, als Zwischenflanscharmatur, Gehäuse aus
Gusseisen, DN 65, Nenndruck 0,6 MPa (6 bar), für
Wasser-Glykol-Mischung, bis max 70 Grad C, weich
dichtend, geeignet für Fremdbetätigung.
Liefern und montieren.
Menge: 5,000 St

**6.1.40 Absperrklappe Zwischenflanscharmatur Gusseisen DN100 PN6 Kaltwasser bis 70GradC**
Absperrklappe, als Zwischenflanscharmatur, Gehäuse aus
Gusseisen, DN 100 Nenndruck 0,6 MPa (6 bar), für
Kaltwasser, bis max. 70 Grad C, weich dichtend,
geeignet für Fremdbetätigung.
Liefern und montieren.
Menge: 3,000 St

**6.1.41 Absperrklappe Zwischenflanscharmatur Gusseisen DN20 PN6 Heizungswasser bis 70GradC**
Absperrklappe, als Zwischenflanscharmatur, Gehäuse aus
Gusseisen, DN 20 Nenndruck 0,6 MPa (6 bar), für
Heizungswasser, bis max. 70 Grad C, weich dichtend,
geeignet für Fremdbetätigung.
Liefern und montieren.
Menge: 2,000 St

**6.1.42 Blindflansch PN6 Stahl Wasser DN20**
Blindflansch Form B (glatte Ausführung) DIN EN 1092-1
PN6, aus Stahl, einschl. Schrauben aus verzinktem
Stahl und Dichtung, für Wasser, DN 20.
Menge: 2,000 St

*Hinweis*

**6.1.43 Rückschlagventil (P-02,05) Heizungswasser Zwischenflanschausführung EN-GJL-250 PN6 DN100**
Rückschlagventil für Heizungswasser bis 70 Grad C, in
Zwischenflanschausführung, mit Flanschanschluss,
Gehäuse aus Gusseisen EN-GJL-250, Nenndruck 0,6 MPa (6
bar), DN 100.
Liefern und montieren.
Menge: 2,000 St

**6.1.44 Rückschlagventil (P-08) Klimakaltwasser Zwischenflanschausführung EN-GJL-250 PN6 DN65**
Rückschlagventil für Klimakaltwasser bis 70 Grad C, in
Zwischenflanschausführung, mit Flanschanschluss,
Gehäuse aus Gusseisen EN-GJL-250, Nenndruck 0,6 MPa (6
bar), DN 65.
Liefern und montieren.
Menge: 1,000 St

**6.1.45 Rückschlagventil (P-04) Wasser/Glykol-Mischung Zwischenflanschausführung EN-GJL-250 PN6 DN100**
Rückschlagventil für Wasser/Glykol-Mischung bis 70 Grad
C, in Zwischenflanschausführung, mit Flanschanschluss,
Gehäuse aus Gusseisen EN-GJL-250, Nenndruck 0,6 MPa (6
bar), DN 100.
Liefern und montieren.
Menge: 1,000 St

**6.1.46 Rückschlagventil (P-01,03,06) Wasser/Glykol-Mischung Zwischenflanschausführung EN-GJL-250 PN6 DN80**
Rückschlagventil für Wasser/Glykol-Mischung bis 70 Grad
C, in Zwischenflanschausführung, mit Flanschanschluss,
Gehäuse aus Gusseisen EN-GJL-250, Nenndruck 0,6 MPa (6
bar), DN 80.
Liefern und montieren.
Menge: 3,000 St

**6.1.47 Rückschlagventil (P-12) Klimakaltwasser Zwischenflanschausführung EN-GJL-250 PN6 DN65**
Rückschlagventil für Klimakaltwasser bis 70 Grad C, in
Zwischenflanschausführung, mit Flanschanschluss,
Gehäuse aus Gusseisen EN-GJL-250, Nenndruck 0,6 MPa (6
bar), DN 100.
Liefern und montieren.
Menge: 1,000 St

**6.1.48 Rückschlagventil (P-09) Heizungswasser Zwischenflanschausführung EN-GJL-250 PN6 DN65**
Rückschlagventil für Heizungswasser bis 70 Grad C, in
Zwischenflanschausführung, mit Flanschanschluss,
Gehäuse aus Gusseisen EN-GJL-250, Nenndruck 0,6 MPa (6
bar), DN 65.
Liefern und montieren.
Menge: 1,000 St

*Hinweis*

**6.1.49 Luftgefäß 1gewölbter Boden 70GradC 6bar Stahl DN250 L 500mm 2Ltg-Anschl. Flansch DN100**
Luftgefäß mit einem gewölbtem Boden, max. zulässige
Betriebstemperatur 70 Grad C, max. Betriebsüberdruck
0,6 MPa (6 bar), aus Stahlrohren, mit Werkszeugnis 2.2
DIN EN 10204, bis DN 250, Gesamtlänge 500 mm, mit 2
Leitungsanschlüssen mit Flansch, Anschluss DN 100, mit
Entlüftungsleitung und Entlüftungshahn.
Liefern und montieren.
Menge: 2,000 St

**6.1.50 Luftgefäß 1gewölbter Boden 40GradC 6bar Stahl DN150 L 350mm 2Ltg-Anschl. Flansch DN65**
Luftgefäß mit einem gewölbtem Boden, max. zulässige
Betriebstemperatur 40 Grad C, max. Betriebsüberdruck
0,6 MPa (6 bar), aus Stahlrohren, mit werkseitigem
Korrosionsschutz nach AGI Q 151, mit Werkszeugnis 2.2
DIN EN 10204, bis DN 150, Gesamtlänge 350 mm, mit 2
Leitungsanschlüssen mit Flansch, Anschluss DN 65, mit
Entlüftungsleitung und Entlüftungshahn.
Liefern und montieren.
Menge: 2,000 St

**6.1.51 Luftgefäß 1gewölbter Boden 40GradC 6bar Stahl DN250 L 500mm 2Ltg-Anschl. Flansch DN125**
Luftgefäß mit einem gewölbtem Boden, max. zulässige
Betriebstemperatur 40 Grad C, max. Betriebsüberdruck
0,6 MPa (6 bar), aus Stahlrohren, mit werkseitigem
Korrosionsschutz nach AGI Q 151, mit Werkszeugnis 2.2
DIN EN 10204, bis DN 250, Gesamtlänge 500 mm, mit 2
Leitungsanschlüssen mit Flansch, Anschluss DN 125, mit
Entlüftungsleitung und Entlüftungshahn.
Liefern und montieren.
Menge: 4,000 St

**6.1.52 Kugelhahn Wasser Messing PN6 DN15**
STLB-Bau 2024-04 041
Kugelhahn, für Wasser, max. Betriebstemperatur bis 70
Grad C, Durchgangsform, Gehäuse aus Messing, Nenndruck
0,6 MPa (6 bar), DN 15.
Menge: 2,000 St

**6.1.53 Kugelhahn Wasser-Glycol Messing PN6 DN15**
STLB-Bau 2024-04 041
Kugelhahn, für Wasser-Glycol-Gemisch, min.
Betriebstemperatur -10 Grad C, max. Betriebstemperatur
bis 70 Grad C, Durchgangsform, Gehäuse aus Messing,
Nenndruck 0,6 MPa (6 bar), DN 15.
Menge: 6,000 St

*Hinweis*

**6.1.54 Verteiler-/Sammlerkomb. Wasser bis 110GradC 6bar 18m3/h Stahl Flanschanschl. Wärmedämmung Sch.mantel Stahlblech verz Entleerung Entleerrinne**
Verteiler-/Sammlerkomb. Wasser bis 110GradC 6bar 18m3/h
Stahl Flanschanschl. Wärmedämmung Sch.mantel Stahlblech
verz Entleerung Entleerrinne

1 Stück:
Kombinierter Vor- und Rücklaufverteiler, bestehend aus
Vierkantrohr mit nebeneinander angeordneten, durch
sinusförmige Trennwand geteilte Kammern, mit direkt
darunter liegender horizontal angeschweißter
hydraulischer Weiche.
Gewährleistet eine optimale hydraulische Entkopplung
der verschiedenen Primär- und Sekundärkreise in allen
Betriebszuständen. Keine sich beeinflussenden Pumpen
bei Teil- und Volllast. Einsetzbar auch bei mehreren
unterschiedlichen Wärme- oder Kälteerzeugern. Gefertigt
aus schwarzem Stahlblech S235. Anschlussstutzen als
Gewinde- oder Flanschstutzen PN 6 / PN 16 ausgeführt
und auf Höhe der Absperrarmaturen ausgerichtet.
Wahlweise von oben, seitlich oder unten möglich. Mit
nach unten abgehendem Schlammfang inklusive
Entschlammungsmuffe. Der Verteiler ist werkseitig 100%
dichtigkeitsgeprüft und grundiert.

Typ: 180/180
Max. Leistung: 400.1 kW bei ?T = 20 K
Max. Volumenstrom: 17.2 m³/h bei 0.4 m/s
Ausgewählte Leistung: 280 kW bei 20 K Spreizung
Ausgewählter Volumenstrom: 12 m³/h bei 0.4 m/s
Max. Auslegungsdruck: 6 bar
Max. Auslegungstemperatur: 110 °C
Gewicht (ohne Dämmung) 100 kg

Stutzenabstand: variabel
Länge des Grundkörpers: maximal 2100 mm

2 x Flansch DN100/PN6, oben: Einspeisung
2 x Flansch DN65/PN6, oben: Nahwärme
2 x Flansch DN50/PN6, oben: FBH
2 x Flansch DN32/PN6, oben: RLT
1 x Schlammfang DN125 mit Muffe 1", unten
1 x Rp DN15, vorne: HydroFixx sensor sleeve

1 Stück:
Dämmung
Wärmedämmung für Verteiler, bestehend aus ineinander
fassenden Halbschalen mit Endstücken. Individuelle und
passgenaue Ausschnitte für alle Anschlussstutzen sind
werksseitig vorgesehen. Die Halbschalen werden mittels
nichtrostender Spannbänder und
Schnellschraubverschlüsse montiert. Dieses ermöglicht
eine einfache Montage und auch Demontage für
Revisionszwecke.  Die Dämmschichtstärke entspricht der
GEG (Gebäudeenergiegesetz).
Typ: PUR-Schaum im Alu-Grobkorn Mantel
Für Grundkörper: 180/180
Dicke der Dämmung: 60 mm

2 Stück:
Standkonsole kurz
Galvanisch verzinkte Standkonsole inkl. Schalldämmung.
Bestehend aus einer Bodenplatte mit Standrohr und
Kopfplatte mit Führungsrohr. Die Verbindungsschrauben
sind inklusive. Die Standkonsole ist stufenlos
höhenverstellbar und ermöglicht so auch den Ausgleich
von Bodenunebenheiten.
Gewährleistet einen sicheren und festen Stand der
Verteiler.

Typ: Standkonsole kurz
Höhenverstellbar von: höhenverstellbar von 270-340 mm.

Maße der Fußplatte: 150x150 mm

4 Stück:
Bezeichnungsschild rot
Bezeichnungsschild zur Kennzeichnung der Heizkreise,
aus verzinktem Stahlblech für dreizeilige Beschriftung.
Das Bezeichnungsschild ist zum Anschrauben an die
Fertigdämmung geeignet. Das Beschriftungsfeld ist mit
einer Klarsichtabdeckung gegen Fremdeinwirkungen und
Verschmutzung geschützt.
Größe: 100 x 50 mm Farben: Rot für Vorlauf

4 Stück:
Bezeichnungsschild blau
Bezeichnungsschild zur Kennzeichnung der Heizkreise,
aus verzinktem Stahlblech für dreizeilige Beschriftung.
Das Bezeichnungsschild ist zum Anschrauben an die
Fertigdämmung geeignet. Das Beschriftungsfeld ist mit
einer Klarsichtabdeckung gegen Fremdeinwirkungen und
Verschmutzung geschützt.
Größe: 100 x 50 mm Farben: Blau für Rücklauf

1 Stück:
Entleerungsrinne
Entleerungsrinne zum sicheren und sauberen Sammeln und
Auffangen des zu entleerendem Anlagenwassers aus den
jeweiligen Heiz- oder Kühlkreisen. Bestehend aus
verzinktem Stahlblech als U-Profil gekantet. Die Länge
der Rinne orientiert sich am dazugehörigen Verteiler
und wird werksseitig passgenau vorgefertigt. Zur
Vermeidung von Spritzwasser ist eine
Spritzwasserumkantung von 30 mm vorgesehen. Ein
Ablaufsieb in verchromter Ausführung mit
2"-Außengewinde ist enthalten.
Abmessung der Entleerungsrinne: 125 x 100 mm
Länge der Entleerungsrinne: passend zum Verteiler

2 Stück:
Standkonsole für Entleerungsrinne
Standkonsole für vorgenannte Entleerungsrinne in
verzinkter Ausführung zur sicheren Aufstellung der
Rinne hinter, oder vor dem Verteiler. Die Höhe ist
durch bauseitiges einkürzen des Standrohrs anpassbar.
Max. Höhe: 400 mm
Maße der Fußplatte: 180 x 150 mm

Hersteller und Typ
'....................................................'
vom Bieter einzutragen.
Menge: 1,000 St

**6.1.55 Verteiler-/Sammlerkomb. Klimakaltwasser bis 6bar 54m3/h Stahl Flanschanschl. Kältedämmung Sch.mantel Stahlblech verz Entleerung Entleerrinne**
Verteiler-/Sammlerkomb. Klimakaltwasser bis 6bar 54m3/h
Stahl Flanschanschl. Kältedämmung Sch.mantel Stahlblech
verz Entleerung Entleerrinne

1 Stück:
Kombinierter Vor- und Rücklaufverteiler, bestehend aus
Vierkantrohr mit nebeneinander angeordneten, durch
sinusförmige Trennwand geteilte Kammern, mit direkt
darunter liegender horizontal angeschweißter
hydraulischer Weiche. Gewährleistet eine optimale
hydraulische Entkopplung der verschiedenen Primär und
Sekundärkreise in allen Betriebszuständen. Keine sich
beeinflussenden Pumpen bei Teil- und Volllast.
Einsetzbar auch bei mehreren unterschiedlichen Wärme-
oder Kälteerzeugern. Gefertigt aus schwarzem Stahlblech
S235. Anschlussstutzen als Gewinde- oder Flanschstutzen
PN 6 / PN 16 ausgeführt und auf Höhe der
Absperrarmaturen ausgerichtet.
Wahlweise von oben, seitlich oder unten möglich. Mit
nach unten abgehendem Schlammfang inklusive
Entschlammungsmuffe. Der Verteiler ist werkseitig 100%
dichtigkeitsgeprüft und grundiert.

Typ: 280/320
Max. Leistung: 375.4 kW bei ?T = 6 K
Max. Volumenstrom: 53.8 m³/h bei 0.4 m/s
Ausgewählte Leistung: 320 kW bei 6 K Spreizung
Ausgewählter Volumenstrom: 45.9 m³/h bei 0.4 m/s
Max. Auslegungsdruck: 6 bar
Max. Auslegungstemperatur: 110 °C
Gewicht (ohne Dämmung) 200 kg

Stutzenabstand: variabel
Länge des Grundkörpers: maximal 2100 mm

2 x Flansch DN125/PN6, oben: Einspeisung
2 x Flansch DN100/PN6, oben: K-Fernkälte
2 x Flansch DN65/PN6, oben: K-Zentrale
1 x Schlammfang DN125 mit Muffe 1", unten
1 x Rp DN15, vorne: HydroFixx sensor sleeve

Korrosionsschutz nach AGI Q 151
Korrosionsschutz nach Anforderungen des
Beschichtungssystemes Nr.1.4 - Tabelle
der AGI Q 151. Farbe ähnlich RAL 1002 (Sandgelb).
Oberflächenvorbereitung: gemäß DIN EN ISO 12944-4
(Sandstrahlen).
Grundbeschichtung auf Epoxidharzbasis mit einer
Schichtdicke von mindestens
80µm.
Deckbeschichtung auf Epoxidharzbasis mit einer
Schichtdicke von mindestens
80µm
Die Beschichtung ist auch für Kälte-Dämmung geeignet.

Typ: AGI Beschichtung
Gesamtlänge: 2220
Für Grundkörper: 280/320

1 Stück:
Kältedämmung
Kältedämmung für Verteiler, bestehend aus ineinander
fassenden Halbschalen mit Endstücken. Individuelle und
passgenaue Ausschnitte für alle Anschlussstutzen. Die
Halbschalen werden mittels nichtrostender Spannbänder
und Schnellschraubverschlüsse montiert. Dieses
ermöglicht eine einfache Montage und auch Demontage für
Revisionszwecke.
Die Dämmschichtstärke entspricht der GEG
(Gebäudeenergiegesetz).

Typ: PUR-Schaum im verzinkten Stahlblech Mantel
Gesamtlänge: 2220
Für Grundkörper: 280/320

2 Stück:
Standkonsole kurz
Galvanisch verzinkte Standkonsole inkl. Schalldämmung.
Bestehend aus einer Bodenplatte mit Standrohr und
Kopfplatte mit Führungsrohr. Die Verbindungsschrauben
sind inklusive. Die Standkonsole ist stufenlos
höhenverstellbar und ermöglicht so auch den Ausgleich
von Bodenunebenheiten. Gewährleistet einen sicheren und
festen Stand der Verteiler.

Typ: Standkonsole kurz
Höhenverstellbar von: höhenverstellbar von 270-340 mm.

Maße der Fußplatte: 200x200 mm

4 Stück:
Bezeichnungsschild rot
Bezeichnungsschild zur Kennzeichnung der Heizkreise,
aus verzinktem Stahlblech für dreizeilige Beschriftung.
Das Bezeichnungsschild ist zum Anschrauben an die
Fertigdämmung geeignet. Das Beschriftungsfeld ist mit
einer Klarsichtabdeckung gegen Fremdeinwirkungen und
Verschmutzung geschützt.
Größe: 100 x 50 mm Farben: Rot für Vorlauf

4 Stück:
Bezeichnungsschild blau
Bezeichnungsschild zur Kennzeichnung der Heizkreise,
aus verzinktem Stahlblech für dreizeilige Beschriftung.
Das Bezeichnungsschild ist zum Anschrauben an die
Fertigdämmung geeignet. Das Beschriftungsfeld ist mit
einer Klarsichtabdeckung gegen Fremdeinwirkungen und
Verschmutzung geschützt.
Größe: 100 x 50 mm Farben: Blau für Rücklauf

1 Stück:
Entleerungsrinne
Entleerungsrinne zum sicheren und sauberen Sammeln und
Auffangen des zu entleerendem Anlagenwassers aus den
jeweiligen Heiz- oder Kühlkreisen. Bestehend aus
verzinktem Stahlblech als U-Profil gekantet. Die Länge
der Rinne orientiert sich am dazugehörigen Verteiler
und wird werksseitig passgenau vorgefertigt. Zur
Vermeidung von Spritzwasser ist eine
Spritzwasserumkantung von 30 mm vorgesehen. Ein
Ablaufsieb in verchromter Ausführung mit
2"-Außengewinde ist enthalten.
Abmessung der Entleerungsrinne: 125 x 100 mm
Länge der Entleerungsrinne: passend zum Verteiler

2 Stück:
Standkonsole für Entleerungsrinne
Standkonsole für vorgenannte Entleerungsrinne in
verzinkter Ausführung zur sicheren Aufstellung der
Rinne hinter, oder vor dem Verteiler. Die Höhe ist
durch bauseitiges einkürzen des Standrohrs anpassbar.
Max. Höhe: 400 mm
Maße der Fußplatte: 180 x 150 mm

Hersteller und Typ
'....................................................'
vom Bieter einzutragen.
Menge: 1,000 St

**6.1.56 Flansch-Passstück für Wärme-/Kältezähler DN 100**
Flansch-Passstück für Wärme-/Kältezähler

zur Montage in die Rohrleitung, DN100, Baulänge ca.
250mm, Anschluß mit Flansch, PN10
Liefern und montieren.
Menge: 1,000 St

**6.1.57 Flansch-Passstück für Wärme-/Kältezähler DN 125**
Flansch-Passstück für Wärme-/Kältezähler

zur Montage in die Rohrleitung, DN125, Baulänge ca.
250mm, Anschluß mit Flansch, PN10
Liefern und montieren.
Menge: 1,000 St

**6.1.58 Absperrklappe Zwischenflanscharmatur Gusseisen DN50 PN6 Heizungswasser bis 70GradC**
Absperrklappe, als Zwischenflanscharmatur, Gehäuse aus
Gusseisen, DN 50 Nenndruck 0,6 MPa (6 bar), für
Heizungswasser, bis max. 70 Grad C, weich dichtend,
geeignet für Fremdbetätigung.
Liefern und montieren.
Menge: 2,000 St

**6.1.59 Absperrklappe Zwischenflanscharmatur Gusseisen DN32 PN6 Heizungswasser bis 70GradC**
Absperrklappe, als Zwischenflanscharmatur, Gehäuse aus
Gusseisen, DN 32 Nenndruck 0,6 MPa (6 bar), für
Heizungswasser, bis max. 70 Grad C, weich dichtend,
geeignet für Fremdbetätigung.
Liefern und montieren.
Menge: 2,000 St

**6.1.60 Einschweißmuffe zylindr. IG Kohlenstoffstahl Heizungswasser L bis 50mm Rp1/2**
STLB-Bau 2022-04 041
Einschweißmuffe, mit zylindrischem Innengewinde, aus
Kohlenstoffstahl, für Rohrleitung aus mittelschwerem
Stahlrohr DIN EN 10255, für Heizungswasser, Länge bis
50 mm, Gewindeanschluss Rp 1/2.
Menge: 70,000 St

**6.1.61 Druckmessgerät Stahl niro Durchm./NG 100mm 0-6bar**
Druckmessgerät, Messsystem Plattenfeder DIN EN 837-3,
ohne Zusatzeinrichtungen, Nenndruck 0,6 MPa (6 bar),
Gehäuse aus nichtrostendem Stahl, ohne Rand,
Gehäusenenngröße 100, Güteklasse 2,5, Anzeigebereich 0
bis 6 bar, Anschluss G 1/2 unten.
Liefern und montieren.
Menge: 15,000 St

**6.1.62 Absperrhahn Druckmessgerät Messing**
Absperrhahn für Druckmessgerät DIN 16262, Nenndruck 0,6
MPa (6 bar), aus Messing, Anschlussgewinde G 1/2.
Liefern und montieren.
Menge: 15,000 St

**6.1.63 Wassersackrohr Stahl**
Wassersackrohr DIN 16282, Nenndruck 0,6 MPa (6 bar),
aus Stahl, Anschlussgewinde G 1/2.
Liefern und montieren.
Menge: 15,000 St

**6.1.64 Zeigerthermometer Bimetall L 63mm Stahl niro Durchm./NG 100mm 0-80GradC**
Zeigerthermometer DIN EN 13190, Messsystem Bimetall,
Austritt des Messelements nach hinten, Einbaulänge 63
mm, Gehäuse aus nichtrostendem Stahl,
Gehäusenenndurchmesser 100 mm, Anzeigebereich 0 bis 80
Grad C,
einschl. Einschweißmuffe und Tauchhülse
Liefern und montieren.
Menge: 25,000 St

**6.1.65 Zeigerthermometer Bimetall L 63mm Stahl niro Durchm./NG 100mm -20-60GradC**
Zeigerthermometer DIN EN 13190, Messsystem Bimetall,
Austritt des Messelements nach hinten, Einbaulänge 63
mm, Gehäuse aus nichtrostendem Stahl,
Gehäusenenndurchmesser 100 mm, Anzeigebereich -20 bis
60 Grad C,
einschl. Einschweißmuffe und Tauchhülse
Liefern und montieren.
Menge: 4,000 St

**6.1.66 Messing-Tauchhülse Einbaulänge 200 mm**
Tauchhülse aus Messing,
Einbaulänge 200 mm, mit Gewinde G1/2" PN 16
liefern und montieren.
Menge: 20,000 St

**6.1.67 Messing-Tauchhülse Einbaulänge 100 mm**
Tauchhülse aus Messing,
Einbaulänge 100 mm, mit Gewinde G1/2" PN 16
liefern und montieren.
Menge: 20,000 St

**6.1.68 Messing-Tauchhülse Einbaulänge 70 mm**
Tauchhülse aus Messing,
Einbaulänge 70 mm, mit Gewinde G1/2" PN 16
liefern und montieren.
Menge: 10,000 St

**6.1.69 Strömungs-Kontaktgeber Wasserltg elektr.Messprinzip**
STLB-Bau 2024-04 070
Strömungs-Kontaktgeber, für Wasser, mit
Einschraubgewinde, mit elektrischem Messprinzip, mit
Schaltzustandsanzeige am Einbauort, Kontaktbelastung 24
V DC, 2 A, Gehäuse in Schutzart IP 43 DIN EN 60529 (VDE
0470-1), einschl. der geberspezifischen Einbauteile,
einschl. Anschluss an das Medium.
Menge: 6,000 St

*Hinweis*

**6.1.70 Rohr Stahlgewinderohr mittelschwer geschweißt schwarz Wasser Wechseltemperaturen AD 139,7mm Schweißen**
STLB-Bau 2024-04 041
Rohrleitung aus mittelschwerem Stahlgewinderohr DIN EN
10255, geschweißt, schwarz, für Wasser mit
Wechseltemperaturen, Außendurchmesser 139,7 mm,
Wanddicke 4,5 mm, Verbindung durch Schweißen, einschl.
Schweiß- bzw. Löt- und Dichtungsmittel, sowie
Herstellen der Verbindungen, Form- und
Verbindungsstücke werden gesondert vergütet,
Rohrbefestigungen werden gesondert vergütet, Verlegung
in Gebäuden und Zentralen, Arbeitshöhe des Montageortes
bis 5,5 m über der Standfläche des hierfür
erforderlichen Gerüstes, Gerüst wird gesondert
vergütet.
Menge: 120,000 m

**6.1.71 WiePos 'zuvor' 11 'AD 114,3 (DN100)' 21**
Leistung wie Position 'zuvor',
jedoch 'AD 114,3 (DN100)'.
Menge: 100,000 m

**6.1.72 WiePos 'zuvor' 11 'AD 88,9 (DN80)' 21**
Leistung wie Position 'zuvor',
jedoch 'AD 88,9 (DN80)'.
Menge: 3,000 m

**6.1.73 WiePos 'zuvor' 11 'AD 76,1 (DN65)' 21**
Leistung wie Position 'zuvor',
jedoch 'AD 76,1 (DN65)'.
Menge: 75,000 m

**6.1.74 WiePos 'zuvor' 11 'AD 60,3 (DN50)' 21**
Leistung wie Position 'zuvor',
jedoch 'AD 60,3 (DN50)'.
Menge: 15,000 m

**6.1.75 WiePos 'zuvor' 11 'AD 48,3 (DN40)' 21**
Leistung wie Position 'zuvor',
jedoch 'AD 48,3 (DN40)'.
Menge: 5,000 m

**6.1.76 WiePos 'zuvor' 11 'AD 33,7 (DN25)' 21**
Leistung wie Position 'zuvor',
jedoch 'AD 33,7 (DN25)'.
Menge: 40,000 m

**6.1.77 WiePos 'zuvor' 11 'AD 26,9 (DN20)' 21**
Leistung wie Position 'zuvor',
jedoch 'AD 26,9 (DN20)'.
Menge: 15,000 m

**6.1.78 WiePos 'zuvor' 11 'AD 21,3 (DN15)' 21**
Leistung wie Position 'zuvor',
jedoch 'AD 21,3 (DN15)'.
Menge: 15,000 m

**6.1.79 Zulage für Bohrlöcher in Spannbetondecken, Höhe 4,40-5,10 m**
Zulage für das Anlegen/Anzeichnen und Herstellen von
Bohrlöchern in Spannbetondecken sowie für die Auswahl,
die Verwendung und das Einbringen zugelassener Dübel,
mit Benutzung beigestellter Bohrschablonen für die
Deckenplatten,
unter Berücksichtigung der Deckenquerschnitte,
Bohrlöcher für Dübel der Befestigungskonstruktionen,
Deckenhöhen: + 4,40-5,10 m OKRFB,
Abrechnungsbasis für diesen Mehraufwand ist die
Trassen-/Rohrleitungslänge in Meter.
Zur Besonderheit der Befestigungen an Spannbetondecken

Siehe Vorbemerkungen.
Menge: 150,000 m

*Hinweis*

**6.1.80 Rohrschelle Stahl verz L bis 1m DN125**
Rohraufhängung als Rohrschelle, aus verzinktem Stahl,
für eine axiale Dehnungsaufnahme bis 20 mm, mit
schalldämmenden Einlagen, Anforderungen entsprechend
DIN 4109-1, Temperaturbereich - 20 bis 70 Grad C, Länge
Aufhängung bis 1 m, Befestigung mit Gewindestäben, mit
Schrauben, an Montageschienen, Befestigungsuntergrund
Beton, Rohr aus Stahl, DN 125
Menge: 40,000 St

**6.1.81 Rohrschelle Stahl verz L bis 1m DN100**
Rohraufhängung als Rohrschelle, aus verzinktem Stahl,
für eine axiale Dehnungsaufnahme bis 20 mm, mit
schalldämmenden Einlagen, Anforderungen entsprechend
DIN 4109-1, Temperaturbereich - 20 bis 70 Grad C, Länge
Aufhängung bis 1 m, Befestigung mit Gewindestäben, mit
Schrauben, an Montageschienen, Befestigungsuntergrund
Beton, Rohr aus Stahl, DN 100
Menge: 30,000 St

**6.1.82 Rohrschelle Stahl verz L bis 1m DN80**
Rohraufhängung als Rohrschelle, aus verzinktem Stahl,
für eine axiale Dehnungsaufnahme bis 20 mm, mit
schalldämmenden Einlagen, Anforderungen entsprechend
DIN 4109-1, Temperaturbereich - 20 bis 70 Grad C, Länge
Aufhängung bis 1 m, Befestigung mit Gewindestäben, mit
Schrauben, an Montageschienen, Befestigungsuntergrund
Beton, Rohr aus Stahl, DN 80
Menge: 10,000 St

**6.1.83 Rohrschelle Stahl verz L bis 1m DN65**
Rohraufhängung als Rohrschelle, aus verzinktem Stahl,
für eine axiale Dehnungsaufnahme bis 20 mm, mit
schalldämmenden Einlagen, Anforderungen entsprechend
DIN 4109-1, Temperaturbereich - 20 bis 70 Grad C, Länge
Aufhängung bis 1 m, Befestigung mit Gewindestäben, mit
Schrauben, an Montageschienen, Befestigungsuntergrund
Beton, Rohr aus Stahl, DN 65
Menge: 30,000 St

**6.1.84 Rohrschelle Stahl verz L bis 1m DN50**
Rohraufhängung als Rohrschelle, aus verzinktem Stahl,
für eine axiale Dehnungsaufnahme bis 20 mm, mit
schalldämmenden Einlagen, Anforderungen entsprechend
DIN 4109-1, Temperaturbereich - 20 bis 70 Grad C, Länge
Aufhängung bis 1 m, Befestigung mit Gewindestäben, mit
Schrauben, an Montageschienen, Befestigungsuntergrund
Beton, Rohr aus Stahl, DN 50
Menge: 10,000 St

**6.1.85 Rohrschelle Stahl verz L bis 1m DN40**
Rohraufhängung als Rohrschelle, aus verzinktem Stahl,
für eine axiale Dehnungsaufnahme bis 20 mm, mit
schalldämmenden Einlagen, Anforderungen entsprechend
DIN 4109-1, Temperaturbereich - 20 bis 70 Grad C, Länge
Aufhängung bis 1 m, Befestigung mit Gewindestäben, mit
Schrauben, an Montageschienen, Befestigungsuntergrund
Beton, Rohr aus Stahl, DN 40
Menge: 10,000 St

**6.1.86 Rohrschelle Stahl verz L bis 1m DN25**
Rohraufhängung als Rohrschelle, aus verzinktem Stahl,
für eine axiale Dehnungsaufnahme bis 20 mm, mit
schalldämmenden Einlagen, Anforderungen entsprechend
DIN 4109-1, Temperaturbereich - 20 bis 70 Grad C, Länge
Aufhängung bis 1 m, Befestigung mit Gewindestäben, mit
Schrauben, an Montageschienen, Befestigungsuntergrund
Beton, Rohr aus Stahl, DN 25
Menge: 20,000 St

**6.1.87 Festpunktschelle für Stahlgewinderohr DN125**
Lieferung und fachgerechte Montage einer
Festpunktschelle zur Fixierung von Stahlgewinderohr
DN125 (Rohrleitung siehe weiter oben) zur Aufnahme von
Längskräften infolge thermischer Ausdehnung.
Sie muss eine formschlüssige Verbindung mit der
Rohrleitung sicherstellen und Kräfte zuverlässig in die
Baukonstruktion übertragen. Die Konstruktion muss die
Rohrbewegung an diesem Punkt vollständig unterbinden.
Mit schalldämmenden Einlagen, Anforderungen
entsprechend DIN 4109-1.
Temperaturbereich - 20 bis 70 Grad C
Die Auswahl des genauen Schellentyps ist nach
statischer Berechnung durch den AN (Auftragnehmer) und
unter Berücksichtigung der Systemkräfte durchzuführen.
Montage gemäß Herstellervorgaben und statischer
Auslegung.
Menge: 2,000 St

**6.1.88 WiePos 'zuvor' 11 'DN 100' 21**
StL-Nr. 1950419960105
Leistung wie Position 'zuvor',
jedoch 'Nennweite DN 100'.
Menge: 2,000 St

**6.1.89 WiePos 'zuvor' 11 'DN 65' 21**
StL-Nr. 1950419960105
Leistung wie Position 'zuvor',
jedoch 'Nennweite DN 65'.
Menge: 2,000 St

*Hinweis*

**6.1.90 T-Stück Kohlenstoffstahl Schweißen Klimakaltwasser AD 139,7mm**
STLB-Bau 2023-04 041
T-Stück, aus Kohlenstoffstahl, Verbindung durch
Schweißen, für Rohrleitung aus Stahlrohr DIN EN
10217-1, Maße DIN EN 10220, geschweißt, für
Klimakaltwasser, Außendurchmesser 139,7 mm.
Menge: 20,000 St

**6.1.91 T-Stück Kohlenstoffstahl Schweißen Klimakaltwasser AD 114,3mm**
STLB-Bau 2023-04 041
T-Stück, aus Kohlenstoffstahl, Verbindung durch
Schweißen, für Rohrleitung aus Stahlrohr DIN EN
10217-1, Maße DIN EN 10220, geschweißt, für
Klimakaltwasser, Außendurchmesser 114,3 mm.
Menge: 5,000 St

**6.1.92 T-Stück reduziert Kohlenstoffstahl Schweißen Klimakaltwasser AD 139,7mm x 114,3mm**
STLB-Bau 2023-04 041
T-Stück, reduziert, aus Kohlenstoffstahl, Verbindung
durch Schweißen, für Rohrleitung aus Stahlrohr DIN EN
10217-1, Maße DIN EN 10220, geschweißt, für
Klimakaltwasser, Außendurchmesser 139,7 mm, 2.
Durchmesser 114,3 mm.
Menge: 9,000 St

**6.1.93 T-Stück reduziert Kohlenstoffstahl Schweißen Klimakaltwasser AD 139,7mm x 76,1mm**
STLB-Bau 2024-04 041
T-Stück, reduziert, aus Kohlenstoffstahl, Verbindung
durch Schweißen, für Rohrleitung aus Stahlrohr DIN EN
10217-1, Maße DIN EN 10220, geschweißt, für
Klimakaltwasser, Außendurchmesser 139,7 mm, 2.
Durchmesser 76,1 mm.
Menge: 1,000 St

**6.1.94 T-Stück reduziert Kohlenstoffstahl Schweißen Klimakaltwasser AD 139,7mm x 60,3mm**
STLB-Bau 2023-04 041
T-Stück, reduziert, aus Kohlenstoffstahl, Verbindung
durch Schweißen, für Rohrleitung aus Stahlrohr DIN EN
10217-1, Maße DIN EN 10220, geschweißt, für
Klimakaltwasser, Außendurchmesser 139,7 mm, 2.
Durchmesser 60,3 mm.
Menge: 2,000 St

**6.1.95 T-Stück reduziert Kohlenstoffstahl Schweißen Klimakaltwasser AD 114,3mm x 76,1mm**
STLB-Bau 2023-04 041
T-Stück, reduziert, aus Kohlenstoffstahl, Verbindung
durch Schweißen, für Rohrleitung aus Stahlrohr DIN EN
10217-1, Maße DIN EN 10220, geschweißt, für
Klimakaltwasser, Außendurchmesser 114,3 mm, 2.
Durchmesser 76,1 mm.
Menge: 1,000 St

**6.1.96 T-Stück reduziert Kohlenstoffstahl Schweißen Klimakaltwasser AD 114,3mm x 60,3mm**
STLB-Bau 2023-04 041
T-Stück, reduziert, aus Kohlenstoffstahl, Verbindung
durch Schweißen, für Rohrleitung aus Stahlrohr DIN EN
10217-1, Maße DIN EN 10220, geschweißt, für
Klimakaltwasser, Außendurchmesser 114,3 mm, 2.
Durchmesser 60,3 mm.
Menge: 1,000 St

**6.1.97 T-Stück reduziert Kohlenstoffstahl Schweißen Klimakaltwasser AD 114,3mm x 48,3mm**
STLB-Bau 2024-04 041
T-Stück, reduziert, aus Kohlenstoffstahl, Verbindung
durch Schweißen, für Rohrleitung aus Stahlrohr DIN EN
10217-1, Maße DIN EN 10220, geschweißt, für
Klimakaltwasser, Außendurchmesser 114,3 mm, 2.
Durchmesser 48,3 mm.
Menge: 1,000 St

**6.1.98 T-Stück reduziert Kohlenstoffstahl Schweißen Klimakaltwasser AD 76,1mm x 33,7mm**
STLB-Bau 2024-04 041
T-Stück, reduziert, aus Kohlenstoffstahl, Verbindung
durch Schweißen, für Rohrleitung aus Stahlrohr DIN EN
10217-1, Maße DIN EN 10220, geschweißt, für
Klimakaltwasser, Außendurchmesser 76,1 mm, 2.
Durchmesser 33,7 mm.
Menge: 1,000 St

**6.1.99 T-Stück reduziert Kohlenstoffstahl Schweißen Klimakaltwasser AD 60,3mm x 26,9mm**
STLB-Bau 2024-04 041
T-Stück, reduziert, aus Kohlenstoffstahl, Verbindung
durch Schweißen, für Rohrleitung aus Stahlrohr DIN EN
10217-1, Maße DIN EN 10220, geschweißt, für
Klimakaltwasser, Außendurchmesser 60,3 mm, 2.
Durchmesser 26,9 mm.
Menge: 2,000 St

**6.1.100 T-Stück Kohlenstoffstahl Schweißen Klimakaltwasser AD 48,3mm**
STLB-Bau 2024-04 041
T-Stück, aus Kohlenstoffstahl, Verbindung durch
Schweißen, für Rohrleitung aus Stahlrohr DIN EN
10217-1, Maße DIN EN 10220, geschweißt, für
Klimakaltwasser, Außendurchmesser 48,3 mm.
Menge: 1,000 St

**6.1.101 T-Stück Kohlenstoffstahl Schweißen Klimakaltwasser AD 33,7mm**
STLB-Bau 2024-04 041
T-Stück, aus Kohlenstoffstahl, Verbindung durch
Schweißen, für Rohrleitung aus Stahlrohr DIN EN
10217-1, Maße DIN EN 10220, geschweißt, für
Klimakaltwasser, Außendurchmesser 33,7 mm.
Menge: 1,000 St

*Hinweis*

**6.1.102 Reduzierstück Kohlenstoffstahl Schweißen Klimakaltwasser AD 168,3mm x 114,3mm**
STLB-Bau 2023-04 041
Reduzierstück, aus Kohlenstoffstahl, Verbindung durch
Schweißen, für Rohrleitung aus Stahlrohr DIN EN
10217-1, Maße DIN EN 10220, geschweißt, für
Klimakaltwasser, Außendurchmesser 168,3 mm, 2.
Durchmesser 114,3 mm.
Menge: 18,000 St

**6.1.103 Reduzierstück Kohlenstoffstahl Schweißen Klimakaltwasser AD 139,7mm x 114,3mm**
STLB-Bau 2023-04 041
Reduzierstück, aus Kohlenstoffstahl, Verbindung durch
Schweißen, für Rohrleitung aus Stahlrohr DIN EN
10217-1, Maße DIN EN 10220, geschweißt, für
Klimakaltwasser, Außendurchmesser 139,7 mm, 2.
Durchmesser 114,3 mm.
Menge: 20,000 St

**6.1.104 Reduzierstück Kohlenstoffstahl Schweißen Klimakaltwasser AD 139,7mm x 88,9mm**
STLB-Bau 2023-04 041
Reduzierstück, aus Kohlenstoffstahl, Verbindung durch
Schweißen, für Rohrleitung aus Stahlrohr DIN EN
10217-1, Maße DIN EN 10220, geschweißt, für
Klimakaltwasser, Außendurchmesser 139,7 mm, 2.
Durchmesser 88,9 mm.
Menge: 7,000 St

**6.1.105 Reduzierstück Kohlenstoffstahl Schweißen Klimakaltwasser AD 139,7mm x 76,1mm**
STLB-Bau 2023-04 041
Reduzierstück, aus Kohlenstoffstahl, Verbindung durch
Schweißen, für Rohrleitung aus Stahlrohr DIN EN
10217-1, Maße DIN EN 10220, geschweißt, für
Klimakaltwasser, Außendurchmesser 139,7 mm, 2.
Durchmesser 76,1 mm.
Menge: 3,000 St

**6.1.106 Reduzierstück Kohlenstoffstahl Schweißen Klimakaltwasser AD 114,3mm x 88,9mm**
STLB-Bau 2023-04 041
Reduzierstück, aus Kohlenstoffstahl, Verbindung durch
Schweißen, für Rohrleitung aus Stahlrohr DIN EN
10217-1, Maße DIN EN 10220, geschweißt, für
Klimakaltwasser, Außendurchmesser 114,3 mm, 2.
Durchmesser 88,9 mm.
Menge: 2,000 St

**6.1.107 Reduzierstück Kohlenstoffstahl Schweißen Klimakaltwasser AD 114,3mm x 76,1mm**
STLB-Bau 2023-04 041
Reduzierstück, aus Kohlenstoffstahl, Verbindung durch
Schweißen, für Rohrleitung aus Stahlrohr DIN EN
10217-1, Maße DIN EN 10220, geschweißt, für
Klimakaltwasser, Außendurchmesser 114,3 mm, 2.
Durchmesser 76,1 mm.
Menge: 2,000 St

**6.1.108 Reduzierstück Kohlenstoffstahl Schweißen Klimakaltwasser AD 114,3mm x 60,3mm**
STLB-Bau 2024-04 041
Reduzierstück, aus Kohlenstoffstahl, Verbindung durch
Schweißen, für Rohrleitung aus Stahlrohr DIN EN
10217-1, Maße DIN EN 10220, geschweißt, für
Klimakaltwasser, Außendurchmesser 114,3 mm, 2.
Durchmesser 60,3 mm.
Menge: 2,000 St

**6.1.109 Reduzierstück Kohlenstoffstahl Schweißen Klimakaltwasser AD 88,9mm x 76,1mm**
STLB-Bau 2023-04 041
Reduzierstück, aus Kohlenstoffstahl, Verbindung durch
Schweißen, für Rohrleitung aus Stahlrohr DIN EN
10217-1, Maße DIN EN 10220, geschweißt, für
Klimakaltwasser, Außendurchmesser 88,9 mm, 2.
Durchmesser 76,1 mm.
Menge: 2,000 St

**6.1.110 Reduzierstück Kohlenstoffstahl Schweißen Klimakaltwasser AD 76,1mm x 60,3mm**
STLB-Bau 2024-04 041
Reduzierstück, aus Kohlenstoffstahl, Verbindung durch
Schweißen, für Rohrleitung aus Stahlrohr DIN EN
10217-1, Maße DIN EN 10220, geschweißt, für
Klimakaltwasser, Außendurchmesser 76,1 mm, 2.
Durchmesser 60,3 mm.
Menge: 5,000 St

**6.1.111 Reduzierstück Kohlenstoffstahl Schweißen Klimakaltwasser AD 76,1mm x 48,3mm**
STLB-Bau 2023-04 041
Reduzierstück, aus Kohlenstoffstahl, Verbindung durch
Schweißen, für Rohrleitung aus Stahlrohr DIN EN
10217-1, Maße DIN EN 10220, geschweißt, für
Klimakaltwasser, Außendurchmesser 76,1 mm, 2.
Durchmesser 48,3 mm.
Menge: 2,000 St

**6.1.112 Reduzierstück Kohlenstoffstahl Schweißen Klimakaltwasser AD 60,3mm x 33,7mm**
STLB-Bau 2024-04 041
Reduzierstück, aus Kohlenstoffstahl, Verbindung durch
Schweißen, für Rohrleitung aus Stahlrohr DIN EN
10217-1, Maße DIN EN 10220, geschweißt, für
Klimakaltwasser, Außendurchmesser 60,3 mm, 2.
Durchmesser 33,7 mm.
Menge: 2,000 St

**6.1.113 Reduzierstück Kohlenstoffstahl Schweißen Klimakaltwasser AD 48,3mm x 33,7mm**
STLB-Bau 2024-04 041
Reduzierstück, aus Kohlenstoffstahl, Verbindung durch
Schweißen, für Rohrleitung aus Stahlrohr DIN EN
10217-1, Maße DIN EN 10220, geschweißt, für
Klimakaltwasser, Außendurchmesser 48,3 mm, 2.
Durchmesser 33,7 mm.
Menge: 1,000 St

*Hinweis*

**6.1.114 Bogen Kohlenstoffstahl Schweißen Klimakaltwasser AD 139,7mm**
STLB-Bau 2023-04 041
Bogen, aus Kohlenstoffstahl, Verbindung durch
Schweißen, für Rohrleitung aus Stahlrohr DIN EN
10217-1, Maße DIN EN 10220, geschweißt, für
Klimakaltwasser, Außendurchmesser 139,7 mm.
Menge: 90,000 St

**6.1.115 Bogen Kohlenstoffstahl Schweißen Klimakaltwasser AD 114,3mm**
STLB-Bau 2023-04 041
Bogen, aus Kohlenstoffstahl, Verbindung durch
Schweißen, für Rohrleitung aus Stahlrohr DIN EN
10217-1, Maße DIN EN 10220, geschweißt, für
Klimakaltwasser, Außendurchmesser 114,3 mm.
Menge: 105,000 St

**6.1.116 Bogen Kohlenstoffstahl Schweißen Klimakaltwasser AD 88,9mm**
STLB-Bau 2023-04 041
Bogen, aus Kohlenstoffstahl, Verbindung durch
Schweißen, für Rohrleitung aus Stahlrohr DIN EN
10217-1, Maße DIN EN 10220, geschweißt, für
Klimakaltwasser, Außendurchmesser 88,9 mm.
Menge: 12,000 St

**6.1.117 Bogen Kohlenstoffstahl Schweißen Klimakaltwasser AD 76,1mm**
STLB-Bau 2023-04 041
Bogen, aus Kohlenstoffstahl, Verbindung durch
Schweißen, für Rohrleitung aus Stahlrohr DIN EN
10217-1, Maße DIN EN 10220, geschweißt, für
Klimakaltwasser, Außendurchmesser 76,1 mm.
Menge: 50,000 St

**6.1.118 Bogen Kohlenstoffstahl Schweißen Klimakaltwasser AD 60,3mm**
STLB-Bau 2023-04 041
Bogen, aus Kohlenstoffstahl, Verbindung durch
Schweißen, für Rohrleitung aus Stahlrohr DIN EN
10217-1, Maße DIN EN 10220, geschweißt, für
Klimakaltwasser, Außendurchmesser 60,3 mm.
Menge: 12,000 St

**6.1.119 Bogen Kohlenstoffstahl Schweißen Klimakaltwasser AD 48,3mm**
STLB-Bau 2023-04 041
Bogen, aus Kohlenstoffstahl, Verbindung durch
Schweißen, für Rohrleitung aus Stahlrohr DIN EN
10217-1, Maße DIN EN 10220, geschweißt, für
Klimakaltwasser, Außendurchmesser 48,3 mm.
Menge: 10,000 St

**6.1.120 Bogen Kohlenstoffstahl Schweißen Klimakaltwasser AD 33,7mm**
STLB-Bau 2023-04 041
Bogen, aus Kohlenstoffstahl, Verbindung durch
Schweißen, für Rohrleitung aus Stahlrohr DIN EN
10217-1, Maße DIN EN 10220, geschweißt, für
Klimakaltwasser, Außendurchmesser 33,7 mm.
Menge: 35,000 St

**6.1.121 Bogen Kohlenstoffstahl Schweißen Klimakaltwasser AD 26,9mm**
STLB-Bau 2024-04 041
Bogen, aus Kohlenstoffstahl, Verbindung durch
Schweißen, für Rohrleitung aus Stahlrohr DIN EN
10217-1, Maße DIN EN 10220, geschweißt, für
Klimakaltwasser, Außendurchmesser 26,9 mm.
Menge: 10,000 St

**6.1.122 Bogen Kohlenstoffstahl Schweißen Klimakaltwasser AD 21,3mm**
STLB-Bau 2024-04 041
Bogen, aus Kohlenstoffstahl, Verbindung durch
Schweißen, für Rohrleitung aus Stahlrohr DIN EN
10217-1, Maße DIN EN 10220, geschweißt, für
Klimakaltwasser, Außendurchmesser 21,3 mm.
Menge: 20,000 St

*Hinweis*

**6.1.123 Vorschweißflansch PN6 Stahl Wasser DN150**
STLB-Bau 2023-04 041
Vorschweißflansch DIN EN 1092-1 PN 6, aus Stahl,
einschl. Schrauben und Dichtung, für Wasser, DN 150.
Menge: 18,000 St

**6.1.124 Vorschweißflansch PN6 Stahl Wasser DN125**
STLB-Bau 2023-04 041
Vorschweißflansch DIN EN 1092-1 PN 6, aus Stahl,
einschl. Schrauben und Dichtung, für Wasser, DN 125.
Menge: 86,000 St

**6.1.125 Vorschweißflansch PN6 Stahl Wasser DN100**
STLB-Bau 2023-04 041
Vorschweißflansch DIN EN 1092-1 PN 6, aus Stahl,
einschl. Schrauben und Dichtung, für Wasser, DN 100.
Menge: 65,000 St

**6.1.126 Vorschweißflansch PN6 Stahl Wasser DN80**
STLB-Bau 2023-04 041
Vorschweißflansch DIN EN 1092-1 PN 6, aus Stahl,
einschl. Schrauben und Dichtung, für Wasser, DN 80.
Menge: 10,000 St

**6.1.127 Vorschweißflansch PN6 Stahl Wasser DN65**
STLB-Bau 2023-04 041
Vorschweißflansch DIN EN 1092-1 PN 6, aus Stahl,
einschl. Schrauben und Dichtung, für Wasser, DN 65.
Menge: 40,000 St

**6.1.128 Vorschweißflansch PN6 Stahl Wasser DN50**
STLB-Bau 2023-04 041
Vorschweißflansch DIN EN 1092-1 PN 6, aus Stahl,
einschl. Schrauben und Dichtung, für Wasser, DN 50.
Menge: 10,000 St

**6.1.129 Vorschweißflansch PN6 Stahl Wasser DN40**
STLB-Bau 2023-04 041
Vorschweißflansch DIN EN 1092-1 PN 6, aus Stahl,
einschl. Schrauben und Dichtung, für Wasser, DN 40.
Menge: 18,000 St

**6.1.130 Vorschweißflansch PN6 Stahl Wasser DN25**
STLB-Bau 2023-04 041
Vorschweißflansch DIN EN 1092-1 PN 6, aus Stahl,
einschl. Schrauben und Dichtung, für Wasser, DN 25.
Menge: 18,000 St

**6.1.131 Vorschweißflansch PN6 Stahl Wasser DN20**
STLB-Bau 2024-04 041
Vorschweißflansch DIN EN 1092-1 PN 6, aus Stahl,
einschl. Schrauben und Dichtung, für Wasser, DN 20.
Menge: 12,000 St

*Hinweis*

**6.1.132 Axialkompensator DN125 PN6 Stahl niro**
STLB-Bau 2024-04 042
Axialkompensator zur Aufnahme von Dehnungen, mit
Anschweißenden, DN 125, Nenndruck 0,6 MPa (6 bar), ohne
Schutzrohr, aus nichtrostendem Stahl.
Menge: 16,000 St

**6.1.133 WiePos 'zuvor' 11 'DN 100' 21**
StL-Nr. 1950419960105
Leistung wie Position 'zuvor',
jedoch 'Nennweite DN 100'.
Menge: 16,000 St

**6.1.134 WiePos 'zuvor' 11 'DN 65' 21**
StL-Nr. 1950419960105
Leistung wie Position 'zuvor',
jedoch 'Nennweite DN 65'.
Menge: 10,000 St

**6.1.135 WiePos 'zuvor' 11 'DN 50' 21**
StL-Nr. 1950419960105
Leistung wie Position 'zuvor',
jedoch 'Nennweite DN 50'.
Menge: 4,000 St

**6.1.136 WiePos 'zuvor' 11 'DN 25' 21**
StL-Nr. 1950419960105
Leistung wie Position 'zuvor',
jedoch 'Nennweite DN 25'.
Menge: 10,000 St

*Hinweis*
Wanddurchführungen für das Nahwärme- und Kältenetz

**6.1.137 Dichteinsatz zur Durchführung von Medienrohren für Futterrohr ID 250mm**
Dichtungseinsatz zur Abdichtung von Durchdringungen mit
Rohren und Kabel.
Dicht gegen drückendes und nichtdrückendes Wasser.
Einsatz in bauseitiges Futterrohr oder Kernbohrung
(Weiße Wanne).

Dichtungseinsatz als nichtgeteilte Dichtung,
mit Gestellringen aus Hochleistungskunststoff,
mit integrierter Drehmomentkontrolle durch
selbstabscherende Spezialmuttern,
mit Elastomer-Dichtung, Dichtbreite 40 mm, aus EPDM
oder NBR,
Dichtigkeit gegen drückendes und nichtdrückendes
Wasser, gasdicht, mit geprüfter Radondichtigkeit,
erfüllt Anforderungen nach FHRK-Standard 40,
geprüft nach FHRK Prüfgrundlage GE 101,
mit FHRK-Qualitätssiegel ausgezeichnet,
wartungsfreie Ausführung (kein Nachspannen
erforderlich),

Außendurchmesser der Medienleitung 200 mm
Futterrohr-/Kernbohrungsinnendurchmesser 250 mm

liefern und nach Einbauanleitung des Herstellers
montieren.

Hersteller und Typ
'....................................................'
vom Bieter einzutragen.
Menge: 2,000 St

**6.1.138 Dichteinsatz zur Durchführung von Medienrohren für Futterrohr ID 200mm**
Dichtungseinsatz zur Abdichtung von Durchdringungen mit
Rohren und Kabel.
Dicht gegen drückendes und nichtdrückendes Wasser.
Einsatz in bauseitiges Futterrohr oder Kernbohrung
(Weiße Wanne).

Dichtungseinsatz als nichtgeteilte Dichtung,
mit Gestellringen aus Hochleistungskunststoff,
mit integrierter Drehmomentkontrolle durch
selbstabscherende Spezialmuttern,
mit Elastomer-Dichtung, Dichtbreite 40 mm, aus EPDM
oder NBR,
Dichtigkeit gegen drückendes und nichtdrückendes
Wasser, gasdicht, mit geprüfter Radondichtigkeit,
erfüllt Anforderungen nach FHRK-Standard 40,
geprüft nach FHRK Prüfgrundlage GE 101,
mit FHRK-Qualitätssiegel ausgezeichnet,
wartungsfreie Ausführung (kein Nachspannen
erforderlich),

Außendurchmesser der Medienleitung 140 mm
Futterrohr-/Kernbohrungsinnendurchmesser 200 mm

liefern und nach Einbauanleitung des Herstellers
montieren.

Hersteller und Typ
'....................................................'
vom Bieter einzutragen.
Menge: 2,000 St

*Hinweis*

**6.1.139 Farbanstrich, Korrosionsschutz DN20 - DN65**
Rohrleitungen und Formstücke <DN20 - DN65>
säubern und mit einem fachgerechten 2-fachen Farbanstrich als Korrosionsschutz
in Farbe nach Wahl der Bauleitung versehen.
Menge: 150,000 m

**6.1.140 Farbanstrich, Korrosionsschutz DN80 - DN125**
Rohrleitungen und Formstücke <DN80 - DN125>
säubern und mit einem fachgerechten 2-fachen Farbanstrich als Korrosionsschutz
in Farbe nach Wahl der Bauleitung versehen.
Menge: 238,000 m

**6.1.141 Dichtheitsprüf.**
Dichtigkeits-Zwischenprüfung
von 'DN 10 - DN 125',
als Wasserdruckprobe, Prüfdruck mit 1,3fachem
Betriebsdruck,
vor Fertigstellung der Anlage.
Einschl. der hierfür erforderlichen Verschlüsse und
Anschlüsse sowie deren Beseitigung nach der
Druckprobe.
in Teilabschnitten ca. 50 m
Menge: 388,000 m

**6.1.142 Entleeren durchspülen und Entlüften**
Anlage nach der Druckprobe entleeren,
durchspülen, in Teilabschnitten,
entschlammen einschl. reinigen der Schmutzfänger,
und füllen mit aufbereitetem Wasser einschl.
Lieferung,
sowie Anlage entlüften,
als einmalige Aufwendung.
von 'DN 10 - DN 100',
in Teilabschnitten ca. 50 m
Menge: 388,000 m

#### 6.2 Isolierung und Brandschutz

*Hinweis*
Ausführung Dämmung

Die Wärme- und Kälteleitungen sind gemäß aktuellem GEG
zu dämmen.
Verarbeitung der Dämmstoffe nach Herstellerangabe.
Zulagen für Verbinder, Muffe und Ausschnitte für die
Rohrleitungsbefestigungen werden nicht separat vergütet
und sind in die Einheitspreise zu kalkulieren.
Durch beengte Leitungsführung verschiedener
Installationsgewerke können die Mindestabstände gemäß
DIN 4140 in Teilbereichen unterschritten werden.

**6.2.1 Kältedämmung Absperrklappe Antrieb DN125 Zentrale flexibler Elastomerschaum D 25mm**
Kältedämmung DIN 4140, an Absperrklappe mit Antrieb, DN
125, in Zentrale, Dämmung aus flexiblem Elastomerschaum
DIN EN 14304, Dämmschichtdicke 25 mm, Baustoffklasse
DIN 4102-1 B1 (schwerentflammbar), Wärmeleitfähigkeit
0,036 W/(mK) bei 0 Grad C Mitteltemperatur DIN EN
12667, Wasserdampfdiffusionswiderstandszahl 3000 DIN EN
13469 und DIN EN 12086, Arbeitshöhe des Montageortes
bis 3,5 m über der Standfläche des hierfür
erforderlichen Gerüstes.
Liefern und montieren.
Menge: 17,000 St

**6.2.2 Kältedämmung Absperrklappe Antrieb DN100 Zentrale flexibler Elastomerschaum D 25mm**
Kältedämmung DIN 4140, an Absperrklappe mit Antrieb, DN
100, in Zentrale, Dämmung aus flexiblem Elastomerschaum
DIN EN 14304, Dämmschichtdicke 25 mm, Baustoffklasse
DIN 4102-1 B1 (schwerentflammbar), Wärmeleitfähigkeit
0,036 W/(mK) bei 0 Grad C Mitteltemperatur DIN EN
12667, Wasserdampfdiffusionswiderstandszahl 3000 DIN EN
13469 und DIN EN 12086, Arbeitshöhe des Montageortes
bis 3,5 m über der Standfläche des hierfür
erforderlichen Gerüstes.
Liefern und montieren.
Menge: 1,000 St

**6.2.3 Wärmedämmung Ummantelung Absperrklappe Antrieb DN50 Zentrale Mineralwolle Rohrschale D 30mm Mantel Blech Stahl verz**
STLB-Bau 2024-04 047
Wärmedämmung einschl. Ummantelung DIN 4140 an haus- und
betriebstechnischen Anlagen, an Absperrklappe mit
Antrieb, DN 50, in Zentrale, Dämmung aus Mineralwolle
DIN EN 14303, als Rohrschale, Dämmschichtdicke 30 mm,
Baustoffklasse DIN 4102-1 A2 (nichtbrennbar),
Wärmeleitfähigkeit 0,035 W/(mK) bei 40 Grad C
Mitteltemperatur DIN EN 12667, unkaschiert, Ummantelung
aus nichtprofiliertem Blech, Stahl, feuerverzinkt,
Blechdicke 0,3 mm, Überlappungen verschrauben und mit
plastischem Dichtstoff abdichten, Arbeitshöhe des
Montageortes bis 3,5 m über der Standfläche des hierfür
erforderlichen Gerüstes.
Menge: 2,000 St

**6.2.4 Wärmedämmung Ummantelung Absperrklappe Antrieb DN25 Zentrale Mineralwolle Rohrschale D 20mm Mantel Blech Stahl verz**
STLB-Bau 2023-04 047
Wärmedämmung einschl. Ummantelung DIN 4140 an haus- und
betriebstechnischen Anlagen, an Absperrklappe mit
Antrieb, DN 25, in Zentrale, Dämmung aus Mineralwolle
DIN EN 14303, als Rohrschale, Dämmschichtdicke 20 mm,
Baustoffklasse DIN 4102-1 A2 (nichtbrennbar),
Wärmeleitfähigkeit 0,035 W/(mK) bei 40 Grad C
Mitteltemperatur DIN EN 12667, unkaschiert, Ummantelung
aus nichtprofiliertem Blech, Stahl, feuerverzinkt,
Blechdicke 0,3 mm, Überlappungen verschrauben und mit
plastischem Dichtstoff abdichten, Arbeitshöhe des
Montageortes bis 3,5 m über der Standfläche des hierfür
erforderlichen Gerüstes.
Menge: 2,000 St

*Hinweis*

**6.2.5 Kältedämmung Absperrklappe DN125 Zentrale flexibler Elastomerschaum D 25mm**
Kältedämmung DIN 4140, an Absperrklappe, DN 125, in
Zentrale, Dämmung aus flexiblem Elastomerschaum DIN EN
14304, Dämmschichtdicke 25 mm, Baustoffklasse DIN
4102-1 B1 (schwerentflammbar), Wärmeleitfähigkeit 0,036
W/(mK) bei 0 Grad C Mitteltemperatur DIN EN 12667,
Wasserdampfdiffusionswiderstandszahl 3000 DIN EN 13469
und DIN EN 12086, Arbeitshöhe des Montageortes bis 3,5
m über der Standfläche des hierfür erforderlichen
Gerüstes.
Liefern und montieren.
Menge: 16,000 St

**6.2.6 Kältedämmung Absperrklappe DN100 Zentrale flexibler Elastomerschaum D 25mm**
Kältedämmung DIN 4140, an Absperrklappe, DN 100, in
Zentrale, Dämmung aus flexiblem Elastomerschaum DIN EN
14304, Dämmschichtdicke 25 mm, Baustoffklasse DIN
4102-1 B1 (schwerentflammbar), Wärmeleitfähigkeit 0,036
W/(mK) bei 0 Grad C Mitteltemperatur DIN EN 12667,
Wasserdampfdiffusionswiderstandszahl 3000 DIN EN 13469
und DIN EN 12086, Arbeitshöhe des Montageortes bis 3,5
m über der Standfläche des hierfür erforderlichen
Gerüstes.
Liefern und montieren.
Menge: 11,000 St

**6.2.7 Kältedämmung Absperrklappe DN65 Zentrale flexibler Elastomerschaum D 25mm**
Kältedämmung DIN 4140, an Absperrklappe, DN 65, in
Zentrale, Dämmung aus flexiblem Elastomerschaum DIN EN
14304, Dämmschichtdicke 25 mm, Baustoffklasse DIN
4102-1 B1 (schwerentflammbar), Wärmeleitfähigkeit 0,036
W/(mK) bei 0 Grad C Mitteltemperatur DIN EN 12667,
Wasserdampfdiffusionswiderstandszahl 3000 DIN EN 13469
und DIN EN 12086,  Arbeitshöhe des Montageortes bis 3,5
m über der Standfläche des hierfür erforderlichen
Gerüstes.
Liefern und montieren.
Menge: 4,000 St

**6.2.8 Kältedämmung Ummantelung Absperrklappe DN100 im Freien flexibler Elastomerschaum D 25mm Mantel prof. Blech Stahl verz**
Kältedämmung einschl. Ummantelung DIN 4140, an
Absperrklappe, DN 100, im Freien, Dämmung aus flexiblem
Elastomerschaum DIN EN 14304, Dämmschichtdicke 25 mm,
Baustoffklasse DIN 4102-1 B1 (schwerentflammbar),
Wärmeleitfähigkeit 0,036 W/(mK) bei 0 Grad C
Mitteltemperatur DIN EN 12667,
Wasserdampfdiffusionswiderstandszahl 3000 DIN EN 13469
und DIN EN 12086, Ummantelung aus profiliertem Blech,
Stahl, feuerverzinkt, Blechdicke 0,3 mm, ohne
Luftspalt, Überlappungen vernieten und mit
Dichtungsband abdichten.
Liefern und montieren.
Menge: 4,000 St

**6.2.9 Wärmedämmung Ummantelung Absperrklappe DN125 Zentrale Mineralwolle Rohrschale D 50mm Mantel Blech Stahl verz**
Wärmedämmung einschl. Ummantelung DIN 4140 an haus- und
betriebstechnischen Anlagen, an Absperrklappe, DN 125,
in Zentrale, Dämmung aus Mineralwolle DIN EN 14303, als
Rohrschale, Dämmschichtdicke 50 mm, Baustoffklasse DIN
4102-1 A2 (nichtbrennbar), Wärmeleitfähigkeit 0,035
W/(mK) bei 40 Grad C Mitteltemperatur DIN EN 12667,
unkaschiert, Ummantelung aus nichtprofiliertem Blech,
Stahl, feuerverzinkt, Blechdicke 0,3 mm, Überlappungen
verschrauben und mit plastischem Dichtstoff abdichten,
Arbeitshöhe des Montageortes bis 3,5 m über der
Standfläche des hierfür erforderlichen Gerüstes.
Liefern und montieren.
Menge: 4,000 St

**6.2.10 Wärmedämmung Ummantelung Absperrklappe DN100 Zentrale Mineralwolle Rohrschale D 50mm Mantel Blech Stahl verz**
Wärmedämmung einschl. Ummantelung DIN 4140 an haus- und
betriebstechnischen Anlagen, an Absperrklappe, DN 100,
in Zentrale, Dämmung aus Mineralwolle DIN EN 14303, als
Rohrschale, Dämmschichtdicke 50 mm, Baustoffklasse DIN
4102-1 A2 (nichtbrennbar), Wärmeleitfähigkeit 0,035
W/(mK) bei 40 Grad C Mitteltemperatur DIN EN 12667,
unkaschiert, Ummantelung aus nichtprofiliertem Blech,
Stahl, feuerverzinkt, Blechdicke 0,3 mm, Überlappungen
verschrauben und mit plastischem Dichtstoff abdichten,
Arbeitshöhe des Montageortes bis 3,5 m über der
Standfläche des hierfür erforderlichen Gerüstes.
Liefern und montieren.
Menge: 12,000 St

*Hinweis*

**6.2.11 Kältedämmung Ummantelung Rückschlagventil DN100 Zentrale flexibler Elastomerschaum D 25mm Mantel prof. Blech Stahl verz**
STLB-Bau 2023-04 047
Kältedämmung einschl. Ummantelung DIN 4140, an
Rückschlagventil, DN 100, in Zentrale, Dämmung aus
flexiblem Elastomerschaum DIN EN 14304,
Dämmschichtdicke 25 mm, Baustoffklasse DIN 4102-1 B1
(schwerentflammbar), Wärmeleitfähigkeit 0,036 W/(mK)
bei 0 Grad C Mitteltemperatur DIN EN 12667,
Wasserdampfdiffusionswiderstandszahl 3000 DIN EN 13469
und DIN EN 12086, Ummantelung aus profiliertem Blech,
Stahl, feuerverzinkt, Blechdicke 0,3 mm, ohne
Luftspalt, Überlappungen vernieten und mit
Dichtungsband abdichten, Arbeitshöhe des Montageortes
bis 3,5 m über der Standfläche des hierfür
erforderlichen Gerüstes.
Menge: 1,000 St

**6.2.12 Kältedämmung Ummantelung Rückschlagventil DN80 Zentrale flexibler Elastomerschaum D 25mm Mantel prof. Blech Stahl verz**
STLB-Bau 2023-04 047
Kältedämmung einschl. Ummantelung DIN 4140, an
Rückschlagventil, DN 80, in Zentrale, Dämmung aus
flexiblem Elastomerschaum DIN EN 14304,
Dämmschichtdicke 25 mm, Baustoffklasse DIN 4102-1 B1
(schwerentflammbar), Wärmeleitfähigkeit 0,036 W/(mK)
bei 0 Grad C Mitteltemperatur DIN EN 12667,
Wasserdampfdiffusionswiderstandszahl 3000 DIN EN 13469
und DIN EN 12086, Ummantelung aus profiliertem Blech,
Stahl, feuerverzinkt, Blechdicke 0,3 mm, ohne
Luftspalt, Überlappungen vernieten und mit
Dichtungsband abdichten, Arbeitshöhe des Montageortes
bis 3,5 m über der Standfläche des hierfür
erforderlichen Gerüstes.
Menge: 3,000 St

**6.2.13 Kältedämmung Ummantelung Rückschlagventil DN65 Zentrale flexibler Elastomerschaum D 25mm Mantel prof. Blech Stahl verz**
STLB-Bau 2023-04 047
Kältedämmung einschl. Ummantelung DIN 4140, an
Rückschlagventil, DN 65, in Zentrale, Dämmung aus
flexiblem Elastomerschaum DIN EN 14304,
Dämmschichtdicke 25 mm, Baustoffklasse DIN 4102-1 B1
(schwerentflammbar), Wärmeleitfähigkeit 0,036 W/(mK)
bei 0 Grad C Mitteltemperatur DIN EN 12667,
Wasserdampfdiffusionswiderstandszahl 3000 DIN EN 13469
und DIN EN 12086, Ummantelung aus profiliertem Blech,
Stahl, feuerverzinkt, Blechdicke 0,3 mm, ohne
Luftspalt, Überlappungen vernieten und mit
Dichtungsband abdichten, Arbeitshöhe des Montageortes
bis 3,5 m über der Standfläche des hierfür
erforderlichen Gerüstes.
Menge: 1,000 St

**6.2.14 Wärmedämmung Ummantelung Rückschlagventil DN100 Gebäude Mineralwolle Rohrschale D 50mm Mantel Blech Stahl verz**
STLB-Bau 2024-04 047
Wärmedämmung einschl. Ummantelung DIN 4140 an haus- und
betriebstechnischen Anlagen, an Rückschlagventil, DN
100, im Gebäude, Dämmung aus Mineralwolle DIN EN 14303,
als Rohrschale, Dämmschichtdicke 50 mm, Baustoffklasse
DIN 4102-1 A2 (nichtbrennbar), Wärmeleitfähigkeit 0,035
W/(mK) bei 40 Grad C Mitteltemperatur DIN EN 12667,
unkaschiert, Ummantelung aus nichtprofiliertem Blech,
Stahl, feuerverzinkt, Blechdicke 0,3 mm, Überlappungen
verschrauben und mit plastischem Dichtstoff abdichten,
Arbeitshöhe des Montageortes bis 3,5 m über der
Standfläche des hierfür erforderlichen Gerüstes.
Menge: 2,000 St

**6.2.15 Wärmedämmung Ummantelung Rückschlagventil DN65 Gebäude Mineralwolle Rohrschale D 30mm Mantel Blech Stahl verz**
STLB-Bau 2024-04 047
Wärmedämmung einschl. Ummantelung DIN 4140 an haus- und
betriebstechnischen Anlagen, an Rückschlagventil, DN
65, im Gebäude, Dämmung aus Mineralwolle DIN EN 14303,
als Rohrschale, Dämmschichtdicke 30 mm, Baustoffklasse
DIN 4102-1 A2 (nichtbrennbar), Wärmeleitfähigkeit 0,035
W/(mK) bei 40 Grad C Mitteltemperatur DIN EN 12667,
unkaschiert, Ummantelung aus nichtprofiliertem Blech,
Stahl, feuerverzinkt, Blechdicke 0,3 mm, Überlappungen
verschrauben und mit plastischem Dichtstoff abdichten,
Arbeitshöhe des Montageortes bis 3,5 m über der
Standfläche des hierfür erforderlichen Gerüstes.
Menge: 1,000 St

*Hinweis*

**6.2.16 Kältedämmung Lufttopf DN250 Zentrale flexibler Elastomerschaum D 25mm**
STLB-Bau 2023-04 047
Kältedämmung DIN 4140, an Lufttopf, DN 250, in
Zentrale, Dämmung aus flexiblem Elastomerschaum DIN EN
14304, Dämmschichtdicke 25 mm, Baustoffklasse DIN
4102-1 B1 (schwerentflammbar), Wärmeleitfähigkeit 0,036
W/(mK) bei 0 Grad C Mitteltemperatur DIN EN 12667,
Wasserdampfdiffusionswiderstandszahl 3000 DIN EN 13469
und DIN EN 12086, Arbeitshöhe des Montageortes bis 3,5
m über der Standfläche des hierfür erforderlichen
Gerüstes.
Menge: 6,000 St

**6.2.17 Wärmedämmung Ummantelung Lufttopf DN150 Gebäude Mineralwolle D 70mm Mantel Blech Stahl verz**
STLB-Bau 2023-04 047
Wärmedämmung einschl. Ummantelung DIN 4140 an haus- und
betriebstechnischen Anlagen, an Lufttopf, DN 150, im
Gebäude, Dämmung aus Mineralwolle DIN EN 14303,
Dämmschichtdicke 70 mm, Baustoffklasse DIN 4102-1 A2
(nichtbrennbar), Wärmeleitfähigkeit 0,035 W/(mK) bei 40
Grad C Mitteltemperatur DIN EN 12667, Ummantelung aus
nichtprofiliertem Blech, Stahl, feuerverzinkt,
Blechdicke 0,3 mm, Überlappungen verschrauben.
Menge: 2,000 St

*Hinweis*

**6.2.18 Kältedämmung Rohr DN125 Gebäude flexibler Elastomerschaum D 25mm**
Kältedämmung DIN 4140, an Rohrleitung, DN 125 (AD
139,7mm), im Gebäude, Dämmung aus flexiblem
Elastomerschaum DIN EN 14304, Dämmschichtdicke 25 mm,
Baustoffklasse DIN 4102-1 B1 (schwerentflammbar),
Wärmeleitfähigkeit 0,033 W/(mK) bei 0 Grad C
Mitteltemperatur DIN EN 12667,
Wasserdampfdiffusionswiderstandszahl 7000 DIN EN 13469
und DIN EN 12086.
Ummantelung aus profiliertem Blech, Stahl,
feuerverzinkt, Blechdicke 0,3 mm, ohne Luftspalt,
Überlappungen vernieten und mit Dichtungsband abdichten
Menge: 100,000 m

**6.2.19 Kältedämmung Rohr DN100 Gebäude flexibler Elastomerschaum D 25mm**
Kältedämmung DIN 4140, an Rohrleitung, DN 100 (AD
114,3mm)), im Gebäude, Dämmung aus flexiblem
Elastomerschaum DIN EN 14304, Dämmschichtdicke 25 mm,
Baustoffklasse DIN 4102-1 B1 (schwerentflammbar),
Wärmeleitfähigkeit 0,033 W/(mK) bei 0 Grad C
Mitteltemperatur DIN EN 12667,
Wasserdampfdiffusionswiderstandszahl 7000 DIN EN 13469
und DIN EN 12086.
Ummantelung aus profiliertem Blech, Stahl,
feuerverzinkt, Blechdicke 0,3 mm, ohne Luftspalt,
Überlappungen vernieten und mit Dichtungsband abdichten
Menge: 80,000 m

**6.2.20 Kältedämmung Rohr DN80 Gebäude flexibler Elastomerschaum D 19mm**
Kältedämmung DIN 4140, an Rohrleitung, DN 80 (AD
88,9mm)), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 5,000 m

**6.2.21 Kältedämmung Rohr DN65 Gebäude flexibler Elastomerschaum D 19mm**
Kältedämmung DIN 4140, an Rohrleitung, DN 65 (AD
76,1mm)), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 70,000 m

**6.2.22 Kältedämmung Rohr DN50 Gebäude flexibler Elastomerschaum D 19mm**
Kältedämmung DIN 4140, an Rohrleitung, DN 50 (AD
60,3mm)), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 20,000 m

**6.2.23 Kältedämmung Rohr DN40 Gebäude flexibler Elastomerschaum D 19mm**
Kältedämmung DIN 4140, an Rohrleitung, DN 40 (AD
48,3mm)), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 15,000 m

**6.2.24 Kältedämmung Rohr DN25 Gebäude flexibler Elastomerschaum D 19mm**
Kältedämmung DIN 4140, an Rohrleitung, DN 25 (AD
33,7mm), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 40,000 m

**6.2.25 Kältedämmung Rohr DN20 Gebäude flexibler Elastomerschaum D 19mm**
Kältedämmung DIN 4140, an Rohrleitung, DN 20 (AD
26,9mm), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 10,000 m

**6.2.26 Kältedämmung Rohr DN15 Gebäude flexibler Elastomerschaum D 19mm**
Kältedämmung DIN 4140, an Rohrleitung, DN 15 (AD
21,3mm), im Gebäude, Dämmung aus flexiblem
Elastomerschaum DIN EN 14304, Dämmschichtdicke 19 mm,
Baustoffklasse DIN 4102-1 B1 (schwerentflammbar),
Wärmeleitfähigkeit 0,033 W/(mK) bei 0 Grad C
Mitteltemperatur DIN EN 12667,
Wasserdampfdiffusionswiderstandszahl 7000 DIN EN 13469
und DIN EN 12086.
Ummantelung aus profiliertem Blech, Stahl,
feuerverzinkt, Blechdicke 0,3 mm, ohne Luftspalt,
Überlappungen vernieten und mit Dichtungsband abdichten
Menge: 15,000 m

**6.2.27 Kältedämmung Ummantelung Rohr DN125 im Freien flexibler Elastomerschaum D 25mm Mantel Blech Stahl verz**
Kältedämmung einschl. Ummantelung DIN 4140, an
Rohrleitung, DN 125, im Freien, Dämmung aus flexiblem
Elastomerschaum DIN EN 14304, Dämmschichtdicke 25 mm,
Brandverhaltensklasse DIN EN 13501-1 B
(schwerentflammbar), Wärmeleitfähigkeit 0,033 W/(mK)
bei 0 Grad C Mitteltemperatur DIN EN 12667,
Wasserdampfdiffusionswiderstandszahl 7000 DIN EN 13469
und DIN EN 12086, Ummantelung aus nichtprofiliertem
Blech, Stahl, feuerverzinkt, Blechdicke 0,3 mm, ohne
Luftspalt, Überlappungen vernieten und mit plastischem
Dichtstoff abdichten.
Menge: 5,000 m

**6.2.28 Kältedämmung Ummantelung Rohr DN100 im Freien flexibler Elastomerschaum D 25mm Mantel Blech Stahl verz**
Kältedämmung einschl. Ummantelung DIN 4140, an
Rohrleitung, DN 100, im Freien, Dämmung aus flexiblem
Elastomerschaum DIN EN 14304, Dämmschichtdicke 25 mm,
Brandverhaltensklasse DIN EN 13501-1 B
(schwerentflammbar), Wärmeleitfähigkeit 0,033 W/(mK)
bei 0 Grad C Mitteltemperatur DIN EN 12667,
Wasserdampfdiffusionswiderstandszahl 7000 DIN EN 13469
und DIN EN 12086, Ummantelung aus nichtprofiliertem
Blech, Stahl, feuerverzinkt, Blechdicke 0,3 mm, ohne
Luftspalt, Überlappungen vernieten und mit plastischem
Dichtstoff abdichten.
Menge: 5,000 m

**6.2.29 Bogen flexibler Elastomerschaum Kältedämmung Ummantelung Rohr DN125 im Freien 0,033W/(mK) D 25mm Mantel Blech Stahl verz D 0,4mm vernieten Dichtstoff abdichten**
Bogen aus flexiblem Elastomerschaum DIN EN 14304,
Kältedämmung einschl. Ummantelung DIN 4140 an haus- und
betriebstechnischen Anlagen, an Rohrleitung, DN 125, im
Freien, Baustoffklasse DIN 4102-1 B1
(schwerentflammbar), Wärmeleitfähigkeit 0,033 W/(mK)
bei 0 Grad C Mitteltemperatur DIN EN 12667,
Dämmschichtdicke 25 mm, Ummantelung aus
nichtprofiliertem Blech, Stahl, feuerverzinkt,
Blechdicke 0,3 mm, ohne Luftspalt, vernieten, mit
Dichtstoff abdichten, Arbeitshöhe des Montageortes bis
3,5 m über der Standfläche des hierfür erforderlichen
Gerüstes.
Menge: 3,000 St

**6.2.30 Bogen flexibler Elastomerschaum Kältedämmung Ummantelung Rohr DN100 im Freien 0,033W/(mK) D 25mm Mantel Blech Stahl verz D 0,4mm vernieten Dichtstoff abdichten**
Bogen aus flexiblem Elastomerschaum DIN EN 14304,
Kältedämmung einschl. Ummantelung DIN 4140 an haus- und
betriebstechnischen Anlagen, an Rohrleitung, DN 100, im
Freien, Baustoffklasse DIN 4102-1 B1
(schwerentflammbar), Wärmeleitfähigkeit 0,033 W/(mK)
bei 0 Grad C Mitteltemperatur DIN EN 12667,
Dämmschichtdicke 25 mm, Ummantelung aus
nichtprofiliertem Blech, Stahl, feuerverzinkt,
Blechdicke 0,3 mm, ohne Luftspalt, vernieten, mit
Dichtstoff abdichten, Arbeitshöhe des Montageortes bis
3,5 m über der Standfläche des hierfür erforderlichen
Gerüstes.
Menge: 3,000 St

**6.2.31 Passstück flexibler Elastomerschaum Kältedämmung Ummantelung Rohr DN125 im Freien 0,033W/(mK) D 25mm Mantel Blech Stahl verz D 0,4mm vernieten Dichtstoff abdichten**
Passstück aus flexiblem Elastomerschaum DIN EN 14304,
Kältedämmung einschl. Ummantelung DIN 4140 an haus- und
betriebstechnischen Anlagen, an Rohrleitung, DN 125, im
Freien, Baustoffklasse DIN 4102-1 B1
(schwerentflammbar), Wärmeleitfähigkeit 0,033 W/(mK)
bei 0 Grad C Mitteltemperatur DIN EN 12667,
Dämmschichtdicke 25 mm, Ummantelung aus
nichtprofiliertem Blech, Stahl, feuerverzinkt,
Blechdicke 0,3 mm, ohne Luftspalt, vernieten, mit
Dichtstoff abdichten, Arbeitshöhe des Montageortes bis
5,5 m über der Standfläche des hierfür erforderlichen
Gerüstes, Gerüst wird gesondert vergütet.
Menge: 4,000 St

**6.2.32 Bogen flexibler Elastomerschaum Kältedämmung Rohr DN125 Zentrale 0,033W/(mK) D 25mm**
Bogen aus flexiblem Elastomerschaum DIN EN 14304,
Kältedämmung DIN 4140 an haus- und betriebstechnischen
Anlagen, an Rohrleitung, DN 125, in Zentrale,
Baustoffklasse DIN 4102-1 B1 (schwerentflammbar),
Wärmeleitfähigkeit 0,033 W/(mK) bei 0 Grad C
Mitteltemperatur DIN EN 12667, Dämmschichtdicke 25 mm,
Arbeitshöhe des Montageortes bis 3,5 m über der
Standfläche des hierfür erforderlichen Gerüstes.
Ummantelung aus profiliertem Blech, Stahl,
feuerverzinkt, Blechdicke 0,3 mm, ohne Luftspalt,
Überlappungen vernieten und mit Dichtungsband abdichten
Menge: 68,000 St

**6.2.33 Bogen flexibler Elastomerschaum Kältedämmung Rohr DN100 Zentrale 0,033W/(mK) D 19mm**
Bogen aus flexiblem Elastomerschaum DIN EN 14304,
Kältedämmung DIN 4140 an haus- und betriebstechnischen
Anlagen, an Rohrleitung, DN 100, in Zentrale,
Baustoffklasse DIN 4102-1 B1 (schwerentflammbar),
Wärmeleitfähigkeit 0,033 W/(mK) bei 0 Grad C
Mitteltemperatur DIN EN 12667, Dämmschichtdicke 25 mm,
Arbeitshöhe des Montageortes bis 3,5 m über der
Standfläche des hierfür erforderlichen Gerüstes.
Ummantelung aus profiliertem Blech, Stahl,
feuerverzinkt, Blechdicke 0,3 mm, ohne Luftspalt,
Überlappungen vernieten und mit Dichtungsband abdichten
Menge: 75,000 St

**6.2.34 Bogen flexibler Elastomerschaum Kältedämmung Rohr DN80 Zentrale 0,033W/(mK) D 19mm**
Bogen aus flexiblem Elastomerschaum DIN EN 14304,
Kältedämmung DIN 4140 an haus- und betriebstechnischen
Anlagen, an Rohrleitung, DN 80, in Zentrale,
Baustoffklasse DIN 4102-1 B1 (schwerentflammbar),
Wärmeleitfähigkeit 0,033 W/(mK) bei 0 Grad C
Mitteltemperatur DIN EN 12667, Dämmschichtdicke 19 mm,
Arbeitshöhe des Montageortes bis 3,5 m über der
Standfläche des hierfür erforderlichen Gerüstes.
Ummantelung aus profiliertem Blech, Stahl,
feuerverzinkt, Blechdicke 0,3 mm, ohne Luftspalt,
Überlappungen vernieten und mit Dichtungsband abdichten
Menge: 12,000 St

**6.2.35 Bogen flexibler Elastomerschaum Kältedämmung Rohr DN65 Zentrale 0,033W/(mK) D 19mm**
Bogen aus flexiblem Elastomerschaum DIN EN 14304,
Kältedämmung DIN 4140 an haus- und betriebstechnischen
Anlagen, an Rohrleitung, DN 65, in Zentrale,
Baustoffklasse DIN 4102-1 B1 (schwerentflammbar),
Wärmeleitfähigkeit 0,033 W/(mK) bei 0 Grad C
Mitteltemperatur DIN EN 12667, Dämmschichtdicke 19 mm,
Arbeitshöhe des Montageortes bis 3,5 m über der
Standfläche des hierfür erforderlichen Gerüstes.
Ummantelung aus profiliertem Blech, Stahl,
feuerverzinkt, Blechdicke 0,3 mm, ohne Luftspalt,
Überlappungen vernieten und mit Dichtungsband abdichten
Menge: 37,000 St

**6.2.36 Bogen flexibler Elastomerschaum Kältedämmung Rohr DN50 Zentrale 0,033W/(mK) D 19mm**
Bogen aus flexiblem Elastomerschaum DIN EN 14304,
Kältedämmung DIN 4140 an haus- und betriebstechnischen
Anlagen, an Rohrleitung, DN 50, in Zentrale,
Baustoffklasse DIN 4102-1 B1 (schwerentflammbar),
Wärmeleitfähigkeit 0,033 W/(mK) bei 0 Grad C
Mitteltemperatur DIN EN 12667, Dämmschichtdicke 19 mm,
Arbeitshöhe des Montageortes bis 3,5 m über der
Standfläche des hierfür erforderlichen Gerüstes.
Ummantelung aus profiliertem Blech, Stahl,
feuerverzinkt, Blechdicke 0,3 mm, ohne Luftspalt,
Überlappungen vernieten und mit Dichtungsband abdichten
Menge: 8,000 St

**6.2.37 Bogen flexibler Elastomerschaum Kältedämmung Rohr DN40 Zentrale 0,033W/(mK) D 19mm**
Bogen aus flexiblem Elastomerschaum DIN EN 14304,
Kältedämmung DIN 4140 an haus- und betriebstechnischen
Anlagen, an Rohrleitung, DN 40, in Zentrale,
Baustoffklasse DIN 4102-1 B1 (schwerentflammbar),
Wärmeleitfähigkeit 0,033 W/(mK) bei 0 Grad C
Mitteltemperatur DIN EN 12667, Dämmschichtdicke 19 mm,
Arbeitshöhe des Montageortes bis 3,5 m über der
Standfläche des hierfür erforderlichen Gerüstes.
Ummantelung aus profiliertem Blech, Stahl,
feuerverzinkt, Blechdicke 0,3 mm, ohne Luftspalt,
Überlappungen vernieten und mit Dichtungsband abdichten
Menge: 10,000 St

**6.2.38 Bogen flexibler Elastomerschaum Kältedämmung Rohr DN25 Zentrale 0,033W/(mK) D 19mm**
Bogen aus flexiblem Elastomerschaum DIN EN 14304,
Kältedämmung DIN 4140 an haus- und betriebstechnischen
Anlagen, an Rohrleitung, DN 25, in Zentrale,
Baustoffklasse DIN 4102-1 B1 (schwerentflammbar),
Wärmeleitfähigkeit 0,033 W/(mK) bei 0 Grad C
Mitteltemperatur DIN EN 12667, Dämmschichtdicke 19 mm,
Arbeitshöhe des Montageortes bis 3,5 m über der
Standfläche des hierfür erforderlichen Gerüstes.
Ummantelung aus profiliertem Blech, Stahl,
feuerverzinkt, Blechdicke 0,3 mm, ohne Luftspalt,
Überlappungen vernieten und mit Dichtungsband abdichten
Menge: 27,000 St

**6.2.39 Bogen flexibler Elastomerschaum Kältedämmung Rohr DN15 Zentrale 0,033W/(mK) D 19mm**
Bogen aus flexiblem Elastomerschaum DIN EN 14304,
Kältedämmung DIN 4140 an haus- und betriebstechnischen
Anlagen, an Rohrleitung, DN 25, in Zentrale,
Baustoffklasse DIN 4102-1 B1 (schwerentflammbar),
Wärmeleitfähigkeit 0,033 W/(mK) bei 0 Grad C
Mitteltemperatur DIN EN 12667, Dämmschichtdicke 19 mm,
Arbeitshöhe des Montageortes bis 3,5 m über der
Standfläche des hierfür erforderlichen Gerüstes.
Ummantelung aus profiliertem Blech, Stahl,
feuerverzinkt, Blechdicke 0,3 mm, ohne Luftspalt,
Überlappungen vernieten und mit Dichtungsband abdichten
Menge: 16,000 St

**6.2.40 Passstück flexibler Elastomerschaum Kältedämmung Rohr DN125 Zentrale 0,033W/(mK) D 25mm**
Passstück aus flexiblem Elastomerschaum DIN EN 14304,
Kältedämmung DIN 4140 an haus- und betriebstechnischen
Anlagen, an Rohrleitung, DN 125, in Zentrale,
Baustoffklasse DIN 4102-1 B1 (schwerentflammbar),
Wärmeleitfähigkeit 0,033 W/(mK) bei 0 Grad C
Mitteltemperatur DIN EN 12667, Dämmschichtdicke 25 mm,
Arbeitshöhe des Montageortes bis 5,5 m über der
Standfläche des hierfür erforderlichen Gerüstes, Gerüst
wird gesondert vergütet.
Menge: 24,000 St

**6.2.41 Passstück flexibler Elastomerschaum Kältedämmung Rohr DN100 Zentrale 0,033W/(mK) D 19mm**
Passstück aus flexiblem Elastomerschaum DIN EN 14304,
Kältedämmung DIN 4140 an haus- und betriebstechnischen
Anlagen, an Rohrleitung, DN 100, in Zentrale,
Baustoffklasse DIN 4102-1 B1 (schwerentflammbar),
Wärmeleitfähigkeit 0,033 W/(mK) bei 0 Grad C
Mitteltemperatur DIN EN 12667, Dämmschichtdicke 19 mm,
Arbeitshöhe des Montageortes bis 5,5 m über der
Standfläche des hierfür erforderlichen Gerüstes, Gerüst
wird gesondert vergütet.
Menge: 10,000 St

**6.2.42 Passstück flexibler Elastomerschaum Kältedämmung Rohr DN65 Zentrale 0,033W/(mK) D 19mm**
Passstück aus flexiblem Elastomerschaum DIN EN 14304,
Kältedämmung DIN 4140 an haus- und betriebstechnischen
Anlagen, an Rohrleitung, DN 65, in Zentrale,
Baustoffklasse DIN 4102-1 B1 (schwerentflammbar),
Wärmeleitfähigkeit 0,033 W/(mK) bei 0 Grad C
Mitteltemperatur DIN EN 12667, Dämmschichtdicke 19 mm,
Arbeitshöhe des Montageortes bis 5,5 m über der
Standfläche des hierfür erforderlichen Gerüstes, Gerüst
wird gesondert vergütet.
Menge: 10,000 St

**6.2.43 Passstück flexibler Elastomerschaum Kältedämmung Rohr DN50 Zentrale 0,033W/(mK) D 19mm**
Passstück aus flexiblem Elastomerschaum DIN EN 14304,
Kältedämmung DIN 4140 an haus- und betriebstechnischen
Anlagen, an Rohrleitung, DN 50, in Zentrale,
Baustoffklasse DIN 4102-1 B1 (schwerentflammbar),
Wärmeleitfähigkeit 0,033 W/(mK) bei 0 Grad C
Mitteltemperatur DIN EN 12667, Dämmschichtdicke 19 mm,
Arbeitshöhe des Montageortes bis 5,5 m über der
Standfläche des hierfür erforderlichen Gerüstes, Gerüst
wird gesondert vergütet.
Menge: 5,000 St

**6.2.44 Passstück flexibler Elastomerschaum Kältedämmung Rohr DN40 Zentrale 0,033W/(mK) D 19mm**
Passstück aus flexiblem Elastomerschaum DIN EN 14304,
Kältedämmung DIN 4140 an haus- und betriebstechnischen
Anlagen, an Rohrleitung, DN 40, in Zentrale,
Baustoffklasse DIN 4102-1 B1 (schwerentflammbar),
Wärmeleitfähigkeit 0,033 W/(mK) bei 0 Grad C
Mitteltemperatur DIN EN 12667, Dämmschichtdicke 19 mm,
Arbeitshöhe des Montageortes bis 5,5 m über der
Standfläche des hierfür erforderlichen Gerüstes, Gerüst
wird gesondert vergütet.
Menge: 5,000 St

**6.2.45 Passstück flexibler Elastomerschaum Kältedämmung Rohr DN25 Zentrale 0,033W/(mK) D 19mm**
Passstück aus flexiblem Elastomerschaum DIN EN 14304,
Kältedämmung DIN 4140 an haus- und betriebstechnischen
Anlagen, an Rohrleitung, DN 25, in Zentrale,
Baustoffklasse DIN 4102-1 B1 (schwerentflammbar),
Wärmeleitfähigkeit 0,033 W/(mK) bei 0 Grad C
Mitteltemperatur DIN EN 12667, Dämmschichtdicke 19 mm,
Arbeitshöhe des Montageortes bis 5,5 m über der
Standfläche des hierfür erforderlichen Gerüstes, Gerüst
wird gesondert vergütet.
Menge: 5,000 St

*Hinweis*

**6.2.46 Wärmedämmung Ummantelung Rohr DN125 Zentrale Mineralwolle Rohrschale D 100mm Mantel Blech Stahl verz**
Wärmedämmung einschl. Ummantelung DIN 4140 an haus- und
betriebstechnischen Anlagen, an Rohrleitung, DN 125, in
Zentrale, Dämmung aus Mineralwolle DIN EN 14303, als
Rohrschale, Dämmschichtdicke 100 mm, Baustoffklasse DIN
4102-1 A2 (nichtbrennbar), Wärmeleitfähigkeit 0,035
W/(mK) bei 40 Grad C Mitteltemperatur DIN EN 12667,
unkaschiert, Ummantelung aus nichtprofiliertem Blech,
Stahl, feuerverzinkt, Blechdicke 0,3 mm, Überlappungen
verschrauben, Arbeitshöhe des Montageortes bis 3,5 m
über der Standfläche des hierfür erforderlichen
Gerüstes.
Menge: 20,000 m

**6.2.47 Wärmedämmung Ummantelung Rohr DN100 Zentrale Mineralwolle Rohrschale D 100mm Mantel Blech Stahl verz**
Wärmedämmung einschl. Ummantelung DIN 4140 an haus- und
betriebstechnischen Anlagen, an Rohrleitung, DN 100, in
Zentrale, Dämmung aus Mineralwolle DIN EN 14303, als
Rohrschale, Dämmschichtdicke 100 mm, Baustoffklasse DIN
4102-1 A2 (nichtbrennbar), Wärmeleitfähigkeit 0,035
W/(mK) bei 40 Grad C Mitteltemperatur DIN EN 12667,
unkaschiert, Ummantelung aus nichtprofiliertem Blech,
Stahl, feuerverzinkt, Blechdicke 0,3 mm, Überlappungen
verschrauben, Arbeitshöhe des Montageortes bis 3,5 m
über der Standfläche des hierfür erforderlichen
Gerüstes.
Menge: 30,000 m

**6.2.48 Wärmedämmung Ummantelung Rohr DN65 Zentrale Mineralwolle Rohrschale D 70mm Mantel Blech Stahl verz**
Wärmedämmung einschl. Ummantelung DIN 4140 an haus- und
betriebstechnischen Anlagen, an Rohrleitung, DN 65, in
Zentrale, Dämmung aus Mineralwolle DIN EN 14303, als
Rohrschale, Dämmschichtdicke 70 mm, Baustoffklasse DIN
4102-1 A2 (nichtbrennbar), Wärmeleitfähigkeit 0,035
W/(mK) bei 40 Grad C Mitteltemperatur DIN EN 12667,
unkaschiert, Ummantelung aus nichtprofiliertem Blech,
Stahl, feuerverzinkt, Blechdicke 0,3 mm, Überlappungen
verschrauben, Arbeitshöhe des Montageortes bis 3,5 m
über der Standfläche des hierfür erforderlichen
Gerüstes.
Menge: 30,000 m

**6.2.49 Wärmedämmung Ummantelung Rohr DN50 Zentrale Mineralwolle Rohrschale D 60mm Mantel Blech Stahl verz**
Wärmedämmung einschl. Ummantelung DIN 4140 an haus- und
betriebstechnischen Anlagen, an Rohrleitung, DN 50, in
Zentrale, Dämmung aus Mineralwolle DIN EN 14303, als
Rohrschale, Dämmschichtdicke 60 mm, Baustoffklasse DIN
4102-1 A2 (nichtbrennbar), Wärmeleitfähigkeit 0,035
W/(mK) bei 40 Grad C Mitteltemperatur DIN EN 12667,
unkaschiert, Ummantelung aus nichtprofiliertem Blech,
Stahl, feuerverzinkt, Blechdicke 0,3 mm, Überlappungen
verschrauben, Arbeitshöhe des Montageortes bis 3,5 m
über der Standfläche des hierfür erforderlichen
Gerüstes.
Menge: 5,000 m

**6.2.50 Wärmedämmung Ummantelung Rohr DN25 Zentrale Mineralwolle Rohrschale D 30mm Mantel Blech Stahl verz**
Wärmedämmung einschl. Ummantelung DIN 4140 an haus- und
betriebstechnischen Anlagen, an Rohrleitung, DN 25, in
Zentrale, Dämmung aus Mineralwolle DIN EN 14303, als
Rohrschale, Dämmschichtdicke 30 mm, Baustoffklasse DIN
4102-1 A2 (nichtbrennbar), Wärmeleitfähigkeit 0,035
W/(mK) bei 40 Grad C Mitteltemperatur DIN EN 12667,
unkaschiert, Ummantelung aus nichtprofiliertem Blech,
Stahl, feuerverzinkt, Blechdicke 0,3 mm, Überlappungen
verschrauben, Arbeitshöhe des Montageortes bis 3,5 m
über der Standfläche des hierfür erforderlichen
Gerüstes.
Menge: 10,000 m

**6.2.51 Wärmedämmung Ummantelung Rohr DN20 Zentrale Mineralwolle Rohrschale D 20mm Mantel Blech Stahl verz**
Wärmedämmung einschl. Ummantelung DIN 4140 an haus- und
betriebstechnischen Anlagen, an Rohrleitung, DN 20, in
Zentrale, Dämmung aus Mineralwolle DIN EN 14303, als
Rohrschale, Dämmschichtdicke 20 mm, Baustoffklasse DIN
4102-1 A2 (nichtbrennbar), Wärmeleitfähigkeit 0,035
W/(mK) bei 40 Grad C Mitteltemperatur DIN EN 12667,
unkaschiert, Ummantelung aus nichtprofiliertem Blech,
Stahl, feuerverzinkt, Blechdicke 0,3 mm, Überlappungen
verschrauben, Arbeitshöhe des Montageortes bis 3,5 m
über der Standfläche des hierfür erforderlichen
Gerüstes.
Menge: 20,000 m

**6.2.52 Wärmedämmung Ummantelung Rohr DN15 Zentrale Mineralwolle Rohrschale D 20mm Mantel Blech Stahl verz**
Wärmedämmung einschl. Ummantelung DIN 4140 an haus- und
betriebstechnischen Anlagen, an Rohrleitung, DN 15, in
Zentrale, Dämmung aus Mineralwolle DIN EN 14303, als
Rohrschale, Dämmschichtdicke 20 mm, Baustoffklasse DIN
4102-1 A2 (nichtbrennbar), Wärmeleitfähigkeit 0,035
W/(mK) bei 40 Grad C Mitteltemperatur DIN EN 12667,
unkaschiert, Ummantelung aus nichtprofiliertem Blech,
Stahl, feuerverzinkt, Blechdicke 0,3 mm, Überlappungen
verschrauben, Arbeitshöhe des Montageortes bis 3,5 m
über der Standfläche des hierfür erforderlichen
Gerüstes.
Menge: 4,000 m

**6.2.53 Bogen Mineralwolle Wärmedämmung Ummantelung Rohr DN125 Zentrale 0,035W/(mK) D 100mm kaschiert Alu-Folie Mantel Blech Stahl verz D 0,3mm verschrauben**
Bogen aus Mineralwolle DIN EN 14303, Wärmedämmung
einschl. Ummantelung DIN 4140 an haus- und
betriebstechnischen Anlagen, an Rohrleitung, DN 125, in
Zentrale, Baustoffklasse DIN 4102-1 A (nichtbrennbar),
Wärmeleitfähigkeit 0,035 W/(mK) bei 40 Grad C
Mitteltemperatur DIN EN 12667, Dämmschichtdicke 100 mm,
kaschiert mit Aluminiumfolie, Ummantelung aus
nichtprofiliertem Blech, Stahl, feuerverzinkt,
Blechdicke 0,3 mm, verschrauben, Arbeitshöhe des
Montageortes bis 3,5 m über der Standfläche des hierfür
erforderlichen Gerüstes.
Menge: 22,000 St

**6.2.54 Bogen Mineralwolle Wärmedämmung Ummantelung Rohr DN100 Zentrale 0,035W/(mK) D 100mm kaschiert Alu-Folie Mantel Blech Stahl verz D 0,3mm verschrauben**
Bogen aus Mineralwolle DIN EN 14303, Wärmedämmung
einschl. Ummantelung DIN 4140 an haus- und
betriebstechnischen Anlagen, an Rohrleitung, DN 100, in
Zentrale, Baustoffklasse DIN 4102-1 A (nichtbrennbar),
Wärmeleitfähigkeit 0,035 W/(mK) bei 40 Grad C
Mitteltemperatur DIN EN 12667, Dämmschichtdicke 100 mm,
kaschiert mit Aluminiumfolie, Ummantelung aus
nichtprofiliertem Blech, Stahl, feuerverzinkt,
Blechdicke 0,3 mm, verschrauben, Arbeitshöhe des
Montageortes bis 3,5 m über der Standfläche des hierfür
erforderlichen Gerüstes.
Menge: 25,000 St

**6.2.55 Bogen Mineralwolle Wärmedämmung Ummantelung Rohr DN65 Zentrale 0,035W/(mK) D 70mm kaschiert Alu-Folie Mantel Blech Stahl verz D 0,3mm verschrauben**
Bogen aus Mineralwolle DIN EN 14303, Wärmedämmung
einschl. Ummantelung DIN 4140 an haus- und
betriebstechnischen Anlagen, an Rohrleitung, DN 65, in
Zentrale, Baustoffklasse DIN 4102-1 A (nichtbrennbar),
Wärmeleitfähigkeit 0,035 W/(mK) bei 40 Grad C
Mitteltemperatur DIN EN 12667, Dämmschichtdicke 70 mm,
kaschiert mit Aluminiumfolie, Ummantelung aus
nichtprofiliertem Blech, Stahl, feuerverzinkt,
Blechdicke 0,3 mm, verschrauben, Arbeitshöhe des
Montageortes bis 3,5 m über der Standfläche des hierfür
erforderlichen Gerüstes.
Menge: 13,000 St

**6.2.56 Bogen Mineralwolle Wärmedämmung Ummantelung Rohr DN50 Zentrale 0,035W/(mK) D 50mm kaschiert Alu-Folie Mantel Blech Stahl verz D 0,3mm verschrauben**
Bogen aus Mineralwolle DIN EN 14303, Wärmedämmung
einschl. Ummantelung DIN 4140 an haus- und
betriebstechnischen Anlagen, an Rohrleitung, DN 50, in
Zentrale, Baustoffklasse DIN 4102-1 A (nichtbrennbar),
Wärmeleitfähigkeit 0,035 W/(mK) bei 40 Grad C
Mitteltemperatur DIN EN 12667, Dämmschichtdicke 50 mm,
kaschiert mit Aluminiumfolie, Ummantelung aus
nichtprofiliertem Blech, Stahl, feuerverzinkt,
Blechdicke 0,3 mm, verschrauben, Arbeitshöhe des
Montageortes bis 3,5 m über der Standfläche des hierfür
erforderlichen Gerüstes.
Menge: 4,000 St

**6.2.57 Bogen Mineralwolle Wärmedämmung Ummantelung Rohr DN25 Zentrale 0,035W/(mK) D 30mm kaschiert Alu-Folie Mantel Blech Stahl verz D 0,3mm verschrauben**
Bogen aus Mineralwolle DIN EN 14303, Wärmedämmung
einschl. Ummantelung DIN 4140 an haus- und
betriebstechnischen Anlagen, an Rohrleitung, DN 25, in
Zentrale, Baustoffklasse DIN 4102-1 A (nichtbrennbar),
Wärmeleitfähigkeit 0,035 W/(mK) bei 40 Grad C
Mitteltemperatur DIN EN 12667, Dämmschichtdicke 30 mm,
kaschiert mit Aluminiumfolie, Ummantelung aus
nichtprofiliertem Blech, Stahl, feuerverzinkt,
Blechdicke 0,3 mm, verschrauben, Arbeitshöhe des
Montageortes bis 3,5 m über der Standfläche des hierfür
erforderlichen Gerüstes.
Menge: 9,000 St

**6.2.58 Bogen Mineralwolle Wärmedämmung Ummantelung Rohr DN20 Zentrale 0,035W/(mK) D 20mm kaschiert Alu-Folie Mantel Blech Stahl verz D 0,3mm verschrauben**
Bogen aus Mineralwolle DIN EN 14303, Wärmedämmung
einschl. Ummantelung DIN 4140 an haus- und
betriebstechnischen Anlagen, an Rohrleitung, DN 20, in
Zentrale, Baustoffklasse DIN 4102-1 A (nichtbrennbar),
Wärmeleitfähigkeit 0,035 W/(mK) bei 40 Grad C
Mitteltemperatur DIN EN 12667, Dämmschichtdicke 20 mm,
kaschiert mit Aluminiumfolie, Ummantelung aus
nichtprofiliertem Blech, Stahl, feuerverzinkt,
Blechdicke 0,3 mm, verschrauben, Arbeitshöhe des
Montageortes bis 3,5 m über der Standfläche des hierfür
erforderlichen Gerüstes.
Menge: 10,000 St

**6.2.59 Bogen Mineralwolle Wärmedämmung Ummantelung Rohr DN15 Zentrale 0,035W/(mK) D 20mm kaschiert Alu-Folie Mantel Blech Stahl verz D 0,3mm verschrauben**
Bogen aus Mineralwolle DIN EN 14303, Wärmedämmung
einschl. Ummantelung DIN 4140 an haus- und
betriebstechnischen Anlagen, an Rohrleitung, DN 15, in
Zentrale, Baustoffklasse DIN 4102-1 A (nichtbrennbar),
Wärmeleitfähigkeit 0,035 W/(mK) bei 40 Grad C
Mitteltemperatur DIN EN 12667, Dämmschichtdicke 20 mm,
kaschiert mit Aluminiumfolie, Ummantelung aus
nichtprofiliertem Blech, Stahl, feuerverzinkt,
Blechdicke 0,3 mm, verschrauben, Arbeitshöhe des
Montageortes bis 3,5 m über der Standfläche des hierfür
erforderlichen Gerüstes.
Menge: 4,000 St

**6.2.60 Stutzen Mineralwolle Wärmedämmung Ummantelung Rohr DN125 Zentrale 0,035W/(mK) D 100mm kaschiert Alu-Folie Mantel Blech Stahl verz D 0,3mm vernieten Dichtstoff abdichten**
Stutzen aus Mineralwolle DIN EN 14303, Wärmedämmung
einschl. Ummantelung DIN 4140 an haus- und
betriebstechnischen Anlagen, an Rohrleitung, DN 125, in
Zentrale, Baustoffklasse DIN 4102-1 A (nichtbrennbar),
Wärmeleitfähigkeit 0,035 W/(mK) bei 40 Grad C
Mitteltemperatur DIN EN 12667, Dämmschichtdicke 100 mm,
kaschiert mit Aluminiumfolie, Ummantelung aus
nichtprofiliertem Blech, Stahl, feuerverzinkt,
Blechdicke 0,3 mm, vernieten, mit Dichtstoff abdichten,
Arbeitshöhe des Montageortes bis 3,5 m über der
Standfläche des hierfür erforderlichen Gerüstes.
Menge: 8,000 St

**6.2.61 Stutzen Mineralwolle Wärmedämmung Ummantelung Rohr DN100 Zentrale 0,035W/(mK) D 100mm kaschiert Alu-Folie Mantel Blech Stahl verz D 0,3mm vernieten Dichtstoff abdichten**
Stutzen aus Mineralwolle DIN EN 14303, Wärmedämmung
einschl. Ummantelung DIN 4140 an haus- und
betriebstechnischen Anlagen, an Rohrleitung, DN 100, in
Zentrale, Baustoffklasse DIN 4102-1 A (nichtbrennbar),
Wärmeleitfähigkeit 0,035 W/(mK) bei 40 Grad C
Mitteltemperatur DIN EN 12667, Dämmschichtdicke 100 mm,
kaschiert mit Aluminiumfolie, Ummantelung aus
nichtprofiliertem Blech, Stahl, feuerverzinkt,
Blechdicke 0,3 mm, vernieten, mit Dichtstoff abdichten,
Arbeitshöhe des Montageortes bis 3,5 m über der
Standfläche des hierfür erforderlichen Gerüstes.
Menge: 4,000 St

**6.2.62 Stutzen Mineralwolle Wärmedämmung Ummantelung Rohr DN65 Zentrale 0,035W/(mK) D 70mm kaschiert Alu-Folie Mantel Blech Stahl verz D 0,3mm vernieten Dichtstoff abdichten**
Stutzen aus Mineralwolle DIN EN 14303, Wärmedämmung
einschl. Ummantelung DIN 4140 an haus- und
betriebstechnischen Anlagen, an Rohrleitung, DN 65, in
Zentrale, Baustoffklasse DIN 4102-1 A (nichtbrennbar),
Wärmeleitfähigkeit 0,035 W/(mK) bei 40 Grad C
Mitteltemperatur DIN EN 12667, Dämmschichtdicke 70 mm,
kaschiert mit Aluminiumfolie, Ummantelung aus
nichtprofiliertem Blech, Stahl, feuerverzinkt,
Blechdicke 0,3 mm, vernieten, mit Dichtstoff abdichten,
Arbeitshöhe des Montageortes bis 3,5 m über der
Standfläche des hierfür erforderlichen Gerüstes.
Menge: 4,000 St

**6.2.63 Stutzen Mineralwolle Wärmedämmung Ummantelung Rohr DN50 Zentrale 0,035W/(mK) D 50mm kaschiert Alu-Folie Mantel Blech Stahl verz D 0,3mm vernieten Dichtstoff abdichten**
Stutzen aus Mineralwolle DIN EN 14303, Wärmedämmung
einschl. Ummantelung DIN 4140 an haus- und
betriebstechnischen Anlagen, an Rohrleitung, DN 50, in
Zentrale, Baustoffklasse DIN 4102-1 A (nichtbrennbar),
Wärmeleitfähigkeit 0,035 W/(mK) bei 40 Grad C
Mitteltemperatur DIN EN 12667, Dämmschichtdicke 50 mm,
kaschiert mit Aluminiumfolie, Ummantelung aus
nichtprofiliertem Blech, Stahl, feuerverzinkt,
Blechdicke 0,3 mm, vernieten, mit Dichtstoff abdichten,
Arbeitshöhe des Montageortes bis 3,5 m über der
Standfläche des hierfür erforderlichen Gerüstes.
Menge: 2,000 St

**6.2.64 Stutzen Mineralwolle Wärmedämmung Ummantelung Rohr DN40 Zentrale 0,035W/(mK) D 50mm kaschiert Alu-Folie Mantel Blech Stahl verz D 0,3mm vernieten Dichtstoff abdichten**
Stutzen aus Mineralwolle DIN EN 14303, Wärmedämmung
einschl. Ummantelung DIN 4140 an haus- und
betriebstechnischen Anlagen, an Rohrleitung, DN 40, in
Zentrale, Baustoffklasse DIN 4102-1 A (nichtbrennbar),
Wärmeleitfähigkeit 0,035 W/(mK) bei 40 Grad C
Mitteltemperatur DIN EN 12667, Dämmschichtdicke 50 mm,
kaschiert mit Aluminiumfolie, Ummantelung aus
nichtprofiliertem Blech, Stahl, feuerverzinkt,
Blechdicke 0,3 mm, vernieten, mit Dichtstoff abdichten,
Arbeitshöhe des Montageortes bis 3,5 m über der
Standfläche des hierfür erforderlichen Gerüstes.
Menge: 2,000 St

**6.2.65 Stutzen Mineralwolle Wärmedämmung Ummantelung Rohr DN25 Zentrale 0,035W/(mK) D 30mm kaschiert Alu-Folie Mantel Blech Stahl verz D 0,3mm vernieten Dichtstoff abdichten**
Stutzen aus Mineralwolle DIN EN 14303, Wärmedämmung
einschl. Ummantelung DIN 4140 an haus- und
betriebstechnischen Anlagen, an Rohrleitung, DN 25, in
Zentrale, Baustoffklasse DIN 4102-1 A (nichtbrennbar),
Wärmeleitfähigkeit 0,035 W/(mK) bei 40 Grad C
Mitteltemperatur DIN EN 12667, Dämmschichtdicke 30 mm,
kaschiert mit Aluminiumfolie, Ummantelung aus
nichtprofiliertem Blech, Stahl, feuerverzinkt,
Blechdicke 0,3 mm, vernieten, mit Dichtstoff abdichten,
Arbeitshöhe des Montageortes bis 3,5 m über der
Standfläche des hierfür erforderlichen Gerüstes.
Menge: 2,000 St

### 7 Anlagen Energiezentrale / Kälteinstallation im Gebäude

#### 7.1 Rohrleitungen und Zubehör

**7.1.1 Rohr Stahlgewinderohr mittelschwer geschweißt schwarz Klimakaltwasser AD 76,1mm Schweißen**
STLB-Bau 2024-04 041
Rohrleitung aus mittelschwerem Stahlgewinderohr DIN EN
10255, geschweißt, schwarz, für Klimakaltwasser, als
Verteilungsleitung, Außendurchmesser 76,1 mm, Wanddicke
2,6 mm, Verbindung durch Schweißen, einschl. Schweiß-
bzw. Löt- und Dichtungsmittel, sowie Herstellen der
Verbindungen, Form- und Verbindungsstücke werden
gesondert vergütet, Rohrbefestigungen werden gesondert
vergütet, Verlegung in Gebäuden und Zentralen,
Arbeitshöhe des Montageortes bis 5,5 m über der
Standfläche des hierfür erforderlichen Gerüstes, Gerüst
wird gesondert vergütet.
Menge: 65,000 m

**7.1.2 WiePos 'zuvor' 11 'AD 60,3 (DN50)' 21**
Leistung wie Position 'zuvor',
jedoch 'AD 60,3 (DN50)'.
Menge: 60,000 m

**7.1.3 WiePos 'zuvor' 11 'AD 48,3 (DN40)' 21**
Leistung wie Position 'zuvor',
jedoch 'AD 48,3 (DN40)'.
Menge: 60,000 m

**7.1.4 WiePos 'zuvor' 11 'AD 42,4 (DN32)' 21**
Leistung wie Position 'zuvor',
jedoch 'AD 42,4 (DN32)'.
Menge: 40,000 m

**7.1.5 WiePos 'zuvor' 11 'AD 33,7 (DN25)' 21**
Leistung wie Position 'zuvor',
jedoch 'AD 33,7 (DN25)'.
Menge: 82,000 m

**7.1.6 Zulage für Bohrlöcher in Spannbetondecken, Höhe 4,40-5,10 m**
Zulage für das Anlegen/Anzeichnen und Herstellen von
Bohrlöchern in Spannbetondecken sowie für die Auswahl,
die Verwendung und das Einbringen zugelassener Dübel,
mit Benutzung beigestellter Bohrschablonen für die
Deckenplatten,
unter Berücksichtigung der Deckenquerschnitte,
Bohrlöcher für Dübel der Befestigungskonstruktionen,
Deckenhöhen: + 4,40-5,10 m OKRFB,
Abrechnungsbasis für diesen Mehraufwand ist die
Trassen-/Rohrleitungslänge in Meter.
Zur Besonderheit der Befestigungen an Spannbetondecken

Siehe Vorbemerkungen.
Menge: 332,000 m

**7.1.7 Zulage für Bohrlöcher in Spannbetondecken, Höhe 1,70-2,30 m**
Zulage für das Anlegen/Anzeichnen und Herstellen von
Bohrlöchern in Spannbetondecken sowie für die Auswahl,
die Verwendung und das Einbringen zugelassener Dübel,
mit Benutzung beigestellter Bohrschablonen für die
Deckenplatten,
unter Berücksichtigung der Deckenquerschnitte,
Bohrlöcher für Dübel der Befestigungskonstruktionen,
Deckenhöhen: + 1,70-2,30 m OKRFB,
Abrechnungsbasis für diesen Mehraufwand ist die
Trassen-/Rohrleitungslänge in Meter.
Zur Besonderheit der Befestigungen an Spannbetondecken

Siehe Vorbemerkungen.
Menge: 60,000 m

**7.1.8 Bogen Kohlenstoffstahl Schweißen Klimakaltwasser AD 76,1mm**
STLB-Bau 2024-04 041
Bogen, aus Kohlenstoffstahl, Verbindung durch
Schweißen, für Rohrleitung aus Stahlrohr DIN EN
10217-1, Maße DIN EN 10220, geschweißt, für
Klimakaltwasser, Außendurchmesser 76,1 mm.
Menge: 15,000 St

**7.1.9 Bogen Kohlenstoffstahl Schweißen Klimakaltwasser AD 60,3mm**
STLB-Bau 2023-04 041
Außendurchmesser 60,3 mm.
Menge: 15,000 St

**7.1.10 Bogen Kohlenstoffstahl Schweißen Klimakaltwasser AD 48,3mm**
STLB-Bau 2023-04 041
Außendurchmesser 48,3 mm.
Menge: 35,000 St

**7.1.11 Bogen Kohlenstoffstahl Schweißen Klimakaltwasser AD 42,4mm**
STLB-Bau 2023-04 041
Außendurchmesser 42,4 mm.
Menge: 30,000 St

**7.1.12 Bogen Kohlenstoffstahl Schweißen Klimakaltwasser AD 33,7mm**
STLB-Bau 2024-04 041
Bogen, aus Kohlenstoffstahl, Verbindung durch
Schweißen, für Rohrleitung aus Stahlrohr DIN EN
10217-1, Maße DIN EN 10220, geschweißt, für
Klimakaltwasser, Außendurchmesser 33,7 mm.
Menge: 65,000 St

**7.1.13 T-Stück Kohlenstoffstahl Schweißen Klimakaltwasser AD 76,1mm**
STLB-Bau 2024-04 041
T-Stück, aus Kohlenstoffstahl, Verbindung durch
Schweißen, für Rohrleitung aus Stahlrohr DIN EN
10217-1, Maße DIN EN 10220, geschweißt, für
Klimakaltwasser, Außendurchmesser 76,1 mm.
Menge: 10,000 St

**7.1.14 T-Stück Kohlenstoffstahl Schweißen Klimakaltwasser AD 60,3mm**
STLB-Bau 2023-04 041
Außendurchmesser 60,3 mm.
Menge: 10,000 St

**7.1.15 T-Stück Kohlenstoffstahl Schweißen Klimakaltwasser AD 42,4mm**
STLB-Bau 2023-04 041
Außendurchmesser 42,4 mm.
Menge: 12,000 St

**7.1.16 Reduzierstück Kohlenstoffstahl Schweißen Klimakaltwasser AD 76,1mm x 60,3mm**
STLB-Bau 2024-04 041
Reduzierstück, aus Kohlenstoffstahl, Verbindung durch
Schweißen, für Rohrleitung aus Stahlrohr DIN EN
10217-1, Maße DIN EN 10220, geschweißt, für
Klimakaltwasser, Außendurchmesser 76,1 mm, 2.
Durchmesser 60,3 mm.
Menge: 7,000 St

**7.1.17 Reduzierstück Kohlenstoffstahl Schweißen Klimakaltwasser AD 76,1mm x 48,3mm**
STLB-Bau 2024-04 041
Reduzierstück, aus Kohlenstoffstahl, Verbindung durch
Schweißen, für Rohrleitung aus Stahlrohr DIN EN
10217-1, Maße DIN EN 10220, geschweißt, für
Klimakaltwasser, Außendurchmesser 76,1 mm, 2.
Durchmesser 48,3 mm.
Menge: 2,000 St

**7.1.18 Reduzierstück Kohlenstoffstahl Schweißen Klimakaltwasser AD 76,1mm x 42,4mm**
STLB-Bau 2024-04 041
Reduzierstück, aus Kohlenstoffstahl, Verbindung durch
Schweißen, für Rohrleitung aus Stahlrohr DIN EN
10217-1, Maße DIN EN 10220, geschweißt, für
Klimakaltwasser, Außendurchmesser 76,1 mm, 2.
Durchmesser 42,4 mm.
Menge: 4,000 St

**7.1.19 Reduzierstück Kohlenstoffstahl Schweißen Klimakaltwasser AD 76,1mm x 33,7mm**
STLB-Bau 2024-04 041
Reduzierstück, aus Kohlenstoffstahl, Verbindung durch
Schweißen, für Rohrleitung aus Stahlrohr DIN EN
10217-1, Maße DIN EN 10220, geschweißt, für
Klimakaltwasser, Außendurchmesser 76,1 mm, 2.
Durchmesser 33,7 mm.
Menge: 2,000 St

**7.1.20 Reduzierstück Kohlenstoffstahl Schweißen Klimakaltwasser AD 60,3mm x 48,3mm**
STLB-Bau 2024-04 041
Reduzierstück, aus Kohlenstoffstahl, Verbindung durch
Schweißen, für Rohrleitung aus Stahlrohr DIN EN
10217-1, Maße DIN EN 10220, geschweißt, für
Klimakaltwasser, Außendurchmesser 60,3 mm, 2.
Durchmesser 48,3 mm.
Menge: 4,000 St

**7.1.21 Reduzierstück Kohlenstoffstahl Schweißen Klimakaltwasser AD 60,3mm x 42,4mm**
STLB-Bau 2023-04 041
Reduzierstück, aus Kohlenstoffstahl, Verbindung durch
Schweißen, für Rohrleitung aus Stahlrohr DIN EN
10217-1, Maße DIN EN 10220, geschweißt, für
Klimakaltwasser, Außendurchmesser 60,3 mm, 2.
Durchmesser 42,4 mm.
Menge: 4,000 St

**7.1.22 Reduzierstück Kohlenstoffstahl Schweißen Klimakaltwasser AD 60,3mm x 33,7mm**
STLB-Bau 2023-04 041
Reduzierstück, aus Kohlenstoffstahl, Verbindung durch
Schweißen, für Rohrleitung aus Stahlrohr DIN EN
10217-1, Maße DIN EN 10220, geschweißt, für
Klimakaltwasser, Außendurchmesser 60,3 mm, 2.
Durchmesser 33,7 mm.
Menge: 2,000 St

**7.1.23 Reduzierstück Kohlenstoffstahl Schweißen Klimakaltwasser AD 42,4mm x 33,7mm**
STLB-Bau 2023-04 041
Reduzierstück, aus Kohlenstoffstahl, Verbindung durch
Schweißen, für Rohrleitung aus Stahlrohr DIN EN
10217-1, Maße DIN EN 10220, geschweißt, für
Klimakaltwasser, Außendurchmesser 42,4 mm, 2.
Durchmesser 33,7 mm.
Menge: 14,000 St

**7.1.24 Reduzierstück Kohlenstoffstahl Schweißen Klimakaltwasser AD 48,3mm x 42,4mm**
STLB-Bau 2024-04 041
Reduzierstück, aus Kohlenstoffstahl, Verbindung durch
Schweißen, für Rohrleitung aus Stahlrohr DIN EN
10217-1, Maße DIN EN 10220, geschweißt, für
Klimakaltwasser, Außendurchmesser 48,3 mm, 2.
Durchmesser 42,4 mm.
Menge: 3,000 St

**7.1.25 Axialkompensator Klimakaltwasser DN32 PN6 Stahl niro**
STLB-Bau 2024-04 042
Axialkompensator zur Aufnahme von Dehnungen, für
Klimakaltwasser, mit Anschweißenden, DN 32, Nenndruck
0,6 MPa (6 bar), ohne Schutzrohr, aus nichtrostendem
Stahl.
Menge: 4,000 St

**7.1.26 WiePos 'zuvor' 11 'DN 40' 21**
StL-Nr. 1950419960105
Leistung wie Position 'zuvor',
jedoch 'Nennweite DN 40'.
Menge: 6,000 St

**7.1.27 WiePos 'zuvor' 11 'DN 50' 21**
StL-Nr. 1950419960105
Leistung wie Position 'zuvor',
jedoch 'Nennweite DN 50'.
Menge: 6,000 St

**7.1.28 WiePos 'zuvor' 11 'DN 65' 21**
StL-Nr. 1950419960105
Leistung wie Position 'zuvor',
jedoch 'Nennweite DN 65'.
Menge: 4,000 St

**7.1.29 Farbanstrich, Korrosionsschutz DN15 - DN25**
Rohrleitungen <DN15 - DN 25>
säubern und mit einem fachgerechten 2-fachen Farbanstrich als Korrosionsschutz
in Farbe nach Wahl der Bauleitung versehen.
Menge: 82,000 m

*Hinweis*
Hinweis:

Ausführung aller nachfolgenden Rohrschellen als
Kälteschellen
zur professionellen Rohrbefestigung in
Kälteanwendungen.
Die Kälteschellen müssen zur thermischen Entkopplung
und
sicheren Fixierung der Rohrleituungen dienen und den
Anforderungen der DIN- und VDI-Normen entsprechen.

**7.1.30 Rohrschelle Stahl verz L bis 1m DN65**
Rohraufhängung als Rohrschelle, aus verzinktem Stahl,
für eine axiale Dehnungsaufnahme bis 20 mm, mit
schalldämmenden Einlagen, Anforderungen entsprechend
DIN 4109-1, Temperaturbereich - 20 bis 70 Grad C, für
Klimakaltwasser, Länge Aufhängung bis 1 m, Befestigung
mit Gewindestäben, mit Schrauben, an Montageschienen,
Befestigungsuntergrund Beton, Rohr aus Stahl, DN 65
Menge: 20,000 St

**7.1.31 Rohrschelle Stahl verz L bis 1m DN50**
Rohraufhängung als Rohrschelle, aus verzinktem Stahl,
für eine axiale Dehnungsaufnahme bis 20 mm, mit
schalldämmenden Einlagen, Anforderungen entsprechend
DIN 4109-1, Temperaturbereich - 20 bis 70 Grad C, für
Klimakaltwasser, Länge Aufhängung bis 1 m, Befestigung
mit Gewindestäben, mit Schrauben, an Montageschienen,
Befestigungsuntergrund Beton, Rohr aus Stahl, DN 50
Menge: 18,000 St

**7.1.32 Rohrschelle Stahl verz L bis 1m DN40**
Rohraufhängung als Rohrschelle, aus verzinktem Stahl,
für eine axiale Dehnungsaufnahme bis 20 mm, mit
schalldämmenden Einlagen, Anforderungen entsprechend
DIN 4109-1, Temperaturbereich - 20 bis 70 Grad C, für
Klimakaltwasser, Länge Aufhängung bis 1 m, Befestigung
mit Gewindestäben, mit Schrauben, an Montageschienen,
Befestigungsuntergrund Beton, Rohr aus Stahl, DN 40
Menge: 20,000 St

**7.1.33 Rohrschelle Stahl verz L bis 1m DN32**
Rohraufhängung als Rohrschelle, aus verzinktem Stahl,
für eine axiale Dehnungsaufnahme bis 20 mm, mit
schalldämmenden Einlagen, Anforderungen entsprechend
DIN 4109-1, Temperaturbereich - 20 bis 70 Grad C, für
Klimakaltwasser, Länge Aufhängung bis 1 m, Befestigung
mit Gewindestäben, mit Schrauben, an Montageschienen,
Befestigungsuntergrund Beton, Rohr aus Stahl, DN 32
Menge: 15,000 St

**7.1.34 Rohrschelle Stahl verz L bis 1m DN25**
Rohraufhängung als Rohrschelle, aus verzinktem Stahl,
für eine axiale Dehnungsaufnahme bis 20 mm, mit
schalldämmenden Einlagen, Anforderungen entsprechend
DIN 4109-1, Temperaturbereich - 20 bis 70 Grad C, für
Klimakaltwasser, Länge Aufhängung bis 1 m, Befestigung
mit Gewindestäben, mit Schrauben, an Montageschienen,
Befestigungsuntergrund Beton, Rohr aus Stahl, DN 25
Menge: 30,000 St

**7.1.35 Festpunktschelle für Stahlgewinderohr DN65**
Lieferung und fachgerechte Montage einer
Festpunktschelle zur Fixierung von Stahlgewinderohr
DN65 (Rohrleitung siehe weiter oben) zur Aufnahme von
Längskräften infolge thermischer Ausdehnung.
Sie muss eine formschlüssige Verbindung mit der
Rohrleitung sicherstellen und Kräfte zuverlässig in die
Baukonstruktion übertragen. Die Konstruktion muss die
Rohrbewegung an diesem Punkt vollständig unterbinden.
Temperaturbereich - 20 bis 70 Grad C, für
Klimakaltwasser, Länge Aufhängung bis 1 m.
Die Auswahl des genauen Schellentyps ist nach
statischer Berechnung durch den AN (Auftragnehmer) und
unter Berücksichtigung der Systemkräfte durchzuführen.
Montage gemäß Herstellervorgaben und statischer
Auslegung.
Menge: 2,000 St

**7.1.36 WiePos 'zuvor' 11 'DN 50' 21**
StL-Nr. 1950419960105
Leistung wie Position 'zuvor',
jedoch 'Nennweite DN 50'.
Menge: 2,000 St

**7.1.37 WiePos 'zuvor' 11 'DN 40' 21**
StL-Nr. 1950419960105
Leistung wie Position 'zuvor',
jedoch 'Nennweite DN 40'.
Menge: 2,000 St

**7.1.38 Farbanstrich, Korrosionsschutz DN32 - DN65**
Rohrleitungen <DN32 - DN65>
säubern und mit einem fachgerechten 2-fachen Farbanstrich als Korrosionsschutz
in Farbe nach Wahl der Bauleitung versehen.
Menge: 225,000 m

**7.1.39 Dichtheitsprüf.**
Dichtigkeits-Zwischenprüfung
von 'DN 20 - DN 40',
als Wasserdruckprobe, Prüfdruck mit 1,3fachem
Betriebsdruck,
vor Fertigstellung der Anlage.
Einschl. der hierfür erforderlichen Verschlüsse und
Anschlüsse sowie deren Beseitigung nach der
Druckprobe.
in Teilabschnitten ca. 50 m
Menge: 307,000 m

**7.1.40 Entleeren durchspülen und Entlüften**
Anlage nach der Druckprobe entleeren,
durchspülen, in Teilabschnitten,
entschlammen einschl. reinigen der Schmutzfänger,
und füllen mit aufbereitetem Wasser einschl.
Lieferung,
sowie Anlage entlüften,
als einmalige Aufwendung.
von 'DN 20 - DN 40',
in Teilabschnitten ca. 50 m
Menge: 307,000 m

*Hinweis*
Kondensatleitung

**7.1.41 Rohr Kupferrohr Nichttrinkwasser AD 22mm WD 1mm Löten**
Rohrleitung aus Kupferrohr DIN EN 1057, nahtlos, für
Nichttrinkwasser, Außendurchmesser 22 mm, Wanddicke 1
mm, Verbindung durch Löten nach DVGW GW 2, einschl.
Schweiß- bzw. Löt- und Dichtungsmittel, sowie
Herstellen der Verbindungen, Form- und
Verbindungsstücke werden gesondert vergütet.
Einschl. Rohrbefestigungen, körperschallgedämmt DIN
4109, mit geeigneten, bauaufsichtlich zugelassenen
Dübeln.
Montagehöhe über Gelände/Fußboden bis 3,7 m
Menge: 85,000 m

**7.1.42 Bogen Kapillarlötfitting 45-90Grad Kupfer Nichttrinkwasser AD 22mm**
STLB-Bau 2023-04 042
Bogen als Kapillarlötfitting DIN EN 1254-1, über 45 bis
90 Grad, aus Kupfer, für Rohrleitung aus Kupferrohr DIN
EN 1057, nahtlos, für Nichttrinkwasser,
Außendurchmesser 22 mm.
Menge: 40,000 St

**7.1.43 T-Stück Kapillarlötfitting Kupfer Nichttrinkwasser AD 22mm**
STLB-Bau 2024-04 042
T-Stück als Kapillarlötfitting DIN EN 1254-1, aus
Kupfer, für Rohrleitung aus Kupferrohr DIN EN 1057,
nahtlos, für Nichttrinkwasser, Außendurchmesser 22 mm.
Menge: 5,000 St

**7.1.44 Dichtheitsprüf.**
Dichtigkeits-Zwischenprüfung
von 'DN 20 - DN 50',
als Wasserdruckprobe, Prüfdruck mit 1,3fachem
Betriebsdruck,
vor Fertigstellung der Anlage.
Einschl. der hierfür erforderlichen Verschlüsse und
Anschlüsse sowie deren Beseitigung nach der
Druckprobe.
in Teilabschnitten ca. 50 m
Menge: 85,000 m

**7.1.45 Entleeren durchspülen und Entlüften**
Anlage nach der Druckprobe entleeren,
durchspülen, in Teilabschnitten,
entschlammen einschl. reinigen der Schmutzfänger,
und füllen mit aufbereitetem Wasser einschl.
Lieferung,
sowie Anlage entlüften,
als einmalige Aufwendung.
von 'DN 20 - DN 50',
in Teilabschnitten ca. 50 m
Menge: 85,000 m

#### 7.2 Isolierung und Brandschutz

*Hinweis*
Ausführung Dämmung

Die Kälteleitungen sind diffusionsdicht zu dämmen.
Verarbeitung der Dämmstoffe nach Herstellerangabe.
Zulagen für Verbinder, Muffe und Ausschnitte für die
Rohrleitungsbefestigungen werden nicht separat vergütet
und sind in die Einheitspreise zu kalkulieren.
Durch beengte Leitungsführung verschiedener
Installationsgewerke können die Mindestabstände gemäß
DIN 4140 in Teilbereichen unterschritten werden.

**7.2.1 Kältedämmung Ummantelung Rohr DN25 Gebäude flexibler Elastomerschaum D 19mm Mantel Alu-Grobkorn-Folie**
STLB-Bau 2024-04 047
Kältedämmung einschl. Ummantelung DIN 4140, an
Rohrleitung, DN 25, im Gebäude, Dämmung aus flexiblem
Elastomerschaum DIN EN 14304, Dämmschichtdicke 19 mm,
Baustoffklasse DIN 4102-1 B1 (schwerentflammbar),
Wärmeleitfähigkeit 0,033 W/(mK) bei 0 Grad C
Mitteltemperatur DIN EN 12667,
Wasserdampfdiffusionswiderstandszahl 7000 DIN EN ISO
12629, DIN EN 12086, Ummantelung aus
Aluminium-Grobkorn-Folie, Nähte verkleben mit
Klebeband, Arbeitshöhe des Montageortes bis 5,5 m über
der Standfläche des hierfür erforderlichen Gerüstes,
Gerüst wird gesondert vergütet.
Menge: 82,000 m

**7.2.2 Kältedämmung Ummantelung Rohr DN32 Gebäude flexibler Elastomerschaum D 19mm Mantel Alu-Grobkorn-Folie**
STLB-Bau 2024-04 047
Kältedämmung einschl. Ummantelung DIN 4140, an
Rohrleitung, DN 32, im Gebäude, Dämmung aus flexiblem
Elastomerschaum DIN EN 14304, Dämmschichtdicke 19 mm,
Baustoffklasse DIN 4102-1 B1 (schwerentflammbar),
Wärmeleitfähigkeit 0,033 W/(mK) bei 0 Grad C
Mitteltemperatur DIN EN 12667,
Wasserdampfdiffusionswiderstandszahl 7000 DIN EN ISO
12629, DIN EN 12086, Ummantelung aus
Aluminium-Grobkorn-Folie, Nähte verkleben mit
Klebeband, Arbeitshöhe des Montageortes bis 5,5 m über
der Standfläche des hierfür erforderlichen Gerüstes,
Gerüst wird gesondert vergütet.
Menge: 40,000 m

**7.2.3 Kältedämmung Ummantelung Rohr DN40 Gebäude flexibler Elastomerschaum D 19mm Mantel Alu-Grobkorn-Folie**
STLB-Bau 2024-04 047
Kältedämmung einschl. Ummantelung DIN 4140, an
Rohrleitung, DN 40, im Gebäude, Dämmung aus flexiblem
Elastomerschaum DIN EN 14304, Dämmschichtdicke 19 mm,
Baustoffklasse DIN 4102-1 B1 (schwerentflammbar),
Wärmeleitfähigkeit 0,033 W/(mK) bei 0 Grad C
Mitteltemperatur DIN EN 12667,
Wasserdampfdiffusionswiderstandszahl 7000 DIN EN ISO
12629, DIN EN 12086, Ummantelung aus
Aluminium-Grobkorn-Folie, Nähte verkleben mit
Klebeband, Arbeitshöhe des Montageortes bis 5,5 m über
der Standfläche des hierfür erforderlichen Gerüstes,
Gerüst wird gesondert vergütet.
Menge: 60,000 m

**7.2.4 Kältedämmung Ummantelung Rohr DN50 Gebäude flexibler Elastomerschaum D 19mm Mantel Alu-Grobkorn-Folie**
STLB-Bau 2024-04 047
Kältedämmung einschl. Ummantelung DIN 4140, an
Rohrleitung, DN 50, im Gebäude, Dämmung aus flexiblem
Elastomerschaum DIN EN 14304, Dämmschichtdicke 19 mm,
Baustoffklasse DIN 4102-1 B1 (schwerentflammbar),
Wärmeleitfähigkeit 0,033 W/(mK) bei 0 Grad C
Mitteltemperatur DIN EN 12667,
Wasserdampfdiffusionswiderstandszahl 7000 DIN EN ISO
12629, DIN EN 12086, Ummantelung aus
Aluminium-Grobkorn-Folie, Nähte verkleben mit
Klebeband, Arbeitshöhe des Montageortes bis 5,5 m über
der Standfläche des hierfür erforderlichen Gerüstes,
Gerüst wird gesondert vergütet.
Menge: 60,000 m

**7.2.5 Kältedämmung Ummantelung Rohr DN65 Gebäude flexibler Elastomerschaum D 19mm Mantel Alu-Grobkorn-Folie**
STLB-Bau 2024-04 047
Kältedämmung einschl. Ummantelung DIN 4140, an
Rohrleitung, DN 65, im Gebäude, Dämmung aus flexiblem
Elastomerschaum DIN EN 14304, Dämmschichtdicke 19 mm,
Baustoffklasse DIN 4102-1 B1 (schwerentflammbar),
Wärmeleitfähigkeit 0,033 W/(mK) bei 0 Grad C
Mitteltemperatur DIN EN 12667,
Wasserdampfdiffusionswiderstandszahl 7000 DIN EN ISO
12629, DIN EN 12086, Ummantelung aus
Aluminium-Grobkorn-Folie, Nähte verkleben mit
Klebeband, Arbeitshöhe des Montageortes bis 5,5 m über
der Standfläche des hierfür erforderlichen Gerüstes,
Gerüst wird gesondert vergütet.
Menge: 65,000 m

**7.2.6 Bogen flexibler Elastomerschaum Kältedämmung Ummantelung Rohr DN25 Gebäude 0,033W/(mK) D 19mm Mantel Alu-Grobkorn-Folie verkleben Klebeband**
STLB-Bau 2024-04 047
Bogen aus flexiblem Elastomerschaum DIN EN 14304,
Kältedämmung einschl. Ummantelung DIN 4140 an haus- und
betriebstechnischen Anlagen, an Rohrleitung, DN 25, im
Gebäude, Baustoffklasse DIN 4102-1 B1
(schwerentflammbar), Wärmeleitfähigkeit 0,033 W/(mK)
bei 0 Grad C Mitteltemperatur DIN EN 12667,
Dämmschichtdicke 19 mm, Ummantelung aus
Aluminium-Grobkorn-Folie, ohne Luftspalt, verkleben mit
Klebeband, Arbeitshöhe des Montageortes bis 5,5 m über
der Standfläche des hierfür erforderlichen Gerüstes,
Gerüst wird gesondert vergütet.
Menge: 70,000 St

**7.2.7 Bogen flexibler Elastomerschaum Kältedämmung Ummantelung Rohr DN32 Gebäude 0,033W/(mK) D 19mm Mantel Alu-Grobkorn-Folie verkleben Klebeband**
STLB-Bau 2024-04 047
Bogen aus flexiblem Elastomerschaum DIN EN 14304,
Kältedämmung einschl. Ummantelung DIN 4140 an haus- und
betriebstechnischen Anlagen, an Rohrleitung, DN 32, im
Gebäude, Baustoffklasse DIN 4102-1 B1
(schwerentflammbar), Wärmeleitfähigkeit 0,033 W/(mK)
bei 0 Grad C Mitteltemperatur DIN EN 12667,
Dämmschichtdicke 19 mm, Ummantelung aus
Aluminium-Grobkorn-Folie, ohne Luftspalt, verkleben mit
Klebeband, Arbeitshöhe des Montageortes bis 5,5 m über
der Standfläche des hierfür erforderlichen Gerüstes,
Gerüst wird gesondert vergütet.
Menge: 30,000 St

**7.2.8 Bogen flexibler Elastomerschaum Kältedämmung Ummantelung Rohr DN40 Gebäude 0,033W/(mK) D 19mm Mantel Alu-Grobkorn-Folie verkleben Klebeband**
STLB-Bau 2024-04 047
Bogen aus flexiblem Elastomerschaum DIN EN 14304,
Kältedämmung einschl. Ummantelung DIN 4140 an haus- und
betriebstechnischen Anlagen, an Rohrleitung, DN 40, im
Gebäude, Baustoffklasse DIN 4102-1 B1
(schwerentflammbar), Wärmeleitfähigkeit 0,033 W/(mK)
bei 0 Grad C Mitteltemperatur DIN EN 12667,
Dämmschichtdicke 19 mm, Ummantelung aus
Aluminium-Grobkorn-Folie, ohne Luftspalt, verkleben mit
Klebeband, Arbeitshöhe des Montageortes bis 5,5 m über
der Standfläche des hierfür erforderlichen Gerüstes,
Gerüst wird gesondert vergütet.
Menge: 35,000 St

**7.2.9 Bogen flexibler Elastomerschaum Kältedämmung Ummantelung Rohr DN50 Gebäude 0,033W/(mK) D 19mm Mantel Alu-Grobkorn-Folie verkleben Klebeband**
STLB-Bau 2024-04 047
Bogen aus flexiblem Elastomerschaum DIN EN 14304,
Kältedämmung einschl. Ummantelung DIN 4140 an haus- und
betriebstechnischen Anlagen, an Rohrleitung, DN 50, im
Gebäude, Baustoffklasse DIN 4102-1 B1
(schwerentflammbar), Wärmeleitfähigkeit 0,033 W/(mK)
bei 0 Grad C Mitteltemperatur DIN EN 12667,
Dämmschichtdicke 19 mm, Ummantelung aus
Aluminium-Grobkorn-Folie, ohne Luftspalt, verkleben mit
Klebeband, Arbeitshöhe des Montageortes bis 5,5 m über
der Standfläche des hierfür erforderlichen Gerüstes,
Gerüst wird gesondert vergütet.
Menge: 15,000 St

**7.2.10 Bogen flexibler Elastomerschaum Kältedämmung Ummantelung Rohr DN65 Gebäude 0,033W/(mK) D 19mm Mantel Alu-Grobkorn-Folie verkleben Klebeband**
STLB-Bau 2024-04 047
Bogen aus flexiblem Elastomerschaum DIN EN 14304,
Kältedämmung einschl. Ummantelung DIN 4140 an haus- und
betriebstechnischen Anlagen, an Rohrleitung, DN 65, im
Gebäude, Baustoffklasse DIN 4102-1 B1
(schwerentflammbar), Wärmeleitfähigkeit 0,033 W/(mK)
bei 0 Grad C Mitteltemperatur DIN EN 12667,
Dämmschichtdicke 19 mm, Ummantelung aus
Aluminium-Grobkorn-Folie, ohne Luftspalt, verkleben mit
Klebeband, Arbeitshöhe des Montageortes bis 5,5 m über
der Standfläche des hierfür erforderlichen Gerüstes,
Gerüst wird gesondert vergütet.
Menge: 20,000 St

**7.2.11 T-Stück flexibler Elastomerschaum Kältedämmung Ummantelung Rohr DN32 Gebäude 0,033W/(mK) D 19mm Mantel Alu-Grobkorn-Folie verkleben Klebeband**
STLB-Bau 2024-04 047
T-Stück aus flexiblem Elastomerschaum DIN EN 14304,
Kältedämmung einschl. Ummantelung DIN 4140 an haus- und
betriebstechnischen Anlagen, an Rohrleitung, DN 32, im
Gebäude, Baustoffklasse DIN 4102-1 B1
(schwerentflammbar), Wärmeleitfähigkeit 0,033 W/(mK)
bei 0 Grad C Mitteltemperatur DIN EN 12667,
Dämmschichtdicke 19 mm, Ummantelung aus
Aluminium-Grobkorn-Folie, ohne Luftspalt, verkleben mit
Klebeband, Arbeitshöhe des Montageortes bis 5,5 m über
der Standfläche des hierfür erforderlichen Gerüstes,
Gerüst wird gesondert vergütet.
Menge: 12,000 St

**7.2.12 T-Stück flexibler Elastomerschaum Kältedämmung Ummantelung Rohr DN50 Gebäude 0,033W/(mK) D 19mm Mantel Alu-Grobkorn-Folie verkleben Klebeband**
STLB-Bau 2024-04 047
T-Stück aus flexiblem Elastomerschaum DIN EN 14304,
Kältedämmung einschl. Ummantelung DIN 4140 an haus- und
betriebstechnischen Anlagen, an Rohrleitung, DN 50, im
Gebäude, Baustoffklasse DIN 4102-1 B1
(schwerentflammbar), Wärmeleitfähigkeit 0,033 W/(mK)
bei 0 Grad C Mitteltemperatur DIN EN 12667,
Dämmschichtdicke 19 mm, Ummantelung aus
Aluminium-Grobkorn-Folie, ohne Luftspalt, verkleben mit
Klebeband, Arbeitshöhe des Montageortes bis 5,5 m über
der Standfläche des hierfür erforderlichen Gerüstes,
Gerüst wird gesondert vergütet.
Menge: 10,000 St

**7.2.13 T-Stück flexibler Elastomerschaum Kältedämmung Ummantelung Rohr DN65 Gebäude 0,033W/(mK) D 19mm Mantel Alu-Grobkorn-Folie verkleben Klebeband**
STLB-Bau 2024-04 047
T-Stück aus flexiblem Elastomerschaum DIN EN 14304,
Kältedämmung einschl. Ummantelung DIN 4140 an haus- und
betriebstechnischen Anlagen, an Rohrleitung, DN 65, im
Gebäude, Baustoffklasse DIN 4102-1 B1
(schwerentflammbar), Wärmeleitfähigkeit 0,033 W/(mK)
bei 0 Grad C Mitteltemperatur DIN EN 12667,
Dämmschichtdicke 19 mm, Ummantelung aus
Aluminium-Grobkorn-Folie, ohne Luftspalt, verkleben mit
Klebeband, Arbeitshöhe des Montageortes bis 5,5 m über
der Standfläche des hierfür erforderlichen Gerüstes,
Gerüst wird gesondert vergütet.
Menge: 10,000 St

**7.2.14 Passstück flexibler Elastomerschaum Kältedämmung Ummantelung Rohr DN25 Gebäude 0,033W/(mK) D 19mm Mantel Alu-Grobkorn-Folie verkleben Klebeband**
STLB-Bau 2024-04 047
Passstück aus flexiblem Elastomerschaum DIN EN 14304,
Kältedämmung einschl. Ummantelung DIN 4140 an haus- und
betriebstechnischen Anlagen, an Rohrleitung, DN 25, im
Gebäude, Baustoffklasse DIN 4102-1 B1
(schwerentflammbar), Wärmeleitfähigkeit 0,033 W/(mK)
bei 0 Grad C Mitteltemperatur DIN EN 12667,
Dämmschichtdicke 19 mm, Ummantelung aus
Aluminium-Grobkorn-Folie, ohne Luftspalt, verkleben mit
Klebeband, Arbeitshöhe des Montageortes bis 5,5 m über
der Standfläche des hierfür erforderlichen Gerüstes,
Gerüst wird gesondert vergütet.
Menge: 10,000 St

**7.2.15 Passstück flexibler Elastomerschaum Kältedämmung Ummantelung Rohr DN32 Gebäude 0,033W/(mK) D 19mm Mantel Alu-Grobkorn-Folie verkleben Klebeband**
STLB-Bau 2024-04 047
Passstück aus flexiblem Elastomerschaum DIN EN 14304,
Kältedämmung einschl. Ummantelung DIN 4140 an haus- und
betriebstechnischen Anlagen, an Rohrleitung, DN 32, im
Gebäude, Baustoffklasse DIN 4102-1 B1
(schwerentflammbar), Wärmeleitfähigkeit 0,033 W/(mK)
bei 0 Grad C Mitteltemperatur DIN EN 12667,
Dämmschichtdicke 19 mm, Ummantelung aus
Aluminium-Grobkorn-Folie, ohne Luftspalt, verkleben mit
Klebeband, Arbeitshöhe des Montageortes bis 5,5 m über
der Standfläche des hierfür erforderlichen Gerüstes,
Gerüst wird gesondert vergütet.
Menge: 20,000 St

**7.2.16 Passstück flexibler Elastomerschaum Kältedämmung Ummantelung Rohr DN40 Gebäude 0,033W/(mK) D 19mm Mantel Alu-Grobkorn-Folie verkleben Klebeband**
STLB-Bau 2024-04 047
Passstück aus flexiblem Elastomerschaum DIN EN 14304,
Kältedämmung einschl. Ummantelung DIN 4140 an haus- und
betriebstechnischen Anlagen, an Rohrleitung, DN 40, im
Gebäude, Baustoffklasse DIN 4102-1 B1
(schwerentflammbar), Wärmeleitfähigkeit 0,033 W/(mK)
bei 0 Grad C Mitteltemperatur DIN EN 12667,
Dämmschichtdicke 19 mm, Ummantelung aus
Aluminium-Grobkorn-Folie, ohne Luftspalt, verkleben mit
Klebeband, Arbeitshöhe des Montageortes bis 5,5 m über
der Standfläche des hierfür erforderlichen Gerüstes,
Gerüst wird gesondert vergütet.
Menge: 10,000 St

**7.2.17 Passstück flexibler Elastomerschaum Kältedämmung Ummantelung Rohr DN50 Gebäude 0,033W/(mK) D 19mm Mantel Alu-Grobkorn-Folie verkleben Klebeband**
STLB-Bau 2024-04 047
Passstück aus flexiblem Elastomerschaum DIN EN 14304,
Kältedämmung einschl. Ummantelung DIN 4140 an haus- und
betriebstechnischen Anlagen, an Rohrleitung, DN 50, im
Gebäude, Baustoffklasse DIN 4102-1 B1
(schwerentflammbar), Wärmeleitfähigkeit 0,033 W/(mK)
bei 0 Grad C Mitteltemperatur DIN EN 12667,
Dämmschichtdicke 19 mm, Ummantelung aus
Aluminium-Grobkorn-Folie, ohne Luftspalt, verkleben mit
Klebeband, Arbeitshöhe des Montageortes bis 5,5 m über
der Standfläche des hierfür erforderlichen Gerüstes,
Gerüst wird gesondert vergütet.
Menge: 15,000 St

**7.2.18 Passstück flexibler Elastomerschaum Kältedämmung Ummantelung Rohr DN65 Gebäude 0,033W/(mK) D 19mm Mantel Alu-Grobkorn-Folie verkleben Klebeband**
STLB-Bau 2024-04 047
Passstück aus flexiblem Elastomerschaum DIN EN 14304,
Kältedämmung einschl. Ummantelung DIN 4140 an haus- und
betriebstechnischen Anlagen, an Rohrleitung, DN 65, im
Gebäude, Baustoffklasse DIN 4102-1 B1
(schwerentflammbar), Wärmeleitfähigkeit 0,033 W/(mK)
bei 0 Grad C Mitteltemperatur DIN EN 12667,
Dämmschichtdicke 19 mm, Ummantelung aus
Aluminium-Grobkorn-Folie, ohne Luftspalt, verkleben mit
Klebeband, Arbeitshöhe des Montageortes bis 5,5 m über
der Standfläche des hierfür erforderlichen Gerüstes,
Gerüst wird gesondert vergütet.
Menge: 20,000 St

**7.2.19 Wanddurch ''für Medienrohr-Stahl DN 25''**
Wanddurchfuehrung zur Aufnahme des Medienrohres,
als geprüfte R90 Rohrabschottung,
Medium Klimakaltwasser 8°C
Schale aus Steinwolle,
Schmelzpunkt > 1000 °C,
Rohdichte > 150 kg/m3,
Dämmschichtdicke gemäß Angabe des
Herstellers,
sowie weiterführende Dämmung mit
nichtbrennbaren Mineralwolle-Dämmstoffen
Schmelzpunkt >1000 °C beidseitig auf 1,0 m
Länge,
Massive Wand aus Beton/Mauerwerk oder
Leichtbauwand,
Dicke 100-250 mm,
passend für Medienrohr DN '25',
'Medienrohr aus Stahl'.
Einbaubedingungen nach Angabe des Herstellers,
Ausführung gemäß ABP,
einschl. Beschilderung der Durchführung mittels
selbstklebendem Schild, Farbe weiß, Schrift
schwarz gedruckt, Befestigungsuntergrund:
Baukörper oder Rohrumhüllung,
Beschriftung: Art der Durchführung, Nennweite
und Prüf-/Zulassungsnummer,
inkl. Übereinstimmungserklärung.
Menge: 4,000 St

**7.2.20 WiePos 'zuvor' 11 'für DN 32' 21**
StL-Nr. 1940429960105
Leistung wie Position 'zuvor',
jedoch 'für Medienrohr DN 32'.
Menge: 6,000 St

**7.2.21 WiePos 'zuvor' 11 'für DN 40' 21**
Leistung wie Position 'zuvor',
jedoch 'für Medienrohr DN 40'.
Menge: 6,000 St

#### 7.3 Kühlgeräte

**7.3.1 Kaltwasser-Wandgerät 2 Leiter 4,9 kW Kälteleistung mit EC Ventilator**
Kaltwasser-Wandgerät 2 Leiter 4,9 kW Kälteleistung mit
EC Ventilator

Durch die bereits im Gerät verbaute Ventilbaugruppe
entsteht bei der Montage kein zusätzlicher
Installationsaufwand. Je nach verbautem Pumpentyp des
Kaltwasser-Rohrnetzes kann zwischen serienmäßig
installierten 3- und 2-Wege-Ventilen gewählt werden.
Besonders geräuscharmer Gerätebetrieb
Einfache Installation über Türen oder im oberen
Wandbereich
Herausnehmbarer und leicht zu reinigender Luftfilter
Luftaustritt mit einstellbarer Swing-Funktion
Integriertes 2-Wege-Ventil
Programmierbare 24-Std. Timer-Funktion
Potentialfreie Stör- und Freigabekontakte
Modbus-Schnittstelle RS485, serienmäßig
5 einstellbare Ventilatorstufen
Stufenlose Leistungsanpassung im Automatikbetrieb

Kühlleistung: 4,9 kW
Luftvolumenstrom: 150 - 950 m3/h
Mediumanschlüsse: 12mm
Nennvolumenstrom Medium: 0,84 m3/h
Nenndruckverlust intern: 31 kPa
Betriebsspannung: 230V / 1 Ph / 50Hz
Leistungsaufnahme: 46 W
Stromaufnahme Kühlung: 0,36 A
Schalldruckpegel: 25 - 44 dB(A)
Maße (H x B x T): 315 x 1147 x 245 mm

Inklusive  Kabelfernbedienung und Tauwasserpumpe.

liefern, montieren, einschl. Inbetriebnahme.

Bieterangaben:
Hersteller/Typ:
'........................................'
Menge: 1,000 St

*Hinweis*
Achtung:

Die nachfolgenden Deckenkassetten werden in
Sichtmontage installiert und  NICHT in abgehängten
Decken. Daher müssen die ebenfalls nachfolgenden
Gehäuse, Blenden, Ventilsätze und Regler passend als
eine Einheit angeboten werden.

**7.3.2 Deckenkassette - Gerät 2 Leiter max. 11 kW Kälteleistung mit EC Ventilator**
Deckenkassette - Gerät 2 Leiter max. 11 kW
Kälteleistung mit EC Ventilator

Deckenkassette für den Einsatz in Decken mit geringer
Bauhöhe mit niedrigen Schallemissionen.
Die innere Tragestruktur besteht aus verzinktem Stahl
und einer Wärme-Schalldämmung aus Polyolefinschaum
(Klasse M1). Außen ist das Gerät mit einer
Anti-Beschlag-Schicht verkleidet. Die Blende (muss
zusätzlich bestellt werden) ist aus schlagfestem ABS-
Kunststoff und standardmäßig in Weiß (RAL 9003).
Filter: Der Filter für grobe Schwebstoffe ist von unten
über vier Schnellverschlüsse an der Blende problemlos
erreichbar und lässt sich sehr leicht reinigen. Die
Blende ist mit einem Fallschutz ausgestattet.
Wärmetauschregister: Je nach Modellvariante 2-Leiter
oder 4-Leiter, ein- bis dreireihiges Register aus
Kupferrohren mit Aluminiumlamellen in runder Bauform
für den Betrieb mit Wasser. Nicht geeignet für
Umgebungen, in denen es zu Korrosion an Aluminium
kommen kann.
Kondensatwanne: Aus ABS Kunststoff, im Gerät
integriert, Feuerschutzklasse B1 nach DIN 4102.
Kondensatpumpe: Im Gerät installiert, Förderhöhe 650mm
(Unterkante Gerät). Wird direkt über die Regelplatine
gesteuert, ein Schwimmerschaltersystem kontrolliert den
Kondensatstand und ist mit einem Alarm verbunden. Eine
ebenfalls enthaltene Ventilkondensatwanne wird in das
Gerät geführt, so dass auch dieses Kondensat mit der
Pumpe abgeführt wird.
Elektromotor EC: Hocheffizienter EC- Motor mit
stufenloser Drehzahlverstellung (0-10V),
schwingungsdämpfend gelagert, 230V/ 50Hz, besonders
geräuscharm, wartungsfrei da selbstschmierend. Durch
den Einsatz der modernen EC Motoren sind
Energieeinsparungen von bis zu 70% im Vergleich zu
herkömmlichen Einphasen-Wechselstrommotoren möglich.
Ventilatoreinheit: Gewuchteter Radiallüfter mit
Einzelansaugung. Saugt von unten die Luft an und stößt
seitlich die erwärmte/ gekühlte Luft aus. Mit speziell
entwickelten rückwärtsgekrümmten, strömungstechnisch
optimierten Lüfterblättern, die ein maximales
Luftvolumen bei minimalem Energieverbrauch fördern.
Anschluss: Wasseranschluss seitlich (1/2" in allen
Baugrößen), el. Anschluss seitlich in Schaltkasten.
Entleerungs- Entlüftungsventile an der Außenseite.

Betriebsbedingungen:
Max. Wassertemperatur: 80°C
Min. Wassertemperatur: 5°C
Max. Betriebsdruck: 8 bar
Rel. Luftfeuchte: 15- 75%
Max. Lufttemperatur: 40°C
Min. Lufttemperatur: 6°C

Gesamtkühlleistung bei max./mitl./min. Drehzahlstufe
11 / 8 / 5,5 kW
Gesamtdruckverlust bei max./mitl./min. Drehzahlstufe
34,8 / 19,3 / 9,7 kPa
Luftvolumenstrom bei max./mitl./min. Drehzahlstufe
1770 / 1130 / 710 m3/h
Schalldruckpegel bei max./mitl./min. Drehzahlstufe
48 / 38 / 25 dB(A)
Schallleistungspegel bei max./mitl./min. Drehzahlstufe
57 / 47 / 34 dB(A)
Leistungsaufnahme bei max./mitl./min. Drehzahlstufe
108 / 32 / 10 W

Betriebsmedium Klimakaltwasser
Mediumanschlüsse 3/4 "
Abmessungen Gerät Höhe 303 mm
 Breite 820 mm
 Tiefe 820 mm
Gewicht 39,0 kg

Bieterangaben:
Hersteller/Typ:
'........................................'

liefern, montieren, einschl. Inbetriebnahme.
Menge: 6,000 St

**7.3.3 Gehäuse Deckenkassette**
Gehäuse Deckenkassette

Gehäuse für Deckenkassette 800mm
  externes Gehäuse für Deckenkassetten
  für Baugröße 4-6; nur bei 2-Leiter Anlagen
  aus weißem Kunststoff
  kommt überall dort zum Einsatz wo in der
Zwischendecke kein ausreichender Platz ist
  in Verbindung mit den Ventilen für das externe
Gehäuse

Bieterangaben:
Hersteller/Typ:
'........................................'

liefern, montieren, einschl. Inbetriebnahme.
Menge: 6,000 St

**7.3.4 Blende Deckenkassette weiß**
Blende Deckenkassette weiß

Sichtblende Deckenkassette
  aus hochwertigem ABS Kunststoff
  komplett in Weiß (RAL 9003)

Bieterangaben:
Hersteller/Typ:
'........................................'

liefern, montieren, einschl. Inbetriebnahme.
Menge: 6,000 St

**7.3.5 Ventilset Deckenkassette**
Ventilset Deckenkassette

  3- Wegeventil mit 230V Stellantrieb (auf-zu)
  mit zwei absperrbaren Verschraubungen in
Durchgangsausführung
  für Fan Coil Deckenkassetten mit externem Gehäuse;
als 2-Leiter Ausführung
  Stromlos geschlossen
  mit Anschlussset zur Montage
  der hydraulische Anschluss erfolgt von oben

Technische Daten:
- Ventil: DN25
- Anschluss: ¾" AG
- Kvs-Wert: 4;5
- max. Wassertemperatur 110°C
- max. Glykolanteil: 50%
- Betriebsspannung: 230V/ 50Hz
- Leistungsaufnahme: 3W
- IP43
- Öffnungszeit: ca. 3 Min.

Bieterangaben:
Hersteller/Typ:
'........................................'

liefern, montieren, einschl. Inbetriebnahme.
Menge: 6,000 St

**7.3.6 Komfort Regler für Deckenkassette**
Komfort Regler für Deckenkassette

Komfort-Unterputzregler zur Heiz- / Kühlregelung von
2- und
4-Rohrsystemen in Hotel-, Wohn- und Geschäftsräumen

- Intelligente Regelung mit Lernfunktion
- Regelung durch dynamische Lüfteransteuerung
- Zeitschaltuhr mit Wochenprogramm, Absenktemperatur
einstellbar
- Bedienung komfortabel und zeitlos über drucksensitive
Taster
- Anzeige einstellbar: Datum und Uhrzeit, Soll- und
Isttemperatur oder beides
- Anzeige bei Kühlbetrieb mit dezenter blauer LED im
Display und roter LED beim Heizbetrieb
- Interner NTC Temperaturfühler vorhanden, Gewichtung
zu einem optionalen externen Fühler einstellbar
- Bis zu 5 Ventilstellantriebe pro Ausgang ansteuerbar
(NO oder NC wählbar)
- Verschiedene Menüebenen (z.B. für den Hoteleinsatz)
- Betriebsspannung 230 V

Eingänge:
I1 für:
- Externer Temperaturfühler 47 KO,
- Taupunktsensor oder
- Zentral-Aus bzw. Zentral-Eco-Absenkung
I2 für
- Vorlaufanlegefühler als Mindesttemperaturfühler 47 KO
- Vorlaufanlegefühler als Change Over 47 KO (bei
2-Leiter Anlagen)

Ausgänge:
O1 für:
- Stellantrieb 230 V (Heizen) oder
- Stellantrieb 230 V (Heizen, Kühlen) (bei 2-Leiter
Anlagen)
O2 für:
- Stellantrieb 230 V (Kühlen) oder
- Ausgang für Zentral Eco oder Zentral Aus (Pumpen,
Kesselansteuerung)
O3 für:
- 0 - 10 V Ausgang, Lüfter oder Mischeransteuerung

Bieterangaben:
Hersteller/Typ:
'........................................'

liefern, montieren, einschl. Inbetriebnah
Menge: 3,000 St

#### 7.4 Armaturen

*Hinweis*
Regulierung Deckenkassetten und Wandgerät

**7.4.1 Differenzdruckregler Sollwert 50-300mbar Rücklaufmontage PN6 DN25**
Differenzdruckregler, Sollwertbereich über 50 bis 300
mbar, für Klimakaltwasser, max. Betriebstemperatur bis
40 Grad C, Rücklaufmontage mit Kapillarrohr und
Verschraubung, Länge bis 1 m, Gehäuse aus Rotguss,
Nenndruck 0,6 MPa (6 bar), DN 25.

Hersteller und Typ
'....................................................'
vom Bieter einzutragen.

komplett liefern mit Kältedämmung, montieren, einschl.
Inbetriebnahme.
Menge: 6,000 St

**7.4.2 Differenzdruckregler Sollwert 250-600mbar Rücklaufmontage PN6 DN32**
Differenzdruckregler, Sollwertbereich über 250 bis 600
mbar, für Klimakaltwasser, max. Betriebstemperatur bis
40 Grad C, Rücklaufmontage mit Kapillarrohr und
Verschraubung, Länge bis 1 m, Gehäuse aus Rotguss,
Nenndruck 0,6 MPa (6 bar), DN 32.

Hersteller und Typ
'....................................................'
vom Bieter einzutragen.

komplett liefern mit Kältedämmung, montieren, einschl.
Inbetriebnahme.
Menge: 1,000 St

**7.4.3 Abgleichventil Messing PN6 DN25**
Abgleichventil mit Voreinstellung, Absperrung und
Durchflussmesser, für Klimakaltwasser, max.
Betriebstemperatur bis 40 Grad C, mit Gewindeanschluss,
Gehäuse aus Messing, Nenndruck 0,6 MPa (6 bar), DN 25,

Hersteller und Typ
'....................................................'
vom Bieter einzutragen.

komplett liefern mit Kältedämmung, montieren, einschl.
Inbetriebnahme.
Menge: 6,000 St

**7.4.4 Abgleichventil Messing PN6 DN32**
Abgleichventil mit Voreinstellung, Absperrung und
Durchflussmesser, für Klimakaltwasser, max.
Betriebstemperatur bis 40 Grad C, mit Gewindeanschluss,
Gehäuse aus Messing, Nenndruck 0,6 MPa (6 bar), DN 32,

Hersteller und Typ
'....................................................'
vom Bieter einzutragen.

komplett liefern mit Kältedämmung, montieren, einschl.
Inbetriebnahme.
Menge: 1,000 St

**7.4.5 Flexibler Wellschlauch Set Klimakaltwasser L 300mm PN6 DN25**
Flexibler Wellschlauch Set, für Klimakaltwasser, max.
Betriebstemperatur bis 70 Grad C, Länge 300 mm, mit
Verschraubungen, Nenndruck 0,6 MPa (6 bar), DN 25.
Menge: 6,000 St

**7.4.6 Flexibler Wellschlauch Set Klimakaltwasser L 300mm PN6 DN32**
Flexibler Wellschlauch Set, für Klimakaltwasser, max.
Betriebstemperatur bis 70 Grad C, Länge 300 mm, mit
Verschraubungen, Nenndruck 0,6 MPa (6 bar), DN 32.
Menge: 1,000 St

*Hinweis*
Regulierung RLT

**7.4.7 Abgleichventil Messing PN6 DN40**
Abgleichventil mit Voreinstellung, Absperrung und
Durchflussmesser, für Klimakaltwasser, max.
Betriebstemperatur bis 40 Grad C, mit Gewindeanschluss,
Gehäuse aus Messing, Nenndruck 0,6 MPa (6 bar), DN 40,

Hersteller und Typ
'....................................................'
vom Bieter einzutragen.

komplett liefern mit Kältedämmung, montieren, einschl.
Inbetriebnahme.
Menge: 1,000 St

**7.4.8 Abgleichventil Messing PN6 DN32**
Abgleichventil mit Voreinstellung, Absperrung und
Durchflussmesser, für Klimakaltwasser, max.
Betriebstemperatur bis 40 Grad C, mit Gewindeanschluss,
Gehäuse aus Messing, Nenndruck 0,6 MPa (6 bar), DN 32,

Hersteller und Typ
'....................................................'
vom Bieter einzutragen.

komplett liefern mit Kältedämmung, montieren, einschl.
Inbetriebnahme.
Menge: 1,000 St

**7.4.9 Rückschlagventil DN 40**
Muffen-Rückschlagventil aus Messing für Klimakaltwasser
Durchgangsform
PN 6,
DN 40.

komplett liefern mit Kältedämmung, montieren, einschl.
Inbetriebnahme.
Menge: 1,000 St

**7.4.10 Rückschlagventil DN 32**
Muffen-Rückschlagventil aus Messing für Klimakaltwasser
Durchgangsform
PN 6,
DN 32.

komplett liefern mit Kältedämmung, montieren, einschl.
Inbetriebnahme.
Menge: 1,000 St

**7.4.11 Kugelhahn, DN 40**
Kugelhahn für Klimakaltwasser,
als Durchgangshahn,
mit Muffenanschluß,
Gehäuse aus Messing,
PN 6,
mit vollem Durchgang,
DN 40

komplett liefern mit Kältedämmung, montieren, einschl.
Inbetriebnahme.
Menge: 2,000 St

**7.4.12 Kugelhahn, DN 32**
Kugelhahn für Klimakaltwasser,
als Durchgangshahn,
mit Muffenanschluß,
Gehäuse aus Messing,
PN 6,
mit vollem Durchgang,
DN 32

komplett liefern mit Kältedämmung, montieren, einschl.
Inbetriebnahme.
Menge: 2,000 St

**7.4.13 Schmutzfänger DN40 Klimakaltwasser bis 40GradC PN6 Rotguss**
Schmutzfänger, DN 40, für Klimakaltwasser, max.
Betriebstemperatur bis 40 Grad C, Nenndruck 0,6 MPa (6
bar), mit Gewindeanschluss, Gehäuse aus Rotguss, mit
Feinsieb.

Hersteller und Typ
'....................................................'
vom Bieter einzutragen.

komplett liefern mit Kältedämmung, montieren, einschl.
Inbetriebnahme.
Menge: 1,000 St

**7.4.14 Schmutzfänger DN32 Klimakaltwasser bis 40GradC PN6 Rotguss**
Schmutzfänger, DN 32, für Klimakaltwasser, max.
Betriebstemperatur bis 40 Grad C, Nenndruck 0,6 MPa (6
bar), mit Gewindeanschluss, Gehäuse aus Rotguss, mit
Feinsieb.

Hersteller und Typ
'....................................................'
vom Bieter einzutragen.

komplett liefern mit Kältedämmung, montieren, einschl.
Inbetriebnahme.
Menge: 1,000 St

**7.4.15 2-wege-Ventil beigestellt einbauen DN40**
2-wege-Ventil, vom AG beigestellt, einbauen, mit
Flanschanschluss, Nenndruck 0,6 MPa (6 bar), DN 40.
Menge: 1,000 St

**7.4.16 2-wege-Ventil beigestellt einbauen DN32**
2-wege-Ventil, vom AG beigestellt, einbauen, mit
Flanschanschluss, Nenndruck 0,6 MPa (6 bar), DN 32.
Menge: 1,000 St

*Hinweis*
Anschluß Stollen

**7.4.17 Absperrventil Wasser EN-GJL-250 Handrad PN6 DN25**
STLB-Bau 2022-04 041
Absperrventil, für Wasser bis 120 Grad C, mit
Flanschanschluss, Baulänge DIN EN 558, Gehäuse aus
Gusseisen EN-GJL-250, mit Handrad, mit wartungsfreier
Spindelabdichtung, Sitz weich dichtend, Nenndruck 0,6
MPa (6 bar), DN 25.
Menge: 2,000 St

**7.4.18 Vorschweißflansch PN6 Stahl Wasser DN25**
STLB-Bau 2022-04 041
Vorschweißflansch DIN EN 1092-1 PN 6, aus Stahl,
einschl. Schrauben und Dichtung, für Wasser, DN 25.
Menge: 2,000 St

**7.4.19 Blindflansch PN10 Stahl Wasser DN25**
Blindflansch Form B (glatte Ausführung) DIN EN 1092-1
PN 10, aus Stahl, einschl. Schrauben aus verzinktem
Stahl und Dichtung, für Wasser, DN 25.
Menge: 2,000 St

### 8 Sonstige Leistungen

#### 8.1 Sonstige Leistungen

**8.1.1 Dokumentation/Revisionsplanung**
Dokumentation/Revisionsplanung

Die Dokumentation ist in 3-facher Ausfertigung
entsprechend nachfolgender Gliederung
spätestens 14 Tage vor dem Abnahmetermin
der Bauleitung zu übergeben.

0.1 Inhaltsangabe
1.0 Allgemeine Anlagenbeschreibung
2.0 Bedienungsanweisung
2.1 Funktionsbeschreibung aller Maschinen, Anlagen
  und Aggregate
2.2 Aufstellung der Bedienungsvorgänge zur In- bzw.
  Außerbetriebnahme der Anlage anhand einer
  Checkliste
3.0 Wartungsunterlagen
3.1 Aufstellung des Wartungsumfanges mit Angabe der
  Wartungsintervalle oder behördlicher Vorschriften
3.2 Anschrift der Hersteller aller wichtigen
  Anlagenteile
3.3 Ersatzteilliste mit Bezugsnachweis
3.4 Auflistung erforderlicher Spezialwerkzeuge oder
  Betriebsstoffe mit Bezugsnachweis
4.0 Revisionsunterlagen
4.1 Revisionspläne (farbig)
4.2 Abnahmeprotokolle, Bescheinigungen, Werkzeugnisse,
  Prüfzeugnisse

Zusätzlich ist ein Satz Revisionspläne auf Datenträger
als CD-ROM abzugeben.
Menge: 1,000 Psch

**8.1.2 Strangschema**
Strangschema

Strangschema (Weißpause), farbig angelegt, veredelt
durch Alrodieren in transparenter Kunststoffolie,2 mm
Stärke,
Oberfläche poliert, ringsum 10 mm Rand, Ecken gerundet,
in jeder Ecke eine Bohrung 4 mm Durchmesser,
beständig gegen das Eindringen von Wasser, Öl und
anderen Verunreinigungen, Schaltschema auf einer
Hartschaumplatte befestigen und nach Absprache mit der
Bauleitung in der Technikzentrale montieren.
Menge: 1,000 St

**8.1.3 Fotodokumentation Brandschutzdurchführungen**
Fotodokumentation Brandschutzdurchführungen,
alle verbauten Brandschutzdurchführungen sind
während der Bauzeit mittels Fotos und Eintrag
in den Grundrissen zu dokumentieren.
Die Fotos müssen das verbaute Brandschott
einschl. der Beschilderung zweifelsfrei abbilden.
In den Plänen sind die Typen und die Position
zu vermerken.
Fotodokumentation und Pläne sind zweifach
in Papier anzufertigen, zusätzlich ist die
Dokumentation digital vorzulegen.
Ein Exemplar wird dem Sachverständigen
zur brandschutztechnischen Prüfung übergeben.
Die zweite Ausfertigung bekommt der AG.
Menge: 1,000 Psch

**8.1.4 Koordinierung**
Gewerkeübergreifende  Koordination
An der gewerkeübergreifenden Inbetriebnahme ist
mitzuwirken. Dies betrifft insbesondere die
Inbetriebsetzung und Einregulierung aller für die
Funktion der Anlagen notwendigen Einzelkomponenten
zusammen mit der GA:
· Überprüfung der Datenkommunikation
· Parametrierung der erforderlichen Softwareprogramme
· Einstellung der minimalen und maximalen
Betriebsparameter
· Funktionskontrolle des Gesamtsystems und 1:1 Test
zusammen mit GA

Ebenfalls betreffend:
- erforderliche Abstimmungen für koordinierte Montagen
an
den Spannbetondecken
- Absprachen bei parallelen Trassenführungen zu den
Befestigungskonstruktionen, Leistungsabgrenzungen, ggf.
Nutzung gemeinsamer Montageschienen
- bei Sichtinstallationen, Abstimmung eines, sauberen,
optisch ansprechenden Trassenverlaufes
- Abstimmungen zur Stellung der notwendigen Gerüste und
ggf. gemeinsamen Nutzungen mit anderen Gewerken,
- Angabe/ Abfrage aller benötigten technischen Daten
sowie
Mitwirkung bei der Inbetriebnahme nach DIN 18299.

Für die Gewährleistung eines reibungslosen Bauablaufs
sind Planern, anderen Gewerken, Sachverständigen und
Behörden erforderliche Dokumente und Unterlagen
bereitzustellen, sowie Absprachen durchzuführen und
Informationen einzuholen.
Menge: 1,000 Psch

**8.1.5 Montageplanung**
Erstellen der Werk- und Montageplanung nach erfolgter
Prüfung gemäß VOB/C, auf Basis der aktuellen
Architektenpläne und der freigegebenen
Ausführungspläne, einschl. Fortschreibung bei
Änderungen in den Architektenplänen während der
Bauphase sowie Einarbeitung notwendiger Änderungen
aufgrund örtlicher Erkenntnisse während des
Bauablaufes.
Änderungen gegenüber. der freigegebenen
Ausführungsplanung in den Grundrissplänen sind zu
markieren (Einwolken).

Vorlage in 3-facher Ausfertigung als Ausführungs- und
Montagezeichungen und 1-fach in digitaler Form zur
Genehmigung
beim Auftraggeber.

Zusätzlich steht eine Cloud "HiDrive" für den digitalen
Planaustausch zur Verfügung, der Zugang ist aber für
die Ausbaufirmen nur sehr begrenzt möglich, maximal ein
frei gegebener Ordner.

Vervollständigen der Grundrisse und Ansichten um die
Angaben, die für den ungehinderten Einbau und
ordnungsgemäßen Betrieb der Anlagen notwendig sind,
insbesondere:

Sofern für die Montage erforderlich, sind für die
Zentralen,  Trassen und Schächte Schnitte und Details
im erforderlichen  Maßstab anzufertigen

Darstellung von Halte- und Befestigungskonstruktionen
sowie Dimensionen (Siehe dazu auch Beschreibung der
Befestigungsplanung weiter unten)

Einbaustellen für Mess-, Regel- u. Stellorgane, mit
Angabe  von Soll- und Grenzwerten

Angaben zur Umsetzung brandschutztechnischer Maßnahmen
(Darstellung und Kennzeichnung)

Kennzeichnung und Bemaßung von Inspektions- und
Wartungsöffnungen für technische Komponenten, die eine
Zugänglichkeit erfordern

Vervollständigen der Funktions-, Regel- und
Strangschemata für die Montage,

Stromlaufpläne allpolig der Schaltschränke,
Verteilungen und Unterverteilungen sowie
Schaltungsunterlagen und Klemmleisten

Anpassung der Funktionsbeschreibung und Konfiguration
der Software-Parameter für die Montage

Angaben für die zur Montage vorgesehenen Einbauteile,
z.B. Stromaufnahme und ggf. Anlaufstrom der
elektrischen Bauteile, Gewichte der Einbauteile,
Fundamentpläne, relevante Befestigungsteile,
Abdichtungen zum Gebäude

Befestigungsplanung:

Aufgrund der Ausführung der Decken über dem OG mit
Spannbetonplatten, ist die Planung der
Befestigungskonstruktionen ein Schwerpunkt der
Montagplanung.

Die Bedingungen für die Befestigung an den
Spannbetondecken sind in den Vorbemerkungen "Technische
Vorbemerkungen zur Befestigung an Spannbetondecken"
beschrieben.

Die Leistung der Befestigungsplanung umfasst
insbesondere:

Auswahl geeigneter Befestigungssysteme (z.?B. Dübel,
Anker, Schienen, Schraubverbindungen) unter
Berücksichtigung der baulichen Gegebenheiten und
statischen Erfordernisse,

Statische Bemessung sämtlicher Befestigungsmittel inkl.
prüffähiger Nachweise (z.?B. gemäß ETAG/ETA, DIN EN
1992 ff., DIN EN 1993 ff.), Vorlage der Typicals
einschl. der Bemessungen des Lieferanten der
Befestigungselemente

Berücksichtigung bauphysikalischer und
brandschutztechnischer Anforderungen (z.?B.
Wärmebrückenfreiheit, Korrosionsschutz, Schallschutz).

Berücksichtigung der zulässigen Bohrzonen gemäß dem
Querschnitt der Spannbetonplatten, ggf. Erstellung von
Details bzw. Leitdetails

Erstellung vollständiger Positionszeichnungen für die
Befestigungskonstruktionen, mit Angabe der Lasten an
den Befestigungspunkten (Bauteileinbindungen)

Vorlage prüffähiger Planungsunterlagen in PDF- und CAD-
Format (DWG),

Mitwirkung bei der Koordination mit angrenzenden
Gewerken sowie den Fachplanern (Tragwerksplanung,
Objektplanung, TGA-Planung), zum Nachweis der
zulässigen Flächenlasten
Menge: 1,000 Psch

**8.1.6 Stellen und Vorhalten von Gerüsten**
Stellen und Vorhalten von Gerüsten und
Arbeitsbühnen (ggf. Rollgerüste) über 2,0 -3,1 m
über Gelände bzw. Fußboden,
für sämtliche in der Leistungsbeschreibung
aufgeführten Arbeiten in Montagehöhen über 3,5
bis 5,1 m.
Menge: 1,000 Psch

**8.1.7 Profilstahlkonstruktion**
Profilstahlkonstruktion für Stütz-, Hänge, Trag-,
Sonderbefestigungen und Fertigkonsolen einschl.
Befestigungsmaterial, Stahl ST 37, verzinkt, Abrechnung
des Profilstahles nach den Einheitsgewichten oder
zutreffenden DIN-Normen.
Menge: 5000,000 kg

**8.1.8 Bez.schild 'Kunststoff' 11 '100/50' 23 Spannband**
StL-Nr. 19404298107319838
Bezeichnungsschild,
Farbe und Beschriftung 'nach Angaben des AN',
aus 'Kunststoff mit eingesteckten Schriftleisten, mit
Abdeckhaube',
Beschriftung 'dreizeilig',
gedruckt,
Höhe in mm '50',
Breite in mm '100',
Befestigung mit Schildträger aus verzinktem Stahl,
Halter und Spannband.
Befestigungsuntergrund 'Rohleitung bzw. Rohrumhüllung'.
Menge: 50,000 St

**8.1.9 Bez.schild H 52 mm B 74 mm Spannband**
StL-Nr. 19404298115264233
Bezeichnungsschild,
Farbe und Beschriftung 'weiß mit schwarzer Schrift',
DIN 825,
aus Schicht-Preßstoff, mit Kunststoffabdeckung,
Beschriftung zweizeilig,
mit eingesteckten Schriftleisten,
Höhe 52 mm,
Breite 74 mm,
Befestigung mit Schildträger aus verzinktem Stahl,
Halter und Spannband.
Befestigungsuntergrund Rohrumhüllung.
Menge: 50,000 St

**8.1.10 Kernbohrungen, 160-210 mm**
Kernbohrungen durch eine ca. '25' cm starke
Betondecke durchführen einschl. An- und Umsetzen
der Kernbohrausrüstung, sowie Wasseransaugung an
die Bohrlöcher und abschließender Reinigung der
Räume.
Bohrungsdurchmesser: '160-210 mm',
inkl. Verschließen der Bohrung nach Einbringen der
Leitungen,
einschl. aller Nebenarbeiten und Hilfsmittel komplett.
Menge: 2,000 St

**8.1.11 desgl. Stck., 100-150 mm**
desgleichen wie vor, jedoch
Bohrungsdurchmesser 100-150 mm.
Menge: 2,000 St

**8.1.12 desgl. Stck., 60-80 mm**
desgleichen wie vor, jedoch
Bohrungsdurchmesser 60-80 mm.
Menge: 2,000 St

**8.1.13 Kernbohrungen, 60-80 mm**
Kernbohrungen durch eine ca. '12-30' cm starke
Massive Wand aus Beton oder Mauerwerk
durchführen einschl. An- und Umsetzen
der Kernbohrausrüstung, sowie Wasseransaugung an
die Bohrlöcher und abschließender Reinigung der
Räume.
Bohrungsdurchmesser: '60-80 mm',
inkl. Verschließen der Bohrung nach Einbringen der
Leitung,
einschl. aller Nebenarbeiten und Hilfsmittel komplett.
Menge: 2,000 St

**8.1.14 desgl. Stck., 100-150 mm**
desgleichen wie vor, jedoch
Bohrungsdurchmesser 100-150 mm.
Menge: 6,000 St

**8.1.15 desgl. Stck., 160-210 mm**
desgleichen wie vor, jedoch
Bohrungsdurchmesser 160-210 mm.
Menge: 2,000 St

**8.1.16 Mauerwerksschlitz**
Mauerwerksschlitz, Tiefe: bis 12,5 cm,
durch Schneiden/Fräsen nachträglich
herstellen, einschl. Beseitigung des
Bauschmutzes,
inkl. Verschliessen des Schlitzes nach Einbringen der
Leitungen bis Vorderkante Rohbauwand,
einschl. aller Nebenarbeiten und Hilfsmittel komplett.
Menge: 1,000 m2

### 9 Wartung

#### 9.1 Wartung

**9.1.1 Wartung für den Zeitraum der Gewährleistung.**
Wartung für den Zeitraum der Gewährleistung.
Der Auftragnehmer ist bis zum Ablauf von drei Monaten
nach der Übergabe der Anlage an den Auftraggeber
verpflichtet mit diesem einen Wartungsvertrag abzuschließen.
Er hat keinen Anspruch auf Abschluß des Vertrages.
Der Wartungsvertrag wird für die Dauer der Gewährleistung abgeschlossen.
Bei der Kalkulation der Wartungskosten sind alle vom
Nutzer nicht selbst ausführbaren Wartungsarbeiten an
den
in diesem LV beschriebenen Anlagen zu berücksichtigen.
Ein detaillierter Wartungsvertrag mit Angabe aller
Wartungsarbeiten und Wartungsintervalle ist bei Abgabe
der LV's mit anzubieten.
Der Wartungsvertrag ist entsprechend der DIN EN 806-5
und DIN 1986 T. 3, 30 bzw. gemäß AMEV zu erstellen.
Menge: 4,000 Jr

### 10 Stundenlohnarbeiten

#### 10.1 Stundenlohnarbeiten

*Hinweis*
Bei Ausführung von Leistungen, die nicht Bestandteil
dieses LV's, aber zur vertraglichen Erfüllung dienen,
und auf Anordnung oder mit Zustimmung des Auftraggebers auszuführen sind, werden nachstehend angebotene

V e r r e c h n u n g s s a e t z e

gegen Nachweis vergütet.

**10.1.1 Hilfsarbeiterstunden für unvorhergesehen**
Hilfsarbeiterstunden für unvorhergesehene Arbeiten zum
Nachweis
Menge: 10,000 h

**10.1.2 Facharbeiterstunden für unvorhergesehen**
Facharbeiterstunden für unvorhergesehene Arbeiten zum
Nachweis
Menge: 10,000 h

**10.1.3 Ingenieurstunden**
Ingenieurstunden fuer unvorhergesehene
Arbeiten zum Nachweis.
Menge: 10,000 h
